# FIEBDC-3

- Propiedad del archivo: CYPE INGENIEROS, S.A.
- Formato: FIEBDC-3/2002
- Programa: ARQUIMEDES
- Fecha de los precios: 09/10/2006
- Divisa: EUR
- Costes indirectos: 6 %
- Gastos generales: 13 %
- Beneficio industrial: 6 %
- IVA: 16 %

## 1.1 INSTALACIÓN DE ENLACE
Importe: 21056.67

**08EAA00002N** u ACOMETIDA DE ELECTRICIDAD (04/04/2006)
1 u × 782.61 (829.57 con costes indirectos) = 829.57
DE ACOMETIDA DE ELECTRICIDAD, DESDE EL PUNTO DE TOMA HASTA LA CAJA GENERAL DE PROTECCION, REALIZADA SEGUN NORMAS E INSTRUCCIONES DE LA COMPAÑIA SUMINISTRADORA; INCLUSO AYUDAS DE ALBAÑILERIA. MEDIDA LA UNIDAD INSTALADA.

| Código | Ud | Descripción | Rendimiento | Precio | Importe |
|---|---|---|---|---|---|
| IE13450 | u | ACOMETIDA ELECTRICA UN BLOQUE S/NORMA (material; 04/04/2006) | 1 | 782.61 | 782.61 |
|  |  | Total |  |  | 782.61 |

**IEBE25_40** Ml C.G.P. 14-250/400 F. 315A. (16/05/1997)
1 Ml × 274.83 (291.32 con costes indirectos) = 291.32
Caja general de protección, homologada por Unesa, de la gama 14-250/400, para una intensidad nominal de 315A., construida con material autoextinguible, con orificios para conductores, equipada con fusibles cortacircuitos de 315A., seccionador de neutro y bornas de conexión, colocada en nicho mural, incluso puesta a tierra, pequeño material, montaje, ayudas de albañilería y según normas particulares de la compañía suministradora. Medida la unidad ejecutada.

| Código | Ud | Descripción | Rendimiento | Precio | Importe |
|---|---|---|---|---|---|
| T100220 | Ud | Caja exterior doble aislam. normalizada CGP-250/400/14 SB (material; 15/02/2002) | 1 | 192.92 | 192.92 |
| TIEBE116 | Ud | Terminal tubular reforzada de cobre, para cable de sección 50mm2 (material; 14/05/1997) | 4 | 0.55 | 2.20 |
| TO02100 | H | OFICIAL 1ª (mano de obra) | 1 | 14.1 | 14.10 |
| TO01800 | h | OF. 1ª ELECTRICISTA (mano de obra) | 2 | 14.1 | 28.20 |
| TP00200 | H | PEON ORDINARIO (mano de obra) | 2 | 13.29 | 26.58 |
| T010 | UD | Pequeño material (material; 15/02/2002) | 3 | 0.6 | 1.80 |
| T011 | Ud | Piezas especiales (material; 15/02/2002) | 3 | 3.01 | 9.03 |
|  |  | Total |  |  | 274.83 |

**IEBT156** Ud Conjunto de medida doble aislamiento 250 A exterior
1 Ud × 1143.91 (1212.54 con costes indirectos) = 1212.54
Conjunto de medida Boxtar CS-250/DCP o equivalente, doble aislamiento para montaje exterior y 250 A compuesto por contador activa más reactiva y maxímetro, módulo de medida y módulo de embarrado, trafos de intensidad según normas compañía distribuidora y bornas bimetálicas entrada/salida, fusibles, conforme a las condiciones que se expresan en la memoria, homologada por UNESA, totalmente instalada incluyendo fusibles seguridad, según planos, cableado, rotulación, embarrado y ayudas de albañilería para su colocación. Medida la unidad montada e instalada.

| Código | Ud | Descripción | Rendimiento | Precio | Importe |
|---|---|---|---|---|---|
| TS20211 | UD | Conjunto medida/triple tarifa y maximetro CS-250/DCP compuesto por módulo de medida de doble aislamiento para montaje en exterior , módulo de embarrado, trafos de intensidad según normas compañía distribuidora y bornas bimetálicas entrada/salida, conforme a las condiciones que se expresan en la memoria, homologada por UNESA, totalmente instalada incluyendo fusibles seguridad, según planos, cableado, rotulación, y ayudas de albañilería para su colocación. Medida la unidad montada e instalada. (material) | 1.4 | 432.07 | 604.90 |
| TS20220 | UD | Equipo de medida compuesto por contador de energía activa más reactiva y maxímetro, homologado y verificado, Medida la unidad instalada y probada según normas compañía distribuidora y RBT. (material) | 1 | 534.2 | 534.20 |
| TO01800 | h | OF. 1ª ELECTRICISTA | 0.272 | 14.1 | 3.84 |
| ATC00100 | h | CUADRILLA ALBAÑILERIA, FORMADA POR OFICIAL 1ª Y PEON ESP. | 0.02 | 27.52 | 0.55 |
| WW00300 | UD | Material complementario o pzas.e (material) | 0.5 | 0.54 | 0.27 |
| WW00400 | UD | Pequeño material (material) | 0.5 | 0.29 | 0.15 |
|  |  | Total |  |  | 1143.91 |

**UT210B66** M BANDEJA DE 100X200MM
80 M × 35.02 (37.12 con costes indirectos) = 2969.60
BANDEJA DE PVC-M1 SERIE 66 , DE COLOR GRIS RAL 7030, PERFORADA, DE 100X200 MM, SIN SEPARADORES, CON CUBIERTA, REF.66220 O EQUIVALENTE, CON PARTE PROPORCIONAL DE ACCESORIOS, ELEMENTOS DE ACABADO Y SOPORTES Y MONTADA SOBRE SOPORTES HORIZONTALES. MEDIDA LA LONGITUD EJECUTADA

| Código | Ud | Descripción | Rendimiento | Precio | Importe |
|---|---|---|---|---|---|
| BGW2C66B | U | P.P.ACCESORIOS Y ELE.ACAB.B66 100X200 MM G (material) | 1 | 1.4 | 1.40 |
| BG2Z66C4 | M | CUBIERTA BANDEJA 200MM REF.66202 (material) | 1 | 5 | 5.00 |
| BG2C66B2 | M | BANDEJA PERF.100X200MM REF.66220 (material) | 1 | 15.57 | 15.57 |
| BGY2C62B | U | P.P.SOP.HORIZ.B66 100X200 MM G (material) | 1 | 5.19 | 5.19 |
| TO01800 | h | OF. 1ª ELECTRICISTA | 0.33 | 14.1 | 4.65 |
| TA00200 | h | AYUDANTE ESPECIALISTA (mano de obra) | 0.165 | 13.55 | 2.24 |
| ATC00100 | h | CUADRILLA ALBAÑILERIA, FORMADA POR OFICIAL 1ª Y PEON ESP. | 0.02 | 27.52 | 0.55 |
| WW00300 | UD | Material complementario o pzas.e | 0.5 | 0.54 | 0.27 |
| WW00400 | UD | Pequeño material | 0.5 | 0.29 | 0.15 |
|  |  | Total |  |  | 35.02 |

| Medición | Uds. | Largo | Parcial |
|---|---|---|---|
| ACOMETIDA | 1 | 55.00 | 55.000 |
| GRUPO + CUADRO PISCINA | 1 | 25.00 | 25.000 |
| Total |  |  | 80 |

**IEBI0381_05ASb** Ml Circuito trifasico 3x240/150mm²+TT x 35mm² Cu RZ1-K(AS)., 0,6/1KV (XLPE)
75 Ml × 89.97 (95.37 con costes indirectos) = 7152.75
Circuito trifasico 3x240/150mm²+TTx35mm² con conductores unipolares de cobre con aislamiento RZ1-K(AS)., 06/1KV (XLPE), no progadores del incendio, con emision de humos y opacidad reducida, para instalar sobre bandeja o canalización, incluso tendido, conexionado, elementos y accesorios para soportaje, piezas especiales, y ayudas de albañilería y trabajos complementarios necesarios para la instalación. Medida la longitud ejecutada.

| Código | Ud | Descripción | Rendimiento | Precio | Importe |
|---|---|---|---|---|---|
| T4120AS | M | Conductor CU 240 mm2 0,6/1kV RZ1-K (AS) (material) | 3.03 | 22.01 | 66.69 |
| T4118AS | M | Conductor CU 150 mm2 0,6/1kV RZ1-K (AS) (material) | 1.01 | 13.64 | 13.78 |
| T4113AS | M | Conductor CU 35 mm2 0,6/1kV RZ1-K (AS) (material) | 1.01 | 3.55 | 3.59 |
| TO01800 | h | OF. 1ª ELECTRICISTA | 0.272 | 14.1 | 3.84 |
| TP00100 | h | PEON ESPECIAL (mano de obra) | 0.082 | 13.42 | 1.10 |
| ATC00100 | h | CUADRILLA ALBAÑILERIA, FORMADA POR OFICIAL 1ª Y PEON ESP. | 0.02 | 27.52 | 0.55 |
| WW00300 | UD | Material complementario o pzas.e | 0.5 | 0.54 | 0.27 |
| WW00400 | UD | Pequeño material | 0.5 | 0.29 | 0.15 |
|  |  | Total |  |  | 89.97 |

**IEBI0357_09ASS** Ml Derivación trifasica 4x25mm²+TT x 16mm² 06/1kV sobre bandeja o canalización
25 Ml × 23.02 (24.4 con costes indirectos) = 610.00
Derivación trifasica 4x25mm²+TTx16mm² con conductores unipolares de cobre con aislamiento SZ1-K (AS+) (SEGURIDAD AUMENTADA Y CERO HALÓGENOS), 0,6/1KV, para instalar sobre bandeja o canalización, incluso p.p. tendido, conexionado, accesorios para soportaje, manguitos, curvas, tes, codos, curvas flexibles, piezas especiales, y ayudas de albañilería y trabajos complementarios necesarios para la instalación. Medida la longitud ejecutada.

| Código | Ud | Descripción | Rendimiento | Precio | Importe |
|---|---|---|---|---|---|
| T4111ASS | M | Conductor CU 16 mm2 0,6/1kV SZ1-K (AS+) (SEGURIDAD AUMENTADA) (material) | 1.01 | 2.99 | 3.02 |
| T4112ASS | M | Conductor CU 25 mm2 0,6/1kV SZ1-K (AS+) (SEGURIDAD AUMENTADA) (material) | 4.04 | 3.92 | 15.84 |
| TO01800 | h | OF. 1ª ELECTRICISTA | 0.181 | 14.1 | 2.55 |
| TP00100 | h | PEON ESPECIAL | 0.082 | 13.42 | 1.10 |
| ATC00100 | h | CUADRILLA ALBAÑILERIA, FORMADA POR OFICIAL 1ª Y PEON ESP. | 0.01 | 27.52 | 0.28 |
| WW00300 | UD | Material complementario o pzas.e | 0.2 | 0.54 | 0.11 |
| WW00400 | UD | Pequeño material | 0.4 | 0.29 | 0.12 |
|  |  | Total |  |  | 23.02 |

| Medición | Uds. | Largo | Parcial |
|---|---|---|---|
| Grupo | 1 | 25.00 | 25.000 |
| Total |  |  | 25 |

**a00040** UD Instalación grupo electrógeno Diesel EMZ-40 (30/06/2008)
1 UD × 7538.58 (7990.89 con costes indirectos) = 7990.89
Grupo electrógeno automático marca Electra Molins tipo EMZ-40 construcción automático o equivalente, motor diesel "DEUTZ" para una potencia de 38,2kW, alternador trifásico "Leroy Somer" de 40 kVA tensión 400/230V frecuencia 50 Hz, cargador electrónico de baterías y alternador de carga de baterías propio del motor diesel, batería de 12V con cables terminales y desconectador, depósito de combustible incorporado en bancada, instalado con silemblocks, silencioso, descarga por plenum con silenciadores, rejillas persianas de toma y salida de aire, tubo de escape . Incluso protecciónes de elementos móviles y elementos muy calientes. Medida la unidad instalada según norma y probada.

| Código | Ud | Descripción | Rendimiento | Precio | Importe |
|---|---|---|---|---|---|
| a00040M | UD | Grupo electrógeno 40KVA (material; 30/06/2008) | 1 | 7000 | 7000.00 |
| TO02100 | H | OFICIAL 1ª | 1.642 | 14.1 | 23.15 |
| TO01800 | h | OF. 1ª ELECTRICISTA | 1.642 | 14.1 | 23.15 |
| TA00200 | h | AYUDANTE ESPECIALISTA | 1.641 | 13.55 | 22.24 |
| ATC00100 | h | CUADRILLA ALBAÑILERIA, FORMADA POR OFICIAL 1ª Y PEON ESP. | 2 | 27.52 | 55.04 |
| WW00300 | UD | Material complementario o pzas.e | 500 | 0.54 | 270.00 |
| WW00400 | UD | Pequeño material | 500 | 0.29 | 145.00 |
|  |  | Total |  |  | 7538.58 |

## 1.2 CUADROS, EQUIPOS, CIRCUITOS Y CANALIZACIONES
Importe: 57153.62

### 1.2.1 CUADRO GENERAL
Importe: 40179.88

**IEBTV1040A** Ud Equipo 40 kVAr para la corrección automática del factor de potencia
1 Ud × 1237.75 (1312.02 con costes indirectos) = 1312.02
Equipo 40 kVAr para la corrección automática del factor de potencia, en ejecución tubular, desconectador de sobrepresión interna, pérdidas inferiores a 0,25W/kVAr. Vida > 150.000h; base fusibles por escalón con cartuchos NH de 120kA; regulador electrónico tipo Dr.Masing MH12,con microprocesador, conexión circular de escalones, medidor digital del coseno de phi, medida de corriente del secundario del T.I., alarma por falta de compensación, retardo de conexión programable, etc; contactores B&J con resistencias limitadoras de la corriente de conexión >100.000 maniobras; armario de chapa de acero con acabado en pintura Epoxi color gris claro RAL-7032 texturizado. Protección mecánica IP30. Incluso trafos toroidales de intensidad, cableado trafos, accesorios, ayudas de albañilería y trabajos complementarios necesarios para la instalación. Medida la unidad totalmente instalada, puesta en marcha y probada.

| Código | Ud | Descripción | Rendimiento | Precio | Importe |
|---|---|---|---|---|---|
| IEBTV1040M | Ud | Equipo 40 kVAr para la corrección automática del factor de potencia (material; 12/05/2004) | 1 | 1150 | 1150.00 |
| IEBTV1001M | Ud | Trafo de intensidad con núcleo partido (material) | 1 | 43.64 | 43.64 |
| TO01800 | h | OF. 1ª ELECTRICISTA | 1.2 | 14.1 | 16.92 |
| TA00200 | h | AYUDANTE ESPECIALISTA | 1.641 | 13.55 | 22.24 |
| ATC00100 | h | CUADRILLA ALBAÑILERIA, FORMADA POR OFICIAL 1ª Y PEON ESP. | 0.05 | 27.52 | 1.38 |
| WW00300 | UD | Material complementario o pzas.e | 5 | 0.54 | 2.70 |
| WW00400 | UD | Pequeño material | 3 | 0.29 | 0.87 |
|  |  | Total |  |  | 1237.75 |

**IEBTI2216_4P** Ud ARMARIO EQUIPABLE MANDO Y DISTR.SIST G DE 864 MÓDULOS IP 55 METAL SUPERFICIE (30/06/2008)
1 Ud × 2561.02 (2714.68 con costes indirectos) = 2714.68
Armario de mando y protección equipable sistema G de Schneider ó similar para 864 módulos, IP 55, resistente al fuego, puerta opaca y cerradura, con una reserva del 30%, incluso embarrados, borneros, elementos auxiliares, contactores, maniobras, conexionado, terminales, bornas, serigrafiado de cuadro, implantacion de esquema unifilar en cuadro, piezas especiales y ayudas de albañilería. Medida la unidad instalada según esquema unifilar y normativa vigente.

| Código | Ud | Descripción | Rendimiento | Precio | Importe |
|---|---|---|---|---|---|
| IEBTI2216_4EP | u | ARMARIO EQUIPABLE MANDO Y DISTR. SISTEMA G DE SCHNEIDER O SIMILAR DE 33 MÓDULOS IP 55 METAL SUPERFICIE (material; 30/06/2008) | 1 | 2430 | 2430.00 |
| TO01800 | h | OF. 1ª ELECTRICISTA | 3.458 | 14.1 | 48.76 |
| TA00200 | h | AYUDANTE ESPECIALISTA | 1.641 | 13.55 | 22.24 |
| ATC00100 | h | CUADRILLA ALBAÑILERIA, FORMADA POR OFICIAL 1ª Y PEON ESP. | 2 | 27.52 | 55.04 |
| WW00300 | UD | Material complementario o pzas.e | 6 | 0.54 | 3.24 |
| WW00400 | UD | Pequeño material | 6 | 0.29 | 1.74 |
|  |  | Total |  |  | 2561.02 |

**a000201** UD Conmutacion de redes
1 UD × 2012.35 (2133.09 con costes indirectos) = 2133.09
Conmutacion de redes compuesto por automatismo para conmutacion entre dos lineas de alimenticios, con funciones de:verificacion valor eficaz, tension de red, seleccion de modo de funcionamiento manual/automatico/test, seleccion nivel tension a controlar, tiempo de conmutacion entre lineas 0.5-120 seg., tiempo de ausencia y presencia de tension en la linea principal para conmutacion de 0.1 a 10 seg. y 3 a 120 seg.respectivamente. Display visualizacion de parametros; mandos electricos para cajas moldeadas y enclavamiento macanicas entre ambos, contactor auxiliares, enclavamientos electricos y trafo de alimetacion automatismos. Incluso embarrado, cableado de todo el sistema, cableado auxiliar y de mando, accesorios y piezas especiales para montaje en armario. Medida la unidad instalada y probada segun R.B.T. y el esquema unifilar.

| Código | Ud | Descripción | Rendimiento | Precio | Importe |
|---|---|---|---|---|---|
| a000201M | UD | Conjunto conmutacion de redes (material) | 1 | 1976.07 | 1976.07 |
| TO01800 | h | OF. 1ª ELECTRICISTA | 0.407 | 14.1 | 5.74 |
| TA00200 | h | AYUDANTE ESPECIALISTA | 1.641 | 13.55 | 22.24 |
| WW00300 | UD | Material complementario o pzas.e | 10 | 0.54 | 5.40 |
| WW00400 | UD | Pequeño material | 10 | 0.29 | 2.90 |
|  |  | Total |  |  | 2012.35 |

**IEBTI04665** u Medidor multifunción digital (6 módulos)
1 u × 442.12 (468.65 con costes indirectos) = 468.65
Medidor multifunción digital (6 módulos) alimentación 100/450v 47/63H3, incluso p.p. de trafos de medida, puentes, terminales, elementos auxiliares. Medida la unidad instalada. Marca Legrand o similar

| Código | Ud | Descripción | Rendimiento | Precio | Importe |
|---|---|---|---|---|---|
| IEBTI04665_M | ud | Medidor multifunción digital (6 módulos. Marca Legrand ref.04665 o similar. (material) | 1 | 300 | 300.00 |
| IEBTV1001M | Ud | Trafo de intensidad con núcleo partido | 3 | 43.64 | 130.92 |
| TO01800 | h | OF. 1ª ELECTRICISTA | 0.206 | 14.1 | 2.90 |
| WW00300 | UD | Material complementario o pzas.e | 10 | 0.54 | 5.40 |
| WW00400 | UD | Pequeño material | 10 | 0.29 | 2.90 |
|  |  | Total |  |  | 442.12 |

**IEP030** Ud Protector sobretensiones transitorias permanentes Trifásico 400V Caja moldeada >63A programable con reconexión automática
1 Ud × 431.54 (457.43 con costes indirectos) = 457.43
Protector sobretensiones transitorias y permanentes Trifásico 400V programable con motorización de caja moldeada y reconexión automática, corriente de cortocircuito 10kA 50Hz, Protección permanente: tensión de actuación 184-274V, tiempo configurable 100-980 ms, Protección trasitoria Tipo 2, In:5kA Imax:15kA Up:<1,4kV para conexión en paralelo con la red aguas abajo del diferencial, p.p. de conexiones, bornes y piezas especiales. Medida la unidad instalada y probada.

| Código | Ud | Descripción | Rendimiento | Precio | Importe |
|---|---|---|---|---|---|
| P2234_40 | M | Protector de sobretensiones de 400v (material) | 1 | 411.66 | 411.66 |
| TO01800 | h | OF. 1ª ELECTRICISTA | 0.821 | 14.1 | 11.58 |
| WW00300 | UD | Material complementario o pzas.e | 10 | 0.54 | 5.40 |
| WW00400 | UD | Pequeño material | 10 | 0.29 | 2.90 |
|  |  | Total |  |  | 431.54 |

**IEBTI32504** Ud INTERRUPTOR AUTOMÁTICO 250A C/M
1 Ud × 428.21 (453.9 con costes indirectos) = 453.90
Interruptor automático 250A caja moldeada, incluso p.p. de puentes, terminales, elementos auxiliares. Medida la unidad instalada, regulada y probada, conforme a normativa vigente.

| Código | Ud | Descripción | Rendimiento | Precio | Importe |
|---|---|---|---|---|---|
| IEBTI32504M | UD | Interrutor automatico 250 A C/M (material) | 1 | 421.58 | 421.58 |
| TO01800 | h | OF. 1ª ELECTRICISTA | 0.411 | 14.1 | 5.80 |
| WW00400 | UD | Pequeño material | 1 | 0.29 | 0.29 |
| WW00300 | UD | Material complementario o pzas.e | 1 | 0.54 | 0.54 |
|  |  | Total |  |  | 428.21 |

**IEBTI31004** Ud INTERRUPTOR AUTOMÁTICO 100A C/M
1 Ud × 119.44 (126.61 con costes indirectos) = 126.61
Interruptor automático 100A caja moldeada, incluso p.p. de puentes, terminales, elementos auxiliares. Medida la unidad instalada, regulada y probada, conforme a normativa vigente.

| Código | Ud | Descripción | Rendimiento | Precio | Importe |
|---|---|---|---|---|---|
| IEBTI31004M | UD | Interrutor automatico 100 A C/M (material) | 1 | 112.81 | 112.81 |
| WW00400 | UD | Pequeño material | 1 | 0.29 | 0.29 |
| WW00300 | UD | Material complementario o pzas.e | 1 | 0.54 | 0.54 |
| TO01800 | h | OF. 1ª ELECTRICISTA | 0.411 | 14.1 | 5.80 |
|  |  | Total |  |  | 119.44 |

**IEBTI5634** u INTERRUPTOR MAGNETOTÉRMICO 63A TETRAPOLAR 4 MÓDULOS
0 u × 99.82 (105.81 con costes indirectos) = 0.00
Interruptor magnetotérmico 63A tetrapolar de 4 módulos, incluso p.p. de puentes, terminales, elementos auxiliares. Medida la unidad instalada.

| Código | Ud | Descripción | Rendimiento | Precio | Importe |
|---|---|---|---|---|---|
| IEBTI5634M | UD | Interruptor magnetotermico 63 A tetrapolar 4 módulo (material) | 1 | 95.51 | 95.51 |
| TO01800 | h | OF. 1ª ELECTRICISTA | 0.247 | 14.1 | 3.48 |
| WW00400 | UD | Pequeño material | 1 | 0.29 | 0.29 |
| WW00300 | UD | Material complementario o pzas.e | 1 | 0.54 | 0.54 |
|  |  | Total |  |  | 99.82 |

**IEBTI5254** u INTERRUPTOR MAGNETOTÉRMICO 25A TETRAPOLAR 4 MÓDULOS
2 u × 34.31 (36.37 con costes indirectos) = 72.74
Interruptor magnetotérmico 25A tetrapolar de 4 módulos, incluso p.p. de puentes, terminales, elementos auxiliares. Medida la unidad instalada.

| Código | Ud | Descripción | Rendimiento | Precio | Importe |
|---|---|---|---|---|---|
| IEBTI5254M | UD | Interruptor magnetotermico 25 A tetrapolar 4 módulo (material) | 1 | 30 | 30.00 |
| TO01800 | h | OF. 1ª ELECTRICISTA | 0.247 | 14.1 | 3.48 |
| WW00400 | UD | Pequeño material | 1 | 0.29 | 0.29 |
| WW00300 | UD | Material complementario o pzas.e | 1 | 0.54 | 0.54 |
|  |  | Total |  |  | 34.31 |

**IEBTI5162** u INTERRUPTOR MAGNETOTÉRMICO 16A + NEUTRO 1 MÓDULO
34 u × 13.92 (14.76 con costes indirectos) = 501.84
Interruptor magnetotérmico 16A + neutro de 1 módulo, incluso p.p. de puentes, terminales, elementos auxiliares. Medida la unidad instalada.

| Código | Ud | Descripción | Rendimiento | Precio | Importe |
|---|---|---|---|---|---|
| IEBTI5162M | UD | Interruptor magnetotermico 16 A unipolar + neutro 1 módulo (material) | 1 | 10.2 | 10.20 |
| TO01800 | h | OF. 1ª ELECTRICISTA | 0.205 | 14.1 | 2.89 |
| WW00400 | UD | Pequeño material | 1 | 0.29 | 0.29 |
| WW00300 | UD | Material complementario o pzas.e | 1 | 0.54 | 0.54 |
|  |  | Total |  |  | 13.92 |

**IEBTI5102** u INTERRUPTOR MAGNETOTÉRMICO 10A + NEUTRO 1 MÓDULO
24 u × 13.72 (14.54 con costes indirectos) = 348.96
Interruptor magnetotérmico 10A + neutro de 1 módulo, incluso p.p. de puentes, terminales, elementos auxiliares. Medida la unidad instalada.

| Código | Ud | Descripción | Rendimiento | Precio | Importe |
|---|---|---|---|---|---|
| IEBTI5102M | UD | Interruptor magnetotermico 10 A unipolar + neutro 1 módulo (material) | 1 | 10 | 10.00 |
| TO01800 | h | OF. 1ª ELECTRICISTA | 0.205 | 14.1 | 2.89 |
| WW00400 | UD | Pequeño material | 1 | 0.29 | 0.29 |
| WW00300 | UD | Material complementario o pzas.e | 1 | 0.54 | 0.54 |
|  |  | Total |  |  | 13.72 |

**IEBTI5324** u INTERRUPTOR MAGNETOTÉRMICO 32A TETRAPOLAR 4 MÓDULOS (09/05/2004)
0 u × 49.06 (52 con costes indirectos) = 0.00
Interruptor magnetotérmico 32A tetrapolar de 4 módulos, incluso p.p. de puentes, terminales, elementos auxiliares. Medida la unidad instalada.

| Código | Ud | Descripción | Rendimiento | Precio | Importe |
|---|---|---|---|---|---|
| IEBTI5324M | UD | Interruptor magnetotermico 32 A tetrapolar 4 módulo (material) | 1 | 44 | 44.00 |
| TO01800 | h | OF. 1ª ELECTRICISTA | 0.3 | 14.1 | 4.23 |
| WW00400 | UD | Pequeño material | 1 | 0.29 | 0.29 |
| WW00300 | UD | Material complementario o pzas.e | 1 | 0.54 | 0.54 |
|  |  | Total |  |  | 49.06 |

**IEBTI4252_300** u INTERRUPTOR DIFERENCIAL BIPOLAR 25A 300mA
1 u × 47.95 (50.83 con costes indirectos) = 50.83
Interruptor diferencial bipolar 25A 300mA, incluso p.p. de puentes, terminales, elementos auxiliares. Medida la unidad instalada.

| Código | Ud | Descripción | Rendimiento | Precio | Importe |
|---|---|---|---|---|---|
| IEBTI4252_300M | UD | Interrutor diferencial bipolar 25 A 300 mA (material) | 1 | 43.64 | 43.64 |
| TO01800 | h | OF. 1ª ELECTRICISTA | 0.247 | 14.1 | 3.48 |
| WW00400 | UD | Pequeño material | 1 | 0.29 | 0.29 |
| WW00300 | UD | Material complementario o pzas.e | 1 | 0.54 | 0.54 |
|  |  | Total |  |  | 47.95 |

**IEBTI4404** u INTERRUPTOR DIFERENCIAL TETRAPOLAR 40A 30mA
5 u × 89.46 (94.83 con costes indirectos) = 474.15
Interruptor diferencial tetrapolar 40A 30mA, incluso p.p. de puentes,terminales, elementos auxiliares. Medida la unidad instalada.

| Código | Ud | Descripción | Rendimiento | Precio | Importe |
|---|---|---|---|---|---|
| IEBTI4404M | UD | Interrutor diferencial tetrapolar 40 A 30 mA (material) | 1 | 83.99 | 83.99 |
| TO01800 | h | OF. 1ª ELECTRICISTA | 0.329 | 14.1 | 4.64 |
| WW00400 | UD | Pequeño material | 1 | 0.29 | 0.29 |
| WW00300 | UD | Material complementario o pzas.e | 1 | 0.54 | 0.54 |
|  |  | Total |  |  | 89.46 |

**IEBTI4254** u INTERRUPTOR DIFERENCIAL TETRAPOLAR 25A 30mA
5 u × 86.17 (91.34 con costes indirectos) = 456.70
Interruptor diferencial tetrapolar 25A 30mA, incluso p.p. de puentes,terminales, elementos auxiliares. Medida la unidad instalada.

| Código | Ud | Descripción | Rendimiento | Precio | Importe |
|---|---|---|---|---|---|
| IEBTI4254M | UD | Interrutor diferencial tetrapolar 25 A 30 mA (material) | 1 | 80.7 | 80.70 |
| TO01800 | h | OF. 1ª ELECTRICISTA | 0.329 | 14.1 | 4.64 |
| WW00400 | UD | Pequeño material | 1 | 0.29 | 0.29 |
| WW00300 | UD | Material complementario o pzas.e | 1 | 0.54 | 0.54 |
|  |  | Total |  |  | 86.17 |

**IEBTI4252** u INTERRUPTOR DIFERENCIAL BIPOLAR 25A 30mA
1 u × 47.95 (50.83 con costes indirectos) = 50.83
Interruptor diferencial bipolar 25A 30mA, incluso p.p. de puentes, terminales, elementos auxiliares. Medida la unidad instalada.

| Código | Ud | Descripción | Rendimiento | Precio | Importe |
|---|---|---|---|---|---|
| IEBTI4252M | UD | Interrutor diferencial bipolar 25 A 30 mA (material) | 1 | 43.64 | 43.64 |
| TO01800 | h | OF. 1ª ELECTRICISTA | 0.247 | 14.1 | 3.48 |
| WW00400 | UD | Pequeño material | 1 | 0.29 | 0.29 |
| WW00300 | UD | Material complementario o pzas.e | 1 | 0.54 | 0.54 |
|  |  | Total |  |  | 47.95 |

**IEBTI4404_300** u INTERRUPTOR DIFERENCIAL TETRAPOLAR 40A 300mA (06/08/2004)
1 u × 59.03 (62.57 con costes indirectos) = 62.57
Interruptor diferencial tetrapolar 40A 300mA, incluso p.p. de puentes,terminales, elementos auxiliares. Medida la unidad instalada.

| Código | Ud | Descripción | Rendimiento | Precio | Importe |
|---|---|---|---|---|---|
| IEBTI4403M | UD | Interrutor diferencial bipolar 40 A 300 mA (material; 09/07/2008) | 1 | 45 | 45.00 |
| TO01800 | h | OF. 1ª ELECTRICISTA | 0.4 | 14.1 | 5.64 |
| WW00300 | UD | Material complementario o pzas.e | 15 | 0.54 | 8.10 |
| WW00400 | UD | Pequeño material | 1 | 0.29 | 0.29 |
|  |  | Total |  |  | 59.03 |

**IEBTI4634** u INTERRUPTOR DIFERENCIAL TETRAPOLAR 63A 30mA (09/05/2004)
1 u × 226.64 (240.24 con costes indirectos) = 240.24
Interruptor diferencial tetrapolar 63A 30mA, incluso p.p. de puentes,terminales, elementos auxiliares. Medida la unidad instalada.

| Código | Ud | Descripción | Rendimiento | Precio | Importe |
|---|---|---|---|---|---|
| IEBTI4634M | UD | Interrutor diferencial tetrapolar 63 A 30 mA (material) | 1 | 221 | 221.00 |
| TO01800 | h | OF. 1ª ELECTRICISTA | 0.4 | 14.1 | 5.64 |
|  |  | Total |  |  | 226.64 |

**IEBTI31604** Ud INTERRUPTOR AUTOMÁTICO 160A C/M (09/05/2004)
1 Ud × 220.05 (233.25 con costes indirectos) = 233.25
Interruptor automático 160A caja moldeada, incluso p.p. de puentes, terminales, elementos auxiliares. Medida la unidad instalada, regulada y probada, conforme a normativa vigente.

| Código | Ud | Descripción | Rendimiento | Precio | Importe |
|---|---|---|---|---|---|
| IEBTI31604M | UD | Interrutor automatico 160 A C/M (material) | 1 | 204 | 204.00 |
| V00001 | UD | Pequeño material para instalaciones (material) | 1 | 3 | 3.00 |
| V00002 | UD | Piezas especiales para instalaciones (material) | 1 | 6 | 6.00 |
| TO01800 | h | OF. 1ª ELECTRICISTA | 0.5 | 14.1 | 7.05 |
|  |  | Total |  |  | 220.05 |

**IEBTI31254** Ud INTERRUPTOR AUTOMÁTICO 125A C/M (09/05/2004)
1 Ud × 173.05 (183.43 con costes indirectos) = 183.43
Interruptor automático 125A caja moldeada, incluso p.p. de puentes, terminales, elementos auxiliares. Medida la unidad instalada, regulada y probada, conforme a normativa vigente.

| Código | Ud | Descripción | Rendimiento | Precio | Importe |
|---|---|---|---|---|---|
| IEBTI31254M | UD | Interrutor automatico 125 A C/M (material) | 1 | 157 | 157.00 |
| V00001 | UD | Pequeño material para instalaciones | 1 | 3 | 3.00 |
| V00002 | UD | Piezas especiales para instalaciones | 1 | 6 | 6.00 |
| TO01800 | h | OF. 1ª ELECTRICISTA | 0.5 | 14.1 | 7.05 |
|  |  | Total |  |  | 173.05 |

**IEBTI5164** u INTERRUPTOR MAGNETOTÉRMICO 16A TETRAPOLAR 4 MÓDULOS (09/05/2004)
2 u × 44.23 (46.88 con costes indirectos) = 93.76
Interruptor magnetotérmico 16A tetrapolar de 4 módulos, incluso p.p. de puentes, terminales, elementos auxiliares. Medida la unidad instalada.

| Código | Ud | Descripción | Rendimiento | Precio | Importe |
|---|---|---|---|---|---|
| IEBTI5164M | UD | Interruptor magnetotermico 16 A tetrapolar 4 módulo (material) | 1 | 40 | 40.00 |
| TO01800 | h | OF. 1ª ELECTRICISTA | 0.3 | 14.1 | 4.23 |
|  |  | Total |  |  | 44.23 |

**IEBTI60032** Ud Guardamotor tripolar 32A regulación de 16 a 20 A 2,5 módulos (30/06/2008)
1 Ud × 99.03 (104.97 con costes indirectos) = 104.97
Guardamotor tripolar 25 A regulación de 25,6 a 32 A 2,5 módulos, incluso p.p. de puentes, terminales, elementos auxiliares. Medida la unidad instalada.

| Código | Ud | Descripción | Rendimiento | Precio | Importe |
|---|---|---|---|---|---|
| IEBTI61032M | Ud | Guardamotor tripolar 32 A regulación de 25,6 a 32A 2,5 módulos (material; 30/06/2008) | 1 | 85 | 85.00 |
| TO01800 | h | OF. 1ª ELECTRICISTA | 0.4 | 14.1 | 5.64 |
| WW00300 | UD | Material complementario o pzas.e | 15 | 0.54 | 8.10 |
| WW00400 | UD | Pequeño material | 1 | 0.29 | 0.29 |
|  |  | Total |  |  | 99.03 |

**IEBTI8001** Ud Relé diferencial modular 4 mód. sensibilidad regulable (20/01/2007)
1 Ud × 88.94 (94.28 con costes indirectos) = 94.28
Relé diferencial modular 4 mód. con sensibilidad regulable para carril DIN, incluso cableado, conexionado, accesorios y piezas especiales. Medida la unidad instalada, regulada y probada, conforme a normativa vigente.

| Código | Ud | Descripción | Rendimiento | Precio | Importe |
|---|---|---|---|---|---|
| IEBTI8001M | UD | Relé diferencial modular 4 mód. (material; 20/01/2007) | 1 | 78.22 | 78.22 |
| TO01800 | h | OF. 1ª ELECTRICISTA | 0.165 | 14.1 | 2.33 |
| WW00300 | UD | Material complementario o pzas.e | 15 | 0.54 | 8.10 |
| WW00400 | UD | Pequeño material | 1 | 0.29 | 0.29 |
|  |  | Total |  |  | 88.94 |

**IEBTV8014** Ud Toroidales diametro 140 mm para conectar a relé diferencial (20/01/2007)
1 Ud × 125.85 (133.4 con costes indirectos) = 133.40
Toroidales diametro 140 mm para conectar a relé diferencial, incluso montaje, cableado, conexionado, accesorios y piezas especiales. Medida la unidad instalada, regulada y probada, conforme a normativa vigente.

| Código | Ud | Descripción | Rendimiento | Precio | Importe |
|---|---|---|---|---|---|
| IEBTV8014M | UD | Toroidales diametro 140 mm (material; 20/01/2007) | 1 | 115.27 | 115.27 |
| TO01800 | h | OF. 1ª ELECTRICISTA | 0.165 | 14.1 | 2.33 |
| WW00300 | UD | Material complementario o pzas.e | 15 | 0.54 | 8.10 |
| WW00400 | UD | Pequeño material | 0.5 | 0.29 | 0.15 |
|  |  | Total |  |  | 125.85 |

**IEBTI6040** Ud Guardamotor tripolar 4 A regulación de 2,5 a 4 A 2,5 módulos
0 Ud × 44.18 (46.83 con costes indirectos) = 0.00
Guardamotor tripolar 4 A regulación de 2,5 a 4 A 2,5 módulos, incluso p.p. de puentes, terminales, elementos auxiliares. Medida la unidad instalada.

| Código | Ud | Descripción | Rendimiento | Precio | Importe |
|---|---|---|---|---|---|
| IEBTI6040M | Ud | Guardamotor tripolar hasta 4A regulación de 3,2 a 4 A 2,5 módulos (material) | 1 | 31.29 | 31.29 |
| TO01800 | h | OF. 1ª ELECTRICISTA | 0.329 | 14.1 | 4.64 |
| WW00300 | UD | Material complementario o pzas.e | 15 | 0.54 | 8.10 |
| WW00400 | UD | Pequeño material | 0.5 | 0.29 | 0.15 |
|  |  | Total |  |  | 44.18 |

**IEBTI6050** Ud Guardamotor tripolar 6,3 A regulación de 4 a 6,3 A 2,5 módulos
1 Ud × 41.7 (44.2 con costes indirectos) = 44.20
Guardamotor tripolar 6,3 A regulación de 4 a 6,3 A 2,5 módulos, incluso p.p. de puentes, terminales, elementos auxiliares. Medida la unidad instalada.

| Código | Ud | Descripción | Rendimiento | Precio | Importe |
|---|---|---|---|---|---|
| IEBTI6050M | Ud | Guardamotor tripolar 6,3 A regulación de 4 a 6,3 A 2,5 módulos (material) | 1 | 36.23 | 36.23 |
| TO01800 | h | OF. 1ª ELECTRICISTA | 0.329 | 14.1 | 4.64 |
| WW00300 | UD | Material complementario o pzas.e | 1 | 0.54 | 0.54 |
| WW00400 | UD | Pequeño material | 1 | 0.29 | 0.29 |
|  |  | Total |  |  | 41.7 |

**IEBTC3050** Ud Pulsador Tipo SETA parada de Emergencia
1 Ud × 27.28 (28.92 con costes indirectos) = 28.92
Pulsador Tipo SETA parada de Emergencia para montaje en cuadro, incluso cableado, conexionado, accesorios y piezas especiales. Medida la unidad instalada y probada conforme a la normativa vigente.

| Código | Ud | Descripción | Rendimiento | Precio | Importe |
|---|---|---|---|---|---|
| PUL01 | UD | Pulsador Tipo SETA parada de Emergencia (material) | 1 | 20.8 | 20.80 |
| TO01800 | h | OF. 1ª ELECTRICISTA | 0.165 | 14.1 | 2.33 |
| WW00300 | UD | Material complementario o pzas.e | 5 | 0.54 | 2.70 |
| WW00400 | UD | Pequeño material | 5 | 0.29 | 1.45 |
|  |  | Total |  |  | 27.28 |

**C100** Ud Contactor 100 A IV (30/06/2008)
2 Ud × 308.38 (326.88 con costes indirectos) = 653.76
Contactor 100 A IV incluso p.p. de auxiliares, puentes, terminales, elementos auxiliares. Medida la unidad instalada.

| Código | Ud | Descripción | Rendimiento | Precio | Importe |
|---|---|---|---|---|---|
| C100A | UD | Contactor 100 A IV (material; 30/06/2008) | 1 | 300 | 300.00 |
| TO01800 | h | OF. 1ª ELECTRICISTA | 0.3 | 14.1 | 4.23 |
| WW00300 | UD | Material complementario o pzas.e | 5 | 0.54 | 2.70 |
| WW00400 | UD | Pequeño material | 5 | 0.29 | 1.45 |
|  |  | Total |  |  | 308.38 |

**IEBTC220** u INTERRUPTOR CREPUSCULAR DIGITAL PROGRAMABLE CON CELULA ESTANCA
1 u × 54.88 (58.17 con costes indirectos) = 58.17
Interruptor crepuscular digital programable con célula estanca, incluso p.p. de puentes, terminales, elementos auxiliares. Medida la unidad instalada.

| Código | Ud | Descripción | Rendimiento | Precio | Importe |
|---|---|---|---|---|---|
| IEBTC220M | UD | INTERRUPTOR CREPUSCULAR DIGITAL PROGRAMABLE CON CELULA ESTANCA (material) | 1 | 51.87 | 51.87 |
| WW00400 | UD | Pequeño material | 0.2 | 0.29 | 0.06 |
| WW00300 | UD | Material complementario o pzas.e | 0.1 | 0.54 | 0.05 |
| TO01800 | h | OF. 1ª ELECTRICISTA | 0.206 | 14.1 | 2.90 |
|  |  | Total |  |  | 54.88 |

**IEBTC203** u INTERRUPTOR HORARIO CON DOBLE SALIDA
2 u × 62.8 (66.57 con costes indirectos) = 133.14
Interruptor horario digital programable semanal con doble salida programable, incluso p.p. de puentes, terminales, elementos auxiliares. Medida la unidad instalada.

| Código | Ud | Descripción | Rendimiento | Precio | Importe |
|---|---|---|---|---|---|
| IEBTC202M | UD | INTERRUPTOR HORARIO DIGITAL PROGRAMABLE SEMANAL (material) | 1.1 | 54.35 | 59.79 |
| WW00400 | UD | Pequeño material | 0.2 | 0.29 | 0.06 |
| WW00300 | UD | Material complementario o pzas.e | 0.1 | 0.54 | 0.05 |
| TO01800 | h | OF. 1ª ELECTRICISTA | 0.206 | 14.1 | 2.90 |
|  |  | Total |  |  | 62.8 |

**IEBTI3638** Ud CONMUTADOR 20A CON PUNTO MEDIO
1 Ud × 8.8 (9.33 con costes indirectos) = 9.33
Conmutador de 20 A con punto medio 250V, de 1 modulo. Medida la unidad instalada.

| Código | Ud | Descripción | Rendimiento | Precio | Importe |
|---|---|---|---|---|---|
| IEBTI3638M | UD | Conmutador de 20 A con punto medio 250V, de 1 modulo. (material) | 1 | 7.56 | 7.56 |
| TO01800 | h | OF. 1ª ELECTRICISTA | 0.082 | 14.1 | 1.16 |
| WW00300 | UD | Material complementario o pzas.e | 0.1 | 0.54 | 0.05 |
| WW00400 | UD | Pequeño material | 0.1 | 0.29 | 0.03 |
|  |  | Total |  |  | 8.8 |

**IEBTC3011** Ud Lampara doble piloto (rojo, verde)luminoso
1 Ud × 11.96 (12.68 con costes indirectos) = 12.68
Lampara piloto luminoso para montaje en cuadro(rojo,verde), incluso protección con fusible correctamente calibrados, base portafusible, cableado, conexionado, accesorios y piezas especiales. Medida la unidad instalada y probada conforme a la normativa vigente.

| Código | Ud | Descripción | Rendimiento | Precio | Importe |
|---|---|---|---|---|---|
| IEBTC3010M | UD | Lampara piloto luminoso (material) | 4 | 2.65 | 10.60 |
| TO01800 | h | OF. 1ª ELECTRICISTA | 0.082 | 14.1 | 1.16 |
| WW00300 | UD | Material complementario o pzas.e | 0.1 | 0.54 | 0.05 |
| WW00400 | UD | Pequeño material | 0.5 | 0.29 | 0.15 |
|  |  | Total |  |  | 11.96 |

**IEBI0321_00AS** M Circuito monofasico 3x1,5mm² conductor multipolar 0,6/1kV RZ1-K (AS)
1350 M × 3.45 (3.66 con costes indirectos) = 4941.00
Circuito monofasico 3x1,5mm² multipolar de cobre con aislamiento XLPE, 0,6/1kV, no progadores del incendio y con emision de humos y opacidad reducida, con código de colores según REBT para alojar en bandeja o canalización. Incluso p.p. de cajas de registro,tendido, conexionado, accesorios para soportaje, piezas especiales, y ayudas de albañilería y trabajos complementarios necesarios para la instalación. Medida la longitud ejecutada.

| Código | Ud | Descripción | Rendimiento | Precio | Importe |
|---|---|---|---|---|---|
| T4306AS | M | Conductor multipolar CU 3x1,5 mm2 0,6/1kV RZ1-K (AS) (material) | 1.01 | 0.77 | 0.78 |
| TO01800 | h | OF. 1ª ELECTRICISTA | 0.091 | 14.1 | 1.28 |
| TP00100 | h | PEON ESPECIAL | 0.091 | 13.42 | 1.22 |
| WW00300 | UD | Material complementario o pzas.e | 0.2 | 0.54 | 0.11 |
| WW00400 | UD | Pequeño material | 0.2 | 0.29 | 0.06 |
|  |  | Total |  |  | 3.45 |

| Medición | Uds. | Largo | Parcial |
|---|---|---|---|
|  | 5 | 50.00 | 250.000 |
|  | 4 | 40.00 | 160.000 |
|  | 1 | 20.00 | 20.000 |
|  | 5 | 100.00 | 500.000 |
|  | 3 | 90.00 | 270.000 |
|  | 1 | 150.00 | 150.000 |
| Total |  |  | 1350 |

**IEBI0251-04** Ml Circuito monofásico 2x1,5mm²+TTx1,5mm² 750V/rigido 16mm
1015 Ml × 4.66 (4.94 con costes indirectos) = 5014.10
Circuito monofásico 2x1,5mm²+TTx1,5mm² con conductores unipolares de cobre con aislamiento P.V.C., no progadores del incendio y con emision de humos y opacidad reducida, 750 V, reducida emisión CIH bajo tubo de PVC rigido, de 16 mm de diámetro, no propagador de la llama, incluso p.p. de cajas de registro,tendido, conexionado, accesorios para soportaje, manguitos, curvas, tes, codos, curvas flexibles, piezas especiales, y ayudas de albañilería y trabajos complementarios necesarios para la instalación, Medida la longitud ejecutada.

| Código | Ud | Descripción | Rendimiento | Precio | Importe |
|---|---|---|---|---|---|
| T1106 | M | Conductor CU 1,5 mm2 750 V PVC reucida emisión CIH (material) | 3 | 0.13 | 0.39 |
| T2234_16 | M | Tubo roscado, enchufable P.V.C rígido. 16 mm (material) | 1 | 0.46 | 0.46 |
| WW00400 | UD | Pequeño material | 0.2 | 0.29 | 0.06 |
| WW00300 | UD | Material complementario o pzas.e | 0.2 | 0.54 | 0.11 |
| TO01800 | h | OF. 1ª ELECTRICISTA | 0.082 | 14.1 | 1.16 |
| TP00100 | h | PEON ESPECIAL | 0.082 | 13.42 | 1.10 |
| ATC00100 | h | CUADRILLA ALBAÑILERIA, FORMADA POR OFICIAL 1ª Y PEON ESP. | 0.05 | 27.52 | 1.38 |
|  |  | Total |  |  | 4.66 |

| Medición | Uds. | Largo | Parcial |
|---|---|---|---|
| P. SOTANO | 1 | 80.00 | 80.000 |
|  | 1 | 140.00 | 140.000 |
|  | 1 | 150.00 | 150.000 |
| P. BAJA | 1 | 250.00 | 250.000 |
|  | 2 | 45.00 | 90.000 |
|  | 2 | 60.00 | 120.000 |
|  | 1 | 150.00 | 150.000 |
|  | 1 | 35.00 | 35.000 |
| Total |  |  | 1015 |

**IEBI0322_00AS** M Circuito monofasico 3x2,5mm² conductor multipolar 0,6/1kV RZ1-K (AS)
1845 M × 3.8 (4.03 con costes indirectos) = 7435.35
Circuito monofasico 3x2,5mm² multipolar de cobre con aislamiento XLPE, 0,6/1kV, no progadores del incendio y con emision de humos y opacidad reducida, con código de colores según REBT para alojar en bandeja o canalización. Incluso p.p. de cajas de registro,tendido, conexionado, accesorios para soportaje, piezas especiales, y ayudas de albañilería y trabajos complementarios necesarios para la instalación. Medida la longitud ejecutada.

| Código | Ud | Descripción | Rendimiento | Precio | Importe |
|---|---|---|---|---|---|
| T4307AS | M | Conductor multipolar CU 3x2,5 mm2 0,6/1kV RZ1-K (AS) (material) | 1.01 | 1.12 | 1.13 |
| TP00100 | h | PEON ESPECIAL | 0.091 | 13.42 | 1.22 |
| TO01800 | h | OF. 1ª ELECTRICISTA | 0.091 | 14.1 | 1.28 |
| WW00300 | UD | Material complementario o pzas.e | 0.2 | 0.54 | 0.11 |
| WW00400 | UD | Pequeño material | 0.2 | 0.29 | 0.06 |
|  |  | Total |  |  | 3.8 |

| Medición | Uds. | Largo | Parcial |
|---|---|---|---|
|  | 3 | 90.00 | 270.000 |
|  | 1 | 150.00 | 150.000 |
|  | 1 | 140.00 | 140.000 |
|  | 1 | 10.00 | 10.000 |
|  | 1 | 50.00 | 50.000 |
|  | 2 | 45.00 | 90.000 |
|  | 2 | 10.00 | 20.000 |
|  | 1 | 25.00 | 25.000 |
|  | 1 | 95.00 | 95.000 |
|  | 1 | 75.00 | 75.000 |
|  | 5 | 45.00 | 225.000 |
|  | 6 | 60.00 | 360.000 |
|  | 3 | 75.00 | 225.000 |
|  | 1 | 65.00 | 65.000 |
|  | 1 | 45.00 | 45.000 |
| Total |  |  | 1845 |

**IEBI0252-04** Ml Circuito monofásico 2x2,5mm²+TTx2,5mm² 750V/rígido 16mm
250 Ml × 4.93 (5.23 con costes indirectos) = 1307.50
Circuito monofásico 2x2,5mm²+TTx2,5mm² con conductores unipolares de cobre con aislamiento P.V.C., no progadores del incendio y con emision de humos y opacidad reducida, 750 V, bajo tubo de PVC rigido, de 16 mm de diámetro, no propagador de la llama, incluso p.p. de cajas de registro,tendido, conexionado, accesorios para soportaje, manguitos, curvas, tes, codos, curvas flexibles, piezas especiales, y ayudas de albañilería y trabajos complementarios necesarios para la instalación, Medida la longitud ejecutada.

| Código | Ud | Descripción | Rendimiento | Precio | Importe |
|---|---|---|---|---|---|
| T1107 | M | Conductor CU 2,5 mm2 750 V PVC reucida emisión CIH (material) | 3 | 0.22 | 0.66 |
| T2234_16 | M | Tubo roscado, enchufable P.V.C rígido. 16 mm | 1 | 0.46 | 0.46 |
| WW00300 | UD | Material complementario o pzas.e | 0.2 | 0.54 | 0.11 |
| WW00400 | UD | Pequeño material | 0.2 | 0.29 | 0.06 |
| TP00100 | h | PEON ESPECIAL | 0.082 | 13.42 | 1.10 |
| TO01800 | h | OF. 1ª ELECTRICISTA | 0.082 | 14.1 | 1.16 |
| ATC00100 | h | CUADRILLA ALBAÑILERIA, FORMADA POR OFICIAL 1ª Y PEON ESP. | 0.05 | 27.52 | 1.38 |
|  |  | Total |  |  | 4.93 |

| Medición | Uds. | Largo | Parcial |
|---|---|---|---|
| P.SOTANO | 1 | 65.00 | 65.000 |
|  | 1 | 165.00 | 165.000 |
|  | 1 | 20.00 | 20.000 |
| Total |  |  | 250 |

**IEBI0323_06AS** M Circuito trifasico 5x4mm² conductor multipolar 0,6/1kV RZ1-K (AS) (05/12/2006)
120 M × 6.11 (6.48 con costes indirectos) = 777.60
Circuito trifasico 5x4mm² multipolar de cobre con aislamiento XLPE, 0,6/1kV, no progadores del incendio y con emision de humos y opacidad reducida, con código de colores según REBT para alojar en bandeja o canalización. Incluso p.p. de cajas de registro,tendido, conexionado, accesorios para soportaje, piezas especiales, y ayudas de albañilería y trabajos complementarios necesarios para la instalación. Medida la longitud ejecutada.

| Código | Ud | Descripción | Rendimiento | Precio | Importe |
|---|---|---|---|---|---|
| T4508AS | M | Conductor multipolar CU 5x4 mm2 0,6/1kV RZ1-K (AS) (material; 03/08/2005) | 1.01 | 2.89 | 2.92 |
| TP00100 | h | PEON ESPECIAL | 0.11 | 13.42 | 1.48 |
| TO01800 | h | OF. 1ª ELECTRICISTA | 0.11 | 14.1 | 1.55 |
| TIEU002 | UD | Material complementario o piezas especiales (material; 30/08/2000) | 0.2 | 0.48 | 0.10 |
| WW00400 | UD | Pequeño material | 0.2 | 0.29 | 0.06 |
|  |  | Total |  |  | 6.11 |

| Medición | Uds. | Largo | Parcial |
|---|---|---|---|
|  | 2 | 60.00 | 120.000 |
| Total |  |  | 120 |

**IEBI0323_00AS** M Circuito monofasico 3x4mm² conductor multipolar 0,6/1kV RZ1-K (AS) (05/12/2006)
120 M × 5.06 (5.36 con costes indirectos) = 643.20
Circuito monofasico 3x4mm² multipolar de cobre con aislamiento XLPE, 0,6/1kV, no progadores del incendio y con emision de humos y opacidad reducida, con código de colores según REBT para alojar en bandeja o canalización. Incluso p.p. de cajas de registro,tendido, conexionado, accesorios para soportaje, piezas especiales, y ayudas de albañilería y trabajos complementarios necesarios para la instalación. Medida la longitud ejecutada.

| Código | Ud | Descripción | Rendimiento | Precio | Importe |
|---|---|---|---|---|---|
| T4308AS | M | Conductor multipolar CU 3x4 mm2 0,6/1kV RZ1-K (AS) (material; 03/08/2005) | 1.01 | 1.85 | 1.87 |
| TP00100 | h | PEON ESPECIAL | 0.11 | 13.42 | 1.48 |
| TO01800 | h | OF. 1ª ELECTRICISTA | 0.11 | 14.1 | 1.55 |
| TIEU002 | UD | Material complementario o piezas especiales | 0.2 | 0.48 | 0.10 |
| WW00400 | UD | Pequeño material | 0.2 | 0.29 | 0.06 |
|  |  | Total |  |  | 5.06 |

| Medición | Uds. | Largo | Parcial |
|---|---|---|---|
|  | 2 | 60.00 | 120.000 |
| Total |  |  | 120 |

**IEBI0357_06AS** Ml Circuito trifasico 4x25mm²+TT x 16mm² 0,6/1kV Cu RZ1-K(AS)., 0,6/1KV (XLPE) (05/12/2006)
175 Ml × 17.65 (18.71 con costes indirectos) = 3274.25
Circuito trifasico 4x25mm²+TTx16mm² con conductores unipolares de cobre con aislamiento RZ1-K(AS), 0,6/1KV (XLPE), no progadores del incendio, con emision de humos y opacidad reducida, para alojar en canalización. Incluso p.p. de cajas de registro,tendido, piezas especiales y ayudas de albañilería. Medida la longitud ejecutada

| Código | Ud | Descripción | Rendimiento | Precio | Importe |
|---|---|---|---|---|---|
| T4112AS | M | Conductor CU 25 mm2 0,6/1kV RZ1-K (AS) (material; 20/01/2007) | 4.04 | 2.46 | 9.94 |
| T4111AS | M | Conductor CU 16 mm2 0,6/1kV RZ1-K (AS) (material; 03/08/2005) | 1.01 | 1.98 | 2.00 |
| WW00300 | UD | Material complementario o pzas.e | 0.5 | 0.54 | 0.27 |
| WW00400 | UD | Pequeño material | 0.5 | 0.29 | 0.15 |
| TO01800 | h | OF. 1ª ELECTRICISTA | 0.28 | 14.1 | 3.95 |
| TP00100 | h | PEON ESPECIAL | 0.1 | 13.42 | 1.34 |
|  |  | Total |  |  | 17.65 |

| Medición | Uds. | Largo | Parcial |
|---|---|---|---|
|  | 1 | 50.00 | 50.000 |
|  | 1 | 60.00 | 60.000 |
|  | 1 | 45.00 | 45.000 |
|  | 1 | 20.00 | 20.000 |
| Total |  |  | 175 |

**IEBI0358_05AS** Ml Circuito trifasico 3x35/16mm²+TT x 16mm² 06/1kV Cu RZ1-K(AS)., 0,6/1KV (XLPE) (05/10/2006)
15 Ml × 20.47 (21.7 con costes indirectos) = 325.50
Circuito trifasico 3x35/16mm²+TTx16mm² con conductores unipolares de cobre con aislamiento RZ1-K(AS), 0,6/1KV (XLPE), no progadores del incendio, con emision de humos y opacidad reducida, para alojar en canalización. Incluso p.p. de cajas de registro,tendido, piezas especiales y ayudas de albañilería. Medida la longitud ejecutada

| Código | Ud | Descripción | Rendimiento | Precio | Importe |
|---|---|---|---|---|---|
| T4113AS | M | Conductor CU 35 mm2 0,6/1kV RZ1-K (AS) | 3.03 | 3.55 | 10.76 |
| T4111AS | M | Conductor CU 16 mm2 0,6/1kV RZ1-K (AS) | 2.02 | 1.98 | 4.00 |
| WW00300 | UD | Material complementario o pzas.e | 0.5 | 0.54 | 0.27 |
| WW00400 | UD | Pequeño material | 0.5 | 0.29 | 0.15 |
| TO01800 | h | OF. 1ª ELECTRICISTA | 0.28 | 14.1 | 3.95 |
| TP00100 | h | PEON ESPECIAL | 0.1 | 13.42 | 1.34 |
|  |  | Total |  |  | 20.47 |

**IEBI0359_00AS** Ml Circuito trifasico 3x50/25mm²+TT x 25mm² 06/1kV Cu RZ1-K(AS)., 0 (20/01/2007)
45 Ml × 24.4 (25.86 con costes indirectos) = 1163.70
Circuito trifasico 3x50/25mm²+TT x 25mm² con conductores unipolares de cobre con aislamiento RZ1-K(AS), 0,6/1KV (XLPE), no progadores del incendio, con emision de humos y opacidad reducida, para alojar en canalización. Incluso p.p. de cajas de registro,tendido, piezas especiales y ayudas de albañilería. Medida la longitud ejecutada

| Código | Ud | Descripción | Rendimiento | Precio | Importe |
|---|---|---|---|---|---|
| T4114AS | M | Conductor CU 50 mm2 0,6/1kV RZ1-K (AS) (material; 20/01/2007) | 3.03 | 4.84 | 14.67 |
| T4112AS | M | Conductor CU 25 mm2 0,6/1kV RZ1-K (AS) | 2.02 | 2.46 | 4.97 |
| WW00300 | UD | Material complementario o pzas.e | 0.5 | 0.54 | 0.27 |
| WW00400 | UD | Pequeño material | 0.5 | 0.29 | 0.15 |
| TO01800 | h | OF. 1ª ELECTRICISTA | 0.23 | 14.1 | 3.24 |
| TP00100 | h | PEON ESPECIAL | 0.082 | 13.42 | 1.10 |
|  |  | Total |  |  | 24.4 |

**IEBI0353_09ASS** Ml Circuito trifasico 4x4mm²+TT x 4mm² 0,6/1kV SZ1-K (AS+) (SEGURIDAD AUMENTADA) /rigido 25mm
25 Ml × 12.65 (13.41 con costes indirectos) = 335.25
Circuito trifasico 4x4mm²+TTx4mm² con conductores unipolares de cobre con aislamiento SZ1-K (AS+) (SEGURIDAD AUMENTADA), 0,6/1KV, no propagador de la llama, bajo tubo rígido blindado P.V.C. no propagador de la llama, de 25 mm de diámetro. incluso p.p. de cajas de registro,tendido, conexionado, accesorios para soportaje, manguitos, curvas, tes, codos, curvas flexibles, piezas especiales, y ayudas de albañilería y trabajos complementarios necesarios para la instalación. Medida la longitud ejecutada.

| Código | Ud | Descripción | Rendimiento | Precio | Importe |
|---|---|---|---|---|---|
| T4508ASS | M | Conductor multipolar CU 5x4 mm2 0,6/1kV SZ1-K (AS+) (SEGURIDAD AUMENTADA) (material) | 1.01 | 7.02 | 7.09 |
| T2234_25 | M | Tubo roscado, enchufable P.V.C rígido. 25 mm (material) | 1.01 | 0.95 | 0.96 |
| WW00400 | UD | Pequeño material | 0.2 | 0.29 | 0.06 |
| TO01800 | h | OF. 1ª ELECTRICISTA | 0.11 | 14.1 | 1.55 |
| TP00100 | h | PEON ESPECIAL | 0.1 | 13.42 | 1.34 |
| ATC00100 | h | CUADRILLA ALBAÑILERIA, FORMADA POR OFICIAL 1ª Y PEON ESP. | 0.05 | 27.52 | 1.38 |
| WW00300 | UD | Material complementario o pzas.e | 0.5 | 0.54 | 0.27 |
|  |  | Total |  |  | 12.65 |

**IEBI0195** M Bandeja de rejilla Rejiband 150x60
155 M × 8.99 (9.53 con costes indirectos) = 1477.15
Bandeja de rejilla Rejiband o equivalente de 150x60 realizada en varilla de acero electrocincado bicromatado UNE:112-050(Z.B.), incluso p.p. de soportaje, piezas especiales y uniones de tierra entre tramos de Cu de 16 mm2. Medida la longitud ejecutada.

| Código | Ud | Descripción | Rendimiento | Precio | Importe |
|---|---|---|---|---|---|
| T60221145 | M | Bandeja de rejilla Rejiband 150x60 realizada en varilla de acero electrocincado bicromatado UNE:112-050(Z.B.). (material) | 1 | 4.78 | 4.78 |
| T1111 | M | Conductor CU 16 mm2 750 V PVC reucida emisión CIH (material) | 0.11 | 1.45 | 0.16 |
| TO01800 | h | OF. 1ª ELECTRICISTA | 0.082 | 14.1 | 1.16 |
| TP00200 | H | PEON ORDINARIO | 0.082 | 13.29 | 1.09 |
| ATC00100 | h | CUADRILLA ALBAÑILERIA, FORMADA POR OFICIAL 1ª Y PEON ESP. | 0.05 | 27.52 | 1.38 |
| WW00400 | UD | Pequeño material | 0.5 | 0.29 | 0.15 |
| WW00300 | UD | Material complementario o pzas.e | 0.5 | 0.54 | 0.27 |
|  |  | Total |  |  | 8.99 |

| Medición | Uds. | Largo | Parcial |
|---|---|---|---|
| DISTRIBUCION PLANTA BAJA | 1 | 35.00 | 35.000 |
|  | 1 | 10.00 | 10.000 |
|  | 1 | 5.00 | 5.000 |
|  | 1 | 35.00 | 35.000 |
| A CUADRO DE CUBIERTA | 1 | 35.00 | 35.000 |
| DISTRIBUCION EN CUBIETA | 1 | 35.00 | 35.000 |
| Total |  |  | 155 |

**IEBI0194** M Bandeja de rejilla Rejiband 100x60
95 M × 8.12 (8.61 con costes indirectos) = 817.95
Bandeja de rejilla Rejiband o equivalente de 100x60 realizada en varilla de acero electrocincado bicromatado UNE:112-050(Z.B.), incluso p.p. de soportaje, piezas especiales y uniones de tierra entre tramos de Cu de 16 mm2. Medida la longitud ejecutada.

| Código | Ud | Descripción | Rendimiento | Precio | Importe |
|---|---|---|---|---|---|
| T60222100 | M | Bandeja de rejilla Rejiband 600x100 realizada en varilla de acero electrocincado bicromatado UNE:112-050(Z.B.). (material) | 1.01 | 3.87 | 3.91 |
| T1111 | M | Conductor CU 16 mm2 750 V PVC reucida emisión CIH | 0.11 | 1.45 | 0.16 |
| TO01800 | h | OF. 1ª ELECTRICISTA | 0.082 | 14.1 | 1.16 |
| TP00200 | H | PEON ORDINARIO | 0.082 | 13.29 | 1.09 |
| WW00300 | UD | Material complementario o pzas.e | 0.5 | 0.54 | 0.27 |
| WW00400 | UD | Pequeño material | 0.5 | 0.29 | 0.15 |
| ATC00100 | h | CUADRILLA ALBAÑILERIA, FORMADA POR OFICIAL 1ª Y PEON ESP. | 0.05 | 27.52 | 1.38 |
|  |  | Total |  |  | 8.12 |

| Medición | Uds. | Largo | Parcial |
|---|---|---|---|
| SALA DE CALDERAS | 1 | 25.00 | 25.000 |
| SALA BOMBAS | 1 | 15.00 | 15.000 |
| PLANTA BAJA | 4 | 10.00 | 40.000 |
| CUBIERTA | 3 | 5.00 | 15.000 |
| Total |  |  | 95 |

**IEBI0200_100** M Bandeja de rejilla Rejiband 200x100 (08/07/2005)
35 M × 16.36 (17.34 con costes indirectos) = 606.90
Bandeja de rejilla Rejiband 200x100 realizada en varilla de acero electrocincado bicromatado UNE:112-050(Z.B.), incluso p.p. de soportaje, piezas especiales, uniones de tierra entre tramos de Cu de 16 mm2 y ayudas de albañileria. Medida la unidad instalada.

| Código | Ud | Descripción | Rendimiento | Precio | Importe |
|---|---|---|---|---|---|
| IEBI0200_100M | M | Bandeja de rejilla Rejiband 200x100 realizada en varilla de acero electrocincado bicromatado UNE:112-050(Z.B.). (material; 08/07/2005) | 1.01 | 10.03 | 10.13 |
| T1111 | M | Conductor CU 16 mm2 750 V PVC reucida emisión CIH | 0.11 | 1.45 | 0.16 |
| TO01800 | h | OF. 1ª ELECTRICISTA | 0.1 | 14.1 | 1.41 |
| TP00200 | H | PEON ORDINARIO | 0.1 | 13.29 | 1.33 |
| ATC00100 | h | CUADRILLA ALBAÑILERIA, FORMADA POR OFICIAL 1ª Y PEON ESP. | 0.05 | 27.52 | 1.38 |
| WW00300 | UD | Material complementario o pzas.e | 2 | 0.54 | 1.08 |
| WW00400 | UD | Pequeño material | 3 | 0.29 | 0.87 |
|  |  | Total |  |  | 16.36 |

| Medición | Uds. | Largo | Parcial |
|---|---|---|---|
| DISTRIBUCION CUADRO PLANTA BAJA POR SOTANO | 1 | 35.00 | 35.000 |
| Total |  |  | 35 |

**IEBM805** M Canalización PVC corrugado dim 20 mm (09/08/2004)
690 M × 0.48 (0.51 con costes indirectos) = 351.90
Canalización montaje empotrado o superficie con tubo PVC corrugado reforzado, de 20 mm de diámetro, no propagador de llama, incluso p.p. de cajas de registro,tendido, accesorios para soportaje, piezas especiales, y ayudas de albañilería y trabajos complementarios necesarios para la instalación, Medida la longitud ejecutada.

| Código | Ud | Descripción | Rendimiento | Precio | Importe |
|---|---|---|---|---|---|
| T2233_20N | M | Tubo corrugado P.V.C. diametro 20 no propagador de la llama. (material; 05/02/2002) | 1.05 | 0.19 | 0.20 |
| TO01800 | h | OF. 1ª ELECTRICISTA | 0.01 | 14.1 | 0.14 |
| ATC00400 | h | CUADRILLA FORMADA POR OFICIAL 1ª INST. Y AYUDANTE ESP. | 0.005 | 27.65 | 0.14 |
|  |  | Total |  |  | 0.48 |

| Medición | Uds. | Largo | Parcial |
|---|---|---|---|
|  | 3 | 90.00 | 270.000 |
|  | 1 | 150.00 | 150.000 |
|  | 3 | 90.00 | 270.000 |
| Total |  |  | 690 |

### 1.2.2 CUADRO SALA CALDERAS
Importe: 3431.65

**IEBTI2216_4E** Ud ARMARIO EQUIPABLE MANDO Y DISTR. COFRET G 144 MÓDULOS METAL SUPERFICIE
1 Ud × 657.81 (697.28 con costes indirectos) = 697.28
Armario de mando y protección equipable modelo cofret G o equivalente para 144 módulos IP 55 metal superficie, resistente al fuego, puerta opaca y cerradura, con una reserva del 30%, incluso embarrados, borneros, elementos auxiliares, contactores, maniobras, conexionado, terminales, bornas, serigrafiado de cuadro, implantacion de esquema unifilar en cuadro, piezas especiales y ayudas de albañilería. Medida la unidad instalada según esquema unifilar y normativa vigente.

| Código | Ud | Descripción | Rendimiento | Precio | Importe |
|---|---|---|---|---|---|
| IEBTI2216_4EX | u | ARMARIO EQUIPABLE MANDO Y DISTR. COFRET G 144 MÓDULOS METAL SUPERFICIE (material; 30/06/2008) | 1 | 600 | 600.00 |
| WW00400 | UD | Pequeño material | 12 | 0.29 | 3.48 |
| WW00300 | UD | Material complementario o pzas.e | 6 | 0.54 | 3.24 |
| TO01800 | h | OF. 1ª ELECTRICISTA | 3.458 | 14.1 | 48.76 |
| TA00200 | h | AYUDANTE ESPECIALISTA | 0.07 | 13.55 | 0.95 |
| ATC00100 | h | CUADRILLA ALBAÑILERIA, FORMADA POR OFICIAL 1ª Y PEON ESP. | 0.05 | 27.52 | 1.38 |
|  |  | Total |  |  | 657.81 |

**IEBTI5164** u INTERRUPTOR MAGNETOTÉRMICO 16A TETRAPOLAR 4 MÓDULOS
1 u × 44.23 (46.88 con costes indirectos) = 46.88

**IEBTI5102** u INTERRUPTOR MAGNETOTÉRMICO 10A + NEUTRO 1 MÓDULO
1 u × 13.72 (14.54 con costes indirectos) = 14.54

**IEBTI5162** u INTERRUPTOR MAGNETOTÉRMICO 16A + NEUTRO 1 MÓDULO
2 u × 13.92 (14.76 con costes indirectos) = 29.52

**IEBTI4252** u INTERRUPTOR DIFERENCIAL BIPOLAR 25A 30mA
3 u × 47.95 (50.83 con costes indirectos) = 152.49

**IEBTI4254_300** u INTERRUPTOR DIFERENCIAL TETRAPOLAR 25A 300mA
2 u × 74.64 (79.12 con costes indirectos) = 158.24
Interruptor diferencial tetrapolar 25A 300mA, incluso p.p. de puentes, terminales, elementos auxiliares. Medida la unidad instalada.

| Código | Ud | Descripción | Rendimiento | Precio | Importe |
|---|---|---|---|---|---|
| IEBTI4254_300M | UD | Interrutor diferencial tetrapolar 25 A 300 mA (material) | 1 | 69.17 | 69.17 |
| TO01800 | h | OF. 1ª ELECTRICISTA | 0.329 | 14.1 | 4.64 |
| WW00400 | UD | Pequeño material | 1 | 0.29 | 0.29 |
| WW00300 | UD | Material complementario o pzas.e | 1 | 0.54 | 0.54 |
|  |  | Total |  |  | 74.64 |

**IEBTI6030** Ud Guardamotor tripolar 2.5 A regulacion de 2 a 2.5 A 2.5 modulos
1 Ud × 33.6 (35.62 con costes indirectos) = 35.62
Guardamotor tripolar 2.5 A regulacion de 2 a 2.5 A 2.5 modulos, incluso p.p. de puentes, terminales, elementos auxiliares. Medida la unidad instalada.

| Código | Ud | Descripción | Rendimiento | Precio | Importe |
|---|---|---|---|---|---|
| IEBTI6020M | Ud | Guardamotor tripolar 2,5 A regulación de 2 a 2,5 A 2,5 módulos (material) | 0.9 | 31.28 | 28.15 |
| TO01800 | h | OF. 1ª ELECTRICISTA | 0.328 | 14.1 | 4.62 |
| WW00400 | UD | Pequeño material | 1 | 0.29 | 0.29 |
| WW00300 | UD | Material complementario o pzas.e | 1 | 0.54 | 0.54 |
|  |  | Total |  |  | 33.6 |

**IEBTI6020** Ud Guardamotor tripolar 1.6 A regulación de 1 de 1 a 1.6 A 2,5 módulos (08/09/2004)
3 Ud × 30.67 (32.51 con costes indirectos) = 97.53
Guardamotor tripolar 1.6 A regulación de 1 a 1.6 A 2,5 módulos, incluso p.p. de puentes, terminales, elementos auxiliares. Medida la unidad instalada.

| Código | Ud | Descripción | Rendimiento | Precio | Importe |
|---|---|---|---|---|---|
| IEBTI6040M | Ud | Guardamotor tripolar hasta 4A regulación de 3,2 a 4 A 2,5 módulos | 0.8 | 31.29 | 25.03 |
| TO01800 | h | OF. 1ª ELECTRICISTA | 0.4 | 14.1 | 5.64 |
|  |  | Total |  |  | 30.67 |

**IEBTI6010** Ud Guardamotor tripolar 1 A regulación de 0,63 a 1A 2,5 módulos
1 Ud × 25.24 (26.75 con costes indirectos) = 26.75
Guardamotor tripolar 1 A regulación de 0,63 a 1 A 2,5 módulos, incluso p.p. de puentes, terminales, elementos auxiliares. Medida la unidad instalada.

| Código | Ud | Descripción | Rendimiento | Precio | Importe |
|---|---|---|---|---|---|
| IEBTI6040M | Ud | Guardamotor tripolar hasta 4A regulación de 3,2 a 4 A 2,5 módulos | 0.6 | 31.29 | 18.77 |
| TO01800 | h | OF. 1ª ELECTRICISTA | 0.4 | 14.1 | 5.64 |
| WW00400 | UD | Pequeño material | 1 | 0.29 | 0.29 |
| WW00300 | UD | Material complementario o pzas.e | 1 | 0.54 | 0.54 |
|  |  | Total |  |  | 25.24 |

**IEBTI6040** Ud Guardamotor tripolar 4 A regulación de 2,5 a 4 A 2,5 módulos
1 Ud × 44.18 (46.83 con costes indirectos) = 46.83

**IEBTC203** u INTERRUPTOR HORARIO CON DOBLE SALIDA
3 u × 62.8 (66.57 con costes indirectos) = 199.71

**IEBTC3011** Ud Lampara doble piloto (rojo, verde)luminoso
6 Ud × 11.96 (12.68 con costes indirectos) = 76.08

**IEBTI3638** Ud CONMUTADOR 20A CON PUNTO MEDIO
6 Ud × 8.8 (9.33 con costes indirectos) = 55.98

**IEBI0251-04** Ml Circuito monofásico 2x1,5mm²+TTx1,5mm² 750V/rigido 16mm
50 Ml × 4.66 (4.94 con costes indirectos) = 247.00

**IEBI0252-04** Ml Circuito monofásico 2x2,5mm²+TTx2,5mm² 750V/rígido 16mm
100 Ml × 4.93 (5.23 con costes indirectos) = 523.00

| Medición | Uds. | Largo | Parcial |
|---|---|---|---|
|  | 1 | 50.00 | 50.000 |
|  | 1 | 50.00 | 50.000 |
| Total |  |  | 100 |

**IEBI0252-09** Ml Circuito trifasico 4x2,5mm²+TTx2,5mm² 750V/rigido 16mm
180 Ml × 5.37 (5.69 con costes indirectos) = 1024.20
Circuito trifasico 4x2,5mm²+TTx2,5mm² con conductores unipolares de cobre con aislamiento P.V.C., no progadores del incendio y con emision de humos y opacidad reducida, 750 V, reducida emisión CIH bajo tubo de PVC rigido, de 16 mm de diámetro, no propagador de la llama, incluso p.p. de cajas de registro,tendido, conexionado, accesorios para soportaje, manguitos, curvas, tes, codos, curvas flexibles, piezas especiales, y ayudas de albañilería y trabajos complementarios necesarios para la instalación, Medida la longitud ejecutada.

| Código | Ud | Descripción | Rendimiento | Precio | Importe |
|---|---|---|---|---|---|
| T1107 | M | Conductor CU 2,5 mm2 750 V PVC reucida emisión CIH | 5 | 0.22 | 1.10 |
| T2234_16 | M | Tubo roscado, enchufable P.V.C rígido. 16 mm | 1 | 0.46 | 0.46 |
| WW00300 | UD | Material complementario o pzas.e | 0.2 | 0.54 | 0.11 |
| WW00400 | UD | Pequeño material | 0.2 | 0.29 | 0.06 |
| TP00100 | h | PEON ESPECIAL | 0.082 | 13.42 | 1.10 |
| TO01800 | h | OF. 1ª ELECTRICISTA | 0.082 | 14.1 | 1.16 |
| ATC00100 | h | CUADRILLA ALBAÑILERIA, FORMADA POR OFICIAL 1ª Y PEON ESP. | 0.05 | 27.52 | 1.38 |
|  |  | Total |  |  | 5.37 |

| Medición | Uds. | Largo | Parcial |
|---|---|---|---|
|  | 6 | 30.00 | 180.000 |
| Total |  |  | 180 |

### 1.2.3 CUADRO SALA BOMBAS (22/12/2009)
Importe: 4367.1

**IEBTI2216_4E** Ud ARMARIO EQUIPABLE MANDO Y DISTR. COFRET G 144 MÓDULOS METAL SUPERFICIE
1 Ud × 657.81 (697.28 con costes indirectos) = 697.28

**IEBTI5164** u INTERRUPTOR MAGNETOTÉRMICO 16A TETRAPOLAR 4 MÓDULOS
1 u × 44.23 (46.88 con costes indirectos) = 46.88

**IEBTI5102** u INTERRUPTOR MAGNETOTÉRMICO 10A + NEUTRO 1 MÓDULO
0 u × 13.72 (14.54 con costes indirectos) = 0.00

**IEBTI5162** u INTERRUPTOR MAGNETOTÉRMICO 16A + NEUTRO 1 MÓDULO
1 u × 13.92 (14.76 con costes indirectos) = 14.76

**IEBTI4252_300** u INTERRUPTOR DIFERENCIAL BIPOLAR 25A 300mA
1 u × 47.95 (50.83 con costes indirectos) = 50.83

**IEBTI4254_300** u INTERRUPTOR DIFERENCIAL TETRAPOLAR 25A 300mA
3 u × 74.64 (79.12 con costes indirectos) = 237.36

**IEBTI6030** Ud Guardamotor tripolar 2.5 A regulacion de 2 a 2.5 A 2.5 modulos
5 Ud × 33.6 (35.62 con costes indirectos) = 178.10

**IEBTI6020** Ud Guardamotor tripolar 1.6 A regulación de 1 de 1 a 1.6 A 2,5 módulos
1 Ud × 30.67 (32.51 con costes indirectos) = 32.51

**IEBTI6010** Ud Guardamotor tripolar 1 A regulación de 0,63 a 1A 2,5 módulos
1 Ud × 25.24 (26.75 con costes indirectos) = 26.75

**IEBTI6040** Ud Guardamotor tripolar 4 A regulación de 2,5 a 4 A 2,5 módulos
1 Ud × 44.18 (46.83 con costes indirectos) = 46.83

**IEBTC203** u INTERRUPTOR HORARIO CON DOBLE SALIDA
3 u × 62.8 (66.57 con costes indirectos) = 199.71

**IEBTC3011** Ud Lampara doble piloto (rojo, verde)luminoso
9 Ud × 11.96 (12.68 con costes indirectos) = 114.12

**IEBTI3638** Ud CONMUTADOR 20A CON PUNTO MEDIO
9 Ud × 8.8 (9.33 con costes indirectos) = 83.97

**IEBI0252-04** Ml Circuito monofásico 2x2,5mm²+TTx2,5mm² 750V/rígido 16mm
450 Ml × 4.93 (5.23 con costes indirectos) = 2353.50

| Medición | Uds. | Largo | Parcial |
|---|---|---|---|
|  | 9 | 50.00 | 450.000 |
| Total |  |  | 450 |

**IEBI0252-09** Ml Circuito trifasico 4x2,5mm²+TTx2,5mm² 750V/rigido 16mm
50 Ml × 5.37 (5.69 con costes indirectos) = 284.50

### 1.2.4 CUADRO CLIMATIZACIÓN
Importe: 5359.31

**IEBTI2216_4E** Ud ARMARIO EQUIPABLE MANDO Y DISTR. COFRET G 144 MÓDULOS METAL SUPERFICIE
1 Ud × 657.81 (697.28 con costes indirectos) = 697.28

**IEBTI31604** Ud INTERRUPTOR AUTOMÁTICO 160A C/M
1 Ud × 220.05 (233.25 con costes indirectos) = 233.25

**IEBTI5162** u INTERRUPTOR MAGNETOTÉRMICO 16A + NEUTRO 1 MÓDULO
1 u × 13.92 (14.76 con costes indirectos) = 14.76

**IEBTI5102** u INTERRUPTOR MAGNETOTÉRMICO 10A + NEUTRO 1 MÓDULO
1 u × 13.72 (14.54 con costes indirectos) = 14.54

**IEBTI4252** u INTERRUPTOR DIFERENCIAL BIPOLAR 25A 30mA
2 u × 47.95 (50.83 con costes indirectos) = 101.66

**IEBTI040633** u CONTACTOR 63 A III 4NA (10/12/2008)
3 u × 115.16 (122.07 con costes indirectos) = 366.21
Contactor 63 A III 4 NA , incluso p.p. de puentes, terminales, elementos auxiliares. Medida la unidad instalada.

| Código | Ud | Descripción | Rendimiento | Precio | Importe |
|---|---|---|---|---|---|
| IEBTI040633M | ud | Contactor 63 A III 4 NA 1 módulo. Marca Scheneider ref. 15973 (material; 10/12/2008) | 1 | 108.63 | 108.63 |
| TO01800 | h | OF. 1ª ELECTRICISTA | 0.25 | 14.1 | 3.53 |
| V00002 | UD | Piezas especiales para instalaciones | 0.5 | 6 | 3.00 |
|  |  | Total |  |  | 115.16 |

**IEBTI60150** Ud Guardamotor tripolar 50A regulación de 16 a 50 A 2,5 módulos (19/06/2008)
2 Ud × 96.47 (102.26 con costes indirectos) = 204.52
Guardamotor tripolar 50 A regulación de 40 a 50 A 2,5 módulos, incluso p.p. de puentes, terminales, elementos auxiliares. Medida la unidad instalada.

| Código | Ud | Descripción | Rendimiento | Precio | Importe |
|---|---|---|---|---|---|
| IEBTI6150M | Ud | Guardamotor tripolar 50 A regulación de 40 a 50A 2,5 módulos (material; 19/06/2008) | 1 | 90 | 90.00 |
| TO01800 | h | OF. 1ª ELECTRICISTA | 0.4 | 14.1 | 5.64 |
| WW00400 | UD | Pequeño material | 1 | 0.29 | 0.29 |
| WW00300 | UD | Material complementario o pzas.e | 1 | 0.54 | 0.54 |
|  |  | Total |  |  | 96.47 |

**IEBTI60140** Ud Guardamotor tripolar 40 A regulación de 32 a 40 A 2,5 módulos (23/03/2009)
1 Ud × 100.64 (106.68 con costes indirectos) = 106.68
Guardamotor tripolar 40 A regulación de 32 a 40 A 2,5 módulos, incluso p.p. de puentes, terminales, elementos auxiliares. Medida la unidad instalada.

| Código | Ud | Descripción | Rendimiento | Precio | Importe |
|---|---|---|---|---|---|
| IEBTI6140M | Ud | Guardamotor tripolar 40 A regulación de 32 a 40A 2,5 módulos (material; 23/03/2009) | 1 | 95 | 95.00 |
| TO01800 | h | OF. 1ª ELECTRICISTA | 0.4 | 14.1 | 5.64 |
|  |  | Total |  |  | 100.64 |

**IEBTC3011** Ud Lampara doble piloto (rojo, verde)luminoso
3 Ud × 11.96 (12.68 con costes indirectos) = 38.04

**IEBTI3638** Ud CONMUTADOR 20A CON PUNTO MEDIO
3 Ud × 8.8 (9.33 con costes indirectos) = 27.99

**IEBTC203** u INTERRUPTOR HORARIO CON DOBLE SALIDA
2 u × 62.8 (66.57 con costes indirectos) = 133.14

**IEBTI8001** Ud Relé diferencial modular 4 mód. sensibilidad regulable
3 Ud × 88.94 (94.28 con costes indirectos) = 282.84

**IEBTV8014** Ud Toroidales diametro 140 mm para conectar a relé diferencial
3 Ud × 125.85 (133.4 con costes indirectos) = 400.20

**IEBI0251-04** Ml Circuito monofásico 2x1,5mm²+TTx1,5mm² 750V/rigido 16mm
30 Ml × 4.66 (4.94 con costes indirectos) = 148.20

**IEBI0252-04** Ml Circuito monofásico 2x2,5mm²+TTx2,5mm² 750V/rígido 16mm
30 Ml × 4.93 (5.23 con costes indirectos) = 156.90

**IEBI0356_00** Ml Circuito trifasico 4x16mm²+TT x 16mm² 06/1kV (05/02/2002)
145 Ml × 12.41 (13.15 con costes indirectos) = 1906.75
Circuito trifasico 4x16mm²+TTx16mm² con conductores unipolares de cobre con aislamiento RV., 06/1KV (XLPE), no propagador de la llama, para alojar en canalización. Incluso p.p. de cajas de registro,tendido, piezas especiales y ayudas de albañilería. Medida la longitud ejecutada

| Código | Ud | Descripción | Rendimiento | Precio | Importe |
|---|---|---|---|---|---|
| T4111 | M | Conductor CU 16 mm2 0,6/1kV RV-K (material; 05/02/2002) | 5 | 1.59 | 7.95 |
| T2234_20 | M | Tubo roscado, enchufable P.V.C rígido. 20 mm (material) | 1 | 0.65 | 0.65 |
| WW00300 | UD | Material complementario o pzas.e | 0.2 | 0.54 | 0.11 |
| WW00400 | UD | Pequeño material | 0.2 | 0.29 | 0.06 |
| TP00100 | h | PEON ESPECIAL | 0.082 | 13.42 | 1.10 |
| TO01800 | h | OF. 1ª ELECTRICISTA | 0.082 | 14.1 | 1.16 |
| ATC00100 | h | CUADRILLA ALBAÑILERIA, FORMADA POR OFICIAL 1ª Y PEON ESP. | 0.05 | 27.52 | 1.38 |
|  |  | Total |  |  | 12.41 |

| Medición | Uds. | Largo | Parcial |
|---|---|---|---|
|  | 1 | 40.00 | 40.000 |
|  | 1 | 25.00 | 25.000 |
|  | 1 | 80.00 | 80.000 |
| Total |  |  | 145 |

**IEBM915** M Canalización PVC rigido dim 32 mm (09/08/2004)
145 M × 3.42 (3.63 con costes indirectos) = 526.35
Canalización montaje superficial con tubo PVC rigido, de 32 mm de diámetro, no propagador de llama, incluso p.p. de cajas de registro,tendido, accesorios para soportaje, manguitos, curvas, tes, codos, curvas flexibles, piezas especiales, y ayudas de albañilería y trabajos complementarios necesarios para la instalación, Medida la longitud ejecutada.

| Código | Ud | Descripción | Rendimiento | Precio | Importe |
|---|---|---|---|---|---|
| T2234_32 | M | Tubo roscado, enchufable P.V.C rígido. 32 mm (material) | 1.05 | 1.65 | 1.73 |
| TO01800 | h | OF. 1ª ELECTRICISTA | 0.01 | 14.1 | 0.14 |
| WW00300 | UD | Material complementario o pzas.e | 0.2 | 0.54 | 0.11 |
| WW00400 | UD | Pequeño material | 0.2 | 0.29 | 0.06 |
| ATC00100 | h | CUADRILLA ALBAÑILERIA, FORMADA POR OFICIAL 1ª Y PEON ESP. | 0.05 | 27.52 | 1.38 |
|  |  | Total |  |  | 3.42 |

### 1.2.5 CUADRO PISCINA 1
Importe: 2006.85

**IEBTI2054_8** Ud CUADRO MANDO Y DISTR. 54 ELEM. PLASTICO SUPERFICIE ESTANCO
1 Ud × 588.74 (624.06 con costes indirectos) = 624.06
Cuadro de mando y protección 54 elementos plastico superficie estanco IP 55, resistente al fuego, puerta opaca y cerradura, con una reserva del 30%, incluso embarrados, borneros, elementos auxiliares, contactores, maniobras, conexionado, terminales, bornas, serigrafiado de cuadro, implantacion de esquema unifilar en cuadro, piezas especiales y ayudas de albañilería. Medida la unidad instalada según esquema unifilar y normativa vigente.

| Código | Ud | Descripción | Rendimiento | Precio | Importe |
|---|---|---|---|---|---|
| IEBTI2054_8M | u | CUADRO MANDO Y DISTR. 54 ELEM. PLASTICO SUPERFICIE ESTANCO (material) | 1 | 580 | 580.00 |
| TO01800 | h | OF. 1ª ELECTRICISTA | 0.411 | 14.1 | 5.80 |
| TA00200 | h | AYUDANTE ESPECIALISTA | 0.07 | 13.55 | 0.95 |
| WW00400 | UD | Pequeño material | 0.8 | 0.29 | 0.23 |
| WW00300 | UD | Material complementario o pzas.e | 0.7 | 0.54 | 0.38 |
| ATC00100 | h | CUADRILLA ALBAÑILERIA, FORMADA POR OFICIAL 1ª Y PEON ESP. | 0.05 | 27.52 | 1.38 |
|  |  | Total |  |  | 588.74 |

**IEBTI5254** u INTERRUPTOR MAGNETOTÉRMICO 25A TETRAPOLAR 4 MÓDULOS
1 u × 34.31 (36.37 con costes indirectos) = 36.37

**IEBTI4254** u INTERRUPTOR DIFERENCIAL TETRAPOLAR 25A 30mA
1 u × 86.17 (91.34 con costes indirectos) = 91.34

**IEBTI5162** u INTERRUPTOR MAGNETOTÉRMICO 16A + NEUTRO 1 MÓDULO
1 u × 13.92 (14.76 con costes indirectos) = 14.76

**IEBTI6050** Ud Guardamotor tripolar 6,3 A regulación de 4 a 6,3 A 2,5 módulos
3 Ud × 41.7 (44.2 con costes indirectos) = 132.60

**IEBTI3638** Ud CONMUTADOR 20A CON PUNTO MEDIO
3 Ud × 8.8 (9.33 con costes indirectos) = 27.99

**IEBTC3011** Ud Lampara doble piloto (rojo, verde)luminoso
3 Ud × 11.96 (12.68 con costes indirectos) = 38.04

**IEBTC203** u INTERRUPTOR HORARIO CON DOBLE SALIDA
2 u × 62.8 (66.57 con costes indirectos) = 133.14

**IEBI0322_00AS** M Circuito monofasico 3x2,5mm² conductor multipolar 0,6/1kV RZ1-K (AS)
25 M × 3.8 (4.03 con costes indirectos) = 100.75

**IEBI0322_01AS** M Circuito monofasico 4x2,5mm² conductor multipolar 0,6/1kV RZ1-K (AS)
110 M × 4.06 (4.3 con costes indirectos) = 473.00
Circuito monofasico 4x2,5mm² multipolar de cobre con aislamiento XLPE, 0,6/1kV, no progadores del incendio y con emision de humos y opacidad reducida, con código de colores según REBT para alojar en bandeja o canalización. Incluso p.p. de cajas de registro,tendido, conexionado, accesorios para soportaje, piezas especiales, y ayudas de albañilería y trabajos complementarios necesarios para la instalación. Medida la longitud ejecutada.

| Código | Ud | Descripción | Rendimiento | Precio | Importe |
|---|---|---|---|---|---|
| T4407AS | M | Conductor multipolar CU 4x2,5 mm2 0,6/1kV RZ1-K (AS) (material) | 1.01 | 1.38 | 1.39 |
| TP00100 | h | PEON ESPECIAL | 0.091 | 13.42 | 1.22 |
| TO01800 | h | OF. 1ª ELECTRICISTA | 0.091 | 14.1 | 1.28 |
| WW00300 | UD | Material complementario o pzas.e | 0.2 | 0.54 | 0.11 |
| WW00400 | UD | Pequeño material | 0.2 | 0.29 | 0.06 |
|  |  | Total |  |  | 4.06 |

| Medición | Uds. | Largo | Parcial |
|---|---|---|---|
|  | 3 | 25.00 | 75.000 |
|  | 1 | 35.00 | 35.000 |
| Total |  |  | 110 |

**IEBM905** M Canalización PVC rigido dim 20 mm
135 M × 2.34 (2.48 con costes indirectos) = 334.80
Canalización montaje superficial con tubo PVC rigido, de 20 mm de diámetro, no propagador de llama, incluso p.p. de cajas de registro,tendido, accesorios para soportaje, manguitos, curvas, tes, codos, curvas flexibles, piezas especiales, y ayudas de albañilería y trabajos complementarios necesarios para la instalación, Medida la longitud ejecutada.

| Código | Ud | Descripción | Rendimiento | Precio | Importe |
|---|---|---|---|---|---|
| T2234_20 | M | Tubo roscado, enchufable P.V.C rígido. 20 mm | 1.05 | 0.65 | 0.68 |
| TO01800 | h | OF. 1ª ELECTRICISTA | 0.008 | 14.1 | 0.11 |
| WW00300 | UD | Material complementario o pzas.e | 0.2 | 0.54 | 0.11 |
| WW00400 | UD | Pequeño material | 0.2 | 0.29 | 0.06 |
| ATC00100 | h | CUADRILLA ALBAÑILERIA, FORMADA POR OFICIAL 1ª Y PEON ESP. | 0.05 | 27.52 | 1.38 |
|  |  | Total |  |  | 2.34 |

| Medición | Uds. | Largo | Parcial |
|---|---|---|---|
|  | 1 | 110.00 | 110.000 |
|  | 1 | 25.00 | 25.000 |
| Total |  |  | 135 |

### 1.2.6 CUADRO PISCINA 2
Importe: 1808.83

**IEBTI2054_8** Ud CUADRO MANDO Y DISTR. 54 ELEM. PLASTICO SUPERFICIE ESTANCO
1 Ud × 588.74 (624.06 con costes indirectos) = 624.06

**IEBTI5254** u INTERRUPTOR MAGNETOTÉRMICO 25A TETRAPOLAR 4 MÓDULOS
1 u × 34.31 (36.37 con costes indirectos) = 36.37

**IEBTI5162** u INTERRUPTOR MAGNETOTÉRMICO 16A + NEUTRO 1 MÓDULO
1 u × 13.92 (14.76 con costes indirectos) = 14.76

**IEBTI4254** u INTERRUPTOR DIFERENCIAL TETRAPOLAR 25A 30mA
1 u × 86.17 (91.34 con costes indirectos) = 91.34

**IEBTI6040** Ud Guardamotor tripolar 4 A regulación de 2,5 a 4 A 2,5 módulos
2 Ud × 44.18 (46.83 con costes indirectos) = 93.66

**IEBTI3638** Ud CONMUTADOR 20A CON PUNTO MEDIO
2 Ud × 8.8 (9.33 con costes indirectos) = 18.66

**IEBTC3011** Ud Lampara doble piloto (rojo, verde)luminoso
2 Ud × 11.96 (12.68 con costes indirectos) = 25.36

**IEBTC203** u INTERRUPTOR HORARIO CON DOBLE SALIDA
1 u × 62.8 (66.57 con costes indirectos) = 66.57

**IEBI0322_00AS** M Circuito monofasico 3x2,5mm² conductor multipolar 0,6/1kV RZ1-K (AS)
35 M × 3.8 (4.03 con costes indirectos) = 141.05

**IEBI0322_01AS** M Circuito monofasico 4x2,5mm² conductor multipolar 0,6/1kV RZ1-K (AS)
90 M × 4.06 (4.3 con costes indirectos) = 387.00

| Medición | Uds. | Largo | Parcial |
|---|---|---|---|
|  | 2 | 45.00 | 90.000 |
| Total |  |  | 90 |

**IEBM905** M Canalización PVC rigido dim 20 mm
125 M × 2.34 (2.48 con costes indirectos) = 310.00

| Medición | Uds. | Largo | Parcial |
|---|---|---|---|
|  | 1 | 90.00 | 90.000 |
|  | 1 | 35.00 | 35.000 |
| Total |  |  | 125 |

## 1.3 LUMINARIAS
Importe: 23925.8

**IEAT0120** UD. Proyector exterior Haz Ancho (HA) 1xHAL500W HA
5 UD. × 41.28 (43.76 con costes indirectos) = 218.80
Luminaria proyector haz ancho (HA) de 1xHAL500W HA, carcasa de inyección de aluminio resistente a la corrosión,marco porta-vidrios, junta de EPDM, reflector de una sola pieza de aluminio de alta pureza y abrillantado oxidado anódicamente, cristal endurecido térmicamente de 5mm de espesor en marco de inyección de aluminio, elementos de fijación de acero galvanizado, IP55, caja de conexiones de poliamida resistente al calor, moldeada por inyección, lampara halógena lineal de 500W marca Philips o equivalente. Incluso registro estanco, derivación desde línea de alimentación con conductor multipolar de 2x2,5 mm + TT de 2,5 mm de Cu 0,6/1kV,fusible de protección, conexiones, bornas, abrazaderas y piezas especiales. Construida según REBT. Medida la unidad instalada.

| Código | Ud | Descripción | Rendimiento | Precio | Importe |
|---|---|---|---|---|---|
| IEAT0120M | UD. | Luminaria proyector exterior haz ancho 1xHAL500W HA (material) | 1 | 10 | 10.00 |
| WW00300 | UD | Material complementario o pzas.e | 1 | 0.54 | 0.54 |
| WW00400 | UD | Pequeño material | 1 | 0.29 | 0.29 |
| TO01800 | h | OF. 1ª ELECTRICISTA | 0.411 | 14.1 | 5.80 |
| IEBI0252-04 | Ml | Circuito monofásico 2x2,5mm²+TTx2,5mm² 750V/rígido 16mm | 5 | 4.93 | 24.65 |
|  |  | Total |  |  | 41.28 |

| Medición | Uds. | Parcial |
|---|---|---|
| CUBIERTA | 5 | 5.000 |
| Total |  | 5 |

**IEAT250** UD Proyector exterior, asimetrico HPI-TP250W (27/06/2008)
16 UD × 416.93 (441.95 con costes indirectos) = 7071.20
Proyector exterior asimetrico HPI-TP250W de carcasa de inyección de aluminio a alta presión anti-corrosión reflector de aluminio metalizado al vacío cierre vidrio endurecido termicamente,óptica asimetrica, equipado con 1 lampara HPI-TP 250W, incluso cableado de conexión, CU 0.6/10kV, conexión, equipo de arranque, toma de tierra, soportaje, piezas especiales y ayudas de albañilería. Medida la unidad terminada y probada.

| Código | Ud | Descripción | Rendimiento | Precio | Importe |
|---|---|---|---|---|---|
| TIEa709M | UD | Proyector asimetrico IP- 65 250W (material; 27/06/2008) | 1 | 350 | 350.00 |
| TIEa757 | UD | Lampara HPI-T PLUS -250 W (material; 27/06/2008) | 1 | 35.65 | 35.65 |
| TO01800 | h | OF. 1ª ELECTRICISTA | 0.411 | 14.1 | 5.80 |
| WW00300 | UD | Material complementario o pzas.e | 1 | 0.54 | 0.54 |
| WW00400 | UD | Pequeño material | 1 | 0.29 | 0.29 |
| IEBI0252-04 | Ml | Circuito monofásico 2x2,5mm²+TTx2,5mm² 750V/rígido 16mm | 5 | 4.93 | 24.65 |
|  |  | Total |  |  | 416.93 |

**IEBT510B** UD Luminaria fluorescente estanca de superficie 2 x TL-D 36W IC F.P.Corregido
27 UD × 57.61 (61.07 con costes indirectos) = 1648.89
Luminaria con factor de potencia corregido, de superficie, estanca, para lámpara TL-D o similar con chasis de poliester reforzado con fibra de vidrio y difusor acrilico. Fijación del difusor a la carcasa sin clips IP-66, equipo y lampara fluorescente TL-D 2x36 W color 830, instalada, incluso p.p. de derivación desde circuito con conductor de cobre 2x1,5 mm2 bajo tubo blindado de P.V.C. rigido de 16 mm de diametro y ayudas de albañilería. Marca Philips Pacific TCW216 o equivalente. Medida la unidad totalmente instalada y probada según REBT.

| Código | Ud | Descripción | Rendimiento | Precio | Importe |
|---|---|---|---|---|---|
| TTCW215_236 | UD | Luminaria estanca fluorescente 2 x TL-D 36W IC F.P.Corregido (material) | 1 | 30 | 30.00 |
| TO01800 | h | OF. 1ª ELECTRICISTA | 0.247 | 14.1 | 3.48 |
| WW00300 | UD | Material complementario o pzas.e | 1 | 0.54 | 0.54 |
| WW00400 | UD | Pequeño material | 1 | 0.29 | 0.29 |
| IEBI0251-04 | Ml | Circuito monofásico 2x1,5mm²+TTx1,5mm² 750V/rigido 16mm | 5 | 4.66 | 23.30 |
|  |  | Total |  |  | 57.61 |

| Medición | Uds. | Parcial |
|---|---|---|
| SOTANO | 27 | 27.000 |
| Total |  | 27 |

**IEBT510_2** UD Luminaria fluorescente estanca de superficie 2 x TL-D 18W IC F.P.Corregido
11 UD × 50.11 (53.12 con costes indirectos) = 584.32
Luminaria con factor de potencia corregido, de superficie, estanca, para lámpara TL-D o similar con chasis de poliester reforzado con fibra de vidrio y difusor acrilico. Fijación del difusor a la carcasa sin clips IP-66, equipo convencional y lampara fluorescente TL-D 2x18 W color 830, instalada, incluso p.p. de derivación desde circuito con conductor de cobre 2x1,5 mm2 bajo tubo de PVC rígido blindado de 16 mm de diametro y ayudas de albañilería.Marca Philips Pacific TCW216 o equivalente. Medida la unidad totalmente instalada y probada según REBT.

| Código | Ud | Descripción | Rendimiento | Precio | Importe |
|---|---|---|---|---|---|
| TTCW215-218 | UD | Luminaria estanca fluorescente 2 x TL-D 18W HFB F.P.Corregido (material) | 1 | 22.5 | 22.50 |
| TO01800 | h | OF. 1ª ELECTRICISTA | 0.247 | 14.1 | 3.48 |
| WW00300 | UD | Material complementario o pzas.e | 1 | 0.54 | 0.54 |
| WW00400 | UD | Pequeño material | 1 | 0.29 | 0.29 |
| IEBI0251-04 | Ml | Circuito monofásico 2x1,5mm²+TTx1,5mm² 750V/rigido 16mm | 5 | 4.66 | 23.30 |
|  |  | Total |  |  | 50.11 |

| Medición | Uds. | Parcial |
|---|---|---|
| BAJA | 2 | 2.000 |
| SOTANO | 9 | 9.000 |
| Total |  | 11 |

**IEBT520** UD Aplique de pared 1x60 W
9 UD × 32.55 (34.5 con costes indirectos) = 310.50
Aplique de pared 1x60 W E27, para interior estanco IP-54, realizado en aluminio anodizado en color blanco y vidrio templado esmerilado, con un diametro exterior de 190 mm. Incluso lámpara de 60 W E27, portalámparas, replanteo, montaje, pequeño material y conexionado p.p. de cajas de derivación y ayudas de albañilería. Medida la unidad totalmente instalada y probada.

| Código | Ud | Descripción | Rendimiento | Precio | Importe |
|---|---|---|---|---|---|
| TNWN104 | UD | Aplique de pared 1 x Hal/60 W E27 RWH (material) | 1 | 4.94 | 4.94 |
| TO01800 | h | OF. 1ª ELECTRICISTA | 0.247 | 14.1 | 3.48 |
| WW00300 | UD | Material complementario o pzas.e | 1 | 0.54 | 0.54 |
| WW00400 | UD | Pequeño material | 1 | 0.29 | 0.29 |
| IEBI0251-04 | Ml | Circuito monofásico 2x1,5mm²+TTx1,5mm² 750V/rigido 16mm | 5 | 4.66 | 23.30 |
|  |  | Total |  |  | 32.55 |

| Medición | Uds. | Parcial |
|---|---|---|
| escaleras | 5 | 5.000 |
|  | 4 | 4.000 |
| Total |  | 9 |

**IEBT526** UD Aplique de superficie para pared 1x26 W (03/07/2008)
2 UD × 57.61 (61.07 con costes indirectos) = 122.14
Aplique de superficie para pared lampara fluorescente TC-TEL 1x26 W,IP-66 para exterior estanco, compuesta por cuerpo y contramoldeo, marco exterior de aluminio; pantalla difusora cuadrada de policarbonato, prensacable PG11, clase II . Incluso lámpara de 32 W, portalámparas, replanteo, montaje, pequeño material y conexionado p.p. de cajas de derivación y ayudas de albañilería. Medida la unidad totalmente instalada y probada.

| Código | Ud | Descripción | Rendimiento | Precio | Importe |
|---|---|---|---|---|---|
| TNWN105 | UD | Aplique de pared TC-TEL 1x32W (material; 03/07/2008) | 1 | 30 | 30.00 |
| TO01800 | h | OF. 1ª ELECTRICISTA | 0.247 | 14.1 | 3.48 |
| WW00300 | UD | Material complementario o pzas.e | 1 | 0.54 | 0.54 |
| WW00400 | UD | Pequeño material | 1 | 0.29 | 0.29 |
| IEBI0251-04 | Ml | Circuito monofásico 2x1,5mm²+TTx1,5mm² 750V/rigido 16mm | 5 | 4.66 | 23.30 |
|  |  | Total |  |  | 57.61 |

**IEL2TC126E** Ud Luminaria equipo electrónico techo lámpara compacta 1x26W empotrable (30/06/2008)
68 Ud × 72.61 (76.97 con costes indirectos) = 5233.96
Luminaria downlight para lampara compacta 1xPLC/2P26W 840 HF-R,grado de protección IP-44, con cristal decorativo y con difusor de cierre trasparente de policarbonato(PG), con equipo electrónico regulable 1-10V, montaje en techo empotrable, con lámpara compacta de 1x26W, incluso portalámparas, replanteo, montaje, pequeño material y conexionado p.p. de derivación desde circuito con conductor de cobre 2x1,5 mm2 bajo tubo coarrugado de 16 mm de diametro, caja de derivación y ayudas de albañilería. Medida la unidad totalmente montada e instalada según normativa vigente.

| Código | Ud | Descripción | Rendimiento | Precio | Importe |
|---|---|---|---|---|---|
| IEL2TC126EM | Ud | Luminaria equipo electrónico techo lámpara compacta 1x26W empotrable (material; 30/06/2008) | 1 | 45 | 45.00 |
| WW00300 | UD | Material complementario o pzas.e | 1 | 0.54 | 0.54 |
| WW00400 | UD | Pequeño material | 1 | 0.29 | 0.29 |
| TO01800 | h | OF. 1ª ELECTRICISTA | 0.247 | 14.1 | 3.48 |
| IEBI0251-04 | Ml | Circuito monofásico 2x1,5mm²+TTx1,5mm² 750V/rigido 16mm | 5 | 4.66 | 23.30 |
|  |  | Total |  |  | 72.61 |

| Medición | Uds. | Parcial |
|---|---|---|
| BAJA | 68 | 68.000 |
| Total |  | 68 |

**IEL2TC226E** Ud Luminaria equipo electrónico techo lámpara compacta 2x26W empotrable (03/07/2008)
39 Ud × 82.61 (87.57 con costes indirectos) = 3415.23
Luminaria downlight para lampara compacta 2xPLC/4P26W 840 HF-R,IP-44, con cristal decorativo, con equipo electrónico regulable 1-10V, montaje en techo empotrable, con lámpara compacta de 1x26W, incluso portalámparas, replanteo, montaje, pequeño material y conexionado p.p. de derivación desde circuito con conductor de cobre 2x1,5 mm2 bajo tubo coarrugado de 16 mm de diametro, caja de derivación y ayudas de albañilería. Medida la unidad totalmente montada e instalada según normativa vigente.

| Código | Ud | Descripción | Rendimiento | Precio | Importe |
|---|---|---|---|---|---|
| IEL2TC226EM | Ud | Luminaria equipo electrónico techo lámpara compacta 2x26W empotrable (material; 03/07/2008) | 1 | 55 | 55.00 |
| WW00300 | UD | Material complementario o pzas.e | 1 | 0.54 | 0.54 |
| WW00400 | UD | Pequeño material | 1 | 0.29 | 0.29 |
| TO01800 | h | OF. 1ª ELECTRICISTA | 0.247 | 14.1 | 3.48 |
| IEBI0251-04 | Ml | Circuito monofásico 2x1,5mm²+TTx1,5mm² 750V/rigido 16mm | 5 | 4.66 | 23.30 |
|  |  | Total |  |  | 82.61 |

**IEBT502_1** UD Luminaria autónoma de emergencia estanca para superficie de 70 lúmenes
29 UD × 68.36 (72.46 con costes indirectos) = 2101.34
Luminaria autónoma de emergencia, marca Daisalux modelo nova o equivalente, estanca IK07 clase II de superficie, con lámparas de señalización y emergencia, incandescente/led y fluorescente, respecivamente con 70 lúmenes como mínimo de flujo luminoso, instalada, incluso accesorios, fijación y conexión, instalado según NBE-CPI y REBT y p.p. de derivación desde circuito con conductor de cobre 2x1,5 mm2 bajo tubo blindado de P.V.C. rigido de 16 mm de diametro, rótulo de señalización y ayudas de albañilería. Medida la unidad totalmente instalada y probada.

| Código | Ud | Descripción | Rendimiento | Precio | Importe |
|---|---|---|---|---|---|
| T61503 | Ud | Luminaria autónoma de emergencia para superficie estanca de 70 lúmenes (material; 12/02/2002) | 1 | 40 | 40.00 |
| TO01800 | h | OF. 1ª ELECTRICISTA | 0.3 | 14.1 | 4.23 |
| WW00300 | UD | Material complementario o pzas.e | 1 | 0.54 | 0.54 |
| WW00400 | UD | Pequeño material | 1 | 0.29 | 0.29 |
| IEBI0251-04 | Ml | Circuito monofásico 2x1,5mm²+TTx1,5mm² 750V/rigido 16mm | 5 | 4.66 | 23.30 |
|  |  | Total |  |  | 68.36 |

| Medición | Uds. | Parcial |
|---|---|---|
| Sótano | 29 | 29.000 |
| Total |  | 29 |

**IELPE70E** Ud Luminaria emergencia 70 lm empotrar (27/06/2008)
44 Ud × 47.1 (49.93 con costes indirectos) = 2196.92
Luminaria emergencia para empotrar de 70 lm, marca Daisalux modelo nova o equivalente, incluso portalámparas,lámpara, equipo, replanteo, montaje, pequeño material y conexionado p.p. de cableado y tubo desde circuito de alimentación, cajas de derivación y ayudas de albañilería. Medida la unidad totalmente montada e instalada según normativa vigente.

| Código | Ud | Descripción | Rendimiento | Precio | Importe |
|---|---|---|---|---|---|
| IELPE70EM | Ud | Luminaria emergencia 70 lm empotrar (material; 27/06/2008) | 1 | 19.5 | 19.50 |
| TO01800 | h | OF. 1ª ELECTRICISTA | 0.246 | 14.1 | 3.47 |
| WW00300 | UD | Material complementario o pzas.e | 1 | 0.54 | 0.54 |
| WW00400 | UD | Pequeño material | 1 | 0.29 | 0.29 |
| IEBI0251-04 | Ml | Circuito monofásico 2x1,5mm²+TTx1,5mm² 750V/rigido 16mm | 5 | 4.66 | 23.30 |
|  |  | Total |  |  | 47.1 |

| Medición | Uds. | Parcial |
|---|---|---|
| Baja | 43 | 43.000 |
| Cubierta | 1 | 1.000 |
| Total |  | 44 |

**IELPE315E** Ud Luminaria emergencia 570 lm empotrar
6 Ud × 73.56 (77.97 con costes indirectos) = 467.82
Luminaria emergencia de empotrar, con 570 lm, incluso portalámparas,lámpara, equipo, replanteo, montaje, pequeño material y conexionado p.p. de cableado y tubo desde circuito de alimentación, cajas de derivación y ayudas de albañilería. Medida la unidad totalmente montada e instalada según normativa vigente.

| Código | Ud | Descripción | Rendimiento | Precio | Importe |
|---|---|---|---|---|---|
| IELPE315EM | Ud | Luminaria emergencia 570 lm empotrar (material; 05/10/2006) | 1 | 45.2 | 45.20 |
| TO01800 | h | OF. 1ª ELECTRICISTA | 0.3 | 14.1 | 4.23 |
| WW00300 | UD | Material complementario o pzas.e | 1 | 0.54 | 0.54 |
| WW00400 | UD | Pequeño material | 1 | 0.29 | 0.29 |
| IEBI0251-04 | Ml | Circuito monofásico 2x1,5mm²+TTx1,5mm² 750V/rigido 16mm | 5 | 4.66 | 23.30 |
|  |  | Total |  |  | 73.56 |

**IEBT522** Ud Luminaria Philips modelo QBS-570 1xHAL-50W 12V GO
10 Ud × 9.6 (10.18 con costes indirectos) = 101.80
Luminaria Philips modelo QBS-570 o similar, para empotrar, con lámpara halogena dicroica 50 W/12V., instalada, incluso lampara, transformador CPTC, equipo portante y resto de material necesario para su funcionamiento, p.p. de cajas de derivación y ayudas de albañilería; construido según REBT. Medida la unidad totalmente colocada e instalada.

| Código | Ud | Descripción | Rendimiento | Precio | Importe |
|---|---|---|---|---|---|
| IEBT522M | Ud | Luminaria Philips modelo QBS-570 1xHAL-50W 12V GO (material) | 1 | 5.18 | 5.18 |
| TO01800 | h | OF. 1ª ELECTRICISTA | 0.082 | 14.1 | 1.16 |
| WW00300 | UD | Material complementario o pzas.e | 0.5 | 0.54 | 0.27 |
| WW00400 | UD | Pequeño material | 1 | 0.29 | 0.29 |
| IEBI0251-01 | Ml | Circuito monofásico 2x1,5mm²+TTx1,5mm² 750V/corrugado 16mm | 2 | 0.66 | 1.32 |
| ATC00100 | h | CUADRILLA ALBAÑILERIA, FORMADA POR OFICIAL 1ª Y PEON ESP. | 0.05 | 27.52 | 1.38 |
|  |  | Total |  |  | 9.6 |

**IELPE211E** Ud Luminaria emergencia 315 lm empotrar
9 Ud × 47.47 (50.32 con costes indirectos) = 452.88
Luminaria emergencia para empotrar de empotrar estanca, con 315 lm, marca Daisalux modelo hydra, incluso portalámparas,lámpara, equipo, replanteo, montaje, pequeño material y conexionado p.p. de cableado y tubo desde circuito de alimentación, cajas de derivación y ayudas de albañilería. Medida la unidad totalmente montada e instalada según normativa vigente.

| Código | Ud | Descripción | Rendimiento | Precio | Importe |
|---|---|---|---|---|---|
| IELPE211EM | Ud | Luminaria emergencia 315 lm empotrar (material) | 1 | 36.39 | 36.39 |
| TO01800 | h | OF. 1ª ELECTRICISTA | 0.246 | 14.1 | 3.47 |
| WW00300 | UD | Material complementario o pzas.e | 0.2 | 0.54 | 0.11 |
| WW00400 | UD | Pequeño material | 5 | 0.29 | 1.45 |
| ATC00100 | h | CUADRILLA ALBAÑILERIA, FORMADA POR OFICIAL 1ª Y PEON ESP. | 0.1 | 27.52 | 2.75 |
| IEBI0251-01 | Ml | Circuito monofásico 2x1,5mm²+TTx1,5mm² 750V/corrugado 16mm | 5 | 0.66 | 3.30 |
|  |  | Total |  |  | 47.47 |

## 1.4 PUNTOS DE LUZ Y CORRIENTE
Importe: 1792.01

**08ELL00001_M** Ud PUNTO DE LUZ SENCILLO EMPOTRADO
7 Ud × 12.63 (13.39 con costes indirectos) = 93.73
Punto de luz sencillo instalado con cable de cobre de 1.5 mm2. De seccion nominal, 450/750V. Empotrado y aislado con tubo de PP. Flexible de 16 mm. De diametro, no propagador de la llama. Incluso mecanismos de primera calidad empotrados, con tecla plana y color a decidir por la D.F,y p.p. de cajas de derivacion y ayudas de albañileria; construido segun REBT. Medida la unidad instalada.Marca Bticino Light o equivalente color Titanio claro.

| Código | Ud | Descripción | Rendimiento | Precio | Importe |
|---|---|---|---|---|---|
| TO01800 | h | OF. 1ª ELECTRICISTA | 0.295 | 14.1 | 4.16 |
| WW00400 | UD | Pequeño material | 0.5 | 0.29 | 0.15 |
| WW00300 | UD | Material complementario o pzas.e | 0.3 | 0.54 | 0.16 |
| IE05200 | u | CAJILLO UNIVERSAL ENLAZABLE (material) | 1 | 0.31 | 0.31 |
| IE11000 | u | INTERRUPTOR SENCILLO (material) | 1 | 1.38 | 1.38 |
| T2233_16M | M | Tubo corrugado PP diametro 16 no propagador de la llama. (material) | 4.04 | 0.12 | 0.48 |
| T1106M | M | Conductor CU 1,5 mm2 750 V cero halogenos (material) | 8 | 0.13 | 1.04 |
| ATC00100 | h | CUADRILLA ALBAÑILERIA, FORMADA POR OFICIAL 1ª Y PEON ESP. | 0.18 | 27.52 | 4.95 |
|  |  | Total |  |  | 12.63 |

| Medición | Uds. | Parcial |
|---|---|---|
| Baja | 7 | 7.000 |
| Total |  | 7 |

**08ELL00002** Ud PUNTO DE LUZ CONMUTADO EMPOTRADO
5 Ud × 24.27 (25.73 con costes indirectos) = 128.65
Punto de luz conmutado instalado con cable de cobre de 1.5 mm2. De seccion nominal, 450/750V, no propagador de incendio y con emisión de humos y opacidad reducida. Empotrado y aislado con tubo de PVC. Flexible de 16 mm. De diametro, no propagador de la llama, incluso mecanismos de primera calidad empotrados, con tecla plana y color a decidir por la D.F, y p.p. de cajas de derivacion y ayudas de albañileria; construido segun REBT. Medida la unidad instalada.

| Código | Ud | Descripción | Rendimiento | Precio | Importe |
|---|---|---|---|---|---|
| IE01900_A | m | CABLE COBRE 1X1.5MM2/ 750 V. NO PROPAGADOR DE INCENDIO Y CON EMISIÓN DE HUMOS Y OPACIDAD REDUCIDA. (material) | 24 | 0.11 | 2.64 |
| IE05200 | u | CAJILLO UNIVERSAL ENLAZABLE | 2 | 0.31 | 0.62 |
| IE07600 | u | INTERRUPTOR CONMUTADO NORMAL (material) | 2 | 0.87 | 1.74 |
| IE12000_A | m | TUBO PVC. FLEXIBLE CORRUGADO DIAM. 16 MM. NO PROPAGADOR DE LA LLAMA (material) | 8.08 | 0.15 | 1.21 |
| TO01800 | h | OF. 1ª ELECTRICISTA | 0.535 | 14.1 | 7.54 |
| WW00300 | UD | Material complementario o pzas.e | 0.6 | 0.54 | 0.32 |
| WW00400 | UD | Pequeño material | 1 | 0.29 | 0.29 |
| ATC00100 | h | CUADRILLA ALBAÑILERIA, FORMADA POR OFICIAL 1ª Y PEON ESP. | 0.36 | 27.52 | 9.91 |
|  |  | Total |  |  | 24.27 |

| Medición | Uds. | Parcial |
|---|---|---|
|  | 4 | 4.000 |
|  | 1 | 1.000 |
| Total |  | 5 |

**08ELL00009_M** u PUNTO DE LUZ MULTIPLE, EMPOTRADO
1 u × 31.61 (33.51 con costes indirectos) = 33.51
DE PUNTO DE LUZ MULTIPLE INSTALADO CON CABLE DE COBRE DE 1.5 mm2. DE SECCION NOMINAL, EMPOTRADO Y AISLADO CON TUBO DE PP. FLEXIBLE DE 13 mm. DE DIAMETRO, INCLUSO MECANISMOS DE PRIMERA CALIDAD EMPOTRADOS Y P.P. DE CAJAS DE DERIVACION Y AYUDAS DE ALBAÑILERIA; CONSTRUIDO SEGUN REBT. MEDIDA LA UNIDAD INSTALADA.

| Código | Ud | Descripción | Rendimiento | Precio | Importe |
|---|---|---|---|---|---|
| TO01800 | h | OF. 1ª ELECTRICISTA | 0.74 | 14.1 | 10.43 |
| IE11000 | u | INTERRUPTOR SENCILLO | 1 | 1.38 | 1.38 |
| IE05200 | u | CAJILLO UNIVERSAL ENLAZABLE | 5 | 0.31 | 1.55 |
| T2233_16M | M | Tubo corrugado PP diametro 16 no propagador de la llama. | 11 | 0.12 | 1.32 |
| T1106M | M | Conductor CU 1,5 mm2 750 V cero halogenos | 22 | 0.13 | 2.86 |
| ATC00100 | h | CUADRILLA ALBAÑILERIA, FORMADA POR OFICIAL 1ª Y PEON ESP. | 0.5 | 27.52 | 13.76 |
| WW00300 | UD | Material complementario o pzas.e | 0.3 | 0.54 | 0.16 |
| WW00400 | UD | Pequeño material | 0.5 | 0.29 | 0.15 |
|  |  | Total |  |  | 31.61 |

**IEBI751** UD Punto de luz simple montaje superficial IP 55
5 UD × 24.89 (26.38 con costes indirectos) = 131.90
Punto de luz simple montaje superficieal IP55 realizado en tubo de PVC rígido de 16mm de diámetro en montaje superficial, conductor de cobre unipolar de 1,5mm2 de sección, caja de registro, caja simple de superficie 72x72 mm con un cono multidiametro y cono plano de 2 entradas de cable, elementos de fijación, mecanismos interruptor 10 A, incluso accesorios. Medida la unidad totalmente montada e instalada.

| Código | Ud | Descripción | Rendimiento | Precio | Importe |
|---|---|---|---|---|---|
| T91605 | UD | Interruptor conmutado con caja IP55 (material) | 1 | 4.38 | 4.38 |
| T2234_16 | M | Tubo roscado, enchufable P.V.C rígido. 16 mm | 2.5 | 0.46 | 1.15 |
| T1106 | M | Conductor CU 1,5 mm2 750 V PVC reucida emisión CIH | 5 | 0.13 | 0.65 |
| TO01800 | h | OF. 1ª ELECTRICISTA | 0.329 | 14.1 | 4.64 |
| WW00300 | UD | Material complementario o pzas.e | 0.3 | 0.54 | 0.16 |
| WW00400 | UD | Pequeño material | 0.5 | 0.29 | 0.15 |
| ATC00100 | h | CUADRILLA ALBAÑILERIA, FORMADA POR OFICIAL 1ª Y PEON ESP. | 0.5 | 27.52 | 13.76 |
|  |  | Total |  |  | 24.89 |

**IEBI751_2** UD Punto de luz conmutado montaje superficial IP 55
2 UD × 34.72 (36.8 con costes indirectos) = 73.60
Punto de luz conmutado montaje superficieal IP55 realizado en tubo de PVC rígido de 16mm de diámetro en montaje superficial, conductor de cobre unipolar de 1,5mm2 de sección, caja de registro, caja simple de superficie 72x72 mm con un cono multidiametro y cono plano de 2 entradas de cable, elementos de fijación, mecanismos interruptor 10 A, incluso accesorios. Medida la unidad totalmente montada e instalada.
Marca Legrand o equivalente

| Código | Ud | Descripción | Rendimiento | Precio | Importe |
|---|---|---|---|---|---|
| T91605 | UD | Interruptor conmutado con caja IP55 | 1 | 4.38 | 4.38 |
| T2234_16 | M | Tubo roscado, enchufable P.V.C rígido. 16 mm | 7.5 | 0.46 | 3.45 |
| T1106 | M | Conductor CU 1,5 mm2 750 V PVC reucida emisión CIH | 15 | 0.13 | 1.95 |
| TO01800 | h | OF. 1ª ELECTRICISTA | 0.4 | 14.1 | 5.64 |
| TP00200 | H | PEON ORDINARIO | 0.07 | 13.29 | 0.93 |
| WW00400 | UD | Pequeño material | 1 | 0.29 | 0.29 |
| WW00300 | UD | Material complementario o pzas.e | 8 | 0.54 | 4.32 |
| ATC00100 | h | CUADRILLA ALBAÑILERIA, FORMADA POR OFICIAL 1ª Y PEON ESP. | 0.5 | 27.52 | 13.76 |
|  |  | Total |  |  | 34.72 |

**08ETT00003M** Ud TOMA CORRIENTE EMPOTRADA 16 A. CON 2.5 MM2
47 Ud × 18.97 (20.11 con costes indirectos) = 945.17
Toma de corriente empotrada de 16 A con puesta a tierra, instalada con cable de cobre de 2.5 mm2. 450/750V,.de seccion nominal. Empotrado y aislado bajo tubo de PP. Flexible de 20 mm. De diametro, no propagador de la llama. Incluso mecanismo de primera calidad en color a decidir por la D.F. Y p.p. De cajas de derivacion y ayudas de albañileria; construido segun REBT. Medida la unidad instalada. Marca Bticino o equivalente Light color Titanio claro.

| Código | Ud | Descripción | Rendimiento | Precio | Importe |
|---|---|---|---|---|---|
| IE05200 | u | CAJILLO UNIVERSAL ENLAZABLE | 1 | 0.31 | 0.31 |
| IE01400 | u | BASE ENCHUFE II+T 16 A. C/PLACA T.T. LATERAL (material) | 1 | 2.41 | 2.41 |
| T1107M | M | Conductor CU 2,5 mm2 750 V cero halogenos (material) | 15 | 0.22 | 3.30 |
| T2233_16M | M | Tubo corrugado PP diametro 16 no propagador de la llama. | 5.05 | 0.12 | 0.61 |
| TO01800 | h | OF. 1ª ELECTRICISTA | 0.443 | 14.1 | 6.25 |
| WW00400 | UD | Pequeño material | 0.5 | 0.29 | 0.15 |
| WW00300 | UD | Material complementario o pzas.e | 0.3 | 0.54 | 0.16 |
| ATC00100 | h | CUADRILLA ALBAÑILERIA, FORMADA POR OFICIAL 1ª Y PEON ESP. | 0.21 | 27.52 | 5.78 |
|  |  | Total |  |  | 18.97 |

**08ETT_0003_SE_M** Ud TOMA CORRIENTE SUPERFICIE ESTANCA 16 A.
13 Ud × 27.97 (29.65 con costes indirectos) = 385.45
Toma de corriente de superficie estanca IP54 de 16 A con puesta a tierra y, instalada con cable de cobre de 2.5 mm2.de seccion nominal, 450/750V, no propagador de incendio y con emisión de humos y opacidad reducida de superficie y aislado bajo tubo de PP. rigido de 20 mm. De diametro, no propagador de la llama, incluso mecanismo estanco IP 54 de primera calidad y p.p. de cajas de derivacion y ayudas de albañileria; construido segun REBT. Medida la unidad instalada.Marca Legrand o equivalente.

| Código | Ud | Descripción | Rendimiento | Precio | Importe |
|---|---|---|---|---|---|
| IE05200 | u | CAJILLO UNIVERSAL ENLAZABLE | 2 | 0.31 | 0.62 |
| WW00400 | UD | Pequeño material | 0.5 | 0.29 | 0.15 |
| WW00300 | UD | Material complementario o pzas.e | 0.3 | 0.54 | 0.16 |
| IE01400_A | u | PORTAFUSIBLES CON BASE DE CERÁMICA C/PLACA, PARA FUSIBLES CILINDRICOS TAMAÑO 8,5X31,5 MM HASTA 16 A 380V (material) | 1 | 2.65 | 2.65 |
| IE01400 | u | BASE ENCHUFE II+T 16 A. C/PLACA T.T. LATERAL | 1 | 2.41 | 2.41 |
| T2234_20M | M | Tubo roscado, enchufable PP rígido. 20 mm (material) | 5.05 | 0.64 | 3.23 |
| T1107M | M | Conductor CU 2,5 mm2 750 V cero halogenos | 15 | 0.22 | 3.30 |
| IE01400_B | u | FUSIBLE CILINDRICO, CLASE gG, TAMAÑO 8,5X31,5 MM CON INDICADOR DE FUSIÓN DE 16 A (material) | 1 | 0.41 | 0.41 |
| ATC00100 | h | CUADRILLA ALBAÑILERIA, FORMADA POR OFICIAL 1ª Y PEON ESP. | 0.21 | 27.52 | 5.78 |
| TO01800 | h | OF. 1ª ELECTRICISTA | 0.657 | 14.1 | 9.26 |
|  |  | Total |  |  | 27.97 |

## 1.5 RED DE TIERRAS
Importe: 7358.81

**08EPP00003** u ARQUETA DE CONEXION DE PUESTA A TIERRA DE 38X50X25 CM (04/04/2006)
6 u × 88.92 (94.26 con costes indirectos) = 565.56
DE ARQUETA DE CONEXION DE PUESTA A TIERRA DE 38X50X25cm. FORMADA POR FABRICA DE LADRILLO MACIZO DE MEDIO PIE DE ESPESOR, SOLERA DE HORMIGON HM-20 Y TAPA DE HORMIGON HM-20 CON CERCO DE PERFIL LAMINADO L 60.6; TUBO DE FIBROCEMENTO DE 60mm. DE DIAMETRO INTERIOR Y PUNTO DE PUESTA A TIERRA, INCLUSO EXCAVACION, RELLENO, TRANSPORTE DE LAS TIERRAS SOBRANTES A VERTEDERO Y CONEXIONES; CONSTRUIDA SEGUN NTE/IEP-6 Y REBT. MEDIDA LA UNIDAD TERMINADA.

| Código | Ud | Descripción | Rendimiento | Precio | Importe |
|---|---|---|---|---|---|
| CH04020 | m3 | HORMIGON HM-20/P/20/I, SUMINISTRADO (material) | 0.03 | 59.98 | 1.80 |
| AGM00500 | m3 | MORTERO DE CEMENTO CEM II/A-L 32.5 Y ARENA DE RIO (1:6) | 0.005 | 46.2 | 0.23 |
| WW00400 | UD | Pequeño material | 1 | 0.29 | 0.29 |
| WW00300 | UD | Material complementario o pzas.e | 1 | 0.54 | 0.54 |
| TO01800 | h | OF. 1ª ELECTRICISTA | 0.5 | 14.1 | 7.05 |
| IE11600 | u | PUNTO DE PUESTA A TIERRA (material; 04/04/2006) | 1 | 11.2 | 11.20 |
| FL01300 | mu | LADRILLO PERFORADO, TALADRO PEQUEÑO PARA REVESTIR (material) | 0.032 | 73.21 | 2.34 |
| CA01600 | kg | ACERO PERFILES SOPORTES SIMPLES (material; 04/04/2006) | 3.5 | 0.67 | 2.35 |
| ATC00200 | h | CUADRILLA ALBAÑILERIA, FORMADA POR OFICIAL 2ª Y PEON ESP. | 2.5 | 24.38 | 60.95 |
| CA00220 | kg | ACERO B 400 S (material; 04/04/2006) | 3.5 | 0.62 | 2.17 |
|  |  | Total |  |  | 88.92 |

**08EPP00005N** u PICA DE PUESTA A TIERRA
4 u × 29.51 (31.28 con costes indirectos) = 125.12
DE PICA DE PUESTA A TIERRA FORMADA POR ELECTRODO DE ACERO RECUBIERTO DE COBRE DE 14 mm. DE DIAMETRO Y 2 m DE LONGITUD, INCLUSO HINCADO Y CONEXIONES, CONSTRUIDA SEGUN NTE/IEP-5 Y REBT. MEDIDA LA UNIDAD INSTALADA.

| Código | Ud | Descripción | Rendimiento | Precio | Importe |
|---|---|---|---|---|---|
| IE11300 | u | PICA DE ACERO COBRIZADO (2.00 M), GRADA (material) | 1 | 19.23 | 19.23 |
| TO01800 | h | OF. 1ª ELECTRICISTA | 0.041 | 14.1 | 0.58 |
| TA00200 | h | AYUDANTE ESPECIALISTA | 0.575 | 13.55 | 7.79 |
| WW00300 | UD | Material complementario o pzas.e | 3 | 0.54 | 1.62 |
| WW00400 | UD | Pequeño material | 1 | 0.29 | 0.29 |
|  |  | Total |  |  | 29.51 |

**IEBE0034_50** Ml Conducción de puesta a tierra cobre 50 mm² (20/01/2007)
410 Ml × 7.69 (8.15 con costes indirectos) = 3341.50
Conducción de puesta a tierra enterrada a una profundidad no menor de 0.8m. instalada con conductor de cobre desnudo de 50 mm2. de sección nominal, incluso conexionado aluminotérmico, excavación, relleno, p.p. de ayudas de albañilería y conexiones; construida según REBT. medida la la longitud instalada desde la arqueta de conexión hasta la ultima pica.

| Código | Ud | Descripción | Rendimiento | Precio | Importe |
|---|---|---|---|---|---|
| TIEBE034 | Ml | Conductor cobre desnudo 50mm² (material; 20/01/2007) | 1.01 | 3.5 | 3.54 |
| TO01800 | h | OF. 1ª ELECTRICISTA | 0.1 | 14.1 | 1.41 |
| ATC00100 | h | CUADRILLA ALBAÑILERIA, FORMADA POR OFICIAL 1ª Y PEON ESP. | 0.03 | 27.52 | 0.83 |
| WW00300 | UD | Material complementario o pzas.e | 3 | 0.54 | 1.62 |
| WW00400 | UD | Pequeño material | 1 | 0.29 | 0.29 |
|  |  | Total |  |  | 7.69 |

| Medición | Uds. | Largo | Parcial |
|---|---|---|---|
|  | 2 | 30.00 | 60.000 |
|  | 3 | 50.00 | 150.000 |
|  | 2 | 30.00 | 60.000 |
|  | 2 | 10.00 | 20.000 |
|  | 4 | 15.00 | 60.000 |
|  | 6 | 10.00 | 60.000 |
| Total |  |  | 410 |

**08EPP00101M** m L.PRINCIPAL PUESTA TIERRA, 16MM2. EMPOTRADA
116 m × 5.79 (6.14 con costes indirectos) = 712.24
DE LINEA PRINCIPAL DE PUESTA A TIERRA INSTALADA CON CONDUCTOR DE COBRE DESNUDO DE 16 mm2. DE SECCION NOMINAL, EMPOTRADO Y AISLADO CON TUBO DE PVC. FLEXIBLE DE 13 mm. DE DIAMETRO, INCLUSO P.P. DE CAJAS DE DERIVACION, AYUDAS DE ALBAÑILERIA Y CONEXION AL PUNTO DE PUESTA A TIERRA; CONSTRUIDA SEGUN NTE/IEB.-61 Y REBT. MEDIDA DESDE LA PRIMERA DERIVACION HASTA LA ARQUETA DE CONEXION.

| Código | Ud | Descripción | Rendimiento | Precio | Importe |
|---|---|---|---|---|---|
| IE03800 | kg | CABLE DE COBRE DESNUDO (material) | 0.14 | 3.44 | 0.48 |
| T2233_16M | M | Tubo corrugado PP diametro 16 no propagador de la llama. | 1.01 | 0.12 | 0.12 |
| WW00300 | UD | Material complementario o pzas.e | 0.3 | 0.54 | 0.16 |
| WW00400 | UD | Pequeño material | 0.5 | 0.29 | 0.15 |
| TO01800 | h | OF. 1ª ELECTRICISTA | 0.346 | 14.1 | 4.88 |
|  |  | Total |  |  | 5.79 |

| Medición | Uds. | Largo | Parcial |
|---|---|---|---|
|  | 2 | 18.00 | 36.000 |
|  | 2 | 40.00 | 80.000 |
| Total |  |  | 116 |

**IEBT250_50** ML Línea principal de tierra 0,6/1kV de 50 mm2
10 ML × 12.11 (12.84 con costes indirectos) = 128.40
Línea principal de tierra realizada en conductor de cobre aislado 0,6/1kV de 50 mm2 de sección, no propagadores de incendio y con emisión de humos y opacidad reducidad, instalada bajo tubo protector de PVC flexible reforzado de 40 mm de diametro a la salida de la arqueta y tubo de PVC rígido de diametro 40 en montaje superficial, incluso p.p. de caja de derivacion, ayudas de albañileria y conexion a arqueta de puesta a tierra. Medida la longitud ejecutada.

| Código | Ud | Descripción | Rendimiento | Precio | Importe |
|---|---|---|---|---|---|
| T2234_40 | M | Tubo roscado, enchufable P.V.C rígido. 40 mm (material; 05/02/2002) | 1.01 | 2.43 | 2.45 |
| T4114 | M | Conductor CU 50 mm2 0,6/1kV RV-K (material; 05/02/2002) | 1 | 4.69 | 4.69 |
| T2233_40N | M | Tubo corrugado P.V.C. diametro 40 no propagador de la llama. (material; 05/02/2002) | 0.1 | 0.51 | 0.05 |
| WW00400 | UD | Pequeño material | 0.5 | 0.29 | 0.15 |
| WW00300 | UD | Material complementario o pzas.e | 1 | 0.54 | 0.54 |
| TO01800 | h | OF. 1ª ELECTRICISTA | 0.3 | 14.1 | 4.23 |
|  |  | Total |  |  | 12.11 |

**LIN001** Ml (20/01/2007)
15 Ml × 20.98 (22.24 con costes indirectos) = 333.60
Línea principal de tierra realizada en conductor de cobre electrolítico de 70 mm2 de sección, instalada, incluso p.p. de conexiones, soportes, abrazaderas de bronce fundido con resistencia de 60 kg de esfuerzo, ayudas de albañileria y conexion a puesta a tierra.Medida la longitud instalada.

| Código | Ud | Descripción | Rendimiento | Precio | Importe |
|---|---|---|---|---|---|
| Cond_Cu | kg | Cobre electrolítico conductor desnudo (material; 20/01/2007) | 0.63 | 5 | 3.15 |
| ABR18000 | Ud | Abrazadera de bronce (material; 20/01/2007) | 2 | 7.51 | 15.02 |
| TO01800 | h | OF. 1ª ELECTRICISTA | 0.15 | 14.1 | 2.12 |
| WW00400 | UD | Pequeño material | 0.5 | 0.29 | 0.15 |
| WW00300 | UD | Material complementario o pzas.e | 1 | 0.54 | 0.54 |
|  |  | Total |  |  | 20.98 |

**IEP114** Ud (27/06/2008)
1 Ud × 987.42 (1046.67 con costes indirectos) = 1046.67
Pararrayos con dispositivo de cebado modelo AT-1515 DAT CONTROLER PLUS 30 o equivalente fabricado en acero inox: 54 microsegundos de tiempo de anticipación para un radio de protección de 54 m en Nivel 4, montado sobre mastil autónomo telescópico de 8 m con pieza de adaptación. Incluso mastil acero galvanizado en caliente, anclajes para montaje de mástil adosado a muro, p.p. piezas especiales, accesorios y ayudas de albañilería. Medida la unidad instalada.

| Código | Ud | Descripción | Rendimiento | Precio | Importe |
|---|---|---|---|---|---|
| PAR8016 | Ud | Pararrayos con dispositivo de cebado modelo AT-1515 DAT CONTROLER PLUS 30 fabricado en acero inox: 54 microsegundos de tiempo de anticipación, radio acción 54m en Nivel 4 (material; 27/06/2008) | 1 | 675 | 675.00 |
| MAS16010 | Ud | Mastil autónomo telescópico en acero galvanizado en caliente longitud 8m (material; 07/05/2008) | 1 | 150 | 150.00 |
| ANC17002 | Ud | Anclaje mastil 60 cm (material; 30/04/2002) | 1 | 76 | 76.00 |
| TO01800 | h | OF. 1ª ELECTRICISTA | 3 | 14.1 | 42.30 |
| WW00300 | UD | Material complementario o pzas.e | 20 | 0.54 | 10.80 |
| WW00400 | UD | Pequeño material | 20 | 0.29 | 5.80 |
| ATC00100 | h | CUADRILLA ALBAÑILERIA, FORMADA POR OFICIAL 1ª Y PEON ESP. | 1 | 27.52 | 27.52 |
|  |  | Total |  |  | 987.42 |

**IEP153** Ud (07/05/2008)
1 Ud × 162.73 (172.49 con costes indirectos) = 172.49
Contador de descargas de rayo modelo AT-01G o equivalente con indicador totalizador de descarga del rayo, para intemperie, incluso p.p. de fijaciones, piezas especiales y ayudas de albañilería. Medida la unidad instalada.

| Código | Ud | Descripción | Rendimiento | Precio | Importe |
|---|---|---|---|---|---|
| CONT21015 | Ud | Contador de impulsos de rayo de intemperie (material; 07/05/2008) | 1 | 150 | 150.00 |
| TO01800 | h | OF. 1ª ELECTRICISTA | 0.3 | 14.1 | 4.23 |
| WW00300 | UD | Material complementario o pzas.e | 5 | 0.54 | 2.70 |
| WW00400 | UD | Pequeño material | 20 | 0.29 | 5.80 |
|  |  | Total |  |  | 162.73 |

**IEBM404** Ud Placa pierde fluido de cobre electrolítico puro 700/700/1,5 mm
1 Ud × 880.41 (933.23 con costes indirectos) = 933.23
Placa pierde fluido de cobre electrolítico puro 700/700/1,5 mm con abrazadera para conductor, incluso p.p. de conexiones, piezas especiales, accesorios, pequeño material y ayudas de albañilería. Realizado según REBT. Medida la unidad instalada.

| Código | Ud | Descripción | Rendimiento | Precio | Importe |
|---|---|---|---|---|---|
| PL001 | UD | Placa pierde fluido de cobre electrolítico puro 700/700/1,5 mm (material; 05/12/2006) | 1 | 854 | 854.00 |
| ATC00100 | h | CUADRILLA ALBAÑILERIA, FORMADA POR OFICIAL 1ª Y PEON ESP. | 0.5 | 27.52 | 13.76 |
| WW00300 | UD | Material complementario o pzas.e | 5 | 0.54 | 2.70 |
| WW00400 | UD | Pequeño material | 10 | 0.29 | 2.90 |
| TO01800 | h | OF. 1ª ELECTRICISTA | 0.5 | 14.1 | 7.05 |
|  |  | Total |  |  | 880.41 |

## 1.6 INSTALACIÓN MEGAFONÍA (07/10/2006)
Importe: 10705.88

**IM_CENTRAL** UD Centralita para sistema digital de evacuación por voz (23/07/2008)
1 UD × 9544.12 (10116.77 con costes indirectos) = 10116.77
Centralita para sistema digital de evacuación por voz, con ocho canales de audio digitales con prioridades fijas, cinco de emergencia y tres de no emergencia. Construcción modular, con almacenamiento completo de memoria vigilado. Conectable en red hasta 32 unidades. Con 24 amplificadores de zona por nodo y amplificadores de backup. Lógica libremente programable para posibilidad de evacuación por fases. Con sistema de telefonía directa con bomberos integrable. Posibilidad de incorporación de reproductor de música para hilo musical, micrófono buscapersonas para avisos, módulo de entradas supervisadas, módulo de salidas supervisadas. Incluso fuente de alimentación, Pupitre control, tarjeta DAC-NET, 4 amplificadores de zona ZAC-70. Modulo de entradas supervisadas SIM-16. Fuente de alimentación modular. Accesorios para montaje y correcto funcionamiento. Medida la unidad instalada. Modelo E100-CAB1 de Siemens o equivalente.

| Código | Ud | Descripción | Rendimiento | Precio | Importe |
|---|---|---|---|---|---|
| IM_CEN_1 | UD | CENTRAL DE MEGAFONIA (material; 23/07/2008) | 1 | 9500 | 9500.00 |
| TO02000 | h | OF. 1ª INSTALADOR (mano de obra) | 1 | 14.1 | 14.10 |
| TP00100 | h | PEON ESPECIAL | 1 | 13.42 | 13.42 |
| WW00300 | UD | Material complementario o pzas.e | 20 | 0.54 | 10.80 |
| WW00400 | UD | Pequeño material | 20 | 0.29 | 5.80 |
|  |  | Total |  |  | 9544.12 |

**IM_altavoz** UD Altavoz empotrado 6W (23/07/2008)
9 UD × 42.44 (44.99 con costes indirectos) = 404.91
Altavoz de techo / empotrado de metal con capacidad de manejo de potencia 6 W,diámetro exterior 180 mm, hueco del techo 165 mm, profundidad de la instalación 80 mm, color a elegir según dirección facultativa, recubrimiento de pintura en polvo. Medida la unidad instalada y probada. Modelo DEL-265FK de Siemens o equivalente.

| Código | Ud | Descripción | Rendimiento | Precio | Importe |
|---|---|---|---|---|---|
| IM_ALTAVOZ_1 | UD | Altavoz empotrado 6W (material; 23/07/2008) | 1 | 28 | 28.00 |
| TO0200 | h | OF. 1ª INSTALADOR (mano de obra) | 0.5 | 15.12 | 7.56 |
| TP00100 | h | PEON ESPECIAL | 0.5 | 13.42 | 6.71 |
| WW00300 | UD | Material complementario o pzas.e | 0.2 | 0.54 | 0.11 |
| WW00400 | UD | Pequeño material | 0.2 | 0.29 | 0.06 |
|  |  | Total |  |  | 42.44 |

**IM_altavoz_presion** UD Altavoz con camara de presión de 10W (03/10/2008)
4 UD × 43.44 (46.05 con costes indirectos) = 184.20
Altavoz con cámara de presión con presentación robusta de plástico ABS, libre de silicona
y resistente a la corrosión.IP 56 con capacidad de manejo de potencia 10 W, impedancia del transformador 50/100 V y tomas de salida 10 – 5 – 3,5 – 2,5 – 1,5 – 0,8 W, diámetro exterior del revestimiento 139 mm, longitud del alojamiento 198 mm, color a elegir po la dirección facultativa. Medida la unidad instalada y probada.Modelo LTL:HP-10TG-S110K de Siemens o equivalente

| Código | Ud | Descripción | Rendimiento | Precio | Importe |
|---|---|---|---|---|---|
| IM_ALTAVOZ_2 | UD | Altavoz con cámara de presión 10W (material; 03/10/2008) | 1 | 29 | 29.00 |
| TO0200 | h | OF. 1ª INSTALADOR | 0.5 | 15.12 | 7.56 |
| TP00100 | h | PEON ESPECIAL | 0.5 | 13.42 | 6.71 |
| WW00300 | UD | Material complementario o pzas.e | 0.2 | 0.54 | 0.11 |
| WW00400 | UD | Pequeño material | 0.2 | 0.29 | 0.06 |
|  |  | Total |  |  | 43.44 |

## 1.7 VARIOS (07/10/2006)
Importe: 4588.54

**IT_ACOM_SING** UD ACOMETIDA TELECOMUNICACIONES EDIFICIO SINGULAR
1 UD × 899.02 (952.96 con costes indirectos) = 952.96
Acometida de telecomunicaciones a edificio singular, formada por: acometida a operadores, arqueta ICT, canalización exterior enterrada, canalización interior, registro PAU. Medida la unidad terminada y funcionando segun norma.

| Código | Ud | Descripción | Rendimiento | Precio | Importe |
|---|---|---|---|---|---|
| IEAM250 | M3 | Excavación en zanja | 15 | 3.14 | 47.10 |
| IEAM251 | M3 | Relleno de zanja zahorra natual | 15 | 2.08 | 31.20 |
| ITUM122 | UD | Arqueta registro ICT 0.40x0.40 y 0.60 m | 1 | 81.19 | 81.19 |
| ITUM103 | UD | Arqueta registro tipo M | 1 | 77.67 | 77.67 |
| ITEM107 | ML | Canalización bajo calzada 1PECDP 63 | 100 | 6.28 | 628.00 |
| 08KFR00640 | u | ARMARIO REGISTRO TERMINACION RED (PAU) ICT 0.50x0.40x0.12 M | 1 | 29.63 | 29.63 |
| TO01800 | h | OF. 1ª ELECTRICISTA | 0.3 | 14.1 | 4.23 |
|  |  | Total |  |  | 899.02 |

**08KFR00140** u ARMARIO ENLACE SUPERIOR PARA ICT 0,45x0,45x0,12 m (04/04/2006)
2 u × 40.01 (42.41 con costes indirectos) = 84.82
Armario de enlace superior empotrado para ICT de 0,45x0,45x0,12 m, incluso p.p. de pequeño material y ayudas de albañilería; construido según reglamento de ICT. Medida la unidad ejecutada

| Código | Ud | Descripción | Rendimiento | Precio | Importe |
|---|---|---|---|---|---|
| IV04020 | u | REGISTRO DE ENLACE 45x45x12 cm (material; 09/10/2007) | 1.01 | 26.52 | 26.79 |
| WW00300 | UD | Material complementario o pzas.e | 1 | 0.54 | 0.54 |
| ATC00100 | h | CUADRILLA ALBAÑILERIA, FORMADA POR OFICIAL 1ª Y PEON ESP. | 0.4 | 27.52 | 11.01 |
| WW00400 | UD | Pequeño material | 1 | 0.29 | 0.29 |
| ATC00400 | h | CUADRILLA FORMADA POR OFICIAL 1ª INST. Y AYUDANTE ESP. | 0.05 | 27.65 | 1.38 |
|  |  | Total |  |  | 40.01 |

**08KTW01010** u PUNTO INTERCONEXION TELEFÓNICO 10 PAR. (04/04/2006)
9 u × 21.77 (23.08 con costes indirectos) = 207.72
Punto de interconexión telefonico para red de telefonia basica, formado por regleta de inserción de corte y prueba de 10 pares y soporte de aluminio en forma de U, en registro principal, incluso montaje, cableado y conexionado;. construido según reglamento de ICT. Medida la unidad ejecutada.

| Código | Ud | Descripción | Rendimiento | Precio | Importe |
|---|---|---|---|---|---|
| IV03100 | u | SOPORTE MET. TIPO U-11 PERF. (material; 09/10/2007) | 0.2 | 17.87 | 3.57 |
| WW00400 | UD | Pequeño material | 0.5 | 0.29 | 0.15 |
| WW00300 | UD | Material complementario o pzas.e | 0.5 | 0.54 | 0.27 |
| TO02000 | h | OF. 1ª INSTALADOR | 0.7 | 14.1 | 9.87 |
| IV03010 | u | MÓDULO CONEXIÓN 10 PAR., CORTE Y PRUEBA (material; 09/10/2007) | 1 | 5.2 | 5.20 |
| TA00200 | h | AYUDANTE ESPECIALISTA | 0.2 | 13.55 | 2.71 |
|  |  | Total |  |  | 21.77 |

| Medición | Uds. | Parcial |
|---|---|---|
| REGLETERO DE ENTRADA | 6 | 6.000 |
| REGLETERO DE SALIDA | 3 | 3.000 |
| Total |  | 9 |

**IEBM918** M Canalización PVC rigido dim 63 mm (09/09/2004)
30 M × 4.71 (4.99 con costes indirectos) = 149.70
Canalización montaje superficial con tubo PVC rigido, de 63 mm de diámetro, no propagador de llama, incluso p.p. de cajas de registro,tendido, accesorios para soportaje, manguitos, curvas, tes, codos, curvas flexibles, piezas especiales, y ayudas de albañilería y trabajos complementarios necesarios para la instalación, Medida la longitud ejecutada.

| Código | Ud | Descripción | Rendimiento | Precio | Importe |
|---|---|---|---|---|---|
| T2234_63 | M | Tubo roscado, enchufable P.V.C rígido. 63 mm (material; 05/02/2002) | 1.01 | 4.52 | 4.57 |
| TO01800 | h | OF. 1ª ELECTRICISTA | 0.01 | 14.1 | 0.14 |
|  |  | Total |  |  | 4.71 |

| Medición | Uds. | Largo | Parcial |
|---|---|---|---|
|  | 3 | 10.00 | 30.000 |
| Total |  |  | 30 |

**UT410666** M BANDEJA DE 60X150 MM
10 M × 30.76 (32.61 con costes indirectos) = 326.10
BANDEJA DE PVC-M1 SERIE 66 DE UNEX, DE COLOR GRIS RAL 7030, PERFORADA, DE 60X150 MM, SIN SEPARADORES, CON CUBIERTA, REF.66150, CON PARTE PROPORCIONAL DE ACCESORIOS, ELEMENTOS DE ACABADO Y SOPORTES Y MONTADA SUSPENDIDA

| Código | Ud | Descripción | Rendimiento | Precio | Importe |
|---|---|---|---|---|---|
| TA00200 | h | AYUDANTE ESPECIALISTA | 0.193 | 13.55 | 2.62 |
| BGY2C646 | U | P.P.SOP.TECHO B66 60X150 MM G (material) | 1 | 6.79 | 6.79 |
| BGW2C666 | U | P.P.ACCESORIOS Y ELE.ACAB.B66 60X150 MM G (material) | 1 | 1.02 | 1.02 |
| BG2Z66C3 | M | CUBIERTA BANDEJA 150MM REF.66152 (material) | 1 | 5.58 | 5.58 |
| TO01800 | h | OF. 1ª ELECTRICISTA | 0.415 | 14.1 | 5.85 |
| BG2C6662 | M | BANDEJA PERF.60X150 MM REF.66150 (material) | 1 | 8.9 | 8.90 |
|  |  | Total |  |  | 30.76 |

| Medición | Uds. | Largo | Parcial |
|---|---|---|---|
| PLANTA SOTANO | 1 | 10.00 | 10.000 |
| Total |  |  | 10 |

**E17MTB0803** ud Puesto de pared 4 tomas 16 A y 2 RJ-45
3 ud × 156.85 (166.26 con costes indirectos) = 498.78
Puesto de pared realizado con caja multifunción para seis tomas para empotrar en Pladur formada por: 2 tomas tipo Schuko de 2 P TT 16 A, 2 tomas tipo Schuko de 2 P TT 16 A seguridad, y 2 conectores RJ 45 módulo estrecho. Incluso conexionado, piezas especiales y ayudas necesarias para su instalación. Medida la unidad terminada y probada. Marca Aemsa o equivalente.

| Código | Ud | Descripción | Rendimiento | Precio | Importe |
|---|---|---|---|---|---|
| E17MTB0803M | UD | Puesto de pared 4 tomas 16 A 2 RJ-45 (material) | 1 | 62.3 | 62.30 |
| IEBM805_PP | M | Canalización PP corrugado dim 20 mm | 15 | 3.19 | 47.85 |
| IEBI0252_01 | Ml | Circuito monofásico 2x2,5mm²+TTx2,5mm² 750V/corrugado 20mm (29/01/2002) | 15 | 1 | 15.00 |
| P15GB0152 | m. | CABLE RIGIDO CATEGORIA 6 MEJORADA (material; 08/07/2005) | 5 | 1 | 5.00 |
| ATC00100 | h | CUADRILLA ALBAÑILERIA, FORMADA POR OFICIAL 1ª Y PEON ESP. | 0.18 | 27.52 | 4.95 |
| TO01800 | h | OF. 1ª ELECTRICISTA | 1 | 14.1 | 14.10 |
| TA00200 | h | AYUDANTE ESPECIALISTA | 0.5 | 13.55 | 6.78 |
| WW00400 | UD | Pequeño material | 3 | 0.29 | 0.87 |
|  |  | Total |  |  | 156.85 |

**08KTC01001M** m CABLE TELEFONICO 1 PAR
60 m × 7.25 (7.69 con costes indirectos) = 461.40
DE CABLE TELEFONICO DE 1 PAR, EN RED DE DISPERSION E INTERIOR DE TELEFONIA BASICA, MONTADO EN INTERIOR DE CANALIZACION, FORMADO POR CABLE DE UN PAR DE 0,5 mm. DE DIAM, INCLUSO COLOCACION Y CONEXIONADO. CONSTRUIDO SEGUN REGLAMENTO DE ICT. MEDIDA LA LONGITUD EJECUTADA

| Código | Ud | Descripción | Rendimiento | Precio | Importe |
|---|---|---|---|---|---|
| IV02401 | m | CABLE TELEFONICO 1 PAR (material) | 1.01 | 0.17 | 0.17 |
| ATC00400 | h | CUADRILLA FORMADA POR OFICIAL 1ª INST. Y AYUDANTE ESP. | 0.004 | 27.65 | 0.11 |
| WW00400 | UD | Pequeño material | 0.15 | 0.29 | 0.04 |
| WW00300 | UD | Material complementario o pzas.e | 5 | 0.54 | 2.70 |
| TO01800 | h | OF. 1ª ELECTRICISTA | 0.3 | 14.1 | 4.23 |
|  |  | Total |  |  | 7.25 |

**IEBM810_PP** M Canalización PP corrugado dim 25 mm (22/12/2009)
25 M × 4.01 (4.25 con costes indirectos) = 106.25
Canalización montaje empotrado con tubo PP corrugado, de 25 mm de diámetro, no propagador de llama, incluso p.p. de cajas de registro,tendido, accesorios para soportaje, piezas especiales, y ayudas de albañilería y trabajos complementarios necesarios para la instalación, Medida la longitud ejecutada.

| Código | Ud | Descripción | Rendimiento | Precio | Importe |
|---|---|---|---|---|---|
| T2233_25NM | M | Tubo corrugado PP diametro 25 (material; 22/12/2009) | 1 | 1 | 1.00 |
| TO01800 | h | OF. 1ª ELECTRICISTA | 0.009 | 14.1 | 0.13 |
| WW00300 | UD | Material complementario o pzas.e | 5 | 0.54 | 2.70 |
| WW00400 | UD | Pequeño material | 0.15 | 0.29 | 0.04 |
| ATC00100 | h | CUADRILLA ALBAÑILERIA, FORMADA POR OFICIAL 1ª Y PEON ESP. | 0.005 | 27.52 | 0.14 |
|  |  | Total |  |  | 4.01 |

| Medición | Uds. | Largo | Parcial |
|---|---|---|---|
|  | 2 | 10.00 | 20.000 |
|  | 1 | 5.00 | 5.000 |
| Total |  |  | 25 |

**UT110866** M BANDEJA DE 60X75 MM (27/06/2008)
99 M × 17.16 (18.19 con costes indirectos) = 1800.81
BANDEJA DE PVC-M1 SERIE 66 O EQUIVALENTE, DE COLOR GRIS RAL 7030, PERFORADA, DE 60X75 MM, SIN SEPARADORES, CON CUBIERTA, Y MONTADA DIRECTAMENTE SOBRE PARAMENTOS VERTICALES. MEDIDA LA LONGITUD EJECUTADA

| Código | Ud | Descripción | Rendimiento | Precio | Importe |
|---|---|---|---|---|---|
| ATC00100 | h | CUADRILLA ALBAÑILERIA, FORMADA POR OFICIAL 1ª Y PEON ESP. | 0.005 | 27.52 | 0.14 |
| TA00200 | h | AYUDANTE ESPECIALISTA | 0.07 | 13.55 | 0.95 |
| BG2C6652 | M | BANDEJA PERF.60X100 MM REF.66100 (material) | 1 | 6.93 | 6.93 |
| TO01800 | h | OF. 1ª ELECTRICISTA | 0.17 | 14.1 | 2.40 |
| WW00300 | UD | Material complementario o pzas.e | 5 | 0.54 | 2.70 |
| WW00400 | UD | Pequeño material | 0.15 | 0.29 | 0.04 |
| BG2Z66C2 | M | CUBIERTA BANDEJA 100MM REF.66102 (material) | 1 | 4 | 4.00 |
|  |  | Total |  |  | 17.16 |

| Medición | Uds. | Largo | Parcial |
|---|---|---|---|
|  | 1 | 30.00 | 30.000 |
|  | 4 | 8.00 | 32.000 |
|  | 1 | 32.00 | 32.000 |
|  | 1 | 5.00 | 5.000 |
| Total |  |  | 99 |

## 1.8 OBRA CIVIL EXTERIOR ACOMETIDAS (30/06/2008)
Importe: 1438.66
OBRA CIVIL

**IEAM250** M3 Excavación en zanja
4.5 M3 × 3.14 (3.33 con costes indirectos) = 14.99
Excavación mecánica en zanja en cualquier clase de terreno con retirada de sobrantes a vertedero o lugar de empleo. Medido el volumen teórico realizado.

| Código | Ud | Descripción | Rendimiento | Precio | Importe |
|---|---|---|---|---|---|
| ME00400 | h | RETROEXCAVADORA (maquinaria) | 0.035 | 33.76 | 1.18 |
| MK00100 | h | CAMION BASCULANTE (maquinaria) | 0.052 | 24.71 | 1.28 |
| TP00200 | H | PEON ORDINARIO | 0.051 | 13.29 | 0.68 |
|  |  | Total |  |  | 3.14 |

| Medición | Uds. | Largo | Ancho | Alto | Parcial |
|---|---|---|---|---|---|
|  | 1 | 10.00 | 0.45 | 1.00 | 4.500 |
| Total |  |  |  |  | 4.5 |

**IEAM251** M3 Relleno de zanja zahorra natual
3.6 M3 × 2.08 (2.2 con costes indirectos) = 7.92
Relleno y compactación de zanjas con material clasificado de excavación, inlcuso transporte de sobrantes a vertedero. Medido en perfil compactado.

| Código | Ud | Descripción | Rendimiento | Precio | Importe |
|---|---|---|---|---|---|
| ME00400 | h | RETROEXCAVADORA | 0.025 | 33.76 | 0.84 |
| Q033 | H | Bandeja vibrante de 3.5 Tm. 12 c.v. (maquinaria) | 0.025 | 4.25 | 0.11 |
| TP00200 | H | PEON ORDINARIO | 0.085 | 13.29 | 1.13 |
|  |  | Total |  |  | 2.08 |

| Medición | Uds. | Largo | Ancho | Alto | Parcial |
|---|---|---|---|---|---|
|  | 1 | 10.00 | 0.45 | 0.80 | 3.600 |
| Total |  |  |  |  | 3.6 |

**IEBTM316_1** ML Canalización bajo acera 1PECDP 160 (07/05/2004)
40 ML × 6.03 (6.39 con costes indirectos) = 255.60
Canalización bajo acera realizada con un tubo de polietileno corrugado de doble pared de diametro nominal 160 mm. Incluso colocación en zanja, lecho para apoyo de 8 cm de espesor, recubrimiento con material seleccionado, banda y placas PE de señalización, sellado de tubos con espuma de poliuretano, hormigonado de terminales junto a arquetas y piezas especiales. Medida la longitud de eje a eje de arqueta.

| Código | Ud | Descripción | Rendimiento | Precio | Importe |
|---|---|---|---|---|---|
| TIEU160 | UD | Conducto PE.C.D.P. D/I 140 D/E 160 (material; 29/05/2000) | 1.01 | 3.4 | 3.43 |
| T01001 | M3 | Arena de río (material) | 0.075 | 9.03 | 0.68 |
| TIEU001 | UD | Pequeño material (material; 30/08/2000) | 2 | 0.29 | 0.58 |
| TP00100 | h | PEON ESPECIAL | 0.1 | 13.42 | 1.34 |
|  |  | Total |  |  | 6.03 |

| Medición | Uds. | Largo | Parcial |
|---|---|---|---|
|  | 2 | 10.00 | 20.000 |
| FORJADO SANITARIO | 2 | 10.00 | 20.000 |
| Total |  |  | 40 |

**IBTM201** UD Arqueta BT tipo A-1/ h=1050
2 UD × 134.52 (142.59 con costes indirectos) = 285.18
Arqueta para cruce baja tensión prefabricada tipo A-1 de dimensiones interiores 905x815x1050 mm y embocadura de 625x535 mm. realizado con hormigón moldeado H-250, incluso excavaciones, transporte de material sobrante a vertedero, relleno, compactado de zahorra artificial del perimetro exterior, relleno de fondo de arqueta con grava con un espesor de 30 cm., embocadura de canalizaciones, sellado de tubos con espuma de poliuretano, tapa D400 y marco de registro de fundición de 620x720 mm modelo Cia Sevillana de Electricidad y ayudas de albañilería. Medida la unidad terminada.

| Código | Ud | Descripción | Rendimiento | Precio | Importe |
|---|---|---|---|---|---|
| U02046 | M3 | Excavación en pozos, en terrenos | 1.129 | 5.84 | 6.59 |
| U02091 | M3 | Transporte de tierras al vertede | 1.129 | 2.23 | 2.52 |
| Q050 | H | Camión grúa 12Tm (maquinaria) | 0.1 | 49.88 | 4.99 |
| TIEU305 | UD | Arqueta prefabricada A-1 cm (material) | 1 | 61.24 | 61.24 |
| T01033 | Tm | Grava triturada caliza (10/20mm), lavada, transp. 25Tm., dist.med. 10Km (material) | 0.221 | 7.33 | 1.62 |
| TIEU301 | UD | Tapa de fundición dim.620x720 mm (material) | 1 | 41.06 | 41.06 |
| ATC00100 | h | CUADRILLA ALBAÑILERIA, FORMADA POR OFICIAL 1ª Y PEON ESP. | 0.5 | 27.52 | 13.76 |
| WW00300 | UD | Material complementario o pzas.e | 5 | 0.54 | 2.70 |
| WW00400 | UD | Pequeño material | 0.15 | 0.29 | 0.04 |
|  |  | Total |  |  | 134.52 |

**IEBM401** UD. Pica de toma tierra 2 m (26/01/2001)
1 UD. × 13.73 (14.55 con costes indirectos) = 14.55
Pica de toma tierra de 2 m de longitud realizada en barra de acero recubierto de cobre de 15 mm de diametro, incluso p.p. de conexiones, soldadura aluminotermica tipo "Cadweld", piezas especiales, accesorios y pequeño material. Realizado según REBT. Medida la unidad instalada.

| Código | Ud | Descripción | Rendimiento | Precio | Importe |
|---|---|---|---|---|---|
| TECU146 | Ud | Pica toma de tierra, diámetro 14.6mm (material; 05/09/2000) | 1 | 9.02 | 9.02 |
| TIEBE035 | Ud | Soldadura aluminotérmica 35mm² (material; 16/05/1997) | 1 | 1.64 | 1.64 |
| TO01800 | h | OF. 1ª ELECTRICISTA | 0.1 | 14.1 | 1.41 |
| WW00300 | UD | Material complementario o pzas.e | 3 | 0.54 | 1.62 |
| WW00400 | UD | Pequeño material | 0.15 | 0.29 | 0.04 |
|  |  | Total |  |  | 13.73 |

**ITUM100** UD Arqueta registro tipo H (29/05/2000)
2 UD × 359.86 (381.45 con costes indirectos) = 762.90
Arqueta de registro normalizadas tipo H de dimensiones interiores 0.80x0.70 y 0.82 m de profundidad, formada por solera y paredes de hormigon H-250 de 0.15 m de espesor con armadura B-400-S, incluso excavacion con medios mecanicos, transporte de material sobrante a vertedero, relleno y compactado de zahorra artificial del perimetro exterior, formación de pendiente sobre solera, pocillo central para desagüe de arqueta reforzado con perfiles metálicos, embocadura de tuberías, piezas especiales, cerco metálico y tapa fundición D400, construida según normas Cía. y detalles. Medida la unidad terminada.

| Código | Ud | Descripción | Rendimiento | Precio | Importe |
|---|---|---|---|---|---|
| U02046 | M3 | Excavación en pozos, en terrenos | 1.1 | 5.84 | 6.42 |
| TIEU302 | UD | Arqueta prefabricada 0.60x0.60x0.80 m (material; 29/05/2000) | 1 | 176.58 | 176.58 |
| TIEU302-1 | UD | Tapa para arqueta de telecomunicaciones tipo H (material; 03/04/2001) | 1 | 156.26 | 156.26 |
| T01033 | Tm | Grava triturada caliza (10/20mm) | 0.22 | 7.33 | 1.61 |
| WW00300 | UD | Material complementario o pzas.e | 7 | 0.54 | 3.78 |
| WW00400 | UD | Pequeño material | 0.15 | 0.29 | 0.04 |
| ATC00100 | h | CUADRILLA ALBAÑILERIA, FORMADA POR OFICIAL 1ª Y PEON ESP. | 0.5 | 27.52 | 13.76 |
| TO01800 | h | OF. 1ª ELECTRICISTA | 0.1 | 14.1 | 1.41 |
|  |  | Total |  |  | 359.86 |

**ITEM102B** UD Acometida telecomunicaciones 4T63mm (18/04/2005)
1 UD × 10.81 (11.46 con costes indirectos) = 11.46
Acometida telecomunicaciones con 4T63mm; colocación de cuatro conductos de polietileno de alta densidad de doble pared corrugado de 63 mm de diametro, color segun normas, guia de alambre galvanizado, apertura de zanja por medios mecánicos de 30 cm, de ancho por 70 cm de profundidad, transporte de material sobrante a vertedero, colocación de conductos, solera y recubrimiento de 15 cm sobre generatriz con hormigón en masa, relleno de zanja restante y compactado con zahorra artificial hasta base de calzada, incluso p.p. de juntas piezas especiales, entronques con arquetas, guia, mandrinado y ayudas construido segun detalles. Medida la unidad terminada.

| Código | Ud | Descripción | Rendimiento | Precio | Importe |
|---|---|---|---|---|---|
| IEAM250 | M3 | Excavación en zanja | 0.21 | 3.14 | 0.66 |
| A139 | M3 | Hormigón HM-20/B/40/I Suministrado (material) | 0.09 | 38.3 | 3.45 |
| TIEU205 | ML | Conducto PE.C.D.P. D/I 40 mm (material) | 4.01 | 0.6 | 2.41 |
| T01047 | M3 | Zahorra artificial (material) | 0.12 | 7.45 | 0.89 |
| TIEU003 | ML | Cuerda de guía para canalizaciones. (material; 30/06/2001) | 2.1 | 0.3 | 0.63 |
| ATC00400 | h | CUADRILLA FORMADA POR OFICIAL 1ª INST. Y AYUDANTE ESP. | 0.1 | 27.65 | 2.77 |
|  |  | Total |  |  | 10.81 |

**ITUM122** UD Arqueta registro ICT 0.40x0.40 y 0.60 m
1 UD × 81.19 (86.06 con costes indirectos) = 86.06
Arqueta de registro normalizadas tipo ICT de dimensiones interiores 0,40x0,40 y 0,60 m de profundidad, formada por solera y paredes de hormigon HM-250 de 0.10 m de espesor, incluso excavacion con medios mecanicos, transporte de material sobrante a vertedero, relleno y compactado de zahorra artificial del perimetro exterior, formación de pendiente sobre solera, embocadura de tuberías, piezas especiales, cerco metálico y tapa construida según normativa y detalles. Medida la unidad terminada.

| Código | Ud | Descripción | Rendimiento | Precio | Importe |
|---|---|---|---|---|---|
| U02046 | M3 | Excavación en pozos, en terrenos | 0.12 | 5.84 | 0.70 |
| TIEU303 | UD | Arqueta prefabricada tipo M (material) | 1.1 | 35.19 | 38.71 |
| TIEU303-1 | UD | Tapa para arqueta de telefonía tipo M (material) | 1 | 25.99 | 25.99 |
| AG00100 | m3 | GRAVA (material) | 0.106 | 8.99 | 0.95 |
| WW00300 | UD | Material complementario o pzas.e | 2 | 0.54 | 1.08 |
| ATC00100 | h | CUADRILLA ALBAÑILERIA, FORMADA POR OFICIAL 1ª Y PEON ESP. | 0.5 | 27.52 | 13.76 |
|  |  | Total |  |  | 81.19 |

## 2.1 ACOMETIDA (30/06/2008)
Importe: 3828.63

**IF_ACOM_110** Ud Acometida de agua para un edificio (05/10/2006)
1 Ud × 1303.32 (1381.52 con costes indirectos) = 1381.52
Acometida de agua para un edificio (110mm), desde el punto de toma hasta la llave o contador general, según normas de la compañía suministradora, incluso p.p. de llave de toma, ramal, llave de registro ubicada en arqueta, obras complementarias, tapa y ayudas de albañilería. Medida la unidad ejecutada. Con una longitud de 50 m.

| Código | Ud | Descripción | Rendimiento | Precio | Importe |
|---|---|---|---|---|---|
| U07SA110 | ud | ARQUETA ACOM.EN ACERA 40x40x60cm | 1 | 60.46 | 60.46 |
| U01RZ030B | m3 | RELLENO DE ARENA | 7 | 9.48 | 66.36 |
| IEAM250 | M3 | Excavación en zanja | 13.5 | 3.14 | 42.39 |
| IEAM251 | M3 | Relleno de zanja zahorra natual | 7 | 2.08 | 14.56 |
| VAL_COMP_5 | UD | VALVULA DE COMPUERTA DE 125 MM.(4") | 1 | 185.88 | 185.88 |
| U07TP2401 | m. | COND.POLIET.PE 110 PN 16 atm. D=110mm (30/06/2008) | 50 | 14.11 | 705.50 |
| ATC00100 | h | CUADRILLA ALBAÑILERIA, FORMADA POR OFICIAL 1ª Y PEON ESP. | 8 | 27.52 | 220.16 |
| WW00400 | UD | Pequeño material | 5.29 | 0.29 | 1.53 |
| WW00300 | UD | Material complementario o pzas.e | 12 | 0.54 | 6.48 |
|  |  | Total |  |  | 1303.32 |

**IF_CONT_80** u CONTADOR GENERAL DE AGUA, DE 80 mm
1 u × 1430.96 (1516.82 con costes indirectos) = 1516.82
Contador general de agua, de 80 mm de calibre, instalado en cámara de 2,50x0,8x0,9 m, incluso llaves de compuerta grifo de comprobación, manguitos, pasamuros y p.p. de pequeño material, conexiones y ayudas de albañilería; construido según CTE DB HS-4 y normas de la compañía suministradora. Medida la unidad instalada.

| Código | Ud | Descripción | Rendimiento | Precio | Importe |
|---|---|---|---|---|---|
| TO01900 | h | OF. 1ª FONTANERO (mano de obra) | 3.5 | 14.1 | 49.35 |
| WW00300 | UD | Material complementario o pzas.e | 12 | 0.54 | 6.48 |
| IF30000 | u | VÁLVULA COMPUERTA DIÁM. 2" (50/60 mm) (material; 09/10/2007) | 2 | 38.97 | 77.94 |
| IF12700 | u | "GRIFO COMPROBACIÓN MIRILLA DIÁM. 3" (material) | 1 | 507.61 | 507.61 |
| IF07300 | u | CONTADOR GENERAL 80 mm (material) | 1 | 671.97 | 671.97 |
| ATC00100 | h | CUADRILLA ALBAÑILERIA, FORMADA POR OFICIAL 1ª Y PEON ESP. | 0.8 | 27.52 | 22.02 |
| IF24500 | u | PUERTA HORNACINA CONTADOR 2,50x0,80 m (material) | 1 | 94.14 | 94.14 |
| WW00400 | UD | Pequeño material | 5 | 0.29 | 1.45 |
|  |  | Total |  |  | 1430.96 |

**TUB_PE_110** Ml TUBERÍA DE POLIETILENO DE 110X10 MM (30/06/2008)
40 Ml × 20.8 (22.05 con costes indirectos) = 882.00
Tubería de polietileno de 110x10mm de diámetro, para agua potable, presión de trabajo de 16 atm, incluso p.p. de junta, pasos, tendido, llaves, entronques, reducciones y ayudas de albañilería necesarias para su colocación . Medida la longitud ejecutada

| Código | Ud | Descripción | Rendimiento | Precio | Importe |
|---|---|---|---|---|---|
| U07TP2401 | m. | COND.POLIET.PE 110 PN 16 atm. D=110mm | 1 | 14.11 | 14.11 |
| TO02000 | h | OF. 1ª INSTALADOR | 0.2 | 14.1 | 2.82 |
| ATC00100 | h | CUADRILLA ALBAÑILERIA, FORMADA POR OFICIAL 1ª Y PEON ESP. | 0.05 | 27.52 | 1.38 |
| WW00300 | UD | Material complementario o pzas.e | 3 | 0.54 | 1.62 |
| WW00400 | UD | Pequeño material | 3 | 0.29 | 0.87 |
|  |  | Total |  |  | 20.8 |

**IEAM250** M3 Excavación en zanja
4.5 M3 × 3.14 (3.33 con costes indirectos) = 14.99

| Medición | Uds. | Largo | Ancho | Alto | Parcial |
|---|---|---|---|---|---|
|  | 1 | 10.00 | 0.45 | 1.00 | 4.500 |
| Total |  |  |  |  | 4.5 |

**IEAM251** M3 Relleno de zanja zahorra natual
3.6 M3 × 2.08 (2.2 con costes indirectos) = 7.92

| Medición | Uds. | Largo | Ancho | Alto | Parcial |
|---|---|---|---|---|---|
|  | 1 | 10.00 | 0.45 | 0.80 | 3.600 |
| Total |  |  |  |  | 3.6 |

**IEAM252_B** M3 Relleno de zanja arena de río
1.8 M3 × 13.3 (14.1 con costes indirectos) = 25.38
Relleno de zanja para colocación de canalizaciones formado por: lecho de 10 cm y recubierto con 15 cm sobre generatriz de canalización con arena de río. Incluso p.p. cinta señalizadora y extendido. Totalmente terminado. Medido el volumen teórico ejecutado.

| Código | Ud | Descripción | Rendimiento | Precio | Importe |
|---|---|---|---|---|---|
| TP00100 | h | PEON ESPECIAL | 0.3 | 13.42 | 4.03 |
| T01001 | M3 | Arena de río | 1 | 9.03 | 9.03 |
| TIEU002 | UD | Material complementario o piezas especiales | 0.5 | 0.48 | 0.24 |
|  |  | Total |  |  | 13.3 |

| Medición | Uds. | Largo | Ancho | Alto | Parcial |
|---|---|---|---|---|---|
|  | 1 | 10.00 | 0.45 | 0.40 | 1.800 |
| Total |  |  |  |  | 1.8 |

## 2.2 RED DE AGUA FRIA (30/06/2008)
Importe: 8479.98

**IF_PUNTO_F_0.2** UD PTO AGUA FRÍA 0,2L/S
17 UD × 62.98 (66.76 con costes indirectos) = 1134.92
Punto de agua fría para 0,2l/s (ducha, otros usos) realizado con tubería de Polipropileno con diametro según esquema, incluso tuberías de distribución en interior y cuarto húmedo, p.p, piezas especiales, y ayudas necesarias. Medida la unidad instalada, probada.

| Código | Ud | Descripción | Rendimiento | Precio | Importe |
|---|---|---|---|---|---|
| PN20PP20 | ML | TUBO POLIPROPILENO PN 20 D=20 (03/07/2000) | 5 | 9.49 | 47.45 |
| TO01900 | h | OF. 1ª FONTANERO | 0.221 | 14.1 | 3.12 |
| ATC00100 | h | CUADRILLA ALBAÑILERIA, FORMADA POR OFICIAL 1ª Y PEON ESP. | 0.3 | 27.52 | 8.26 |
| WW00400 | UD | Pequeño material | 5 | 0.29 | 1.45 |
| WW00300 | UD | Material complementario o pzas.e | 5 | 0.54 | 2.70 |
|  |  | Total |  |  | 62.98 |

| Medición | Uds. | Parcial |
|---|---|---|
|  | 10 | 10.000 |
| TOMAS DE AGUA MANGUERAS | 7 | 7.000 |
| Total |  | 17 |

**IF_PUNTO_F_0.1** UD PTO AGUA FRÍA 0,1L/S (30/06/2008)
13 UD × 63.13 (66.92 con costes indirectos) = 869.96
Punto de agua fría para 0,1l/s (lavabo, otros usos) realizado con tubería de Polipropileno con diametro según esquema, incluso tuberías de distribución en interior y cuarto húmedo, p.p, piezas especiales, y ayudas necesarias. Medida la unidad instalada, probada.

| Código | Ud | Descripción | Rendimiento | Precio | Importe |
|---|---|---|---|---|---|
| TUB_PP20_16_FFA | ML | TUBO POLIPROPILENO PN 20 D=16 | 5 | 9.52 | 47.60 |
| TO01900 | h | OF. 1ª FONTANERO | 0.221 | 14.1 | 3.12 |
| ATC00100 | h | CUADRILLA ALBAÑILERIA, FORMADA POR OFICIAL 1ª Y PEON ESP. | 0.3 | 27.52 | 8.26 |
| WW00400 | UD | Pequeño material | 5 | 0.29 | 1.45 |
| WW00300 | UD | Material complementario o pzas.e | 5 | 0.54 | 2.70 |
|  |  | Total |  |  | 63.13 |

**VAL_ESF_0.75** UD VALVULA DE ESFERA DIAM. 3/4" (15/20 MM) (23/11/2004)
7 UD × 9.44 (10.01 con costes indirectos) = 70.07
DE VALVULA DE ESFERA COLOCADA EN CANALIZACION DE 3/4" (15/20 mm) DE DIAMETRO, PARA SOLDAR O ROSCAR, INCLUSO PEQUEÑO MATERIAL Y AYUDAS DE ALBAÑILERIA, CONSTRUIDA SEGÚN NORMA. MEDIDA LA UNIDAD INSTALADA.

| Código | Ud | Descripción | Rendimiento | Precio | Importe |
|---|---|---|---|---|---|
| IF30620 | u | VALVULA DE ESFERA DIAM. 3/4" (15/20 MM). (material) | 1 | 3.66 | 3.66 |
| TO01900 | h | OF. 1ª FONTANERO | 0.1 | 14.1 | 1.41 |
| ATC00100 | h | CUADRILLA ALBAÑILERIA, FORMADA POR OFICIAL 1ª Y PEON ESP. | 0.05 | 27.52 | 1.38 |
| WW00400 | UD | Pequeño material | 1 | 0.29 | 0.29 |
| WW00300 | UD | Material complementario o pzas.e | 5 | 0.54 | 2.70 |
|  |  | Total |  |  | 9.44 |

**VAL_ESF_1** UD VALVULA DE ESFERA DIAM. 1" (23/11/2004)
8 UD × 9.77 (10.36 con costes indirectos) = 82.88
DE VALVULA DE ESFERA COLOCADA EN CANALIZACION DE 1" DE DIAMETRO, PARA SOLDAR O ROSCAR, INCLUSO PEQUEÑO MATERIAL Y AYUDAS DE ALBAÑILERIA, CONSTRUIDA SEGÚN NORMA. MEDIDA LA UNIDAD INSTALADA.

| Código | Ud | Descripción | Rendimiento | Precio | Importe |
|---|---|---|---|---|---|
| VAL_ESF_10 | u | VALVULA DE ESFERA DIAM. 1" (material; 23/11/2004) | 1 | 3.99 | 3.99 |
| TO01900 | h | OF. 1ª FONTANERO | 0.1 | 14.1 | 1.41 |
| ATC00100 | h | CUADRILLA ALBAÑILERIA, FORMADA POR OFICIAL 1ª Y PEON ESP. | 0.05 | 27.52 | 1.38 |
| WW00400 | UD | Pequeño material | 1 | 0.29 | 0.29 |
| WW00300 | UD | Material complementario o pzas.e | 5 | 0.54 | 2.70 |
|  |  | Total |  |  | 9.77 |

**VAL_ESF_1.5** UD VALVULA DE ESFERA DIAM 1 1/2" mm
2 UD × 23.6 (25.02 con costes indirectos) = 50.04
Valvula de esfera colocada en canalización de 1 1/2" mm de diametro, roscar o soldar, incluso pequeño material y ayudas de albañileria. Medida la unidad instalada.

| Código | Ud | Descripción | Rendimiento | Precio | Importe |
|---|---|---|---|---|---|
| IF306612 | u | VALVULA DE ESFERA DIAM. 1 1/2" (38/40 MM.) (material; 19/05/2005) | 1 | 15 | 15.00 |
| TO01900 | h | OF. 1ª FONTANERO | 0.3 | 14.1 | 4.23 |
| ATC00100 | h | CUADRILLA ALBAÑILERIA, FORMADA POR OFICIAL 1ª Y PEON ESP. | 0.05 | 27.52 | 1.38 |
| WW00300 | UD | Material complementario o pzas.e | 5 | 0.54 | 2.70 |
| WW00400 | UD | Pequeño material | 1 | 0.29 | 0.29 |
|  |  | Total |  |  | 23.6 |

**VAL_ESF_4** UD VALVULA DE ESFERA DIAM 4" (30/06/2008)
2 UD × 161.39 (171.07 con costes indirectos) = 342.14
Valvula de esfera colocada en canalización de 4" mm de diametro, roscar o soldar, incluso pequeño material y ayudas de albañileria. Medida la unidad instalada.

| Código | Ud | Descripción | Rendimiento | Precio | Importe |
|---|---|---|---|---|---|
| IF3066121 | u | VALVULA DE BOLA DE LATON PN-25 DIAM. 4" (material; 30/06/2008) | 1 | 152.79 | 152.79 |
| TO01900 | h | OF. 1ª FONTANERO | 0.3 | 14.1 | 4.23 |
| ATC00100 | h | CUADRILLA ALBAÑILERIA, FORMADA POR OFICIAL 1ª Y PEON ESP. | 0.05 | 27.52 | 1.38 |
| WW00300 | UD | Material complementario o pzas.e | 5 | 0.54 | 2.70 |
| WW00400 | UD | Pequeño material | 1 | 0.29 | 0.29 |
|  |  | Total |  |  | 161.39 |

**IPF_SELLADO_INTUMESCENTE** UD SELLADO MATERIAL INTUMESCENTE
12 UD × 46.34 (49.12 con costes indirectos) = 589.44
DE SELLADO CON MATERIAL INTUMESCENTE DE HUECOS Y PASOS DE FONTANERIA EN FORJADOS DE SEPARACION DE SECTORES DE INCENDIOS, INCLUSO P.P. DE MATERIAL COMPLEMENTARIO Y AYUDAS DE ALBAÑILERIA. MEDIDA LA UNIDAD EJECUTADA.

| Código | Ud | Descripción | Rendimiento | Precio | Importe |
|---|---|---|---|---|---|
| XT102045 | UD | MATERIAL INTUMESCENTE (material; 22/07/2005) | 1 | 40 | 40.00 |
| TO00300 | h | OF. 1ª COLOCADOR (mano de obra) | 0.15 | 14.1 | 2.12 |
| TP00100 | h | PEON ESPECIAL | 0.15 | 13.42 | 2.01 |
| ATC00100 | h | CUADRILLA ALBAÑILERIA, FORMADA POR OFICIAL 1ª Y PEON ESP. | 0.05 | 27.52 | 1.38 |
| WW00300 | UD | Material complementario o pzas.e | 1 | 0.54 | 0.54 |
| WW00400 | UD | Pequeño material | 1 | 0.29 | 0.29 |
|  |  | Total |  |  | 46.34 |

**TALADROS_63** UD TALADROS CON PVC
12 UD × 14.3 (15.16 con costes indirectos) = 181.92
REALIZACION DE TALADRO DE 63 mm DE DIAMETRO SOBRE FORJADO DE 30 CM APROX.EN INCLUSO ENTUBADO DE TUBO DE PVC DE DIAMETRO 50 mm O SIMILAR DE COLOR NEGRO, INCLUSO SELLADO DE UNIONES CON SOLERIA Y CONEXION CON CONDUCTO DE LANA DE VIDRIO,PIEZAS ESPECIALES SEGUN PLANOS Y AYUDAS DE ALBAÑILERIA. Medida la unidad instalada.

| Código | Ud | Descripción | Rendimiento | Precio | Importe |
|---|---|---|---|---|---|
| P26CV025 | m. | Tubo PVC j.pegada PN 6 D=63 mm (material) | 1 | 0.9 | 0.90 |
| M11T020 | h. | Equipo perforador diamante (maquinaria) | 0.5 | 4.71 | 2.36 |
| TA00200 | h | AYUDANTE ESPECIALISTA | 0.369 | 13.55 | 5.00 |
| ATC00100 | h | CUADRILLA ALBAÑILERIA, FORMADA POR OFICIAL 1ª Y PEON ESP. | 0.15 | 27.52 | 4.13 |
| WW00300 | UD | Material complementario o pzas.e | 3 | 0.54 | 1.62 |
| WW00400 | UD | Pequeño material | 1 | 0.29 | 0.29 |
|  |  | Total |  |  | 14.3 |

**VAL_RET_1.5** u VALVULA DE RETENCION, DE 40 MM. (1.5") (02/12/2005)
2 u × 134.66 (142.74 con costes indirectos) = 285.48
DE VALVULA DE RETENCION, DE 40 mm. (1.5") DIAMETRO, DE CLAPETA, CON BRIDAS, DE FUNDICION DE HIERRO CON GUARNICION EN BRONCE PARA PN-10, INCLUSO CONTRABRIDAS, TORNILLOS, JUNTAS, PEQUEÑO MATERIAL, MONTAJE Y AYUDAS DE ALBAÑILERIA. MEDIDA LA UNIDAD INSTALADA.

| Código | Ud | Descripción | Rendimiento | Precio | Importe |
|---|---|---|---|---|---|
| IP12600N | u | VALV.RETENCION DIAM 40MM. (material; 02/12/2005) | 1 | 100.2 | 100.20 |
| TO01900 | h | OF. 1ª FONTANERO | 1 | 14.1 | 14.10 |
| ATC00100 | h | CUADRILLA ALBAÑILERIA, FORMADA POR OFICIAL 1ª Y PEON ESP. | 0.05 | 27.52 | 1.38 |
| WW00300 | UD | Material complementario o pzas.e | 33 | 0.54 | 17.82 |
| WW00400 | UD | Pequeño material | 4 | 0.29 | 1.16 |
|  |  | Total |  |  | 134.66 |

**TUB_PP20_16** ML TUBO POLIPROPILENO PN 20 D=16
75 ML × 4.82 (5.11 con costes indirectos) = 383.25
Tubería de polipropileno (PP) PN 20 polymutan o similar para agua fría y caliente de diámetro exterior 16 mm y espesor 2,7 mm, color amarillo pistacho, según norma UNE 53.380-90 Parte 2, sello de calidad AENOR, i/p.p. codos, manguitos, tes, accesorios reforzados y demás accesorios, totalmente instalada según normativa vigente.

| Código | Ud | Descripción | Rendimiento | Precio | Importe |
|---|---|---|---|---|---|
| 95T0160200000 | ML | TUBO PP PN20 POLYMUTAN 16x2,7 (material) | 1 | 0.96 | 0.96 |
| 96C0160900000 | UD | CODO 90º PP POLYMUTAN 16 (material) | 0.33 | 0.43 | 0.14 |
| 97RCP01601200 | UD | CODO PLACA REFORZADO 16-1/2" (material) | 0.37 | 4.45 | 1.65 |
| TO02000 | h | OF. 1ª INSTALADOR | 0.07 | 14.1 | 0.99 |
| TO02000 | h | OF. 1ª INSTALADOR | 0.07 | 14.1 | 0.99 |
| %MA | % | Medios auxiliares | 2 % | 4.73 | 0.09 |
|  |  | Total |  |  | 4.82 |

**TUB_PP20_20** ML TUBO POLIPROPILENO PN 20 D=20
51 ML × 4.79 (5.08 con costes indirectos) = 259.08
Tubería de polipropileno (PP) PN 20 polymutan o similar para agua fría y caliente de diámetro exterior 20 mm y espesor 3,4 mm, color amarillo pistacho, según norma UNE 53.380-90 Parte 2, sello de calidad AENOR, i/p.p. codos, manguitos, tes, accesorios reforzados y demás accesorios, totalmente instalada según normativa vigente.

| Código | Ud | Descripción | Rendimiento | Precio | Importe |
|---|---|---|---|---|---|
| 95T0200200000 | ML | TUBO PP PN20 POLYMUTAN 20x3,4 (material) | 1 | 1 | 1.00 |
| 96C0200900000 | UD | CODO 90º PP POLYMUTAN 20 (material) | 0.16 | 0.44 | 0.07 |
| 97RCP02001200 | UD | CODO PLACA REFORZADO 20-1/2" (material) | 0.37 | 4.45 | 1.65 |
| TO02000 | h | OF. 1ª INSTALADOR | 0.07 | 14.1 | 0.99 |
| TO02000 | h | OF. 1ª INSTALADOR | 0.07 | 14.1 | 0.99 |
| %MA | % | Medios auxiliares | 2 % | 4.70 | 0.09 |
|  |  | Total |  |  | 4.79 |

| Medición | Uds. | Largo | Parcial |
|---|---|---|---|
|  | 1 | 29.00 | 29.000 |
|  | 1 | 5.00 | 5.000 |
|  | 1 | 7.00 | 7.000 |
|  | 1 | 10.00 | 10.000 |
| Total |  |  | 51 |

**TUB_PP20_25** ML TUBO POLIPROPILENO PN 20 D=25
67 ML × 7.63 (8.09 con costes indirectos) = 542.03
Tubería de polipropileno (PP) PN 20 polymutan o similar para agua fría y caliente de diámetro exterior 25 mm y espesor 4,2 mm, color amarillo pistacho, según norma UNE 53.380-90 Parte 2, sello de calidad AENOR, i/p.p. codos, manguitos, tes, accesorios reforzados y demás accesorios, incluso ayudas de albañilería, totalmente instalada según normativa vigente.Medida la longitud instalada y probada.

| Código | Ud | Descripción | Rendimiento | Precio | Importe |
|---|---|---|---|---|---|
| 95T0250200000 | ML | TUBO PP PN20 POLYMUTAN 25x4,2 (material) | 1 | 1.66 | 1.66 |
| 96C0250900000 | UD | CODO 90º PP POLYMUTAN 25 (material) | 0.4 | 0.55 | 0.22 |
| 96T0250000000 | UD | TE PP POLYMUTAN 25 (material) | 0.24 | 0.63 | 0.15 |
| 96R0250200000 | UD | REDUCCIÓN PP POLYMUTAN 25-20 (material) | 0.338 | 0.41 | 0.14 |
| 96TR025020025 | UD | TE REDUCIDA POLYMUTAN 25-20-25 (material) | 0.22 | 0.85 | 0.19 |
| TO02000 | h | OF. 1ª INSTALADOR | 0.07 | 14.1 | 0.99 |
| TO02000 | h | OF. 1ª INSTALADOR | 0.07 | 14.1 | 0.99 |
| ATC00100 | h | CUADRILLA ALBAÑILERIA, FORMADA POR OFICIAL 1ª Y PEON ESP. | 0.05 | 27.52 | 1.38 |
| WW00400 | UD | Pequeño material | 1 | 0.29 | 0.29 |
| WW00300 | UD | Material complementario o pzas.e | 3 | 0.54 | 1.62 |
|  |  | Total |  |  | 7.63 |

| Medición | Uds. | Largo | Parcial |
|---|---|---|---|
|  | 1 | 34.00 | 34.000 |
|  | 1 | 15.00 | 15.000 |
|  | 2 | 4.00 | 8.000 |
|  | 2 | 5.00 | 10.000 |
| Total |  |  | 67 |

**TUB_PP20_32** ML TUBO POLIPROPILENO PN 20 D=32
27 ML × 5.08 (5.38 con costes indirectos) = 145.26
Tubería de polipropileno (PP) PN 20 polymutan o similar para agua fría y caliente de diámetro exterior 32 mm y espesor 5,4 mm, color amarillo pistacho, según norma UNE 53.380-90 Parte 2, sello de calidad AENOR, i/p.p. codos, manguitos, tes, accesorios reforzados y demás accesorios, totalmente instalada según normativa vigente.

| Código | Ud | Descripción | Rendimiento | Precio | Importe |
|---|---|---|---|---|---|
| 95T0320200000 | ML | TUBO PP PN20 POLYMUTAN 32x5,4 (material) | 1 | 2.75 | 2.75 |
| 96C0320900000 | UD | CODO 90º PP POLYMUTAN 32 (material) | 0.143 | 0.9 | 0.13 |
| 96M0320000000 | UD | MANGUITO PP POLYMUTAN 32 (material) | 0.142 | 0.63 | 0.09 |
| 96T0320000000 | UD | TE PP POLYMUTAN 32 (material) | 0.029 | 1.06 | 0.03 |
| TO02000 | h | OF. 1ª INSTALADOR | 0.07 | 14.1 | 0.99 |
| TO02000 | h | OF. 1ª INSTALADOR | 0.07 | 14.1 | 0.99 |
| %MA | % | Medios auxiliares | 2 % | 4.98 | 0.10 |
|  |  | Total |  |  | 5.08 |

| Medición | Uds. | Largo | Parcial |
|---|---|---|---|
|  | 1 | 10.00 | 10.000 |
|  | 1 | 7.00 | 7.000 |
|  | 1 | 10.00 | 10.000 |
| Total |  |  | 27 |

**TUB_PP20_40** ML TUBO POLIPROPILENO PN 20 D=40
28 ML × 11.27 (11.95 con costes indirectos) = 334.60
Tubería de polipropileno (PP) PN 20 polymutan o similar para agua fría y caliente de diámetro exterior 40 mm y espesor 6,7 mm, color amarillo pistacho, según norma UNE 53.380-90 Parte 2, sello de calidad AENOR, i/p.p. codos, manguitos, tes, accesorios reforzados y demás accesorios,incluso ayudas de albañilería, totalmente instalada según normativa vigente.Medida la longitud instalada y probada.

| Código | Ud | Descripción | Rendimiento | Precio | Importe |
|---|---|---|---|---|---|
| 95T0400200000 | ML | TUBO PP PN20 POLYMUTAN 40x6,7 (material) | 1 | 4.64 | 4.64 |
| 96C0400900000 | UD | CODO 90º PP POLYMUTAN 40 (material) | 0.067 | 1.6 | 0.11 |
| 96R0400320000 | UD | REDUCCIÓN PP POLYMUTAN 40-32 (material) | 0.267 | 1.25 | 0.33 |
| 96TR040025040 | UD | TE REDUCIDA POLYMUTAN 40-25-40 (material) | 0.267 | 2.76 | 0.74 |
| 96TR040032040 | UD | TE REDUCIDA POLYMUTAN 40-32-40 (material) | 0.067 | 2.76 | 0.18 |
| TO02000 | h | OF. 1ª INSTALADOR | 0.07 | 14.1 | 0.99 |
| TO02000 | h | OF. 1ª INSTALADOR | 0.07 | 14.1 | 0.99 |
| ATC00100 | h | CUADRILLA ALBAÑILERIA, FORMADA POR OFICIAL 1ª Y PEON ESP. | 0.05 | 27.52 | 1.38 |
| WW00400 | UD | Pequeño material | 1 | 0.29 | 0.29 |
| WW00300 | UD | Material complementario o pzas.e | 3 | 0.54 | 1.62 |
|  |  | Total |  |  | 11.27 |

| Medición | Uds. | Largo | Parcial |
|---|---|---|---|
|  | 1 | 10.00 | 10.000 |
|  | 2 | 4.00 | 8.000 |
|  | 1 | 10.00 | 10.000 |
| Total |  |  | 28 |

**TUB_PP20_50** ML TUBO POLIPROPILENO PN 20 D=50
50 ML × 13.03 (13.81 con costes indirectos) = 690.50
Tubería de polipropileno (PP) PN 20 polymutan o similar para agua fría y caliente de diámetro exterior 50 mm y espesor 8,4 mm, color amarillo pistacho, según norma UNE 53.380-90 Parte 2, sello de calidad AENOR, i/p.p. codos, manguitos, tes, accesorios reforzados y demás accesorios, incluso ayudas de albañileria, totalmente instalada según normativa vigente. Medida la longitud instalada y probada.

| Código | Ud | Descripción | Rendimiento | Precio | Importe |
|---|---|---|---|---|---|
| 95T0500200000 | ML | TUBO PP PN20 POLYMUTAN 50x8,4 (material) | 1 | 6.95 | 6.95 |
| 96C0500900000 | UD | CODO 90º PP POLYMUTAN 50 (material) | 0.088 | 2.79 | 0.25 |
| 96R0500320000 | UD | REDUCCIÓN PP POLYMUTAN 50-32 (material) | 0.025 | 2.03 | 0.05 |
| 96TR050025050 | UD | TE REDUCIDA POLYMUTAN 50-25-50 (material) | 0.3 | 4.61 | 1.38 |
| 96TR050040050 | UD | TE REDUCIDA POLYMUTAN 50-40-50 (material) | 0.025 | 4.61 | 0.12 |
| TO02000 | h | OF. 1ª INSTALADOR | 0.07 | 14.1 | 0.99 |
| ATC00100 | h | CUADRILLA ALBAÑILERIA, FORMADA POR OFICIAL 1ª Y PEON ESP. | 0.05 | 27.52 | 1.38 |
| WW00400 | UD | Pequeño material | 1 | 0.29 | 0.29 |
| WW00300 | UD | Material complementario o pzas.e | 3 | 0.54 | 1.62 |
|  |  | Total |  |  | 13.03 |

| Medición | Uds. | Largo | Parcial |
|---|---|---|---|
|  | 1 | 5.00 | 5.000 |
|  | 1 | 10.00 | 10.000 |
|  | 1 | 35.00 | 35.000 |
| Total |  |  | 50 |

**TUB_PP10_110** ML TUBO PP PN 10 AGUA FRÍA 110
25 ML × 37.16 (39.39 con costes indirectos) = 984.75
Tubería de polipropileno (PP) PN 10 polymutan o similar para agua fría de diámetro exterior 110 mm y espesor 10 mm, color amarillo pistacho, según norma UNE 53.380-90 Parte 2, sello de calidad AENOR, i/p.p. codos, manguitos, tes, accesorios reforzados y demás accesorios, totalmente instalada según normativa vigente.

| Código | Ud | Descripción | Rendimiento | Precio | Importe |
|---|---|---|---|---|---|
| 95T1100100000 | ML | TUBO PP PN 10 POLYMUTAN 110x10 (material) | 1 | 22.61 | 22.61 |
| 96M1100000000 | UD | MANGUITO PP POLYMUTAN 110 (material) | 0.22 | 12 | 2.64 |
| 96T1100000000 | UD | TE PP POLYMUTAN 110 (material) | 0.33 | 27.87 | 9.20 |
| TO02000 | h | OF. 1ª INSTALADOR | 0.07 | 14.1 | 0.99 |
| TO02000 | h | OF. 1ª INSTALADOR | 0.07 | 14.1 | 0.99 |
| %MA | % | Medios auxiliares | 2 % | 36.43 | 0.73 |
|  |  | Total |  |  | 37.16 |

**TOMA_AGUA** UD TOMA DE AGUA DE 1 1/2" (08/08/2008)
1 UD × 23.26 (24.66 con costes indirectos) = 24.66
TOMA DE AGUA DE 1 1/2" PARA ELEVADOR HIDRAULICO, PARA UN PRESION MINIMA DE 3,5 KG/M2, INCLUSO P.P. DE PIEZAS ESPECIALES Y AYUDAS DE ALBAÑILERIA. MEDIDA LA UNIDAD INSTALADA

| Código | Ud | Descripción | Rendimiento | Precio | Importe |
|---|---|---|---|---|---|
| TUB_PP20_40 | ML | TUBO POLIPROPILENO PN 20 D=40 | 1.5 | 11.27 | 16.91 |
| ATC00400 | h | CUADRILLA FORMADA POR OFICIAL 1ª INST. Y AYUDANTE ESP. | 0.1 | 27.65 | 2.77 |
| ATC00100 | h | CUADRILLA ALBAÑILERIA, FORMADA POR OFICIAL 1ª Y PEON ESP. | 0.05 | 27.52 | 1.38 |
| WW00300 | UD | Material complementario o pzas.e | 3 | 0.54 | 1.62 |
| WW00400 | UD | Pequeño material | 2 | 0.29 | 0.58 |
|  |  | Total |  |  | 23.26 |

| Medición | Uds. | Parcial |
|---|---|---|
| TOMA DE AGUA ELEVADOR MINUSVÁLIDOS | 1 | 1.000 |
| Total |  | 1 |

**COQ_ELA_16** m CALORIF. COQUILLA E/ELAST. CAUCHO/VINILO DIÁM. 18 mm ESP. 9 mm (22/12/2009)
75 m × 3.64 (3.86 con costes indirectos) = 289.50
Calorifugado de tubería con coquilla aislante de espuma elastómera de caucho/vinilo, con coef. cond. term. 0,028 W/mºC, a 20ºC, de 18 mm de diámetro interior y 9 mm de espesor, incluso pequeño material, ayudas de albañileria y montaje. Medida la longitud ejecutada.

| Código | Ud | Descripción | Rendimiento | Precio | Importe |
|---|---|---|---|---|---|
| XT06200 | m | COQUILLA CAUCHO-VINILO 0,028 W/mºC 22x9 mm (material) | 1.01 | 1.41 | 1.42 |
| TO01900 | h | OF. 1ª FONTANERO | 0.03 | 14.1 | 0.42 |
| ATC00100 | h | CUADRILLA ALBAÑILERIA, FORMADA POR OFICIAL 1ª Y PEON ESP. | 0.05 | 27.52 | 1.38 |
| WW00300 | UD | Material complementario o pzas.e | 0.5 | 0.54 | 0.27 |
| WW00400 | UD | Pequeño material | 0.5 | 0.29 | 0.15 |
|  |  | Total |  |  | 3.64 |

**COQ_ELA_22** m CALORIF. COQUILLA E/ELAST. CAUCHO/VINILO DIÁM. 22 mm ESP. 9 mm
51 m × 3.64 (3.86 con costes indirectos) = 196.86
Calorifugado de tubería con coquilla aislante de espuma elastómera de caucho/vinilo, con coef. cond. term. 0,028 W/mºC, a 20ºC, de 22 mm de diámetro interior y 9 mm de espesor, incluso pequeño material, ayudas de albañileria y montaje. Medida la longitud ejecutada.

| Código | Ud | Descripción | Rendimiento | Precio | Importe |
|---|---|---|---|---|---|
| XT06200 | m | COQUILLA CAUCHO-VINILO 0,028 W/mºC 22x9 mm | 1.01 | 1.41 | 1.42 |
| TO01900 | h | OF. 1ª FONTANERO | 0.03 | 14.1 | 0.42 |
| ATC00100 | h | CUADRILLA ALBAÑILERIA, FORMADA POR OFICIAL 1ª Y PEON ESP. | 0.05 | 27.52 | 1.38 |
| WW00300 | UD | Material complementario o pzas.e | 0.5 | 0.54 | 0.27 |
| WW00400 | UD | Pequeño material | 0.5 | 0.29 | 0.15 |
|  |  | Total |  |  | 3.64 |

**COQ_ELA_28** m CALORIF. COQUILLA E/ELAST. CAUCHO/VINILO DIÁM. 28 mm ESP. 9 mm (22/12/2009)
67 m × 4.24 (4.49 con costes indirectos) = 300.83
Calorifugado de tubería con coquilla aislante de espuma elastómera de caucho/vinilo, con coef. cond. term. 0,028 W/mºC, a 20ºC, de 28 mm de diámetro interior y 9 mm de espesor, incluso pequeño material, ayudas de albañileria y montaje. Medida la longitud ejecutada.

| Código | Ud | Descripción | Rendimiento | Precio | Importe |
|---|---|---|---|---|---|
| XT06250 | m | COQUILLA CAUCHO-VINILO 0,028 W/mºC 28x9 mm (material; 22/12/2009) | 1.01 | 2 | 2.02 |
| TO01900 | h | OF. 1ª FONTANERO | 0.03 | 14.1 | 0.42 |
| ATC00100 | h | CUADRILLA ALBAÑILERIA, FORMADA POR OFICIAL 1ª Y PEON ESP. | 0.05 | 27.52 | 1.38 |
| WW00300 | UD | Material complementario o pzas.e | 0.5 | 0.54 | 0.27 |
| WW00400 | UD | Pequeño material | 0.5 | 0.29 | 0.15 |
|  |  | Total |  |  | 4.24 |

**COQ_ELA_35** m CALORIF. COQUILLA E/ELAST. CAUCHO/VINILO DIÁM. 35 mm ESP. 9 mm (22/12/2009)
27 m × 5.25 (5.57 con costes indirectos) = 150.39
Calorifugado de tubería con coquilla aislante de espuma elastómera de caucho/vinilo, con coef. cond. term. 0,028 W/mºC, a 20ºC, de 35 mm de diámetro interior y 9 mm de espesor, incluso pequeño material, ayudas de albañileria y montaje. Medida la longitud ejecutada.

| Código | Ud | Descripción | Rendimiento | Precio | Importe |
|---|---|---|---|---|---|
| XT06320 | m | COQUILLA CAUCHO-VINILO 0,028 W/mºC 35x9 mm (material; 22/12/2009) | 1.01 | 3 | 3.03 |
| TO01900 | h | OF. 1ª FONTANERO | 0.03 | 14.1 | 0.42 |
| ATC00100 | h | CUADRILLA ALBAÑILERIA, FORMADA POR OFICIAL 1ª Y PEON ESP. | 0.05 | 27.52 | 1.38 |
| WW00300 | UD | Material complementario o pzas.e | 0.5 | 0.54 | 0.27 |
| WW00400 | UD | Pequeño material | 0.5 | 0.29 | 0.15 |
|  |  | Total |  |  | 5.25 |

**COQ_ELA_42** m CALORIF. COQUILLA E/ELAST. CAUCHO/VINILO DIÁM. 42 mm ESP. 9 mm (22/12/2009)
28 m × 6.26 (6.64 con costes indirectos) = 185.92
Calorifugado de tubería con coquilla aislante de espuma elastómera de caucho/vinilo, con coef. cond. term. 0,028 W/mºC, a 20ºC, de 42 mm de diámetro interior y 9 mm de espesor, incluso pequeño material, ayudas de albañileria y montaje. Medida la longitud ejecutada.

| Código | Ud | Descripción | Rendimiento | Precio | Importe |
|---|---|---|---|---|---|
| XT06420 | m | COQUILLA CAUCHO-VINILO 0,028 W/mºC 42x9 mm (material; 22/12/2009) | 1.01 | 4 | 4.04 |
| TO01900 | h | OF. 1ª FONTANERO | 0.03 | 14.1 | 0.42 |
| ATC00100 | h | CUADRILLA ALBAÑILERIA, FORMADA POR OFICIAL 1ª Y PEON ESP. | 0.05 | 27.52 | 1.38 |
| WW00300 | UD | Material complementario o pzas.e | 0.5 | 0.54 | 0.27 |
| WW00400 | UD | Pequeño material | 0.5 | 0.29 | 0.15 |
|  |  | Total |  |  | 6.26 |

**COQ_ELA_54** m CALORIF. COQUILLA E/ELAST. CAUCHO/VINILO DIÁM. 54 mm ESP. 9 mm (22/12/2009)
50 m × 7.27 (7.71 con costes indirectos) = 385.50
Calorifugado de tubería con coquilla aislante de espuma elastómera de caucho/vinilo, con coef. cond. term. 0,028 W/mºC, a 20ºC, de 54 mm de diámetro interior y 9 mm de espesor, incluso pequeño material, ayudas de albañileria y montaje. Medida la longitud ejecutada.

| Código | Ud | Descripción | Rendimiento | Precio | Importe |
|---|---|---|---|---|---|
| XT06540 | m | COQUILLA CAUCHO-VINILO 0,028 W/mºC 54x9 mm (material; 22/12/2009) | 1.01 | 5 | 5.05 |
| TO01900 | h | OF. 1ª FONTANERO | 0.03 | 14.1 | 0.42 |
| ATC00100 | h | CUADRILLA ALBAÑILERIA, FORMADA POR OFICIAL 1ª Y PEON ESP. | 0.05 | 27.52 | 1.38 |
| WW00300 | UD | Material complementario o pzas.e | 0.5 | 0.54 | 0.27 |
| WW00400 | UD | Pequeño material | 0.5 | 0.29 | 0.15 |
|  |  | Total |  |  | 7.27 |

## 2.3 RED DE AGUA CALIENTE (30/06/2008)
Importe: 4478.59

**IF_PUNTO_FC_0.2** UD PTO AGUA CALIENTE 0,2L/S (30/06/2008)
2 UD × 107.51 (113.96 con costes indirectos) = 227.92
Punto de agua CALIENTE para 0,2l/s (ducha, otros usos) realizado con tubería de Polipropileno con diametro según esquema, incluso tuberías de distribución en interior y cuarto húmedo, p.p, piezas especiales, y ayudas de albañileria. Medida la unidad instalada, probada.

| Código | Ud | Descripción | Rendimiento | Precio | Importe |
|---|---|---|---|---|---|
| PN20PP20 | ML | TUBO POLIPROPILENO PN 20 D=20 | 5 | 9.49 | 47.45 |
| TO01900 | h | OF. 1ª FONTANERO | 1.5 | 14.1 | 21.15 |
| ATC00100 | h | CUADRILLA ALBAÑILERIA, FORMADA POR OFICIAL 1ª Y PEON ESP. | 0.8 | 27.52 | 22.02 |
| WW00400 | UD | Pequeño material | 21 | 0.29 | 6.09 |
| WW00300 | UD | Material complementario o pzas.e | 20 | 0.54 | 10.80 |
|  |  | Total |  |  | 107.51 |

**IF_PUNTO_FC_0.1** UD PTO AGUA CALIENTE 0,1L/S (30/06/2008)
5 UD × 63.13 (66.92 con costes indirectos) = 334.60
Punto de agua caliente para 0,1l/s (lavabo, otros usos) realizado con tubería de Polipropileno con diametro según esquema, incluso tuberías de distribución en interior y cuarto húmedo, p.p, piezas especiales, y ayudas de . Medida la unidad instalada, probada.

| Código | Ud | Descripción | Rendimiento | Precio | Importe |
|---|---|---|---|---|---|
| TUB_PP20_16_FFA | ML | TUBO POLIPROPILENO PN 20 D=16 | 5 | 9.52 | 47.60 |
| TO01900 | h | OF. 1ª FONTANERO | 0.221 | 14.1 | 3.12 |
| ATC00100 | h | CUADRILLA ALBAÑILERIA, FORMADA POR OFICIAL 1ª Y PEON ESP. | 0.3 | 27.52 | 8.26 |
| WW00400 | UD | Pequeño material | 5 | 0.29 | 1.45 |
| WW00300 | UD | Material complementario o pzas.e | 5 | 0.54 | 2.70 |
|  |  | Total |  |  | 63.13 |

**VAL_ESF_1** UD VALVULA DE ESFERA DIAM. 1"
2 UD × 9.77 (10.36 con costes indirectos) = 20.72

**VAL_ESF_0.75** UD VALVULA DE ESFERA DIAM. 3/4" (15/20 MM)
7 UD × 9.44 (10.01 con costes indirectos) = 70.07

**TUB_PP20_16_F** m TUBO POLIPROPILENO PN 20 D=16 (20/01/2007)
76 m × 9.45 (10.02 con costes indirectos) = 761.52
Tubería de polipropileno (PP) PN 20 polymutan o similar para agua fría y caliente de diámetro exterior 16 mm y espesor 2,7 mm, color amarillo pistacho, según norma UNE 53.380-90 Parte 2, sello de calidad AENOR, aislada con coquilla de espuma elastomeríca de 25 mm de espesor marca Armaflex IT o similar con uniones pegadas con ahesivo Armaflex 520 i/p.p. codos, manguitos, tes, accesorios reforzados y demás accesorios, totalmente instalada según normativa vigente.

| Código | Ud | Descripción | Rendimiento | Precio | Importe |
|---|---|---|---|---|---|
| 95T0160200000 | ML | TUBO PP PN20 POLYMUTAN 16x2,7 | 1 | 0.96 | 0.96 |
| 96C0160900000 | UD | CODO 90º PP POLYMUTAN 16 | 0.33 | 0.43 | 0.14 |
| 97RCP01601200 | UD | CODO PLACA REFORZADO 16-1/2" | 0.37 | 4.45 | 1.65 |
| TAISARMIT1610 | M | AISLAMIENTO TERMICO FLEXIBLE RESISTENTE A LA DIFUSIÓN DEL VAPOR DE AGUA Y BJA CONDUCTIVIDAD TERMICA 16/25 ARMAFLEX IT (material) | 1.01 | 0.87 | 0.88 |
| WW00300 | UD | Material complementario o pzas.e | 4 | 0.54 | 2.16 |
| WW00400 | UD | Pequeño material | 2 | 0.29 | 0.58 |
| ATC00100 | h | CUADRILLA ALBAÑILERIA, FORMADA POR OFICIAL 1ª Y PEON ESP. | 0.05 | 27.52 | 1.38 |
| TO02000 | h | OF. 1ª INSTALADOR | 0.075 | 14.1 | 1.06 |
| TO0192 | h | PEON ESPECIALISTA (mano de obra; 20/01/2007) | 0.053 | 12 | 0.64 |
|  |  | Total |  |  | 9.45 |

| Medición | Uds. | Largo | Parcial |
|---|---|---|---|
|  | 1 | 46.00 | 46.000 |
|  | 2 | 5.00 | 10.000 |
|  | 5 | 4.00 | 20.000 |
| Total |  |  | 76 |

**TUB_PP20_20_F** m TUBO POLIPROPILENO PN 20 D=20 (20/01/2007)
25 m × 11.57 (12.26 con costes indirectos) = 306.50
Tubería de polipropileno (PP) PN 20 polymutan o similar para agua fría y caliente de diámetro exterior 20 mm y espesor 3,4 mm, color amarillo pistacho, según norma UNE 53.380-90 Parte 2, sello de calidad AENOR, aislada con coquilla de espuma elastomeríca de 25 mm de espesor marca Armaflex IT o similar con uniones pegadas con ahesivo Armaflex 520 i/p.p. codos, manguitos, tes, accesorios reforzados y demás accesorios, totalmente instalada según normativa vigente.

| Código | Ud | Descripción | Rendimiento | Precio | Importe |
|---|---|---|---|---|---|
| 95T0200200000 | ML | TUBO PP PN20 POLYMUTAN 20x3,4 | 1 | 1 | 1.00 |
| 96C0200900000 | UD | CODO 90º PP POLYMUTAN 20 | 0.16 | 0.44 | 0.07 |
| 97RCP02001200 | UD | CODO PLACA REFORZADO 20-1/2" | 0.37 | 4.45 | 1.65 |
| TAISARMIT2020 | M | AISLAMIENTO TERMICO FLEXIBLE RESISTENTE A LA DIFUSIÓN DEL VAPOR DE AGUA Y BJA CONDUCTIVIDAD TERMICA 20/25 ARMAFLEX IT (material; 20/01/2007) | 1.01 | 2.96 | 2.99 |
| WW00300 | UD | Material complementario o pzas.e | 4 | 0.54 | 2.16 |
| WW00400 | UD | Pequeño material | 2 | 0.29 | 0.58 |
| ATC00100 | h | CUADRILLA ALBAÑILERIA, FORMADA POR OFICIAL 1ª Y PEON ESP. | 0.05 | 27.52 | 1.38 |
| TO02000 | h | OF. 1ª INSTALADOR | 0.077 | 14.1 | 1.09 |
| TO0192 | h | PEON ESPECIALISTA | 0.054 | 12 | 0.65 |
|  |  | Total |  |  | 11.57 |

**TUB_PP20_25_F** m TUBO POLIPROPILENO PN 20 D=25 (20/01/2007)
86 m × 14.03 (14.87 con costes indirectos) = 1278.82
Tubería de polipropileno (PP) PN 20 polymutan o similar para agua fría y caliente de diámetro exterior 25 mm y espesor 4,2 mm, color amarillo pistacho, según norma UNE 53.380-90 Parte 2, sello de calidad AENOR, aislada con coquilla de espuma elastomeríca de 25 mm de espesor marca Armaflex IT o similar con uniones pegadas con ahesivo Armaflex 520 i/p.p. codos, manguitos, tes, accesorios reforzados y demás accesorios, totalmente instalada según normativa vigente.

| Código | Ud | Descripción | Rendimiento | Precio | Importe |
|---|---|---|---|---|---|
| 95T0250200000 | ML | TUBO PP PN20 POLYMUTAN 25x4,2 | 1 | 1.66 | 1.66 |
| 96C0250900000 | UD | CODO 90º PP POLYMUTAN 25 | 0.4 | 0.55 | 0.22 |
| 96T0250000000 | UD | TE PP POLYMUTAN 25 | 0.24 | 0.63 | 0.15 |
| 96R0250200000 | UD | REDUCCIÓN PP POLYMUTAN 25-20 | 0.338 | 0.41 | 0.14 |
| 96TR025020025 | UD | TE REDUCIDA POLYMUTAN 25-20-25 | 0.22 | 0.85 | 0.19 |
| TAISARMIT2502 | M | AISLAMIENTO TERMICO FLEXIBLE RESISTENTE A LA DIFUSIÓN DEL VAPOR DE AGUA Y BJA CONDUCTIVIDAD TERMICA 25/25 ARMAFLEX IT (material; 20/01/2007) | 1.01 | 3.52 | 3.56 |
| WW00300 | UD | Material complementario o pzas.e | 5 | 0.54 | 2.70 |
| WW00400 | UD | Pequeño material | 8 | 0.29 | 2.32 |
| ATC00100 | h | CUADRILLA ALBAÑILERIA, FORMADA POR OFICIAL 1ª Y PEON ESP. | 0.05 | 27.52 | 1.38 |
| TO02000 | h | OF. 1ª INSTALADOR | 0.076 | 14.1 | 1.07 |
| TO0192 | h | PEON ESPECIALISTA | 0.053 | 12 | 0.64 |
|  |  | Total |  |  | 14.03 |

| Medición | Uds. | Largo | Parcial |
|---|---|---|---|
|  | 1 | 64.00 | 64.000 |
|  | 2 | 5.00 | 10.000 |
|  | 3 | 4.00 | 12.000 |
| Total |  |  | 86 |

**TUB_PP20_32_F** m TUBO POLIPROPILENO PN 20 D=32 (20/01/2007)
39 m × 15.1 (16.01 con costes indirectos) = 624.39
Tubería de polipropileno (PP) PN 20 polymutan o similar para agua fría y caliente de diámetro exterior 32 mm y espesor 5,4 mm, color amarillo pistacho, según norma UNE 53.380-90 Parte 2, sello de calidad AENOR, aislada con coquilla de espuma elastomeríca de 25 mm de espesor marca Armaflex IT o similar con uniones pegadas con ahesivo Armaflex 520 i/p.p. codos, manguitos, tes, accesorios reforzados y demás accesorios, totalmente instalada según normativa vigente.

| Código | Ud | Descripción | Rendimiento | Precio | Importe |
|---|---|---|---|---|---|
| 95T0320200000 | ML | TUBO PP PN20 POLYMUTAN 32x5,4 | 1 | 2.75 | 2.75 |
| 96C0320900000 | UD | CODO 90º PP POLYMUTAN 32 | 0.143 | 0.9 | 0.13 |
| 96M0320000000 | UD | MANGUITO PP POLYMUTAN 32 | 0.142 | 0.63 | 0.09 |
| 96T0320000000 | UD | TE PP POLYMUTAN 32 | 0.029 | 1.06 | 0.03 |
| TAISARMIT3220 | M | AISLAMIENTO TERMICO FLEXIBLE RESISTENTE A LA DIFUSIÓN DEL VAPOR DE AGUA Y BJA CONDUCTIVIDAD TERMICA 32/25 ARMAFLEX IT (material; 20/01/2007) | 1.01 | 3.95 | 3.99 |
| WW00300 | UD | Material complementario o pzas.e | 5 | 0.54 | 2.70 |
| WW00400 | UD | Pequeño material | 8 | 0.29 | 2.32 |
| ATC00100 | h | CUADRILLA ALBAÑILERIA, FORMADA POR OFICIAL 1ª Y PEON ESP. | 0.05 | 27.52 | 1.38 |
| TO02000 | h | OF. 1ª INSTALADOR | 0.076 | 14.1 | 1.07 |
| TO0192 | h | PEON ESPECIALISTA | 0.053 | 12 | 0.64 |
|  |  | Total |  |  | 15.1 |

| Medición | Uds. | Largo | Parcial |
|---|---|---|---|
|  | 1 | 15.00 | 15.000 |
|  | 2 | 4.00 | 8.000 |
|  | 4 | 4.00 | 16.000 |
| Total |  |  | 39 |

**TUB_PP20_40_F** m TUBO POLIPROPILENO PN 20 D=40 (20/01/2007)
10 m × 18.66 (19.78 con costes indirectos) = 197.80
Tubería de polipropileno (PP) PN 20 polymutan o similar para agua fría y caliente de diámetro exterior 40 mm y espesor 6,7 mm, color amarillo pistacho, según norma UNE 53.380-90 Parte 2, sello de calidad AENOR, aislada con coquilla de espuma elastomeríca de 30 mm de espesor marca Armaflex IT o similar con uniones pegadas con ahesivo Armaflex 520 i/p.p. codos, manguitos, tes, accesorios reforzados y demás accesorios, totalmente instalada según normativa vigente.

| Código | Ud | Descripción | Rendimiento | Precio | Importe |
|---|---|---|---|---|---|
| 95T0400200000 | ML | TUBO PP PN20 POLYMUTAN 40x6,7 | 1 | 4.64 | 4.64 |
| 96C0400900000 | UD | CODO 90º PP POLYMUTAN 40 | 0.067 | 1.6 | 0.11 |
| 96R0400320000 | UD | REDUCCIÓN PP POLYMUTAN 40-32 | 0.267 | 1.25 | 0.33 |
| 96TR040025040 | UD | TE REDUCIDA POLYMUTAN 40-25-40 | 0.267 | 2.76 | 0.74 |
| 96TR040032040 | UD | TE REDUCIDA POLYMUTAN 40-32-40 | 0.067 | 2.76 | 0.18 |
| TAISARMIT4020 | M | AISLAMIENTO TERMICO FLEXIBLE RESISTENTE A LA DIFUSIÓN DEL VAPOR DE AGUA Y BJA CONDUCTIVIDAD TERMICA 40/30 ARMAFLEX IT (material; 20/01/2007) | 1.01 | 4.5 | 4.55 |
| WW00300 | UD | Material complementario o pzas.e | 5 | 0.54 | 2.70 |
| WW00400 | UD | Pequeño material | 8 | 0.29 | 2.32 |
| ATC00100 | h | CUADRILLA ALBAÑILERIA, FORMADA POR OFICIAL 1ª Y PEON ESP. | 0.05 | 27.52 | 1.38 |
| TO02000 | h | OF. 1ª INSTALADOR | 0.076 | 14.1 | 1.07 |
| TO0192 | h | PEON ESPECIALISTA | 0.053 | 12 | 0.64 |
|  |  | Total |  |  | 18.66 |

**TUB_PP20_50_F** m TUBO POLIPROPILENO PN 20 D=50 (20/01/2007)
25 m × 24.76 (26.25 con costes indirectos) = 656.25
Tubería de polipropileno (PP) PN 20 polymutan o similar para agua fría y caliente de diámetro exterior 50 mm y espesor 8,4 mm, color amarillo pistacho, según norma UNE 53.380-90 Parte 2, sello de calidad AENOR, aislada con coquilla de espuma elastomeríca de 30 mm de espesor marca Armaflex IT o similar con uniones pegadas con ahesivo Armaflex 520 i/p.p. codos, manguitos, tes, accesorios reforzados, y demás accesorios, totalmente instalada según normativa vigente.

| Código | Ud | Descripción | Rendimiento | Precio | Importe |
|---|---|---|---|---|---|
| 95T0500200000 | ML | TUBO PP PN20 POLYMUTAN 50x8,4 | 1 | 6.95 | 6.95 |
| 96C0500900000 | UD | CODO 90º PP POLYMUTAN 50 | 0.088 | 2.79 | 0.25 |
| 96R0500320000 | UD | REDUCCIÓN PP POLYMUTAN 50-32 | 0.025 | 2.03 | 0.05 |
| 96TR050025050 | UD | TE REDUCIDA POLYMUTAN 50-25-50 | 0.3 | 4.61 | 1.38 |
| 96TR050040050 | UD | TE REDUCIDA POLYMUTAN 50-40-50 | 0.025 | 4.61 | 0.12 |
| TAISARMIT5020 | M | AISLAMIENTO TERMICO FLEXIBLE RESISTENTE A LA DIFUSIÓN DEL VAPOR DE AGUA Y BJA CONDUCTIVIDAD TERMICA 50/30 ARMAFLEX IT (material; 20/01/2007) | 1.01 | 6.85 | 6.92 |
| WW00300 | UD | Material complementario o pzas.e | 5 | 0.54 | 2.70 |
| WW00400 | UD | Pequeño material | 8 | 0.29 | 2.32 |
| ATC00100 | h | CUADRILLA ALBAÑILERIA, FORMADA POR OFICIAL 1ª Y PEON ESP. | 0.05 | 27.52 | 1.38 |
| TO02000 | h | OF. 1ª INSTALADOR | 0.136 | 14.1 | 1.92 |
| TO0192 | h | PEON ESPECIALISTA | 0.064 | 12 | 0.77 |
|  |  | Total |  |  | 24.76 |

## 2.4 RED DE FLUXORES (30/06/2008)
Importe: 5147.41

**TUB_PP20_40** ML TUBO POLIPROPILENO PN 20 D=40
107 ML × 11.27 (11.95 con costes indirectos) = 1278.65

| Medición | Uds. | Largo | Parcial |
|---|---|---|---|
|  | 1 | 16.00 | 16.000 |
|  | 1 | 15.00 | 15.000 |
|  | 3 | 4.00 | 12.000 |
|  | 3 | 10.00 | 30.000 |
|  | 2 | 3.00 | 6.000 |
|  | 2 | 4.00 | 8.000 |
|  | 8 | 2.50 | 20.000 |
| Total |  |  | 107 |

**TUB_PP20_50** ML TUBO POLIPROPILENO PN 20 D=50
15 ML × 13.03 (13.81 con costes indirectos) = 207.15

**TUB_PP20_25** ML TUBO POLIPROPILENO PN 20 D=25
16 ML × 7.63 (8.09 con costes indirectos) = 129.44

**COQ_ELA_28** m CALORIF. COQUILLA E/ELAST. CAUCHO/VINILO DIÁM. 28 mm ESP. 9 mm
16 m × 4.24 (4.49 con costes indirectos) = 71.84

**COQ_ELA_42** m CALORIF. COQUILLA E/ELAST. CAUCHO/VINILO DIÁM. 42 mm ESP. 9 mm
107 m × 6.26 (6.64 con costes indirectos) = 710.48

**COQ_ELA_54** m CALORIF. COQUILLA E/ELAST. CAUCHO/VINILO DIÁM. 54 mm ESP. 9 mm
15 m × 7.27 (7.71 con costes indirectos) = 115.65

**VAL_ESF_1.5** UD VALVULA DE ESFERA DIAM 1 1/2" mm
8 UD × 23.6 (25.02 con costes indirectos) = 200.16

**IF_PUNTO_FLUXOR_1.5** UD PTO AGUA FRÍA PARA FLUXOR 1.5 L/S
8 UD × 100.71 (106.75 con costes indirectos) = 854.00
Punto de agua fría para 1.5 l/s (inodoro, urinario, otros usos) realizado con tubería de Polipropileno con diametro según esquema, incluso tuberías de distribución en interior y cuarto húmedo, p.p, piezas especiales, llaves de escuadra y ayudas de albañilería. Medida la unidad instalada, probada.

| Código | Ud | Descripción | Rendimiento | Precio | Importe |
|---|---|---|---|---|---|
| TUB_PP20_25_FFA | ML | TUBO POLIPROPILENO PN 20 D=25 | 5 | 14.1 | 70.50 |
| IF306616 | u | LLAVE DE ESCUADRA DIAM. 1 1/2" (material) | 1 | 14.7 | 14.70 |
| TO01900 | h | OF. 1ª FONTANERO | 0.22 | 14.1 | 3.10 |
| ATC00100 | h | CUADRILLA ALBAÑILERIA, FORMADA POR OFICIAL 1ª Y PEON ESP. | 0.3 | 27.52 | 8.26 |
| WW00300 | UD | Material complementario o pzas.e | 5 | 0.54 | 2.70 |
| WW00400 | UD | Pequeño material | 5 | 0.29 | 1.45 |
|  |  | Total |  |  | 100.71 |

**IF_ACUM_H_50** UD ACUMULADOR HIDRONEUMATICO A MEMBRANA HORIZONTAL 100 L (01/07/2008)
3 UD × 137.77 (146.04 con costes indirectos) = 438.12
ANTIARIETE HIDRONEUMATICO DE MEMBRANA EPDM HORIZONTAL DE 100 L DE CAPACIDAD, PRESION MAXIMA DE TRABAJO DE 10 KG/CM2 CON DIMENSION DE 380X595MM, REALIZADO EN CHAPA SOLDADA CON UNA VEJIGA INTERIOR INTERCAMBIABLE REALIZADA EN POLIURETANO TERMOPLASTICO DE CALIDAD ALIMENTARIA, INCLUSO REJILLA ANTIEXTRUSION, VALVULAS DE ESFERA DE CONEXIONADO Y AYUDAS DE ALBAÑILERIA. MEDIDA LA UNIDAD INSTALADA Y PROBADA.

| Código | Ud | Descripción | Rendimiento | Precio | Importe |
|---|---|---|---|---|---|
| IFCI00541 | u | ANTIARIETE HIDRONEUMATICO (material; 30/12/2005) | 1 | 89.9 | 89.90 |
| VAL_ESF_10 | u | VALVULA DE ESFERA DIAM. 1" | 1 | 3.99 | 3.99 |
| TA00200 | h | AYUDANTE ESPECIALISTA | 0.5 | 13.55 | 6.78 |
| ATC00100 | h | CUADRILLA ALBAÑILERIA, FORMADA POR OFICIAL 1ª Y PEON ESP. | 1 | 27.52 | 27.52 |
| TO01900 | h | OF. 1ª FONTANERO | 0.5 | 14.1 | 7.05 |
| WW00300 | UD | Material complementario o pzas.e | 2 | 0.54 | 1.08 |
| WW00400 | UD | Pequeño material | 5 | 0.29 | 1.45 |
|  |  | Total |  |  | 137.77 |

**VAL_RET_1** u VALVULA DE RETENCION, DE 25 MM. (1") (02/12/2005)
8 u × 134.66 (142.74 con costes indirectos) = 1141.92
DE VALVULA DE RETENCION, DE 25 mm. (1") DIAMETRO, DE CLAPETA, CON BRIDAS, DE FUNDICION DE HIERRO CON GUARNICION EN BRONCE PARA PN-10, INCLUSO CONTRABRIDAS, TORNILLOS, JUNTAS PEQUEÑO MATERIAL Y MONTAJE, Y AYUDAS DE ALBAÑILERIA. MEDIDA LA UNIDAD INSTALADA.

| Código | Ud | Descripción | Rendimiento | Precio | Importe |
|---|---|---|---|---|---|
| IP12500N | u | VALV.RETENCION DIAM 25MM. (material; 02/12/2005) | 1 | 100.2 | 100.20 |
| TO01900 | h | OF. 1ª FONTANERO | 1 | 14.1 | 14.10 |
| ATC00100 | h | CUADRILLA ALBAÑILERIA, FORMADA POR OFICIAL 1ª Y PEON ESP. | 0.05 | 27.52 | 1.38 |
| WW00300 | UD | Material complementario o pzas.e | 33 | 0.54 | 17.82 |
| WW00400 | UD | Pequeño material | 4 | 0.29 | 1.16 |
|  |  | Total |  |  | 134.66 |

## 2.5 RED LLENADO PISCINA (30/06/2008)
Importe: 2031.15

**TUB_PP20_40** ML TUBO POLIPROPILENO PN 20 D=40
10 ML × 11.27 (11.95 con costes indirectos) = 119.50

**TUB_PP20_110** ML TUBO POLIPROPILENO PN 20 D=110
25 ML × 52.9 (56.07 con costes indirectos) = 1401.75
Tubería de polipropileno (PP) PN 20 polymutan o similar para agua fría y caliente de diámetro exterior 110 mm y espesor 18,4 mm, color amarillo pistacho, según norma UNE 53.380-90 Parte 2, sello de calidad AENOR, i/p.p. codos, manguitos, tes, accesorios reforzados y demás accesorios, totalmente instalada según normativa vigente. Medida la longitud instalada.

| Código | Ud | Descripción | Rendimiento | Precio | Importe |
|---|---|---|---|---|---|
| 95T1100200000 | ML | TUBO PP PN20 POLYMUTAN 110x18,4 (material) | 1 | 34.73 | 34.73 |
| 96C1100900000 | UD | CODO 90º PP POLYMUTAN 110 (material) | 0.2 | 22.44 | 4.49 |
| 96T1100000000 | UD | TE PP POLYMUTAN 110 | 0.2 | 27.87 | 5.57 |
| 96M1100000000 | UD | MANGUITO PP POLYMUTAN 110 | 0.15 | 12 | 1.80 |
| TO02000 | h | OF. 1ª INSTALADOR | 0.07 | 14.1 | 0.99 |
| TO02000 | h | OF. 1ª INSTALADOR | 0.07 | 14.1 | 0.99 |
| ATC00100 | h | CUADRILLA ALBAÑILERIA, FORMADA POR OFICIAL 1ª Y PEON ESP. | 0.05 | 27.52 | 1.38 |
| WW00300 | UD | Material complementario o pzas.e | 3 | 0.54 | 1.62 |
| WW00400 | UD | Pequeño material | 1 | 0.29 | 0.29 |
| %MA | % | Medios auxiliares | 2 % | 51.86 | 1.04 |
|  |  | Total |  |  | 52.9 |

**VAL_ESF_1.5** UD VALVULA DE ESFERA DIAM 1 1/2" mm
1 UD × 23.6 (25.02 con costes indirectos) = 25.02

**VAL_RET_1.5** u VALVULA DE RETENCION, DE 40 MM. (1.5")
1 u × 134.66 (142.74 con costes indirectos) = 142.74

**VAL_ESF_4** UD VALVULA DE ESFERA DIAM 4"
2 UD × 161.39 (171.07 con costes indirectos) = 342.14

**VAL_RET_4** u VALVULA DE RETENCION, DE 110 MM. (4") (30/06/2008)
0 u × 168.33 (178.43 con costes indirectos) = 0.00
DE VALVULA DE RETENCION, DE 110 mm. (4") DIAMETRO, DE CLAPETA, CON BRIDAS, DE FUNDICION DE HIERRO CON GUARNICION EN BRONCE PARA PN-12, INCLUSO CONTRABRIDAS, TORNILLOS, JUNTAS PEQUEÑO MATERIAL Y MONTAJE. MEDIDA LA UNIDAD INSTALADA.

| Código | Ud | Descripción | Rendimiento | Precio | Importe |
|---|---|---|---|---|---|
| IP126000 | u | VALV.RETENCION DIAM 110MM. (material; 30/06/2008) | 1 | 133.87 | 133.87 |
| TO01900 | h | OF. 1ª FONTANERO | 1 | 14.1 | 14.10 |
| ATC00100 | h | CUADRILLA ALBAÑILERIA, FORMADA POR OFICIAL 1ª Y PEON ESP. | 0.05 | 27.52 | 1.38 |
| WW00300 | UD | Material complementario o pzas.e | 33 | 0.54 | 17.82 |
| WW00400 | UD | Pequeño material | 4 | 0.29 | 1.16 |
|  |  | Total |  |  | 168.33 |

## 2.6 RED DE AGUA PREMEZCLADA (03/11/2008)
Importe: 5974.48

**IF_PUNTO_FC_0.2** UD PTO AGUA CALIENTE 0,2L/S
20 UD × 107.51 (113.96 con costes indirectos) = 2279.20

**VAL_ESF_1** UD VALVULA DE ESFERA DIAM. 1"
4 UD × 9.77 (10.36 con costes indirectos) = 41.44

**TUB_PP20_20_F** m TUBO POLIPROPILENO PN 20 D=20
6 m × 11.57 (12.26 con costes indirectos) = 73.56

**TUB_PP20_25_F** m TUBO POLIPROPILENO PN 20 D=25
16 m × 14.03 (14.87 con costes indirectos) = 237.92

**VAL_ACS_1** UD VÁLVULA MEZCLADORA ACS DE 1" (02/08/2004)
6 UD × 525.53 (557.06 con costes indirectos) = 3342.36
VÁLVULA MEZCLADORA TERMOSTÁTICA PARA ACS, 90ºC, 10JBAR, MARCA SEDICAL, MODELO VMT1"-A, EJECUTADA EN BRONCE EL CUERPO Y EN INOXIDABLE EL OBTURADOR, TARADA DE FÁBRICA, INCLUSO JUNTAS Y AYUDAS DE ALBAÑILERIA. MEDIDA LA UNIDAD INSTALADA.

| Código | Ud | Descripción | Rendimiento | Precio | Importe |
|---|---|---|---|---|---|
| VAL_MEZ_1 | UD | VALVULA MEZCLADORA TERMOSTÁTICA 1" (material; 25/07/2008) | 1 | 511 | 511.00 |
| TO01900 | h | OF. 1ª FONTANERO | 0.6 | 14.1 | 8.46 |
| ATC00100 | h | CUADRILLA ALBAÑILERIA, FORMADA POR OFICIAL 1ª Y PEON ESP. | 0.05 | 27.52 | 1.38 |
| WW00300 | UD | Material complementario o pzas.e | 6 | 0.54 | 3.24 |
| WW00400 | UD | Pequeño material | 5 | 0.29 | 1.45 |
|  |  | Total |  |  | 525.53 |

## 2.7 APARATOS SANITARIOS Y GRIFERIA (23/12/2009)
Importe: 5694.85

**08FSI00051** u INODORO DE FLUXOMETRO, PORCELANA VITRIFICADA BLANCO
8 u × 215.71 (228.65 con costes indirectos) = 1829.20
DE INODORO DE FLUXOMETRO, DE PORCELANA VITRIFICADA, DE COLOR BLANCO, FORMADO POR, TAZA CON SALIDA VERTICAL, MANGUITO TUBO Y VALVULA DE DESCARGA, TORNILLOS DE FIJACION, ASIENTO Y TAPA, INSTALADO SEGUN CTE DB HS-5, E INSTRUCCIONES DEL FABRICANTE, INCLUSO COLOCACION, SELLADO Y AYUDAS DE ALBAÑILERIA. MEDIDA LA UNIDAD INSTALADA.

| Código | Ud | Descripción | Rendimiento | Precio | Importe |
|---|---|---|---|---|---|
| ATC00100 | h | CUADRILLA ALBAÑILERIA, FORMADA POR OFICIAL 1ª Y PEON ESP. | 0.085 | 27.52 | 2.34 |
| IF10500 | u | FLUXOR 1" PARA INOD. CON TUBO DESCG. CURVO (material) | 1 | 142.56 | 142.56 |
| WW00400 | UD | Pequeño material | 1 | 0.29 | 0.29 |
| WW00300 | UD | Material complementario o pzas.e | 1.5 | 0.54 | 0.81 |
| TO01900 | h | OF. 1ª FONTANERO | 1.2 | 14.1 | 16.92 |
| IF15900 | u | INODORO FLUXOMETRO C. BLANCO CALIDAD MEDIA (material) | 1.02 | 31.6 | 32.23 |
| IF01500 | u | ASIENTO Y TAPA DE CELULIT C. BLANCO CAL. MEDIA (material) | 1 | 18.86 | 18.86 |
| IF17200 | u | JUEGO TORNILLOS FIJACION CROMADO (material) | 1 | 1.7 | 1.70 |
|  |  | Total |  |  | 215.71 |

**08FSL00195** u LAVABO ENCASTRAR BLANCO
8 u × 80.31 (85.13 con costes indirectos) = 681.04
DE LAVABO PARA ENCASTRAR DE PORCELANA VITRIFICADA, DE COLOR BLANCO, FORMADO POR LAVABO DE 0.640X0.495 M, REBOSADERO INTEGRAL Y ORIFICIOS INSINUADOS PARA GRIFERIA, INSTALADO SEGUN CTE DB HS-5, E INSTRUCCIONES DEL FABRICANTE, INCLUSO COLOCACION, SELLADO Y AYUDA DE ALBAÑILERIA. MEDIDA LA UNIDAD TERMINADA.

| Código | Ud | Descripción | Rendimiento | Precio | Importe |
|---|---|---|---|---|---|
| ATC00100 | h | CUADRILLA ALBAÑILERIA, FORMADA POR OFICIAL 1ª Y PEON ESP. | 0.1 | 27.52 | 2.75 |
| TO01900 | h | OF. 1ª FONTANERO | 1.2 | 14.1 | 16.92 |
| IF17800 | ud | LAVABO ENCIMERA PORC. 0.60X0.50 (material) | 1.02 | 57.96 | 59.12 |
| WW00300 | UD | Material complementario o pzas.e | 1.2 | 0.54 | 0.65 |
| WW00400 | UD | Pequeño material | 3 | 0.29 | 0.87 |
|  |  | Total |  |  | 80.31 |

**08FSL0001N** u LAVABO ACERO INOXIDABLE COLGADO EN PARED (15/11/2008)
5 u × 63 (66.78 con costes indirectos) = 333.90
DE LAVABO DE ACERO INOXIDABLE COLGADO EN PARED, FORMADO POR LAVABO DE 0.64 M. DIÁMETRO, REBOSADERO INTEGRAL Y ORIFICIOS PARA GRIFERIA, INSTALADO SEGUN CTE DB HS-5, E INSTRUCCIONES DEL FABRICANTE, INCLUSO COLOCACION, SELLADO Y AYUDA DE ALBAÑILERIA. MEDIDA LA UNIDAD TERMINADA.

| Código | Ud | Descripción | Rendimiento | Precio | Importe |
|---|---|---|---|---|---|
| ATC00100 | h | CUADRILLA ALBAÑILERIA, FORMADA POR OFICIAL 1ª Y PEON ESP. | 0.1 | 27.52 | 2.75 |
| IFL23001N | UD | LAVABO DE COLGAR ACERO INOXIDABLE (material; 15/11/2008) | 1 | 37.04 | 37.04 |
| IF16800 | ud | JUEGO ESCUADRAS ACERO INOXIDABLE (material) | 1 | 3.94 | 3.94 |
| WW00400 | UD | Pequeño material | 1 | 0.29 | 0.29 |
| WW00300 | UD | Material complementario o pzas.e | 1.2 | 0.54 | 0.65 |
| TO01900 | h | OF. 1ª FONTANERO | 1.3 | 14.1 | 18.33 |
|  |  | Total |  |  | 63 |

**08FSW00001** u PILETA VERTEDERO PORC.VITRIF. 0.35X0.50M. BLANCO
1 u × 116.09 (123.06 con costes indirectos) = 123.06
DE PILETA VERTEDERO DE PORCELANA VITRIFICADA, EN COLOR BLANCO, FORMADA POR PILETA DE 0.35X0.50 m, TORNILLOS DE FIJACION DE ACERO INOXIDABLE, REJA CROMADA Y ALMOHADILLA DE GOMA INSTALADA CTE DB HS-5, E INSTRUCCIONES DEL FABRICANTE, INCLUSO COLOCACION, SELLADO Y AYUDAS DE ALBAÑILERIA. MEDIDA LA UNIDAD INSTALADA.

| Código | Ud | Descripción | Rendimiento | Precio | Importe |
|---|---|---|---|---|---|
| ATC00100 | h | CUADRILLA ALBAÑILERIA, FORMADA POR OFICIAL 1ª Y PEON ESP. | 0.065 | 27.52 | 1.79 |
| IF17200 | u | JUEGO TORNILLOS FIJACION CROMADO | 1 | 1.7 | 1.70 |
| IF23900 | u | PILETA VERTEDERO PORC. C.BLANCO DE 0.50 M. CAL. MEDIA (material) | 1.02 | 68.6 | 69.97 |
| IF24700 | u | REJA CROMADA Y ALMOHADILLA (material) | 1 | 35.34 | 35.34 |
| TO01900 | h | OF. 1ª FONTANERO | 0.45 | 14.1 | 6.35 |
| WW00300 | UD | Material complementario o pzas.e | 1.2 | 0.54 | 0.65 |
| WW00400 | UD | Pequeño material | 1 | 0.29 | 0.29 |
|  |  | Total |  |  | 116.09 |

**08FGL00004** u EQ. GRIF. TEMP. LAVABO
8 u × 59.39 (62.95 con costes indirectos) = 503.60
DE EQUIPO DE GRIFERIA TEMPORIZADA PARA LAVABO, DE ACERO INOXIDABLE DE PRIMERA CALIDAD, CAÑO CENTRAL CON AIREADOR, VALVULA DE DESAGUE Y LLAVES DE REGULACIÓN, ENLACE, TAPON Y CADENILLA Y LLAVES DE REGULACION; CONSTRUIDO SEGUN CTE DB HS-4 E INSTRUCCIONES DE FABRICANTE. MEDIDA LA UNIDAD INSTALADA.

| Código | Ud | Descripción | Rendimiento | Precio | Importe |
|---|---|---|---|---|---|
| IF0910N | u | EQ. GRIFERIA TEMPORIZA (material) | 1 | 42.15 | 42.15 |
| IF16700 | u | JUEGO DE RAMALILLOS (material) | 1 | 4.36 | 4.36 |
| IF22600 | u | LLAVE PASO ESCUADRA DIAM. 1/2" (material) | 1 | 4.16 | 4.16 |
| IF30500 | u | VALVULA DESAGUE LAVABO C/TAPON (material) | 1 | 5.21 | 5.21 |
| TO01900 | h | OF. 1ª FONTANERO | 0.19 | 14.1 | 2.68 |
| WW00300 | UD | Material complementario o pzas.e | 1 | 0.54 | 0.54 |
| WW00400 | UD | Pequeño material | 1 | 0.29 | 0.29 |
|  |  | Total |  |  | 59.39 |

**08FGL00009** u EQUIPO GRIFERÍA LAVABO MONOMANDO PRIMERA CALIDAD (09/10/2007)
5 u × 64.7 (68.58 con costes indirectos) = 342.90
Equipo de grifería monomando para lavabo, de latón cromado de primera calidad, mezclador con aireador, desagüe automático, enlaces de alimentación flexibles, y llaves de regulación, construido según CTE DB HS-4 e instrucciones del fabricante. Medida la unidad instalada.

| Código | Ud | Descripción | Rendimiento | Precio | Importe |
|---|---|---|---|---|---|
| WW00400 | UD | Pequeño material | 1 | 0.29 | 0.29 |
| WW00300 | UD | Material complementario o pzas.e | 1 | 0.54 | 0.54 |
| TO01900 | h | OF. 1ª FONTANERO | 0.5 | 14.1 | 7.05 |
| IF22600 | u | LLAVE PASO ESCUADRA DIAM. 1/2" | 2 | 4.16 | 8.32 |
| IF10102 | u | EQUIPO GRIFERIA MONOMANDO LAVABO 1ª CAL. (material; 09/10/2007) | 1 | 44.14 | 44.14 |
| IF16700 | u | JUEGO DE RAMALILLOS | 1 | 4.36 | 4.36 |
|  |  | Total |  |  | 64.7 |

**08FGW00004N** u EQUIPO GRIFERIA PILETA-VERTEDERO PRIMERA CALIDAD
1 u × 66.54 (70.53 con costes indirectos) = 70.53
DE EQUIPO DE GRIFERIA MEZCLADORA DE CAÑO CENTRAL PARA LAVADERO DE LATON CROMADO DE PRIMERA CALIDAD,CON CRUCETAS CROMADAS Y VALVULA DE DESAGUE CON ENLACE, TAPON Y CADENILLAS; CONSTRUIDO SEGUN CTE DB HS-4 E INSTRUCCIONES DEL FABRICANTE. MEDIDA LA UNIDAD INSTALADA.

| Código | Ud | Descripción | Rendimiento | Precio | Importe |
|---|---|---|---|---|---|
| IF08800 | u | EQUIPO GRIFER.MEZCLA.CAÑO CENT. LAVAD.1ª C (material) | 1 | 50.8 | 50.80 |
| IF16700 | u | JUEGO DE RAMALILLOS | 1 | 4.36 | 4.36 |
| IF30600 | u | VALVULA DESAGUE LAVADERO C/TAPON (material) | 1 | 4.91 | 4.91 |
| TO01900 | h | OF. 1ª FONTANERO | 0.4 | 14.1 | 5.64 |
| WW00300 | UD | Material complementario o pzas.e | 1 | 0.54 | 0.54 |
| WW00400 | UD | Pequeño material | 1 | 0.29 | 0.29 |
|  |  | Total |  |  | 66.54 |

**08FGD00001** u EQUIPO GRIFERÍA DUCHA PRIMERA CALIDAD (09/10/2007)
2 u × 73.23 (77.62 con costes indirectos) = 155.24
DE EQUIPO DE GRIFERIA PARA DUCHA, DE ACERO INOXIDABLE DE PRIMERA CALIDAD, SOPORTE A PARED; CONSTRUIDO SEGUN CTE DB HS-4E INSTRUCCIONES DEL FABRICANTE. MEDIDA LA UNIDAD INSTALADA.

| Código | Ud | Descripción | Rendimiento | Precio | Importe |
|---|---|---|---|---|---|
| WW00400 | UD | Pequeño material | 1 | 0.29 | 0.29 |
| WW00300 | UD | Material complementario o pzas.e | 1 | 0.54 | 0.54 |
| IF09100N | u | EQUIPO GRIFERIA MEZCLA DUCHA 1ªC. (material; 04/04/2006) | 1 | 38.2 | 38.20 |
| IF085N | u | DUCHA FIJA CROM. 1ª (material) | 1 | 28.56 | 28.56 |
| TO01900 | h | OF. 1ª FONTANERO | 0.4 | 14.1 | 5.64 |
|  |  | Total |  |  | 73.23 |

**08FGD0000N** u EQ. GRIF. TEMP. ANTIV. DUCHAS PERS. MOVIL. REDUCIDA
8 u × 87.98 (93.26 con costes indirectos) = 746.08
DE EQUIPO DE GRIFERIA TEMPORIZADA ANTIVANDALICA PARA DUCHA DE PERSONAS DE MOVILIDAD REDUCIDA, DE ACERO INOXIDABLE DE PRIMERA CALIDAD, UNIONES, SOPORTE PARED; CONSTRUIDO SEGUN CTE DB HS-4 E INSTRUCCIONES DEL FABRICANTE. MEDIDA LA UNIDAD INSTALADA.

| Código | Ud | Descripción | Rendimiento | Precio | Importe |
|---|---|---|---|---|---|
| IF2690N | u | EQ. GRIF. TEMP. DUCHA ANT. PERS. MOV. RED. (material) | 1 | 36.03 | 36.03 |
| IF085N | u | DUCHA FIJA CROM. 1ª | 1 | 28.56 | 28.56 |
| TO01900 | h | OF. 1ª FONTANERO | 1.6 | 14.1 | 22.56 |
| WW00300 | UD | Material complementario o pzas.e | 1 | 0.54 | 0.54 |
| WW00400 | UD | Pequeño material | 1 | 0.29 | 0.29 |
|  |  | Total |  |  | 87.98 |

**08FGN0000N** u EQ. GRIF. TEMPOR. ANTIV. DUCHA
14 u × 61.27 (64.95 con costes indirectos) = 909.30
DE EQUIPO DE GRIFERIA TEMPORIZADA ANTIVANDALICA PARA DUCHA, DE ACERO INOXIDABLE DE PRIMERA CALIDAD, SOPORTE A PARED; CONSTRUIDO SEGUN CTE DB HS-4E INSTRUCCIONES DEL FABRICANTE. MEDIDA LA UNIDAD INSTALADA.

| Código | Ud | Descripción | Rendimiento | Precio | Importe |
|---|---|---|---|---|---|
| IF0201N | u | EQ. GRIFERIA TEMPORIZADA DUCHA ANTIV. (material) | 1 | 25.96 | 25.96 |
| IF085N | u | DUCHA FIJA CROM. 1ª | 1 | 28.56 | 28.56 |
| TO01900 | h | OF. 1ª FONTANERO | 0.42 | 14.1 | 5.92 |
| WW00300 | UD | Material complementario o pzas.e | 1 | 0.54 | 0.54 |
| WW00400 | UD | Pequeño material | 1 | 0.29 | 0.29 |
|  |  | Total |  |  | 61.27 |

## 3.1 ACOMETIDA (30/06/2008)
Importe: 626.94

**IS_ACOM_315** Ud ACOMETIDA A RED GENERAL 315MM
1 Ud × 591.45 (626.94 con costes indirectos) = 626.94
Acometida a red general de urbanización realizada con colectores de PVC reforzado 315mm, incluso paso de muro, conexionado a red general de urbanización y ayudas de albañileria. Medida la unidad terminada, comprendiendo todos los trabajos necesaríos según normas de la empresa municipal.

| Código | Ud | Descripción | Rendimiento | Precio | Importe |
|---|---|---|---|---|---|
| TUB_PVC_315_ENT | ml | COLECTOR ENTERRADO,PVC-U. DIAM.NOMINAL 315MM | 3 | 74.98 | 224.94 |
| IS_POZO_90X200 | UD | POZO DE REGISTRO,DIAM 0.90M.,PROFUND. 2.00M | 0.3 | 462.35 | 138.71 |
| ATC00100 | h | CUADRILLA ALBAÑILERIA, FORMADA POR OFICIAL 1ª Y PEON ESP. | 8 | 27.52 | 220.16 |
| WW00400 | UD | Pequeño material | 4 | 0.29 | 1.16 |
| WW00300 | UD | Material complementario o pzas.e | 12 | 0.54 | 6.48 |
|  |  | Total |  |  | 591.45 |

## 3.2 RED ENTERRADA (30/06/2008)
Importe: 11487.31

**IS_ARQB_1X1X1.5** UD ARQUETA DE BOMBEO 1,0 X 1,0 M. Y PROFUNDIDAD 1,0 M (24/03/2006)
1 UD × 423.56 (448.97 con costes indirectos) = 448.97
Arqueta de bombeo de 1,0 X 1,0 mts. Y 1,0 de profundidad, formada por solera de hormigón HM-20 de 15 cm. De espesor fabrica de ladrillo perforado por tabla de 1 pie, enfoscada y bruñida por el interior, bancada formada por dado de hormigón tapa de hormigón armado con cerco de perfil laminado l 50:5, conexión de tubos de alcantarillado; incluso excavación entierras, relleno y transporte de tierras sobrantes a vertedero y ayudas de albañileria. Medida la unidad terminada

| Código | Ud | Descripción | Rendimiento | Precio | Importe |
|---|---|---|---|---|---|
| AGM00200 | m3 | MORTERO DE CEMENTO CEM II/A-L 32.5 Y ARENA DE RIO (1:3) | 0.036 | 64.05 | 2.31 |
| AGM00500 | m3 | MORTERO DE CEMENTO CEM II/A-L 32.5 Y ARENA DE RIO (1:6) | 0.134 | 46.2 | 6.19 |
| CH04020 | m3 | HORMIGON HM-20/P/20/I, SUMINISTRADO | 1 | 59.98 | 59.98 |
| FL01300 | mu | LADRILLO PERFORADO, TALADRO PEQUEÑO PARA REVESTIR | 4 | 73.21 | 292.84 |
| MK00100 | h | CAMION BASCULANTE | 0.45 | 24.71 | 11.12 |
| SA00700 | m2 | TAPA DE HORMIGON ARMADO CON CERCO (material) | 1 | 25.1 | 25.10 |
| UA01000 | u | TAPA INTERIOR Y CADENILLA (material) | 1 | 6.23 | 6.23 |
| TP00200 | H | PEON ORDINARIO | 0.1 | 13.29 | 1.33 |
| ATC00100 | h | CUADRILLA ALBAÑILERIA, FORMADA POR OFICIAL 1ª Y PEON ESP. | 0.6 | 27.52 | 16.51 |
| WW00300 | UD | Material complementario o pzas.e | 2 | 0.54 | 1.08 |
| WW00400 | UD | Pequeño material | 3 | 0.29 | 0.87 |
|  |  | Total |  |  | 423.56 |

**IS_BOMB_3.** UD EQUIPO ELEV. AGUAS SUCIAS IDEAL VORTEX 300 (30/06/2008)
2 UD × 1520.36 (1611.58 con costes indirectos) = 3223.16
Equipo para elevación de aguas sucias formada por bomba de impulsión de fecales, instalada en el fondo de la arqueta, con un caudal de 24 m3/hora, hasta una altura de 10 m; interruptor automático de nivel; guardamotor, tubería de impulsion en PVC de presion D=80 mm, incluso conexiones eléctricas y a tuberías de la red interior de saneamiento colgado, montaje y ayudas de albañilería, asi como cuadro de alternancia de bombas. Medida la unidad instalada. marca IDEAL VORTEX 300 o equivalente

| Código | Ud | Descripción | Rendimiento | Precio | Importe |
|---|---|---|---|---|---|
| IM00400 | u | EQUIPO ELEV. AGUAS SUCIAS IDEAL VORTEX 300 (material; 09/10/2007) | 1 | 1200 | 1200.00 |
| TUB_CPVC_90 | ML | TUBO CPVC D=90 (09/12/2004) | 10 | 14.98 | 149.80 |
| IM05000 | u | INTERRUPTOR AUTOMATICO DE NIVEL (material) | 1 | 112 | 112.00 |
| TO01900 | h | OF. 1ª FONTANERO | 2 | 14.1 | 28.20 |
| ATC00100 | h | CUADRILLA ALBAÑILERIA, FORMADA POR OFICIAL 1ª Y PEON ESP. | 0.5 | 27.52 | 13.76 |
| WW00300 | UD | Material complementario o pzas.e | 20 | 0.54 | 10.80 |
| WW00400 | UD | Pequeño material | 20 | 0.29 | 5.80 |
|  |  | Total |  |  | 1520.36 |

**IS_BOMB_075** UD EQUIPO ELEV. AGUAS SUCIAS IDEAL VORTEX 75 (22/12/2009)
2 UD × 691.36 (732.84 con costes indirectos) = 1465.68
Equipo para elevación de aguas sucias formada por bomba de impulsión de fecales, instalada en el fondo de la arqueta, con un caudal de 2.4 m3/hora, hasta una altura de 5 m; interruptor automático de nivel; guardamotor, tubería de impulsion en PVC de presion D=50 mm, incluso conexiones eléctricas y a tuberías de la red interior de saneamiento colgado, montaje y ayudas de albañilería, asi como cuadro de alternancia de bombas. Medida la unidad instalada. marca IDEAL VORTEX 75 o equivalente

| Código | Ud | Descripción | Rendimiento | Precio | Importe |
|---|---|---|---|---|---|
| IM00750 | u | EQUIPO ELEV. AGUAS SUCIAS IDEAL VORTEX 75 (material; 22/12/2009) | 1 | 441 | 441.00 |
| TUB_CPVC_50 | ML | TUBO CPVC D=50 (09/12/2004) | 10 | 7.98 | 79.80 |
| IM05000 | u | INTERRUPTOR AUTOMATICO DE NIVEL | 1 | 112 | 112.00 |
| TO01900 | h | OF. 1ª FONTANERO | 2 | 14.1 | 28.20 |
| ATC00100 | h | CUADRILLA ALBAÑILERIA, FORMADA POR OFICIAL 1ª Y PEON ESP. | 0.5 | 27.52 | 13.76 |
| WW00300 | UD | Material complementario o pzas.e | 20 | 0.54 | 10.80 |
| WW00400 | UD | Pequeño material | 20 | 0.29 | 5.80 |
|  |  | Total |  |  | 691.36 |

**IS_SS_25X25** UD SUMIDERO SIFONICO H.F. SAL. HORIZ.
34 UD × 35.92 (38.08 con costes indirectos) = 1294.72
DE SUMIDERO SIFONICO DE SALIDA HORIZONTAL DE 250 X 250 mm, CON REJILLA DE PVC,INCLUSO PEQUEÑO MATERIAL DE RECIBIDO; CONSTRUIDO SEGUN NTE/ISS-12, INCLUSO AYUDAS DE ALBAÑILERIA. MEDIDA LA UNIDAD TERMINADA.

| Código | Ud | Descripción | Rendimiento | Precio | Importe |
|---|---|---|---|---|---|
| SS00400 | u | SUMIDERO SIFONICO DIAM. 140 MM. FUNDICION (material) | 1 | 21.23 | 21.23 |
| TO01900 | h | OF. 1ª FONTANERO | 0.3 | 14.1 | 4.23 |
| ATC00100 | h | CUADRILLA ALBAÑILERIA, FORMADA POR OFICIAL 1ª Y PEON ESP. | 0.3 | 27.52 | 8.26 |
| WW00300 | UD | Material complementario o pzas.e | 3 | 0.54 | 1.62 |
| WW00400 | UD | Pequeño material | 2 | 0.29 | 0.58 |
|  |  | Total |  |  | 35.92 |

| Medición | Uds. | Parcial |
|---|---|---|
| SOTANO | 26 | 26.000 |
| CUBIERTA | 8 | 8.000 |
| Total |  | 34 |

**TUB_PVC_125_ENT** ml COLECTOR EMBUTIDO EN LOSA,PVC-U. DIAM.NOMINAL 125MM
160 ml × 9.14 (9.69 con costes indirectos) = 1550.40
Colector embutido en losa de tubería presión de PVC-U según norma UNE-EN 1401. 125 mm de diámetro nominal,rojo teja, incluso p.p. de piezas especiales. Medido entre ejes de arquetas.

| Código | Ud | Descripción | Rendimiento | Precio | Importe |
|---|---|---|---|---|---|
| SC00900N | m | TUBO PVC. DIAM. 125 MM. 4 KG/CM2. (material) | 1.01 | 5.45 | 5.50 |
| TO01900 | h | OF. 1ª FONTANERO | 0.08 | 14.1 | 1.13 |
| TP00100 | h | PEON ESPECIAL | 0.125 | 13.42 | 1.68 |
| WW00300 | UD | Material complementario o pzas.e | 1 | 0.54 | 0.54 |
| WW00400 | UD | Pequeño material | 1 | 0.29 | 0.29 |
|  |  | Total |  |  | 9.14 |

| Medición | Uds. | Largo | Parcial |
|---|---|---|---|
| P.SOTANO | 1 | 40.00 | 40.000 |
|  | 1 | 30.00 | 30.000 |
|  | 1 | 10.00 | 10.000 |
|  | 4 | 16.00 | 64.000 |
|  | 1 | 6.00 | 6.000 |
|  | 2 | 5.00 | 10.000 |
| Total |  |  | 160 |

**TUB_PVC_315_ENT** ml COLECTOR ENTERRADO,PVC-U. DIAM.NOMINAL 315MM
15 ml × 74.98 (79.48 con costes indirectos) = 1192.20
Colector enterrado de tubería presión de PVC-U según norma UNE-EN 1401 de 315 mm. de diámetro nominal, colocado sobre lecho de arena de 10 cm. de espesor, incluso p.p. de piezas especiales, excavación entierras cerrado de zanja y transporte de tierras sobrantes a vertedero. Medido entre ejes de arquetas.
ROJO TEJA

| Código | Ud | Descripción | Rendimiento | Precio | Importe |
|---|---|---|---|---|---|
| AA00300 | m3 | ARENA GRUESA (material) | 0.16 | 9.6 | 1.54 |
| ATC00100 | h | CUADRILLA ALBAÑILERIA, FORMADA POR OFICIAL 1ª Y PEON ESP. | 0.15 | 27.52 | 4.13 |
| MK00100 | h | CAMION BASCULANTE | 0.08 | 24.71 | 1.98 |
| MR00200 | h | PISON MECANICO MANUAL (maquinaria) | 0.2 | 2.49 | 0.50 |
| SC01200 | m | TUBO PVC. DIAM. 315 MM. 4 KG/CM2. (material) | 1.01 | 36.38 | 36.74 |
| TO01900 | h | OF. 1ª FONTANERO | 0.15 | 14.1 | 2.12 |
| TP00100 | h | PEON ESPECIAL | 0.2 | 13.42 | 2.68 |
| TP00200 | H | PEON ORDINARIO | 1.8 | 13.29 | 23.92 |
| WW00300 | UD | Material complementario o pzas.e | 2 | 0.54 | 1.08 |
| WW00400 | UD | Pequeño material | 1 | 0.29 | 0.29 |
|  |  | Total |  |  | 74.98 |

| Medición | Uds. | Parcial |
|---|---|---|
| P.SOTANO | 15 | 15.000 |
| Total |  | 15 |

**U27076** UD Rebosadero para lamina de agua
2 UD × 15.62 (16.56 con costes indirectos) = 33.12
Rebosadero para lamina de agua realizado en P.V.C. incluso conexión con la red. Medida la unidad instalada.

| Código | Ud | Descripción | Rendimiento | Precio | Importe |
|---|---|---|---|---|---|
| T27004 | Ml | Tubo PVC evacuación 75mm (material) | 1 | 3.19 | 3.19 |
| T27004-1 | UD | Valvula con rejilla de acero inoxidable Diam. 75 mm. (material) | 1 | 6.78 | 6.78 |
| TO01900 | h | OF. 1ª FONTANERO | 0.089 | 14.1 | 1.25 |
| ATC00100 | h | CUADRILLA ALBAÑILERIA, FORMADA POR OFICIAL 1ª Y PEON ESP. | 0.12 | 27.52 | 3.30 |
| WW00300 | UD | Material complementario o pzas.e | 1.5 | 0.54 | 0.81 |
| WW00400 | UD | Pequeño material | 1 | 0.29 | 0.29 |
|  |  | Total |  |  | 15.62 |

**04EAW00051** u ARQUETA DE PASO O PIE BAJANTE DE POLIPROPILENO DE 40X40 cm (04/04/2006)
1 u × 222.06 (235.38 con costes indirectos) = 235.38
Arqueta de paso o a pie de bajante de fibra de polipropileno, de 4ox40 cm y 60 cm de profundidad media, incluso asiento formado por solera de hormigón HM-20 de 15 cm de espesor, lecho de arena de 5 cm de espesor, tapa de hormigón armado, con cerco de perfil L 50.5, conexión de tubos, incluso excavación en tierras relleno y transporte de tierras sobrantes a vertedero; construido según CTE DB HS-5 medida la unidad terminada.

| Código | Ud | Descripción | Rendimiento | Precio | Importe |
|---|---|---|---|---|---|
| SA00700 | m2 | TAPA DE HORMIGON ARMADO CON CERCO | 0.16 | 25.1 | 4.02 |
| WW00400 | UD | Pequeño material | 2 | 0.29 | 0.58 |
| WW00300 | UD | Material complementario o pzas.e | 5 | 0.54 | 2.70 |
| TP00200 | H | PEON ORDINARIO | 0.7 | 13.29 | 9.30 |
| TO01900 | h | OF. 1ª FONTANERO | 0.3 | 14.1 | 4.23 |
| SA00100 | u | ARQUETA POLIPROPILENO 0.40x0.40x0.60 M. (material; 04/04/2006) | 1 | 192.26 | 192.26 |
| MK00100 | h | CAMION BASCULANTE | 0.09 | 24.71 | 2.22 |
| CH04020 | m3 | HORMIGON HM-20/P/20/I, SUMINISTRADO | 0.04 | 59.98 | 2.40 |
| AA00200 | M3 | Arena de fina (material) | 0.013 | 9.03 | 0.12 |
| TO02100 | H | OFICIAL 1ª | 0.3 | 14.1 | 4.23 |
|  |  | Total |  |  | 222.06 |

**IS_ARQPO_50** u ARQUETA DE PASO O PIE BAJANTE DE POLIPROPILENO DE 50X50 cm
6 u × 231.95 (245.87 con costes indirectos) = 1475.22
Arqueta de paso o a pie de bajante de fibra de polipropileno, de 50x50 cm y 100 cm de profundidad media, incluso asiento formado por solera de hormigón HM-20 de 15 cm de espesor, lecho de arena de 5 cm de espesor, tapa de hormigón armado, con cerco de perfil L 50.5, conexión de tubos, incluso excavación en tierras relleno y transporte de tierras sobrantes a vertedero y ayudas de albañileria; construido según CTE DB HS-5 medida la unidad terminada.

| Código | Ud | Descripción | Rendimiento | Precio | Importe |
|---|---|---|---|---|---|
| AA00200 | M3 | Arena de fina | 0.024 | 9.03 | 0.22 |
| CH04020 | m3 | HORMIGON HM-20/P/20/I, SUMINISTRADO | 0.081 | 59.98 | 4.86 |
| SA00201 | u | ARQUETA POLIPROPILENO 0.60x0.60x1.00 M. (material) | 1 | 168 | 168.00 |
| SA00700 | m2 | TAPA DE HORMIGON ARMADO CON CERCO | 0.25 | 25.1 | 6.28 |
| MK00100 | h | CAMION BASCULANTE | 0.3 | 24.71 | 7.41 |
| TO01900 | h | OF. 1ª FONTANERO | 0.4 | 14.1 | 5.64 |
| TP00200 | H | PEON ORDINARIO | 2.5 | 13.29 | 33.23 |
| ATC00100 | h | CUADRILLA ALBAÑILERIA, FORMADA POR OFICIAL 1ª Y PEON ESP. | 0.08 | 27.52 | 2.20 |
| WW00300 | UD | Material complementario o pzas.e | 6 | 0.54 | 3.24 |
| WW00400 | UD | Pequeño material | 3 | 0.29 | 0.87 |
|  |  | Total |  |  | 231.95 |

**IS_ARQPO_60** u ARQUETA DE PASO O PIE BAJANTE DE POLIPROPILENO DE 60X60 cm
1 u × 281.6 (298.5 con costes indirectos) = 298.50
Arqueta de paso o a pie de bajante de fibra de polipropileno, de 60x60 cm y 100 cm de profundidad media, incluso asiento formado por solera de hormigón HM-20 de 15 cm de espesor, lecho de arena de 5 cm de espesor, tapa de hormigón armado, con cerco de perfil L 50.5, conexión de tubos, incluso excavación en tierras relleno y transporte de tierras sobrantes a vertedero y ayudas de albañileria; y ayudas de albañileria. Medida la unidad terminada.

| Código | Ud | Descripción | Rendimiento | Precio | Importe |
|---|---|---|---|---|---|
| AA00200 | M3 | Arena de fina | 0.024 | 9.03 | 0.22 |
| CH04020 | m3 | HORMIGON HM-20/P/20/I, SUMINISTRADO | 0.081 | 59.98 | 4.86 |
| SA00200 | u | ARQUETA POLIPROPILENO 0.60x0.60x1.00 M. (material) | 1 | 231.16 | 231.16 |
| MK00100 | h | CAMION BASCULANTE | 0.3 | 24.71 | 7.41 |
| SA00700 | m2 | TAPA DE HORMIGON ARMADO CON CERCO | 0.366 | 25.1 | 9.19 |
| TO01900 | h | OF. 1ª FONTANERO | 0.8 | 14.1 | 11.28 |
| TP00200 | H | PEON ORDINARIO | 0.8 | 13.29 | 10.63 |
| ATC00100 | h | CUADRILLA ALBAÑILERIA, FORMADA POR OFICIAL 1ª Y PEON ESP. | 0.08 | 27.52 | 2.20 |
| WW00300 | UD | Material complementario o pzas.e | 7 | 0.54 | 3.78 |
| WW00400 | UD | Pequeño material | 3 | 0.29 | 0.87 |
|  |  | Total |  |  | 281.6 |

| Medición | Uds. | Parcial |
|---|---|---|
| BOMBEO SALA CALDERAS | 1 | 1.000 |
| Total |  | 1 |

**04EAP00200** u ARQUETA DE PASO DE 100X100cm 70 CM PROF. EXC. EN TIERRAS (04/04/2006)
1 u × 171.38 (181.66 con costes indirectos) = 181.66
Arqueta de paso de 100X100cm 70 cm de profundidad media, formada por solera de hormigón HM-20 de 15 cm de espesor con formación de pendientes, fábrica de ladrillo perforado por tabla de 1/2 pie, enfoscada y bruñida por el interior; tapa de hormigón armado con cerco de perfil laminado l50:5 y conexión de tubos de entrada y salida, incluso excavación en tierras, relleno y transporte de tierras sobrantes a vertedero, y ayudas de albañileria; construido según CTE DB HS-5. Medida la unidad terminada.

| Código | Ud | Descripción | Rendimiento | Precio | Importe |
|---|---|---|---|---|---|
| ATC00100 | h | CUADRILLA ALBAÑILERIA, FORMADA POR OFICIAL 1ª Y PEON ESP. | 2.85 | 27.52 | 78.43 |
| TP00200 | H | PEON ORDINARIO | 3.15 | 13.29 | 41.86 |
| SA00700 | m2 | TAPA DE HORMIGON ARMADO CON CERCO | 0.45 | 25.1 | 11.30 |
| MK00100 | h | CAMION BASCULANTE | 0.37 | 24.71 | 9.14 |
| CH04020 | m3 | HORMIGON HM-20/P/20/I, SUMINISTRADO | 0.174 | 59.98 | 10.44 |
| AGM00500 | m3 | MORTERO DE CEMENTO CEM II/A-L 32.5 Y ARENA DE RIO (1:6) | 0.079 | 46.2 | 3.65 |
| AGM00200 | m3 | MORTERO DE CEMENTO CEM II/A-L 32.5 Y ARENA DE RIO (1:3) | 0.018 | 64.05 | 1.15 |
| FL01300 | mu | LADRILLO PERFORADO, TALADRO PEQUEÑO PARA REVESTIR | 0.147 | 73.21 | 10.76 |
| WW00400 | UD | Pequeño material | 3 | 0.29 | 0.87 |
| WW00300 | UD | Material complementario o pzas.e | 7 | 0.54 | 3.78 |
|  |  | Total |  |  | 171.38 |

| Medición | Uds. | Parcial |
|---|---|---|
| ARQUETA DESCARGA PISCINA | 1 | 1.000 |
| Total |  | 1 |

**IS_ARQUET_20XMETROS** Ml ARQUETA SUMIDERO 20 CM. DE ANCHO Y 25 CM. DE PROF
2 Ml × 41.65 (44.15 con costes indirectos) = 88.30
Arqueta sumidero de 20 cm. de ancho y 25 cm. de profundidad, formada por solera de hormigón HM-20 de 15 cm. de espesor con formación de pendientes; fabrica de ladrillo perforado por tabla de 1/2 pie, enfoscada y bruñida por el interior, cerco de perfil laminado y rejilla plana desmontable de hierro fundido, incluso excavación en tierras, relleno y transporte de tierras sobrantes a vertedero. Medida la longitud libre por el interior.

| Código | Ud | Descripción | Rendimiento | Precio | Importe |
|---|---|---|---|---|---|
| AGM00200 | m3 | MORTERO DE CEMENTO CEM II/A-L 32.5 Y ARENA DE RIO (1:3) | 0.005 | 64.05 | 0.32 |
| AGM00500 | m3 | MORTERO DE CEMENTO CEM II/A-L 32.5 Y ARENA DE RIO (1:6) | 0.021 | 46.2 | 0.97 |
| CH04020 | m3 | HORMIGON HM-20/P/20/I, SUMINISTRADO | 0.076 | 59.98 | 4.56 |
| FL01300 | mu | LADRILLO PERFORADO, TALADRO PEQUEÑO PARA REVESTIR | 0.035 | 73.21 | 2.56 |
| MK00100 | h | CAMION BASCULANTE | 0.08 | 24.71 | 1.98 |
| TP00200 | H | PEON ORDINARIO | 0.076 | 13.29 | 1.01 |
| UA02500 | u | REJILLA PLANA FUNDICION DESMONTABLE DE 50x20 CM. (material) | 2 | 6.73 | 13.46 |
| ATC00100 | h | CUADRILLA ALBAÑILERIA, FORMADA POR OFICIAL 1ª Y PEON ESP. | 0.5 | 27.52 | 13.76 |
| WW00300 | UD | Material complementario o pzas.e | 4 | 0.54 | 2.16 |
| WW00400 | UD | Pequeño material | 3 | 0.29 | 0.87 |
|  |  | Total |  |  | 41.65 |

| Medición | Uds. | Largo | Parcial |
|---|---|---|---|
| SALA DE CALDERAS | 1 | 2.00 | 2.000 |
| Total |  |  | 2 |

## 3.3 COLECTORES, BAJANTES Y DESAGÚES (30/06/2008)
Importe: 18691.92

**04VBP00002** m BAJANTE DE PVC.REFORZADO,DIAM.NOMI. 110 MM (04/04/2006)
105 m × 16.79 (17.8 con costes indirectos) = 1869.00
DE BAJANTE DE PVC. REFORZADO, DE 110 mm. DE DIAMETRO NOMINAL, INCLUSO SELLADO DE UNIONES, PASO DE FORJADOS, ABRAZADERAS Y P.P. DE PIEZAS ESPECIALES; CONSTRUÍDO SEGÚN CTE DB HS-5. MEDIDA LA LONGITUD TERMINADA.

| Código | Ud | Descripción | Rendimiento | Precio | Importe |
|---|---|---|---|---|---|
| ATC00100 | h | CUADRILLA ALBAÑILERIA, FORMADA POR OFICIAL 1ª Y PEON ESP. | 0.35 | 27.52 | 9.63 |
| WW00400 | UD | Pequeño material | 1 | 0.29 | 0.29 |
| SB00900 | m | BAJANTE PVC. DIAM.110 MM. (material) | 1.01 | 4.4 | 4.44 |
| WW00300 | UD | Material complementario o pzas.e | 4.5 | 0.54 | 2.43 |
|  |  | Total |  |  | 16.79 |

| Medición | Uds. | Largo | Parcial |
|---|---|---|---|
| SOTANO | 5 | 3.00 | 15.000 |
| P. BAJA | 4 | 10.00 | 40.000 |
|  | 9 | 5.00 | 45.000 |
| VENTEO ARQUETA DESAGUE PISCINA | 1 | 5.00 | 5.000 |
| Total |  |  | 105 |

**IS_DES_40_SI** Ud DESAGUE CON SIFON IND.CON PVC.40 MM
13 Ud × 19.94 (21.14 con costes indirectos) = 274.82
Desagüe con sifon individual, formado por tubo y sifon de PVC. de 40 mm de diametro interior, instalado desde la valvula hasta el mangueton o canalizacion de derivacion,incluso conexiones, contratubo, uniones con piezas especiales, pequeño material y ayudas de albañileria. Medida la unidad ejecutada.

| Código | Ud | Descripción | Rendimiento | Precio | Importe |
|---|---|---|---|---|---|
| IF25100 | u | SIFON BOTELLA INDIVIDUAL DIAM. 40 MM. (material) | 1 | 2.57 | 2.57 |
| IF29100 | m | TUBO PVC. DIAM. 40 MM. (material) | 1.515 | 1.85 | 2.80 |
| TO01900 | h | OF. 1ª FONTANERO | 0.35 | 14.1 | 4.94 |
| ATC00100 | h | CUADRILLA ALBAÑILERIA, FORMADA POR OFICIAL 1ª Y PEON ESP. | 0.3 | 27.52 | 8.26 |
| WW00300 | UD | Material complementario o pzas.e | 2 | 0.54 | 1.08 |
| WW00400 | UD | Pequeño material | 1 | 0.29 | 0.29 |
|  |  | Total |  |  | 19.94 |

**IS_DES_50_SI** Ud DESAGUE CON SIFON IND. CON PVC.50 MM (05/03/2008)
3 Ud × 21.52 (22.81 con costes indirectos) = 68.43
Desague formado por tubo de PVC. de 50 mm. de diametro interior, desde la valvula hasta el bote sifonico, incluso conexiones, contratubo, uniones con piezas especiales, pequeño material y ayudas de albañileria. Medida la unidad ejecutada.

| Código | Ud | Descripción | Rendimiento | Precio | Importe |
|---|---|---|---|---|---|
| IF251000 | u | SIFON BOTELLA INDIVIDUAL DIAM. 50 MM. (material; 01/07/2008) | 1 | 2.74 | 2.74 |
| IF29101 | m | TUBO PVC. DIAM. 50 MM. (material; 05/03/2008) | 1.515 | 1.85 | 2.80 |
| TO01900 | h | OF. 1ª FONTANERO | 0.45 | 14.1 | 6.35 |
| ATC00100 | h | CUADRILLA ALBAÑILERIA, FORMADA POR OFICIAL 1ª Y PEON ESP. | 0.3 | 27.52 | 8.26 |
| WW00300 | UD | Material complementario o pzas.e | 2 | 0.54 | 1.08 |
| WW00400 | UD | Pequeño material | 1 | 0.29 | 0.29 |
|  |  | Total |  |  | 21.52 |

| Medición | Uds. | Parcial |
|---|---|---|
| DUCHAS | 2 | 2.000 |
| PILA | 1 | 1.000 |
| Total |  | 3 |

**IS_DES_110** Ud DESAGUE DE INODORO VERTEDERO CON MANGUETON PVC. 110 MM
8 Ud × 28.41 (30.11 con costes indirectos) = 240.88
Desagüe de inodoro o vertedero formado por mangueton de PVC. de 110 mm. De diametro interior,incluso conexiones, contratubo, uniones con piezas especiales, pequeño material, aislamiento acústico y ayudas de albañileria. Medida la unidad ejecutada.

| Código | Ud | Descripción | Rendimiento | Precio | Importe |
|---|---|---|---|---|---|
| IF22700 | m | MANGUETON PVC. 110 MM. (material) | 1 | 13.06 | 13.06 |
| TO01900 | h | OF. 1ª FONTANERO | 0.35 | 14.1 | 4.94 |
| ATC00100 | h | CUADRILLA ALBAÑILERIA, FORMADA POR OFICIAL 1ª Y PEON ESP. | 0.25 | 27.52 | 6.88 |
| WW00300 | UD | Material complementario o pzas.e | 6 | 0.54 | 3.24 |
| WW00400 | UD | Pequeño material | 1 | 0.29 | 0.29 |
|  |  | Total |  |  | 28.41 |

**IS_CANAL_PISCINA** Ml REJILLA PARA ACOPLAR A REBOSADERO PREFABRICADO
238 Ml × 8.54 (9.05 con costes indirectos) = 2153.90
rejilla para piscina de PVC de 24cm de ancho y 12,5 cm de profundidad, para acoplar a rebosadero prefabricado, con salida central, ángulos, sifones, material complementario necesario para su instalación y conexionado con la red interior de saneamiento incluso ayudas de albañileria. Medida la longitud ejecutada.

| Código | Ud | Descripción | Rendimiento | Precio | Importe |
|---|---|---|---|---|---|
| TO01900 | h | OF. 1ª FONTANERO | 0.2 | 14.1 | 2.82 |
| TP00200 | H | PEON ORDINARIO | 0.2 | 13.29 | 2.66 |
| WW00300 | UD | Material complementario o pzas.e | 4.59 | 0.54 | 2.48 |
| WW00400 | UD | Pequeño material | 2 | 0.29 | 0.58 |
|  |  | Total |  |  | 8.54 |

| Medición | Uds. | Largo | Parcial |
|---|---|---|---|
| PISCINA | 2 | 40.00 | 80.000 |
|  | 2 | 17.00 | 34.000 |
| VESTIBULO | 1 | 9.00 | 9.000 |
|  | 115 |  | 115.000 |
| Total |  |  | 238 |

**04CCO0002N** ml COLECTOR COLGADO DE PVC. DIAM.NOMINAL 75MM
5 ml × 18.83 (19.96 con costes indirectos) = 99.80
Colector colgado de PVC presión 4kg/cm2. De 75mm. De diámetro nominal, incluso p.p. de piezas especiales, abrazaderas, contratubo, pequeño material, aislamiento acústico y ayudas de albañilería, construido según CTE DB HS-5. Medida la longitud ejecutada.

| Código | Ud | Descripción | Rendimiento | Precio | Importe |
|---|---|---|---|---|---|
| SC00300 | m | TUBO PVC. DIAM. 75 MM. 4 KG/CM2. (material) | 1.01 | 2.13 | 2.15 |
| TO01900 | h | OF. 1ª FONTANERO | 0.25 | 14.1 | 3.53 |
| ATC00100 | h | CUADRILLA ALBAÑILERIA, FORMADA POR OFICIAL 1ª Y PEON ESP. | 0.25 | 27.52 | 6.88 |
| TO02100 | H | OFICIAL 1ª | 0.25 | 14.1 | 3.53 |
| WW00300 | UD | Material complementario o pzas.e | 4 | 0.54 | 2.16 |
| WW00400 | UD | Pequeño material | 2 | 0.29 | 0.58 |
|  |  | Total |  |  | 18.83 |

**04CCP00011** m COLECTOR COLGADO DE PVC DIÁM. NOMINAL 90 mm (09/10/2007)
16 m × 18.99 (20.13 con costes indirectos) = 322.08
Colector colgado de PVC, presión 4 kg/cm2, de 90 mm de diámetro nominal, incluso p.p. de piezas especiales, abrazaderas, contratubo, pequeño material y ayudas de albañilería; construido según CTE DB HS-5. Medida la longitud ejecutada.

| Código | Ud | Descripción | Rendimiento | Precio | Importe |
|---|---|---|---|---|---|
| TO01900 | h | OF. 1ª FONTANERO | 0.25 | 14.1 | 3.53 |
| WW00400 | UD | Pequeño material | 1 | 0.29 | 0.29 |
| TO02100 | H | OFICIAL 1ª | 0.25 | 14.1 | 3.53 |
| ATC00100 | h | CUADRILLA ALBAÑILERIA, FORMADA POR OFICIAL 1ª Y PEON ESP. | 0.25 | 27.52 | 6.88 |
| SC00400 | m | TUBO PVC. DIAM. 90 MM. 4 KG/CM2. (material) | 1.01 | 3.11 | 3.14 |
| WW00300 | UD | Material complementario o pzas.e | 3 | 0.54 | 1.62 |
|  |  | Total |  |  | 18.99 |

| Medición | Uds. | Largo | Parcial |
|---|---|---|---|
|  | 8 | 2.00 | 16.000 |
| Total |  |  | 16 |

**04CCP00003** m COLECTOR COLGADO DE PVC DIÁM. NOMINAL 110 mm (09/10/2007)
337 m × 14.51 (15.38 con costes indirectos) = 5183.06
Colector colgado de PVC, presión 4 kg/cm2, de 110 mm de diámetro nominal, incluso p.p. de piezas especiales, abrazaderas, contratubo, pequeño material y ayudas de albañilería; construido según CTE DB HS-5. Medida la longitud ejecutada.

| Código | Ud | Descripción | Rendimiento | Precio | Importe |
|---|---|---|---|---|---|
| WW00300 | UD | Material complementario o pzas.e | 4 | 0.54 | 2.16 |
| WW00400 | UD | Pequeño material | 2 | 0.29 | 0.58 |
| SC00500 | m | TUBO PVC DIÁM. 110 mm 4 kg/cm2 (material; 09/10/2007) | 1.01 | 4.66 | 4.71 |
| TO01900 | h | OF. 1ª FONTANERO | 0.25 | 14.1 | 3.53 |
| TO02100 | H | OFICIAL 1ª | 0.25 | 14.1 | 3.53 |
|  |  | Total |  |  | 14.51 |

| Medición | Uds. | Largo | Parcial |
|---|---|---|---|
| P. BAJA | 1 | 2.00 | 2.000 |
|  | 1 | 4.00 | 4.000 |
| P. BAJA PISCINA | 4 | 12.00 | 48.000 |
| P. SOTANO | 1 | 16.00 | 16.000 |
|  | 1 | 6.00 | 6.000 |
|  | 1 | 30.00 | 30.000 |
|  | 1 | 17.00 | 17.000 |
|  | 5 | 8.00 | 40.000 |
|  | 1 | 5.00 | 5.000 |
|  | 5 | 3.00 | 15.000 |
|  | 1 | 12.00 | 12.000 |
|  | 1 | 4.00 | 4.000 |
|  | 1 | 15.00 | 15.000 |
|  | 1 | 3.00 | 3.000 |
|  | 1 | 10.00 | 10.000 |
|  | 110 |  | 110.000 |
| Total |  |  | 337 |

**04CCP00004** m COLECTOR COLGADO DE PVC DIÁM. NOMINAL 125 mm (09/10/2007)
12 m × 15.75 (16.7 con costes indirectos) = 200.40
Colector colgado de PVC, presión 4 kg/cm2, de 125 mm de diámetro nominal, incluso p.p. de piezas especiales, abrazaderas, contratubo,pequeño material y ayudas de albañilería; construido según CTE DB HS-5. Medida la longitud ejecutada.

| Código | Ud | Descripción | Rendimiento | Precio | Importe |
|---|---|---|---|---|---|
| TO01900 | h | OF. 1ª FONTANERO | 0.25 | 14.1 | 3.53 |
| TO02100 | H | OFICIAL 1ª | 0.25 | 14.1 | 3.53 |
| WW00300 | UD | Material complementario o pzas.e | 4 | 0.54 | 2.16 |
| WW00400 | UD | Pequeño material | 2 | 0.29 | 0.58 |
| SC00600 | m | TUBO PVC. DIAM. 125 MM. 4 KG/CM2. (material) | 1.01 | 5.89 | 5.95 |
|  |  | Total |  |  | 15.75 |

**04CCP00001** m COLECTOR COLGADO DE PVC DIÁM. NOMINAL 160 mm (09/10/2007)
14 m × 19.41 (20.57 con costes indirectos) = 287.98
Colector colgado de PVC, presión 4 kg/cm2, de 160 mm de diámetro nominal, incluso p.p. de piezas especiales, abrazaderas, contratubo, pequeño material y ayudas de albañilería; construido según CTE DB HS-5. Medida la longitud ejecutada.

| Código | Ud | Descripción | Rendimiento | Precio | Importe |
|---|---|---|---|---|---|
| SC00800 | m | TUBO PVC. DIAM. 160 MM. 4 KG/CM2. (material) | 1.01 | 9.51 | 9.61 |
| TO01900 | h | OF. 1ª FONTANERO | 0.25 | 14.1 | 3.53 |
| TO02100 | H | OFICIAL 1ª | 0.25 | 14.1 | 3.53 |
| WW00300 | UD | Material complementario o pzas.e | 4 | 0.54 | 2.16 |
| WW00400 | UD | Pequeño material | 2 | 0.29 | 0.58 |
|  |  | Total |  |  | 19.41 |

| Medición | Uds. | Largo | Parcial |
|---|---|---|---|
|  | 1 | 6.00 | 6.000 |
|  | 1 | 8.00 | 8.000 |
| Total |  |  | 14 |

**04CCP00002** m COLECTOR COLGADO DE PVC DIÁM. NOMINAL 200 mm (09/10/2007)
21 m × 26.1 (27.67 con costes indirectos) = 581.07
Colector colgado de PVC, presión 4 kg/cm2, de 200 mm de diámetro nominal, incluso p.p. de piezas especiales, abrazaderas, contratubo, pequeño material y ayudas de albañilería; construido según CTE DB HS-5. Medida la longitud ejecutada.

| Código | Ud | Descripción | Rendimiento | Precio | Importe |
|---|---|---|---|---|---|
| SC01000 | m | TUBO PVC. DIAM. 200 MM. 4 KG/CM2. (material) | 1.01 | 14.91 | 15.06 |
| TO01900 | h | OF. 1ª FONTANERO | 0.25 | 14.1 | 3.53 |
| TO02100 | H | OFICIAL 1ª | 0.3 | 14.1 | 4.23 |
| WW00300 | UD | Material complementario o pzas.e | 5 | 0.54 | 2.70 |
| WW00400 | UD | Pequeño material | 2 | 0.29 | 0.58 |
|  |  | Total |  |  | 26.1 |

**04CCP00021** m COLECTOR COLGADO DE PVC DIÁM. NOMINAL 250 mm (09/10/2007)
5 m × 38.16 (40.45 con costes indirectos) = 202.25
Colector colgado de PVC, presión 4 kg/cm2, de 250 mm de diámetro nominal, incluso p.p. de piezas especiales, abrazaderas, contratubo, pequeño material y ayudas de albañilería; construida según CTE DB HS-5. Medida la longitud ejecutada.

| Código | Ud | Descripción | Rendimiento | Precio | Importe |
|---|---|---|---|---|---|
| SC01100 | m | TUBO PVC. DIAM. 250 MM. 4 KG/CM2. (material) | 1.01 | 22.99 | 23.22 |
| TO01900 | h | OF. 1ª FONTANERO | 0.4 | 14.1 | 5.64 |
| TO02100 | H | OFICIAL 1ª | 0.35 | 14.1 | 4.94 |
| WW00300 | UD | Material complementario o pzas.e | 7 | 0.54 | 3.78 |
| WW00400 | UD | Pequeño material | 2 | 0.29 | 0.58 |
|  |  | Total |  |  | 38.16 |

**04CCP00031** m COLECTOR COLGADO DE PVC DIÁM. NOMINAL 315 mm (09/10/2007)
5 m × 57.11 (60.54 con costes indirectos) = 302.70
Colector colgado de PVC, presión 4 kg/cm2, de 315 mm de diámetro nominal, incluso p.p. de piezas especiales, abrazaderas, contratubo, pequeño material y ayudas de albañilería; construido según CTE DB HS-5. Medida la longitud ejecutada.

| Código | Ud | Descripción | Rendimiento | Precio | Importe |
|---|---|---|---|---|---|
| WW00400 | UD | Pequeño material | 3 | 0.29 | 0.87 |
| WW00300 | UD | Material complementario o pzas.e | 10 | 0.54 | 5.40 |
| SC01200 | m | TUBO PVC. DIAM. 315 MM. 4 KG/CM2. | 1.01 | 36.38 | 36.74 |
| TO01900 | h | OF. 1ª FONTANERO | 0.5 | 14.1 | 7.05 |
| TO02100 | H | OFICIAL 1ª | 0.5 | 14.1 | 7.05 |
|  |  | Total |  |  | 57.11 |

**IS_SS_104X104** UD SUMIDERO SIFONICO PVC REJILLA AC INOX. 104X104 MM
6 UD × 39.97 (42.37 con costes indirectos) = 254.22
Sumidero sifonico de PVC y rejilla de acero inoxidable de 104x104 mm, instalado con tubo de PVC. de 50 mm. de diametro interior desde el sumidero hasta el mangueton o canalizacion de derivacion, incluso conexiones, contratubo, uniones con piezas especiales, pequeño material y ayudas de albañileria. Medida la unidad ejecutada.

| Código | Ud | Descripción | Rendimiento | Precio | Importe |
|---|---|---|---|---|---|
| IF25600 | u | SUMIDERO LATON (material) | 1 | 17.31 | 17.31 |
| IF29200 | m | TUBO PVC. DIAM. 50 MM. (material) | 1.818 | 1.8 | 3.27 |
| TO01900 | h | OF. 1ª FONTANERO | 0.7 | 14.1 | 9.87 |
| ATC00100 | h | CUADRILLA ALBAÑILERIA, FORMADA POR OFICIAL 1ª Y PEON ESP. | 0.3 | 27.52 | 8.26 |
| WW00300 | UD | Material complementario o pzas.e | 1.8 | 0.54 | 0.97 |
| WW00400 | UD | Pequeño material | 1 | 0.29 | 0.29 |
|  |  | Total |  |  | 39.97 |

| Medición | Uds. | Parcial |
|---|---|---|
| CUARTOS HUMEDOS | 6 | 6.000 |
| Total |  | 6 |

**IS_SIFON_315** Ud Sifón en línea con registro PVC DIM 315
1 Ud × 156.05 (165.41 con costes indirectos) = 165.41
Sifón en línea con registro para encolar de 315 mm. de diámetro nominal, incluso p.p. de piezas especiales, abrazaderas, pequeño material y ayudas de albañilería. Medida la unidad terminada.

| Código | Ud | Descripción | Rendimiento | Precio | Importe |
|---|---|---|---|---|---|
| SB_908 | Ud | Sifón en línea con registro PVC DIM 315 (material) | 1 | 130 | 130.00 |
| TO01900 | h | OF. 1ª FONTANERO | 0.6 | 14.1 | 8.46 |
| TP00200 | H | PEON ORDINARIO | 0.6 | 13.29 | 7.97 |
| ATC00100 | h | CUADRILLA ALBAÑILERIA, FORMADA POR OFICIAL 1ª Y PEON ESP. | 0.25 | 27.52 | 6.88 |
| WW00300 | UD | Material complementario o pzas.e | 4 | 0.54 | 2.16 |
| WW00400 | UD | Pequeño material | 2 | 0.29 | 0.58 |
|  |  | Total |  |  | 156.05 |

**IS_C_DUCHA** Ud CANALETA DE DUCHA CON REJILLA LONG. 3,20 M (06/10/2008)
4 Ud × 532.42 (564.37 con costes indirectos) = 2257.48
Canaleta con rejilla para ducha, de acero galvanizado, marca SISTEMAS ROHSO o equivalente, de 3.20 m de largo, 150 mm de ancho y 80 mm de profundidad con una pendiente de 50 a 60 %, con salida central o lateral mediante sumidero de 150x280x160 mm con salida vertical de diametro 90 mm, material complementario necesario para su instalación y conexionado con la red interior de saneamiento incluso ayudas de albañileria. Medida la unidad ejecutada.

| Código | Ud | Descripción | Rendimiento | Precio | Importe |
|---|---|---|---|---|---|
| IF22745 | UD | CANALETA CON TAPA PARA DUCHA DE 3200 MM DE LONGITUD (material; 06/10/2008) | 1 | 400 | 400.00 |
| IF227005 | UD | SUMIDERO CANALETA DE 150X280X160 MM, SALIDA VERT. 90 (material; 06/10/2008) | 1 | 117 | 117.00 |
| TO01900 | h | OF. 1ª FONTANERO | 0.2 | 14.1 | 2.82 |
| TP00200 | H | PEON ORDINARIO | 0.2 | 13.29 | 2.66 |
| ATC00100 | h | CUADRILLA ALBAÑILERIA, FORMADA POR OFICIAL 1ª Y PEON ESP. | 0.25 | 27.52 | 6.88 |
| WW00300 | UD | Material complementario o pzas.e | 4.59 | 0.54 | 2.48 |
| WW00400 | UD | Pequeño material | 2 | 0.29 | 0.58 |
|  |  | Total |  |  | 532.42 |

**IS_C_DUCHA_1** Ud CANALETA DE DUCHA CON REJILLA LONG. 2,40 M (06/10/2008)
4 Ud × 432.42 (458.37 con costes indirectos) = 1833.48
Canaleta con rejilla para ducha, de acero galvanizado, marca SISTEMAS ROHSO o equivalente, de 2.4m de longitud, 150 mm de ancho y 80 mm de profundidad con una pendiente de 50 a 60 %, con salida central o lateral mediante sumidero de 150x280x160 mm con salida vertical de diametro 90 mm, material complementario necesario para su instalación y conexionado con la red interior de saneamiento incluso ayudas de albañileria. Medida la unidad ejecutada.

| Código | Ud | Descripción | Rendimiento | Precio | Importe |
|---|---|---|---|---|---|
| IF227458_1 | UD | CANALETA CON TAPA PARA DUCHA DE 2400 MM DE LONGITUD (material; 22/12/2009) | 1 | 300 | 300.00 |
| IF227005 | UD | SUMIDERO CANALETA DE 150X280X160 MM, SALIDA VERT. 90 | 1 | 117 | 117.00 |
| TO01900 | h | OF. 1ª FONTANERO | 0.2 | 14.1 | 2.82 |
| TP00200 | H | PEON ORDINARIO | 0.2 | 13.29 | 2.66 |
| ATC00100 | h | CUADRILLA ALBAÑILERIA, FORMADA POR OFICIAL 1ª Y PEON ESP. | 0.25 | 27.52 | 6.88 |
| WW00300 | UD | Material complementario o pzas.e | 4.59 | 0.54 | 2.48 |
| WW00400 | UD | Pequeño material | 2 | 0.29 | 0.58 |
|  |  | Total |  |  | 432.42 |

**IS_C_DUCHA_2** Ud CANALETA DE DUCHA CON REJILLA LONG. 0,80 M (22/12/2009)
8 Ud × 282.42 (299.37 con costes indirectos) = 2394.96
Canaleta con rejilla para ducha, de acero galvanizado, marca SISTEMAS ROHSO o equivalente, de 0,80 m de longitud, 150 mm de ancho y 80 mm de profundidad con una pendiente de 50 a 60 %, con salida central o lateral mediante sumidero de 150x280x160 mm con salida vertical de diametro 90 mm, material complementario necesario para su instalación y conexionado con la red interior de saneamiento incluso ayudas de albañileria. Medida la unidad ejecutada.

| Código | Ud | Descripción | Rendimiento | Precio | Importe |
|---|---|---|---|---|---|
| IF227458_2 | UD | CANALETA CON TAPA PARA DUCHA DE 800 MM DE LONGITUD (material; 22/12/2009) | 1 | 150 | 150.00 |
| IF227005 | UD | SUMIDERO CANALETA DE 150X280X160 MM, SALIDA VERT. 90 | 1 | 117 | 117.00 |
| TO01900 | h | OF. 1ª FONTANERO | 0.2 | 14.1 | 2.82 |
| TP00200 | H | PEON ORDINARIO | 0.2 | 13.29 | 2.66 |
| ATC00100 | h | CUADRILLA ALBAÑILERIA, FORMADA POR OFICIAL 1ª Y PEON ESP. | 0.25 | 27.52 | 6.88 |
| WW00300 | UD | Material complementario o pzas.e | 4.59 | 0.54 | 2.48 |
| WW00400 | UD | Pequeño material | 2 | 0.29 | 0.58 |
|  |  | Total |  |  | 282.42 |

## 4.1 SALA DE CALDERAS (06/10/2006)
Importe: 114735.98

**IAAT0002** M2 Bancada para caldera (15/03/2007)
8 M2 × 90.94 (96.4 con costes indirectos) = 771.20
Bancada para caldera, formada por: losa de hormigón HA 20/P/20/IIb de 15 cm de espesor, Incluso p.p. de encofrado, desencofrado, limpieza de fondos, colocación de armaduras, vertido, vibrado y curado del hormigón, elementos auxiliares para fijación de maquinas, sellados, impermeabilizacion y ayudas. Medida la unidad terminada.

| Código | Ud | Descripción | Rendimiento | Precio | Importe |
|---|---|---|---|---|---|
| ATC00200 | h | CUADRILLA ALBAÑILERIA, FORMADA POR OFICIAL 2ª Y PEON ESP. | 0.5 | 24.38 | 12.19 |
| WW00300 | UD | Material complementario o pzas.e | 25 | 0.54 | 13.50 |
| E09INL020 | m2 | IMP.LÁMINA PVC VISTA CV-1,2 | 2 | 19.76 | 39.52 |
| E09ATS050 | m2 | AIS.FORJ.IND.STYRODUR 3035-CS-40 | 1.01 | 9.29 | 9.38 |
| E04SA050 | m2 | SOLER.H-250/15cm.ARMA.#15x15x10 | 1.01 | 14.96 | 15.11 |
| E04LE020 | m2 | ENCOF. MAD. LOSAS CIMENTACIÓN | 0.2 | 6.2 | 1.24 |
|  |  | Total |  |  | 90.94 |

| Medición | Uds. | Largo | Ancho | Parcial |
|---|---|---|---|---|
|  | 2 | 2.00 | 2.00 | 8.000 |
| Total |  |  |  | 8 |

**IC_CAL_BIO_350** UD CALDERA HERGOM OLIVA 30 DE (38-418W) (30/06/2008)
1 UD × 38094.95 (40380.65 con costes indirectos) = 40380.65
CALDERA HERGOM OLIVA 30 DE (38-418W) O EQUIVALENTE CON AISLAMIENTO CON MANTA DE LANA DE ROCA, QUEMADOR PARA BIOMASA, TOLVA DE RECEPCION, TORNILLO SIN-FIN PARA METER LA BIOMASA DESDE LA TOLVA HASTA EL QUEMADOR. CUADRO INSTRUMENTOS CON TERMOMETRO, HIDROMETRO Y TERMOSTATOS DE TRABAJO. TOMAS PARA ENTRADA Y SALIDA DE AGUA. SALIDA DE GASES CON TOLVA ACCESIBLE PARA RECOGIDA DE CENIZAS. ENCENDIDO AUTOMATICO. VENTILADOR DE PRIMARIO. CUADRO ELECTRICO DE MANIOBRA Y CONTROL EQUIPADO CON PANTALLA TACTIL Y SONDA DE NIVEL DE BIOMASA EN TOLVA DE CALDERA. INCLUSO REGULADOR CICLONICO O SISTEMA DE SEPARACION DE PARTICULAS. MEDIDA LA UNIDAD INSTALADA., EQUIPOS DE MEDIDA, VÁLVULA DE SEGURIDAD, CABLEADO Y MANIOBRA DE FUERZA Y DE CONTROL, MONTAJE Y AYUDAS DE ALBAÑILERIA. MEDIDA LA UNIDAD INSTALADA.

| Código | Ud | Descripción | Rendimiento | Precio | Importe |
|---|---|---|---|---|---|
| CAL_350_BIO | u | CALDERA ACERO HERGOM OLIVA 30 DE (38-418W) (material; 30/06/2008) | 1 | 33126 | 33126.00 |
| ATC00400 | h | CUADRILLA FORMADA POR OFICIAL 1ª INST. Y AYUDANTE ESP. | 10 | 27.65 | 276.50 |
| ATC00200 | h | CUADRILLA ALBAÑILERIA, FORMADA POR OFICIAL 2ª Y PEON ESP. | 0.05 | 24.38 | 1.22 |
| WW00300 | UD | Material complementario o pzas.e | 584 | 0.54 | 315.36 |
| WW00400 | UD | Pequeño material | 3 | 0.29 | 0.87 |
| IC_CICLON | UD | CICLON Y TOLVA RECOGIDA DE CENIZAS (material; 30/06/2008) | 1 | 4375 | 4375.00 |
|  |  | Total |  |  | 38094.95 |

**IC_CAL_BIO_150** UD CALDERA HERGOM OLIVA 13 DE (151-195W) (23/12/2009)
1 UD × 37368.99 (39611.13 con costes indirectos) = 39611.13
CALDERA HERGOM OLIVA 13 DE (151-195W) O EQUIVALENTE CON AISLAMIENTO CON MANTA DE LANA DE ROCA, QUEMADOR PARA BIOMASA, TOLVA DE RECEPCION, TORNILLO SIN-FIN PARA METER LA BIOMASA DESDE LA TOLVA HASTA EL QUEMADOR. CUADRO INSTRUMENTOS CON TERMOMETRO, HIDROMETRO Y TERMOSTATOS DE TRABAJO. TOMAS PARA ENTRADA Y SALIDA DE AGUA. SALIDA DE GASES CON TOLVA ACCESIBLE PARA RECOGIDA DE CENIZAS. ENCENDIDO AUTOMATICO. VENTILADOR DE PRIMARIO. CUADRO ELECTRICO DE MANIOBRA Y CONTROL EQUIPADO CON PANTALLA TACTIL Y SONDA DE NIVEL DE BIOMASA EN TOLVA DE CALDERA. INCLUSO REGULADOR CICLONICO O SISTEMA DE SEPARACION DE PARTICULAS. MEDIDA LA UNIDAD INSTALADA., EQUIPOS DE MEDIDA, VÁLVULA DE SEGURIDAD, CABLEADO Y MANIOBRA DE FUERZA Y DE CONTROL, MONTAJE Y AYUDAS DE ALBAÑILERIA. MEDIDA LA UNIDAD INSTALADA.

| Código | Ud | Descripción | Rendimiento | Precio | Importe |
|---|---|---|---|---|---|
| CAL_150_BIO | u | CALDERA HERGOM OLIVA 13 DE (151-195W) (material; 23/12/2009) | 1 | 20251 | 20251.00 |
| ATC00400 | h | CUADRILLA FORMADA POR OFICIAL 1ª INST. Y AYUDANTE ESP. | 10 | 27.65 | 276.50 |
| ATC00200 | h | CUADRILLA ALBAÑILERIA, FORMADA POR OFICIAL 2ª Y PEON ESP. | 0.05 | 24.38 | 1.22 |
| WW00300 | UD | Material complementario o pzas.e | 584 | 0.54 | 315.36 |
| WW00400 | UD | Pequeño material | 3 | 0.29 | 0.87 |
| IC_CICLON | UD | CICLON Y TOLVA RECOGIDA DE CENIZAS | 1 | 4375 | 4375.00 |
| IC_RECOG | UD | RECOGEDOR AUTOMATICO DE CENIZAS (material; 30/06/2008) | 1 | 3618.04 | 3618.04 |
| IC_DISCO | UD | DISCO ROTATIVO D=5M (material; 30/06/2008) | 1 | 8531 | 8531.00 |
|  |  | Total |  |  | 37368.99 |

**SIST_ALIM** UD Sistema de Alimentación de Combustible para caldera de Biomasa (05/08/2002)
2 UD × 3836.06 (4066.22 con costes indirectos) = 8132.44
Sistema de Alimentación de Combustible para caldera de Biomasa formado por tornillo sinfin, tolva, motor eléctrico, estructura portante, cuadro eléctrico, incluso p.p. de piezas especiales, accesorios y ayudas de albañilería. Medida la unidad instalada.

| Código | Ud | Descripción | Rendimiento | Precio | Importe |
|---|---|---|---|---|---|
| SIST01 | UD | Sistema de Alimentación de Combustible para caldera de Biomasa (material; 20/01/2007) | 1 | 3682 | 3682.00 |
| WW00300 | UD | Material complementario o pzas.e | 50 | 0.54 | 27.00 |
| WW00400 | UD | Pequeño material | 200 | 0.29 | 58.00 |
| ATC00400 | h | CUADRILLA FORMADA POR OFICIAL 1ª INST. Y AYUDANTE ESP. | 2 | 27.65 | 55.30 |
| ATC00100 | h | CUADRILLA ALBAÑILERIA, FORMADA POR OFICIAL 1ª Y PEON ESP. | 0.5 | 27.52 | 13.76 |
|  |  | Total |  |  | 3836.06 |

**IC_TOLVA_20** UD DEPOSITO ALMACENAMIENTO BIOMASA (23/12/2009)
1 UD × 4320.66 (4579.9 con costes indirectos) = 4579.90
Suminsitro y montaje de tolva de 4 x 3,5 x 2,5 m (19,6 m3) en chapa de 3 mm con pilares de 140x5 a 1,40 m, placas de anclajes según necesidades, galvanizadas y completamente instalada dentro del sistema correspondiente.

| Código | Ud | Descripción | Rendimiento | Precio | Importe |
|---|---|---|---|---|---|
| ATC00400 | h | CUADRILLA FORMADA POR OFICIAL 1ª INST. Y AYUDANTE ESP. | 10 | 27.65 | 276.50 |
| ATC00200 | h | CUADRILLA ALBAÑILERIA, FORMADA POR OFICIAL 2ª Y PEON ESP. | 1.5 | 24.38 | 36.57 |
| IC_TOLVA_20_M | UD | DEPOSITO ALMACENAMIENTO BIOMASA 20 M3 (material; 23/12/2009) | 1 | 4000 | 4000.00 |
| WW00300 | UD | Material complementario o pzas.e | 6 | 0.54 | 3.24 |
| WW00400 | UD | Pequeño material | 15 | 0.29 | 4.35 |
|  |  | Total |  |  | 4320.66 |

**IC_TOLVA_10** UD DEPOSITO ALMACENAMIENTO BIOMASA (23/12/2009)
1 UD × 3515.36 (3726.28 con costes indirectos) = 3726.28
Suministro y montaje de tolva 2,5 x 2,5 x 2,5 m (10 m3) en chapa de 3 mm con pilares de 90x4 a 1,10 m, placas de anclajes según necesidades, galvanizadas y completamente instalada dentro del sistema correspondiente.

| Código | Ud | Descripción | Rendimiento | Precio | Importe |
|---|---|---|---|---|---|
| ATC00400 | h | CUADRILLA FORMADA POR OFICIAL 1ª INST. Y AYUDANTE ESP. | 8 | 27.65 | 221.20 |
| ATC00200 | h | CUADRILLA ALBAÑILERIA, FORMADA POR OFICIAL 2ª Y PEON ESP. | 1.5 | 24.38 | 36.57 |
| IC_TOLVA_10_M | UD | DEPOSITO ALMACENAMIENTO BIOMASA 10 M3 (material; 23/12/2009) | 1 | 3250 | 3250.00 |
| WW00300 | UD | Material complementario o pzas.e | 6 | 0.54 | 3.24 |
| WW00400 | UD | Pequeño material | 15 | 0.29 | 4.35 |
|  |  | Total |  |  | 3515.36 |

**CHI_INOX_350** M CHIMENEA DE 350 MM. DIAM. ACERO INOXIDABLE (16/02/2005)
30 M × 203.64 (215.86 con costes indirectos) = 6475.80
CHIMENEA DE 350 mm. DE DIAMETRO INTERIOR, CONSTRUIDA CON DOBLE PARED DE CHAPA DE ACERO INOXIDABLE,CON AISLAMIENTO INTERMEDIO DE LANA MINERAL,MEDIANTE SISTEMA DE CONDUCTOS SECUNDARIOS, PERMITIENDO LA EVACUACION INDEPENDIENTE DE LOS GASES DE COMBUSTION Y APORTE DE AIRE PARA LAS CALDERAS, CUMPLIENDO LAS CONDICIONES SEÑALADAS, PARA PERDIDAS DE CALOR EN CHIMENEAS, EN NORMATIVA VIGENTE, P.P. DE CODOS, DERIVACIONES, ABRAZADERAS DE UNION Y DE SUJECCION, SOMBRERETE Y ADAPTADORES, INCLUSO CONEXION A CALDERA, MONTAJE Y AYUDAS DE ALBAÑILERIA. MEDIDA LA LONGITUD EJECUTADA.

| Código | Ud | Descripción | Rendimiento | Precio | Importe |
|---|---|---|---|---|---|
| IC16900 | m | CHIMENEA DOBLE PARED ACERO INOX. 350MM.DIAM.AISL.INTERM. (material) | 1 | 135 | 135.00 |
| ATC00400 | h | CUADRILLA FORMADA POR OFICIAL 1ª INST. Y AYUDANTE ESP. | 0.7 | 27.65 | 19.36 |
| ATC00200 | h | CUADRILLA ALBAÑILERIA, FORMADA POR OFICIAL 2ª Y PEON ESP. | 0.2 | 24.38 | 4.88 |
| WW00400 | UD | Pequeño material | 60 | 0.29 | 17.40 |
| WW00300 | UD | Material complementario o pzas.e | 50 | 0.54 | 27.00 |
|  |  | Total |  |  | 203.64 |

| Medición | Uds. | Largo | Parcial |
|---|---|---|---|
|  | 2 | 15.00 | 30.000 |
| Total |  |  | 30 |

**TUB_AC_1.5A** M TUBERÍA AC ESTIRADO SIN SOLDADURA, DIN 2440, 1 1/2" (02/08/2004)
10 M × 25.04 (26.54 con costes indirectos) = 265.40
TUBERÍA DE ACERO ESTIRADO SIN SOLDADURA, DIN 2440, DE 11/2" DE DIÁMETRO, PINTADA CON DOS MANOS DE PINTURA ANTICORROSIVA, AISLADA CON COQUILLA DE ESPUMA ELASTOMÉRICA DE 27 mm DE ESPESOR Y lambda = 0.037 W/(m*K). INCLUSO P.P. DERIVACIONES, CODOS, CONEXIONES EMBRIDADAS, ELEMENTOS DE SUJECIÓN, ETC. MEDIDA LA LONGITUD INSTALADA.

| Código | Ud | Descripción | Rendimiento | Precio | Importe |
|---|---|---|---|---|---|
| IC66902_2 | m | TUBO ACERO ESTIRADO DIN 2440 1 1/2" (material; 13/12/2006) | 1.01 | 5 | 5.05 |
| XT082005 | m | COQUILLA ESP.ELAST.CAUCHO/VINILO 0.028W/MºC 30X48MM. (material; 13/06/2008) | 1 | 8.22 | 8.22 |
| PI00300 | kg | MINIO DE PLOMO (material) | 0.15 | 4.14 | 0.62 |
| PE00200 | kg | ESMALTE SINTETICO (material) | 0.25 | 5.95 | 1.49 |
| ATC00400 | h | CUADRILLA FORMADA POR OFICIAL 1ª INST. Y AYUDANTE ESP. | 0.25 | 27.65 | 6.91 |
| ATC00100 | h | CUADRILLA ALBAÑILERIA, FORMADA POR OFICIAL 1ª Y PEON ESP. | 0.05 | 27.52 | 1.38 |
| WW00300 | UD | Material complementario o pzas.e | 2 | 0.54 | 1.08 |
| WW00400 | UD | Pequeño material | 1 | 0.29 | 0.29 |
|  |  | Total |  |  | 25.04 |

**TUB_AC_2.5A** M TUBERÍA AC ESTIRADO SIN SOLDADURA, DIN 2440, 2 1/2" (02/08/2004)
24 M × 33.15 (35.14 con costes indirectos) = 843.36
TUBERÍA DE ACERO ESTIRADO SIN SOLDADURA, DIN 2440, DE 2 1/2" DE DIÁMETRO, PINTADA CON DOS MANOS DE PINTURA ANTICORROSIVA, AISLADA CON COQUILLA DE ESPUMA ELASTOMÉRICA DE 30 mm DE ESPESOR Y lambda = 0.037 W/(m*K) . INCLUSO P.P. DERIVACIONES, CODOS, CONEXIONES EMBRIDADAS, ELEMENTOS DE SUJECIÓN, ETC. MEDIDA LA LONGITUD INSTALADA.

| Código | Ud | Descripción | Rendimiento | Precio | Importe |
|---|---|---|---|---|---|
| IC669001 | m | TUBO ACERO ESTIRADO DIN 2440 2 1/2" (material; 07/07/2005) | 1 | 7.8 | 7.80 |
| XT082008 | m | COQUILLA ESP.ELAST.CAUCHO/VINILO 0.028W/MºC 30X64MM. (material; 13/06/2008) | 1 | 10.08 | 10.08 |
| PI00300 | kg | MINIO DE PLOMO | 0.3 | 4.14 | 1.24 |
| PE00200 | kg | ESMALTE SINTETICO | 0.5 | 5.95 | 2.98 |
| ATC00400 | h | CUADRILLA FORMADA POR OFICIAL 1ª INST. Y AYUDANTE ESP. | 0.3 | 27.65 | 8.30 |
| ATC00100 | h | CUADRILLA ALBAÑILERIA, FORMADA POR OFICIAL 1ª Y PEON ESP. | 0.05 | 27.52 | 1.38 |
| WW00300 | UD | Material complementario o pzas.e | 2 | 0.54 | 1.08 |
| WW00400 | UD | Pequeño material | 1 | 0.29 | 0.29 |
|  |  | Total |  |  | 33.15 |

| Medición | Uds. | Largo | Parcial |
|---|---|---|---|
|  | 12 | 2.00 | 24.000 |
| Total |  |  | 24 |

**TUB_AC_3A** M TUBERÍA AC ESTIRADO SIN SOLDADURA, DIN 2440, 3" (23/11/2004)
10 M × 41.54 (44.03 con costes indirectos) = 440.30
TUBERÍA DE ACERO ESTIRADO SIN SOLDADURA, DIN 2440, DE 3" DE DIÁMETRO, PINTADA CON DOS MANOS DE PINTURA ANTICORROSIVA, AISLADA CON COQUILLA DE LANA DE VIDRIO DE 30 MM. DE ESPESOR ATADA CON VENDA DE GASA Y ACABADA CON EMULSIÓN ASFÁLTICA. INCLUSO P.P. DERIVACIONES, CODOS, CONEXIONES EMBRIDADAS, ELEMENTOS DE SUJECIÓN Y AYUDAS DE ALBAÑILERIA. MEDIDA LA LONGITUD INSTALADA.

| Código | Ud | Descripción | Rendimiento | Precio | Importe |
|---|---|---|---|---|---|
| IC66904 | m | TUBO ACERO ESTIRADO DIN 2440 3" (material; 07/07/2005) | 1 | 10 | 10.00 |
| XT082041 | m | COQUILLA ESP.ELAST.CAUCHO/VINILO 0.028W/MºC 30X76MM. (material; 13/06/2008) | 1 | 11.1 | 11.10 |
| PE00200 | kg | ESMALTE SINTETICO | 0.3 | 5.95 | 1.79 |
| PI00300 | kg | MINIO DE PLOMO | 0.5 | 4.14 | 2.07 |
| ATC00400 | h | CUADRILLA FORMADA POR OFICIAL 1ª INST. Y AYUDANTE ESP. | 0.5 | 27.65 | 13.83 |
| ATC00100 | h | CUADRILLA ALBAÑILERIA, FORMADA POR OFICIAL 1ª Y PEON ESP. | 0.05 | 27.52 | 1.38 |
| WW00300 | UD | Material complementario o pzas.e | 2 | 0.54 | 1.08 |
| WW00400 | UD | Pequeño material | 1 | 0.29 | 0.29 |
|  |  | Total |  |  | 41.54 |

| Medición | Uds. | Largo | Parcial |
|---|---|---|---|
|  | 5 | 2.00 | 10.000 |
| Total |  |  | 10 |

**TUB_AC_4A** M TUBERÍA AC ESTIRADO SIN SOLDADURA, DIN 2440, 4" (09/12/2004)
24 M × 65.29 (69.21 con costes indirectos) = 1661.04
TUBERÍA DE ACERO ESTIRADO SIN SOLDADURA, DIN 2440, DE 4" DE DIÁMETRO, PINTADA CON DOS MANOS DE PINTURA ANTICORROSIVA, AISLADA CON COQUILLA DE LANA DE VIDRIO DE 40 MM. DE ESPESOR ATADA CON VENDA DE GASA, ACABADA CON EMULSIÓN ASFÁLTICA. INCLUSO P.P. DERIVACIONES, CODOS, CONEXIONES EMBRIDADAS, ELEMENTOS DE SUJECIÓN, ETC. MEDIDA LA LONGITUD INSTALADA.

| Código | Ud | Descripción | Rendimiento | Precio | Importe |
|---|---|---|---|---|---|
| IC669002 | m | TUBO ACERO ESTIRADO DIN 2440 4" (material; 07/07/2005) | 1 | 14 | 14.00 |
| XT082042 | m | COQUILLA ESP.ELAST.CAUCHO/VINILO 0.028W/MºC 40X108MM. (material; 13/06/2008) | 1 | 20.18 | 20.18 |
| PI00300 | kg | MINIO DE PLOMO | 0.5 | 4.14 | 2.07 |
| PE00200 | kg | ESMALTE SINTETICO | 0.7 | 5.95 | 4.17 |
| ATC00400 | h | CUADRILLA FORMADA POR OFICIAL 1ª INST. Y AYUDANTE ESP. | 0.8 | 27.65 | 22.12 |
| ATC00100 | h | CUADRILLA ALBAÑILERIA, FORMADA POR OFICIAL 1ª Y PEON ESP. | 0.05 | 27.52 | 1.38 |
| WW00300 | UD | Material complementario o pzas.e | 2 | 0.54 | 1.08 |
| WW00400 | UD | Pequeño material | 1 | 0.29 | 0.29 |
|  |  | Total |  |  | 65.29 |

| Medición | Uds. | Largo | Parcial |
|---|---|---|---|
|  | 2 | 7.00 | 14.000 |
|  | 2 | 5.00 | 10.000 |
| Total |  |  | 24 |

**COMP_12_4** UD COMPENSADOR HIDRÁULICO DE 12" CON 4 SALIDAS 4" (02/08/2004)
1 UD × 1265.79 (1341.74 con costes indirectos) = 1341.74
COMPENSADOR HIDRÁULICO, REALIZADO CON TUBO DE ACERO ESTIRADO SIN SOLDADURA, DIN 2448, DE 12" DE DIAMETRO, 4 SALIDAS DE 4", DOS SALIDAS DE 1", PINTADO CON DOS MANOS DE PINTURA ANTICORROSIVA, AISLADO CON COQUILLA DE LANA DE VIDRIO DE 50 MM. DE ESPESOR ATADA CON VENDA DE GASA Y ACABADO EN CHAPA DE ALUMINIO DE 0,6 MM. DE ESPESOR AFIANZADA CON TORNILLOS AUTORROSCANTES. INCLUSO SALIDAS EMBRIDADAS Y ROSCADAS, TOMAS DE PRESIÓN Y TEMPERATURA, ELEMENTOS DE SUJECIÓN, VACIADO, ETC. MEDIDA LA UNIDAD INSTALADA.

| Código | Ud | Descripción | Rendimiento | Precio | Importe |
|---|---|---|---|---|---|
| CO_HI_12 | UD | COMPENSADOR HIDRAULICO DE 12" (material; 07/07/2008) | 1 | 1080 | 1080.00 |
| ATC00400 | h | CUADRILLA FORMADA POR OFICIAL 1ª INST. Y AYUDANTE ESP. | 0.8 | 27.65 | 22.12 |
| ATC00100 | h | CUADRILLA ALBAÑILERIA, FORMADA POR OFICIAL 1ª Y PEON ESP. | 0.05 | 27.52 | 1.38 |
| WW00300 | UD | Material complementario o pzas.e | 300 | 0.54 | 162.00 |
| WW00400 | UD | Pequeño material | 1 | 0.29 | 0.29 |
|  |  | Total |  |  | 1265.79 |

**E22TIA061** UD DEPOSITO DE INERCIA PARA CALEFACCION O REFRIGERACION 3.000 l. (24/11/2005)
1 UD × 3567.46 (3781.51 con costes indirectos) = 3781.51
Depósito acumulador de inercia para calefaccion o refrigeracion de 3000 l. de capacidad, en acero st 44.2 para una presión de trabajo de hasta 8 bar y 110ºC, aislado termicamente con espuma rigida de poliuretano inyectado en molde, libre de CFC de 80 mm y acabado exterior con foro de polipropileno acolchado desmontable.p.p de red de tuberías de acero negro DIN 2440 y conexionado, válvulas de retención,valvulas de corte, manometros, resistencia electrica para calentamiento del ACS en prevencion de la Legionela, todo segun esquema de principio. totalmente instalado.

| Código | Ud | Descripción | Rendimiento | Precio | Importe |
|---|---|---|---|---|---|
| P20AA061 | ud | Deposito inercia 3.000 l.V. (material; 24/11/2005) | 1 | 3140 | 3140.00 |
| TO01400 | H | OF. 1ª CALEFACTOR O MECANICO (mano de obra) | 8 | 14.1 | 112.80 |
| TO02200 | h | OFICIAL 2ª (mano de obra) | 8 | 13.67 | 109.36 |
| P20TA060 | m. | Tubería acero negro sold.1 1/2" (material) | 3 | 4.97 | 14.91 |
| P20TV180 | ud | Válv.ret.PN10/16 1 1/2"c/bridas (material) | 4 | 46.4 | 185.60 |
| ATC00200 | h | CUADRILLA ALBAÑILERIA, FORMADA POR OFICIAL 2ª Y PEON ESP. | 0.05 | 24.38 | 1.22 |
| WW00300 | UD | Material complementario o pzas.e | 5 | 0.54 | 2.70 |
| WW00400 | UD | Pequeño material | 3 | 0.29 | 0.87 |
|  |  | Total |  |  | 3567.46 |

**VASO_EX_140_S** UD VASO DE EXPANSION CERRADO 120L (08/11/2005)
1 UD × 449.94 (476.94 con costes indirectos) = 476.94
VASO DE EXPANSION CERRADO, PARA INSTALACIONES DE SISTEMAS SOLARES DE AGUA CALIENTE, DE 120L. DE CAPACIDAD, PARA 10 BAR DE PRESIÓN Y 120ºC, CONSTRUIDO EN CHAPA DE ACERO ELECTROSOLDADA, VALVULA DE SEGURIDAD, MANOMETRO, INCLUSO PEQUEÑO MATERIAL, MONTAJE Y AYUDAS DE ALBAÑILERIA,HOMOLOGADO POR MI., CONSTRUIDO E INSTALADO SEGUN NORMA. MEDIDA LA UNIDAD INSTALADA. MARCA SEDICAL REFLEX S-100/120º O EQUIVALENTE.

| Código | Ud | Descripción | Rendimiento | Precio | Importe |
|---|---|---|---|---|---|
| VASO_EX_1400 | u | VASO EXPANSION CERRADO 120L (material; 23/11/2004) | 1 | 400 | 400.00 |
| ATC00400 | h | CUADRILLA FORMADA POR OFICIAL 1ª INST. Y AYUDANTE ESP. | 1 | 27.65 | 27.65 |
| ATC00200 | h | CUADRILLA ALBAÑILERIA, FORMADA POR OFICIAL 2ª Y PEON ESP. | 0.4 | 24.38 | 9.75 |
| WW00400 | UD | Pequeño material | 6 | 0.29 | 1.74 |
| WW00300 | UD | Material complementario o pzas.e | 20 | 0.54 | 10.80 |
|  |  | Total |  |  | 449.94 |

**BOMBASP408B** UD BOMBA CIRCULADORA RH SP40/8-B (01/08/2004)
1 UD × 627.71 (665.37 con costes indirectos) = 665.37
BOMBA CIRCULADORA ROTOR HÚMEDO MARCA SEDICAL, MODELO SP40/8-B, PARA UN CAUDAL DE 6.020L/H. Y UNA PRESION DE 4.50 M.C.A., CUERPO DE BOMBA GG20, RODETE DE POLISULFÓN, EJE DE ACERO INOXIDABLE, COJINETES DE CERÁMICA, JUNTAS DE EPDM Y CONEXIONES EMBRIDADAS, INCLUSO P.P. DE TERMÓMETRO, MANÓMETRO DIFERENCIAL, FILTRO, ANTIVIBRADORES, LLAVES DE CORTE, VÁLVULA ANTIRRETORNO, PEQUEÑO MATERIAL, INSTALACIÓN ELÉCTRICA, MONTAJE Y AYUDAS DE ALBAÑILERIA, INSTALADO SEGUN NORMA. MEDIDA LA UNIDAD INSTALADA.

| Código | Ud | Descripción | Rendimiento | Precio | Importe |
|---|---|---|---|---|---|
| WW00300 | UD | Material complementario o pzas.e | 30 | 0.54 | 16.20 |
| WW00400 | UD | Pequeño material | 25 | 0.29 | 7.25 |
| ICAI0_10_30 | u | BOMBA CIRCULADORA 6.020 4.80 MCA RH SEDICAL SP50/10B (material; 01/08/2004) | 1 | 561 | 561.00 |
| ATC00400 | h | CUADRILLA FORMADA POR OFICIAL 1ª INST. Y AYUDANTE ESP. | 1.3 | 27.65 | 35.95 |
| ATC00200 | h | CUADRILLA ALBAÑILERIA, FORMADA POR OFICIAL 2ª Y PEON ESP. | 0.3 | 24.38 | 7.31 |
|  |  | Total |  |  | 627.71 |

| Medición | Uds. | Parcial |
|---|---|---|
| BC1 | 1 | 1.000 |
| Total |  | 1 |

**BOMBASP5010B** UD BOMBA CIRCULADORA RH SP50/10-B (23/12/2009)
1 UD × 880.71 (933.55 con costes indirectos) = 933.55
BOMBA CIRCULADORA ROTOR HÚMEDO MARCA SEDICAL, MODELO SP50/10-B, PARA UN CAUDAL DE 17.900L/H. Y UNA PRESION DE 4.50 M.C.A., CUERPO DE BOMBA GG20, RODETE DE POLISULFÓN, EJE DE ACERO INOXIDABLE, COJINETES DE CERÁMICA, JUNTAS DE EPDM Y CONEXIONES EMBRIDADAS, INCLUSO P.P. DE TERMÓMETRO, MANÓMETRO DIFERENCIAL, FILTRO, ANTIVIBRADORES, LLAVES DE CORTE, VÁLVULA ANTIRRETORNO, PEQUEÑO MATERIAL, INSTALACIÓN ELÉCTRICA, MONTAJE Y AYUDAS DE ALBAÑILERIA, INSTALADO SEGUN NORMA. MEDIDA LA UNIDAD INSTALADA.

| Código | Ud | Descripción | Rendimiento | Precio | Importe |
|---|---|---|---|---|---|
| WW00300 | UD | Material complementario o pzas.e | 30 | 0.54 | 16.20 |
| WW00400 | UD | Pequeño material | 25 | 0.29 | 7.25 |
| ICAI0_17_45 | u | BOMBA CIRCULADORA 17900L/H. Y 4.50 M.C.A. RH SEDICAL SP50/10B (material; 23/12/2009) | 1 | 814 | 814.00 |
| ATC00400 | h | CUADRILLA FORMADA POR OFICIAL 1ª INST. Y AYUDANTE ESP. | 1.3 | 27.65 | 35.95 |
| ATC00200 | h | CUADRILLA ALBAÑILERIA, FORMADA POR OFICIAL 2ª Y PEON ESP. | 0.3 | 24.38 | 7.31 |
|  |  | Total |  |  | 880.71 |

| Medición | Uds. | Parcial |
|---|---|---|
| BC2 | 1 | 1.000 |
| Total |  | 1 |

**PURGADOR_1** UD PURGADOR AUTOMÁTICO (09/12/2004)
9 UD × 43.78 (46.41 con costes indirectos) = 417.69
PURGADOR AUTOMÁTICO COLOCADO EN CANALIZACION, PARA ROSCAR, INCLUSO PICAJES, PEQUEÑO MATERIAL, CONSTRUIDA SEGÚN NORMA. MEDIDA LA UNIDAD INSTALADA.

| Código | Ud | Descripción | Rendimiento | Precio | Importe |
|---|---|---|---|---|---|
| PURGADOR_10 | u | PURGADOR AUTOMÁTICO (material; 09/12/2004) | 1 | 38 | 38.00 |
| TO01900 | h | OF. 1ª FONTANERO | 0.1 | 14.1 | 1.41 |
| ATC00100 | h | CUADRILLA ALBAÑILERIA, FORMADA POR OFICIAL 1ª Y PEON ESP. | 0.05 | 27.52 | 1.38 |
| WW00300 | UD | Material complementario o pzas.e | 5 | 0.54 | 2.70 |
| WW00400 | UD | Pequeño material | 1 | 0.29 | 0.29 |
|  |  | Total |  |  | 43.78 |

**SON_TEMP_DEP** UD SONDA DE TEMPERATURA PARA DEPOSITO (07/05/2008)
2 UD × 30.78 (32.63 con costes indirectos) = 65.26
SONDA DE TEMPERATURA PARA DEPOSITO RANGO -50/150ºC, INSTALADA, INCLUSO P.P. DE CABLEADO Y AYUDAS DE ALBAÑILERIA. MEDIDA LA UNIDAD INSTALADA.

| Código | Ud | Descripción | Rendimiento | Precio | Importe |
|---|---|---|---|---|---|
| SONDAT_ | u | SONDA TEMPERATURA (material; 07/07/2008) | 1 | 25 | 25.00 |
| TO01900 | h | OF. 1ª FONTANERO | 0.1 | 14.1 | 1.41 |
| ATC00100 | h | CUADRILLA ALBAÑILERIA, FORMADA POR OFICIAL 1ª Y PEON ESP. | 0.05 | 27.52 | 1.38 |
| WW00300 | UD | Material complementario o pzas.e | 5 | 0.54 | 2.70 |
| WW00400 | UD | Pequeño material | 1 | 0.29 | 0.29 |
|  |  | Total |  |  | 30.78 |

**IAAM90412** UD VACIADO DE RED DE TUBERIAS (14/11/2005)
1 UD × 30.3 (32.12 con costes indirectos) = 32.12
Unidad de vaciado de circuito cerrado, compuesto por valvula de corte, p.p. de tuberia para desague de polietileno color transparente, hasta sumidero, incluso ayudas de albañileria. Medida la unidad instalada.

| Código | Ud | Descripción | Rendimiento | Precio | Importe |
|---|---|---|---|---|---|
| VAL_ESF_1.250 | u | VALVULA DE ESFERA DIAM. 11/4" (material; 23/11/2004) | 1 | 8 | 8.00 |
| IFAM025M | ml | TUBERÍA DE POLIETILENO 50X4.6 10 ATM. (material) | 5 | 2.69 | 13.45 |
| TO02000 | h | OF. 1ª INSTALADOR | 0.5 | 14.1 | 7.05 |
| ATC00100 | h | CUADRILLA ALBAÑILERIA, FORMADA POR OFICIAL 1ª Y PEON ESP. | 0.05 | 27.52 | 1.38 |
| WW00300 | UD | Material complementario o pzas.e | 0.5 | 0.54 | 0.27 |
| WW00400 | UD | Pequeño material | 0.5 | 0.29 | 0.15 |
|  |  | Total |  |  | 30.3 |

**IC_ACOM_35** u ACOMETIDA AGUA 11/4" (21/11/1999)
1 u × 126.7 (134.3 con costes indirectos) = 134.30
ACOMETIDA DE AGUA EN 11/4" A INSTALACIÓN INTERIOR DE CLIMA, FORMADA POR DERIVACIÓN DESDE LA RED DE FONTANERÍA DEL EDIFICIO, LLAVE DE CORTE, FILTRO, VÁVULA ANTIRETORNO, TERMÓMETRO Y MANÓMETRO. MEDIDA LA UNIDAD INSTALADA.

| Código | Ud | Descripción | Rendimiento | Precio | Importe |
|---|---|---|---|---|---|
| MB0225 | m. | Tubo acero DIN 2440 1 1/4".DN32 (material; 20/01/2007) | 15 | 4.21 | 63.15 |
| T30017 | Ud | Accesorios acero negro 1 1/2" (material; 20/01/2007) | 1 | 4.32 | 4.32 |
| TIEU002 | UD | Material complementario o piezas especiales | 10 | 0.48 | 4.80 |
| TO01900 | h | OF. 1ª FONTANERO | 0.752 | 14.1 | 10.60 |
| TO02200 | h | OFICIAL 2ª | 1 | 13.67 | 13.67 |
| ATC00100 | h | CUADRILLA ALBAÑILERIA, FORMADA POR OFICIAL 1ª Y PEON ESP. | 0.113 | 27.52 | 3.11 |
| T001 | UD | Material complementario (material; 20/01/2007) | 5 | 5.41 | 27.05 |
|  |  | Total |  |  | 126.7 |

## 4.2 SALA DE DEPOSITOS Y BOMBAS (23/12/2009)
Importe: 41122.86

**IC_ACOM_50** UD ACOMETIDA AGUA 2" (21/11/1999)
1 UD × 126.43 (134.02 con costes indirectos) = 134.02
ACOMETIDA DE AGUA EN 2" A INSTALACIÓN INTERIOR DE CLIMA O ACS, CON EL MISMO MATERIAL DE DISTRIBUCIÓN, FORMADA POR DERIVACIÓN DESDE LA RED DE FONTANERÍA DEL EDIFICIO, LLAVE DE CORTE, FILTRO, VÁVULA ANTIRETORNO, TERMÓMETRO Y MANÓMETRO. MEDIDA LA UNIDAD INSTALADA.

| Código | Ud | Descripción | Rendimiento | Precio | Importe |
|---|---|---|---|---|---|
| TIEU002 | UD | Material complementario o piezas especiales | 150 | 0.48 | 72.00 |
| TO01900 | h | OF. 1ª FONTANERO | 0.752 | 14.1 | 10.60 |
| TO02200 | h | OFICIAL 2ª | 1 | 13.67 | 13.67 |
| ATC00100 | h | CUADRILLA ALBAÑILERIA, FORMADA POR OFICIAL 1ª Y PEON ESP. | 0.113 | 27.52 | 3.11 |
| T001 | UD | Material complementario | 5 | 5.41 | 27.05 |
|  |  | Total |  |  | 126.43 |

**PURGADOR_1** UD PURGADOR AUTOMÁTICO
9 UD × 43.78 (46.41 con costes indirectos) = 417.69

**IAAM90412** UD VACIADO DE RED DE TUBERIAS
1 UD × 30.3 (32.12 con costes indirectos) = 32.12

**SOPORTE_H_COL** UD SOPORTE HORMIGÓN PARA COLECTORES (20/01/2007)
4 UD × 223.35 (236.75 con costes indirectos) = 947.00
SOPORTE PARA COLECTORES DE CLIMATIZACIÓN, FORMADO POR T INVERTIDA REALIZADA EN HORMIGÓN HA 20/P/20/IIB ARMADO de 25CM DE ESPESOR Y DIMENSIONES SEGÚN PLANO DE DETALLE, INCLUSO PP DE ENCOFRADO, DESENCOFRADO, COLOCACIÓN DE ARMADURAS, PLACAS DE ANCLAJE, VERTIDO, VIBRADO Y CURADO, ELEMENTOS AUXILIARES PARA FIJACIÓN DE COLECTARES, BOMBAS Y VALVULERÍA, HEB DE UNIÓN ENTRE SOPORTES, LONA DE NEOPRENO, ELEMENTOS AUXILIARES PARA COLOCACIÓN. AYUDAS DE ALBAÑILERÍA. MEDIDA LA UNIDAD TERMINADA Y LISTA PARA RECIBIR LAS INSTALACIONES.

| Código | Ud | Descripción | Rendimiento | Precio | Importe |
|---|---|---|---|---|---|
| A01RH130 | m3 | HORMIGÓN H-200 kg/cm2 Tmáx.20 (20/01/2007) | 0.2 | 46.13 | 9.23 |
| P03AL010 | kg | Acero laminado A-42b (material; 20/01/2007) | 30 | 0.75 | 22.50 |
| TO01600 | h | OF. 1ª CERRAJERO-CHAPISTA (mano de obra) | 1.501 | 14.1 | 21.16 |
| TO02100 | H | OFICIAL 1ª | 2.252 | 14.1 | 31.75 |
| TA00100 | h | AYUDANTE (mano de obra) | 2.252 | 13.55 | 30.51 |
| T001 | UD | Material complementario | 20 | 5.41 | 108.20 |
|  |  | Total |  |  | 223.35 |

**COLECT_AC_7_6** UD Colector de distribución de 7" con 6 salidas/entradas
2 UD × 265.79 (281.74 con costes indirectos) = 563.48
Colector de distribución, realizado con tubo de acero estirado sin soldadura, DIN 2440, de 7" de diámetro, con 6 salidas/entradas para circuitos, llenado y picajes, pintado con dos manos de pintura anticorrosiva, aislado con coquilla de lana de vidrio de 50 mm. de espesor atada con venda de gasa. Incluso p.p. de salidas/entradas embridadas y/o roscadas, tomas de presión y temperatura, elementos de sujeción, etc. Medida la unidad instalada

| Código | Ud | Descripción | Rendimiento | Precio | Importe |
|---|---|---|---|---|---|
| KG_AC_TUB | M | KG DE ACERO NEGRO PARA TUBERÍA (material) | 80 | 1 | 80.00 |
| ATC00400 | h | CUADRILLA FORMADA POR OFICIAL 1ª INST. Y AYUDANTE ESP. | 0.8 | 27.65 | 22.12 |
| ATC00100 | h | CUADRILLA ALBAÑILERIA, FORMADA POR OFICIAL 1ª Y PEON ESP. | 0.05 | 27.52 | 1.38 |
| WW00300 | UD | Material complementario o pzas.e | 300 | 0.54 | 162.00 |
| WW00400 | UD | Pequeño material | 1 | 0.29 | 0.29 |
|  |  | Total |  |  | 265.79 |

| Medición | Uds. | Parcial |
|---|---|---|
| IMPULSION. | 1 | 1.000 |
| RETORNO | 1 | 1.000 |
| Total |  | 2 |

**BOMBA_SE40_12** UD BOMBA CIRCULADORA RH SE 40/12 (23/12/2009)
1 UD × 1316.71 (1395.71 con costes indirectos) = 1395.71
BOMBA CIRCULADORA ROTOR HÚMEDO MARCA SEDICAL O EQUIVALENTE, MODELO SE 40/12 PARA UN CAUDAL DE 4.900L/H. Y UNA PRESION DE 4.8 M.C.A., CON VARIADOR DE VELOCIDAD, CUERPO DE BOMBA GG20, RODETE DE POLISULFÓN, EJE DE ACERO INOXIDABLE, COJINETES DE CERÁMICA, JUNTAS DE EPDM Y CONEXIONES ROSCADAS, INCLUSO P.P. DE TERMÓMETRO, MANÓMETRO DIFERENCIAL, FILTRO, ANTIVIBRADORES, LLAVES DE CORTE, VÁLVULA ANTIRRETORNO, PEQUEÑO MATERIAL, INSTALACIÓN ELÉCTRICA, MONTAJE Y AYUDAS DE ALBAÑILERIA, INSTALADO SEGUN NORMA. MEDIDA LA UNIDAD INSTALADA.

| Código | Ud | Descripción | Rendimiento | Precio | Importe |
|---|---|---|---|---|---|
| BOM_SE4012 | u | BOMBA CIRCULADORA 4.900 4.80 MCA RH SEDICAL SE 40/12 (material; 23/12/2009) | 1 | 1250 | 1250.00 |
| ATC00400 | h | CUADRILLA FORMADA POR OFICIAL 1ª INST. Y AYUDANTE ESP. | 1.3 | 27.65 | 35.95 |
| ATC00200 | h | CUADRILLA ALBAÑILERIA, FORMADA POR OFICIAL 2ª Y PEON ESP. | 0.3 | 24.38 | 7.31 |
| WW00300 | UD | Material complementario o pzas.e | 30 | 0.54 | 16.20 |
| WW00400 | UD | Pequeño material | 25 | 0.29 | 7.25 |
|  |  | Total |  |  | 1316.71 |

| Medición | Uds. | Parcial |
|---|---|---|
| B1 | 1 | 1.000 |
| Total |  | 1 |

**BOMBA_SE50_8_1** UD BOMBA CIRCULADORA RH SE 50/8 (23/12/2009)
1 UD × 1566.71 (1660.71 con costes indirectos) = 1660.71
BOMBA CIRCULADORA ROTOR HÚMEDO MARCA SEDICAL O EQUIVALENTE, MODELO SE 50/8, PARA UN CAUDAL DE 2.320L/H. Y UNA PRESION DE 7.0 M.C.A., CON VARIDOR DE FRECUENCIA, CUERPO DE BOMBA GG20, RODETE DE POLISULFÓN, EJE DE ACERO INOXIDABLE, COJINETES DE CERÁMICA, JUNTAS DE EPDM Y CONEXIONES ROSCADAS, INCLUSO P.P. DE TERMÓMETRO, MANÓMETRO DIFERENCIAL, FILTRO, ANTIVIBRADORES, LLAVES DE CORTE, VÁLVULA ANTIRRETORNO, PEQUEÑO MATERIAL, INSTALACIÓN ELÉCTRICA, MONTAJE Y AYUDAS DE ALBAÑILERIA, INSTALADO SEGUN NORMA. MEDIDA LA UNIDAD INSTALADA.

| Código | Ud | Descripción | Rendimiento | Precio | Importe |
|---|---|---|---|---|---|
| BOM_SE5081 | u | BOMBA CIRCULADORA 2.322, 7.00 MCA RH SEDICAL SE 50/8 (material; 23/12/2009) | 1 | 1500 | 1500.00 |
| ATC00400 | h | CUADRILLA FORMADA POR OFICIAL 1ª INST. Y AYUDANTE ESP. | 1.3 | 27.65 | 35.95 |
| ATC00200 | h | CUADRILLA ALBAÑILERIA, FORMADA POR OFICIAL 2ª Y PEON ESP. | 0.3 | 24.38 | 7.31 |
| WW00300 | UD | Material complementario o pzas.e | 30 | 0.54 | 16.20 |
| WW00400 | UD | Pequeño material | 25 | 0.29 | 7.25 |
|  |  | Total |  |  | 1566.71 |

| Medición | Uds. | Parcial |
|---|---|---|
| B2 | 1 | 1.000 |
| Total |  | 1 |

**BOMBA_SE50_8** UD BOMBA CIRCULADORA RH SE 50/8 (11/06/2008)
1 UD × 1566.71 (1660.71 con costes indirectos) = 1660.71
BOMBA CIRCULADORA ROTOR HÚMEDO MARCA SEDICAL O EQUIVALENTE, MODELO SE 50/8, PARA UN CAUDAL DE 11.352L/H. Y UNA PRESION DE 5.00 M.C.A., CON VARIADOR DE VELOCIDAD, CUERPO DE BOMBA GG20, RODETE DE POLISULFÓN, EJE DE ACERO INOXIDABLE, COJINETES DE CERÁMICA, JUNTAS DE EPDM Y CONEXIONES ROSCADAS, INCLUSO P.P. DE TERMÓMETRO, MANÓMETRO DIFERENCIAL, FILTRO, ANTIVIBRADORES, LLAVES DE CORTE, VÁLVULA ANTIRRETORNO, PEQUEÑO MATERIAL, INSTALACIÓN ELÉCTRICA, MONTAJE Y AYUDAS DE ALBAÑILERIA, INSTALADO SEGUN NORMA. MEDIDA LA UNIDAD INSTALADA.

| Código | Ud | Descripción | Rendimiento | Precio | Importe |
|---|---|---|---|---|---|
| BOM_SE508 | u | BOMBA CIRCULADORA 11.352 5.00 MCA RH SEDICAL SE 50/8 (material; 11/06/2008) | 1 | 1500 | 1500.00 |
| ATC00400 | h | CUADRILLA FORMADA POR OFICIAL 1ª INST. Y AYUDANTE ESP. | 1.3 | 27.65 | 35.95 |
| ATC00200 | h | CUADRILLA ALBAÑILERIA, FORMADA POR OFICIAL 2ª Y PEON ESP. | 0.3 | 24.38 | 7.31 |
| WW00300 | UD | Material complementario o pzas.e | 30 | 0.54 | 16.20 |
| WW00400 | UD | Pequeño material | 25 | 0.29 | 7.25 |
|  |  | Total |  |  | 1566.71 |

| Medición | Uds. | Parcial |
|---|---|---|
| B3 | 1 | 1.000 |
| Total |  | 1 |

**BOMBA_SE40_8** UD BOMBA CIRCULADORA RH SE 40/8 (11/06/2008)
1 UD × 1266.71 (1342.71 con costes indirectos) = 1342.71
BOMBA CIRCULADORA ROTOR HÚMEDO MARCA SEDICAL O EQUIVALENTE, MODELO SE 40/8, PARA UN CAUDAL DE 2.800L/H. Y UNA PRESION DE 7.00 M.C.A., CON VARIADOR DE FRECUENCIA, CUERPO DE BOMBA GG20, RODETE DE POLISULFÓN, EJE DE ACERO INOXIDABLE, COJINETES DE CERÁMICA, JUNTAS DE EPDM Y CONEXIONES ROSCADAS, INCLUSO P.P. DE TERMÓMETRO, MANÓMETRO DIFERENCIAL, FILTRO, ANTIVIBRADORES, LLAVES DE CORTE, VÁLVULA ANTIRRETORNO, PEQUEÑO MATERIAL, INSTALACIÓN ELÉCTRICA, MONTAJE Y AYUDAS DE ALBAÑILERIA, INSTALADO SEGUN NORMA. MEDIDA LA UNIDAD INSTALADA.

| Código | Ud | Descripción | Rendimiento | Precio | Importe |
|---|---|---|---|---|---|
| BOM_SE408 | u | BOMBA CIRCULADORA 2.380 7.00 MCA RH SEDICAL SE 40/8 (material; 11/06/2008) | 1 | 1200 | 1200.00 |
| ATC00400 | h | CUADRILLA FORMADA POR OFICIAL 1ª INST. Y AYUDANTE ESP. | 1.3 | 27.65 | 35.95 |
| ATC00200 | h | CUADRILLA ALBAÑILERIA, FORMADA POR OFICIAL 2ª Y PEON ESP. | 0.3 | 24.38 | 7.31 |
| WW00300 | UD | Material complementario o pzas.e | 30 | 0.54 | 16.20 |
| WW00400 | UD | Pequeño material | 25 | 0.29 | 7.25 |
|  |  | Total |  |  | 1266.71 |

| Medición | Uds. | Parcial |
|---|---|---|
| B4 | 1 | 1.000 |
| Total |  | 1 |

**BOMBA_SE40_8_1** UD BOMBA CIRCULADORA RH SE 40/8 (23/12/2009)
1 UD × 1266.71 (1342.71 con costes indirectos) = 1342.71
BOMBA CIRCULADORA ROTOR HÚMEDO MARCA SEDICAL O EQUIVALENTE, MODELO SE 40/8, PARA UN CAUDAL DE 7.500L/H. Y UNA PRESION DE 5.00 M.C.A., CON VARIADOR DE FRECUENCIA, CUERPO DE BOMBA GG20, RODETE DE POLISULFÓN, EJE DE ACERO INOXIDABLE, COJINETES DE CERÁMICA, JUNTAS DE EPDM Y CONEXIONES ROSCADAS, INCLUSO P.P. DE TERMÓMETRO, MANÓMETRO DIFERENCIAL, FILTRO, ANTIVIBRADORES, LLAVES DE CORTE, VÁLVULA ANTIRRETORNO, PEQUEÑO MATERIAL, INSTALACIÓN ELÉCTRICA, MONTAJE Y AYUDAS DE ALBAÑILERIA, INSTALADO SEGUN NORMA. MEDIDA LA UNIDAD INSTALADA.

| Código | Ud | Descripción | Rendimiento | Precio | Importe |
|---|---|---|---|---|---|
| BOM_SE4081 | u | BOMBA CIRCULADORA 7.500 5.00 MCA RH SEDICAL SE 40/8 (material; 23/12/2009) | 1 | 1200 | 1200.00 |
| ATC00400 | h | CUADRILLA FORMADA POR OFICIAL 1ª INST. Y AYUDANTE ESP. | 1.3 | 27.65 | 35.95 |
| ATC00200 | h | CUADRILLA ALBAÑILERIA, FORMADA POR OFICIAL 2ª Y PEON ESP. | 0.3 | 24.38 | 7.31 |
| WW00300 | UD | Material complementario o pzas.e | 30 | 0.54 | 16.20 |
| WW00400 | UD | Pequeño material | 25 | 0.29 | 7.25 |
|  |  | Total |  |  | 1266.71 |

| Medición | Uds. | Parcial |
|---|---|---|
| B5 | 1 | 1.000 |
| Total |  | 1 |

**BOMBA_SE40_8_2** UD BOMBA CIRCULADORA RH SE 40/8-B (23/12/2009)
1 UD × 1266.71 (1342.71 con costes indirectos) = 1342.71
BOMBA CIRCULADORA ROTOR HÚMEDO MARCA SEDICAL O EQUIVALENTE, MODELO SE 40/8-B, PARA UN CAUDAL DE 1.780L/H. Y UNA PRESION DE 2.50 M.C.A., CON VARIADOR DE FRECUENCIA, CUERPO DE BOMBA GG20, RODETE DE POLISULFÓN, EJE DE ACERO INOXIDABLE, COJINETES DE CERÁMICA, JUNTAS DE EPDM Y CONEXIONES ROSCADAS, INCLUSO P.P. DE TERMÓMETRO, MANÓMETRO DIFERENCIAL, FILTRO, ANTIVIBRADORES, LLAVES DE CORTE, VÁLVULA ANTIRRETORNO, PEQUEÑO MATERIAL, INSTALACIÓN ELÉCTRICA, MONTAJE Y AYUDAS DE ALBAÑILERIA, INSTALADO SEGUN NORMA. MEDIDA LA UNIDAD INSTALADA.

| Código | Ud | Descripción | Rendimiento | Precio | Importe |
|---|---|---|---|---|---|
| BOM_SE4082 | u | BOMBA CIRCULADORA 1780 2.50 MCA RH SEDICAL SE 40/8-B (material; 23/12/2009) | 1 | 1200 | 1200.00 |
| ATC00400 | h | CUADRILLA FORMADA POR OFICIAL 1ª INST. Y AYUDANTE ESP. | 1.3 | 27.65 | 35.95 |
| ATC00200 | h | CUADRILLA ALBAÑILERIA, FORMADA POR OFICIAL 2ª Y PEON ESP. | 0.3 | 24.38 | 7.31 |
| WW00300 | UD | Material complementario o pzas.e | 30 | 0.54 | 16.20 |
| WW00400 | UD | Pequeño material | 25 | 0.29 | 7.25 |
|  |  | Total |  |  | 1266.71 |

| Medición | Uds. | Parcial |
|---|---|---|
| B6 | 1 | 1.000 |
| Total |  | 1 |

**BOMBA_1_7RS_A** UD BOMBA CIRCULADORA 1000L/H. Y 7.0 M.C.A. (05/08/2002)
1 UD × 411.98 (436.7 con costes indirectos) = 436.70
BOMBA CIRCULADORA ROTOR SECO PARA ACS MARCA SEDICAL, MODELO SAP25/125-0,25K, O SIMILAR, PARA UN CAUDAL DE 1000L/H. Y UNA PRESION DE 7.00 M.C.A., EJE DE ACERO INOXIDABLE Y CONEXIONES ROSCADAS, INCLUSO P.P. DE TERMÓMETRO, MANÓMETRO DIFERENCIAL, FILTRO, ANTIVIBRADORES, LLAVES DE CORTE, VÁLVULA ANTIRRETORNO, PEQUEÑO MATERIAL, INSTALACIÓN ELÉCTRICA, INSTALACIÓN DE CONTROL, MONTAJE Y AYUDAS DE ALBAÑILERIA, INSTALADO SEGUN NORMA. MEDIDA LA UNIDAD INSTALADA.

| Código | Ud | Descripción | Rendimiento | Precio | Importe |
|---|---|---|---|---|---|
| BOMSAP25125 | u | BOMBA CIRCULADORA 1000L/H. Y 7.0 M.C.A. (material) | 1 | 345.27 | 345.27 |
| WW00300 | UD | Material complementario o pzas.e | 30 | 0.54 | 16.20 |
| WW00400 | UD | Pequeño material | 25 | 0.29 | 7.25 |
| ATC00400 | h | CUADRILLA FORMADA POR OFICIAL 1ª INST. Y AYUDANTE ESP. | 1.3 | 27.65 | 35.95 |
| ATC00200 | h | CUADRILLA ALBAÑILERIA, FORMADA POR OFICIAL 2ª Y PEON ESP. | 0.3 | 24.38 | 7.31 |
|  |  | Total |  |  | 411.98 |

| Medición | Uds. | Parcial |
|---|---|---|
| B7 | 1 | 1.000 |
| Total |  | 1 |

**BOMBA_6RH_V** UD BOMBA CIRCULADORA RH 6000L/H Y 10.0 M.C.A (05/08/2002)
2 UD × 1191.51 (1263 con costes indirectos) = 2526.00
BOMBA CIRCULADORA ROTOR HÚMEDO CON VARIADOR DE FRECUENCIA, MARCA SEDICAL, MODELO HXE,O SIMILAR, PARA UN CAUDAL DE 6000L/H. Y UNA PRESION DE 10.00 M.C.A., CUERPO DE BOMBA GG20, RODETE DE POLISULFÓN, EJE DE CERÁMICA, COJINETES DE CERÁMICA, JUNTAS DE EPDM Y CONEXIONES EMBRIDADAS, INCLUSO P.P. DE TERMÓMETRO, MANÓMETRO DIFERENCIAL, FILTRO, ANTIVIBRADORES, LLAVES DE CORTE, VÁLVULA ANTIRRETORNO, PEQUEÑO MATERIAL, INSTALACIÓN ELÉCTRICA, INSTALACIÓN DE CONTROL, MONTAJE Y AYUDAS DE ALBAÑILERIA, INSTALADO SEGUN NORMA. MEDIDA LA UNIDAD INSTALADA.

| Código | Ud | Descripción | Rendimiento | Precio | Importe |
|---|---|---|---|---|---|
| WW00300 | UD | Material complementario o pzas.e | 100 | 0.54 | 54.00 |
| WW00400 | UD | Pequeño material | 150 | 0.29 | 43.50 |
| ATC00400 | h | CUADRILLA FORMADA POR OFICIAL 1ª INST. Y AYUDANTE ESP. | 1.3 | 27.65 | 35.95 |
| ATC00200 | h | CUADRILLA ALBAÑILERIA, FORMADA POR OFICIAL 2ª Y PEON ESP. | 0.3 | 24.38 | 7.31 |
| ICAI0_6_V | u | BOMBA CIRCULADORA 6000L/H. Y 10.0 M.C.A. VARIADOR F (material; 20/01/2007) | 1 | 1050.75 | 1050.75 |
|  |  | Total |  |  | 1191.51 |

| Medición | Uds. | Parcial |
|---|---|---|
| BS1 | 1 | 1.000 |
| BS2 | 1 | 1.000 |
| Total |  | 2 |

**INT_PL_150** UD INTERCAMBIADOR PLACAS 114KW
1 UD × 621.81 (659.12 con costes indirectos) = 659.12
INTERCAMBIADOR DE PLACAS, MARCA SEDICAL, MODELO UFP-32/16H-C-PN-10, PARA UNA POTENCIA DE 114KW, PRIMARIO 80/60ºC, SECUNDARIO 5/40ºC, FORMADO POR BASTIDOR DE ACERO ESMALTADO CON PLACA MOVIL, PLACA FIJA CONTENIDO CUATRO MANGUITOS ACERO INOXIDABLE PARA CONEXIONES A TUBERIA Y BARRAS GUIAS IGUALMENTE DE ACERO INOXIDABLE, PLACAS DE ACERO INOXIDABLE AISI316, JUNTAS DE NITRILO, INCLUSO P.P. DE LLAVES DE CORTE, TERMÓMETROS, MANÓMETROS, PERNIOS DE APRIETE, CONEXIONES MONTAJE Y AYUDAS DE ALBAÑILERIA, INSTALADO SEGUN NORMA. MEDIDA LA UNIDAD INSTALADA.

| Código | Ud | Descripción | Rendimiento | Precio | Importe |
|---|---|---|---|---|---|
| INT_PL_1500 | u | INTERCAMBIADOR PLACAS 150KW (material) | 1 | 487.88 | 487.88 |
| ATC00400 | h | CUADRILLA FORMADA POR OFICIAL 1ª INST. Y AYUDANTE ESP. | 3 | 27.65 | 82.95 |
| WW00300 | UD | Material complementario o pzas.e | 80 | 0.54 | 43.20 |
| WW00400 | UD | Pequeño material | 10 | 0.29 | 2.90 |
| ATC00200 | h | CUADRILLA ALBAÑILERIA, FORMADA POR OFICIAL 2ª Y PEON ESP. | 0.2 | 24.38 | 4.88 |
|  |  | Total |  |  | 621.81 |

| Medición | Uds. | Parcial |
|---|---|---|
| I1 | 1 | 1.000 |
| Total |  | 1 |

**INT_PL_250** UD INTERCAMBIADOR PLACAS 264KW
1 UD × 2648.25 (2807.15 con costes indirectos) = 2807.15
INTERCAMBIADOR DE PLACAS, MARCA SEDICAL, MODELO UFP-102/14L-H-PN-10, PARA UNA POTENCIA DE 264KW, PRIMARIO 80/60ºC, SECUNDARIO 20/25ºC, FORMADO POR BASTIDOR DE ACERO ESMALTADO CON PLACA MOVIL, PLACA FIJA CONTENIDO CUATRO MANGUITOS ACERO INOXIDABLE PARA CONEXIONES A TUBERIA Y BARRAS GUIAS IGUALMENTE DE ACERO INOXIDABLE, PLACAS DE TITANIO, JUNTAS DE EPDM, INCLUSO P.P. DE LLAVES DE CORTE, TERMÓMETROS, MANÓMETROS, PERNIOS DE APRIETE, CONEXIONES MONTAJE Y AYUDAS DE ALBAÑILERIA, INSTALADO SEGUN NORMA. MEDIDA LA UNIDAD INSTALADA.

| Código | Ud | Descripción | Rendimiento | Precio | Importe |
|---|---|---|---|---|---|
| INT_PL_2500 | u | INTERCAMBIADOR PLACAS 250KW (material) | 1 | 2514.32 | 2514.32 |
| ATC00400 | h | CUADRILLA FORMADA POR OFICIAL 1ª INST. Y AYUDANTE ESP. | 3 | 27.65 | 82.95 |
| WW00300 | UD | Material complementario o pzas.e | 80 | 0.54 | 43.20 |
| WW00400 | UD | Pequeño material | 10 | 0.29 | 2.90 |
| ATC00200 | h | CUADRILLA ALBAÑILERIA, FORMADA POR OFICIAL 2ª Y PEON ESP. | 0.2 | 24.38 | 4.88 |
|  |  | Total |  |  | 2648.25 |

| Medición | Uds. | Parcial |
|---|---|---|
| I2 | 1 | 1.000 |
| Total |  | 1 |

**DEP_ACUM_2500** UD DEPÓSITO ACUMULADOR 2500L (01/07/2008)
4 UD × 3526.82 (3738.43 con costes indirectos) = 14953.72
DEPÓSITO ACUMULADOR PARA UNA CAPACIDAD DE 2500L, MARCA LAPESA MODELO MASTER VITRO O SIMILAR, FABRICADO EN ACERO VITRIFICADO , AISLAOD TÉRMICAMENTE CON ESPUMA RÍGIDA DE POLIURETANO INYECTADO, EQUIPO DE PROTECCIÓN CATÓDICA, FORRO DE POLIPROPILENO ACOLCHADO DESMONTABLE, CON LAS CONEXIONES NECESARIAS PARA LA PRODUCCIÓN DE ACS. INCLUSO TERMÓMETRO, MANÓMETRO, LLAVES DE CORTE A LA ENTRADA Y SALIDA, VACIADO Y AYUDAS DE ALBAÑILERIA. MEDIDA LA UNIDAD INSTALADA.

| Código | Ud | Descripción | Rendimiento | Precio | Importe |
|---|---|---|---|---|---|
| IF317001212 | u | ACUMULADOR PARA A.C.S. DE 2500L (material; 01/07/2008) | 1 | 3405 | 3405.00 |
| IC34800 | u | EQUIPO SEGURIDAD ACUMULADOR COM VÁLV.SEG.RETEN.Y GRIFOS (material) | 1 | 15.65 | 15.65 |
| ATC00400 | h | CUADRILLA FORMADA POR OFICIAL 1ª INST. Y AYUDANTE ESP. | 3 | 27.65 | 82.95 |
| ATC00200 | h | CUADRILLA ALBAÑILERIA, FORMADA POR OFICIAL 2ª Y PEON ESP. | 0.05 | 24.38 | 1.22 |
| WW00300 | UD | Material complementario o pzas.e | 30 | 0.54 | 16.20 |
| WW00400 | UD | Pequeño material | 20 | 0.29 | 5.80 |
|  |  | Total |  |  | 3526.82 |

| Medición | Uds. | Parcial |
|---|---|---|
|  | 2 | 2.000 |
|  | 2 | 2.000 |
| Total |  | 4 |

**VAL_ACS_2** UD VÁLVULA MEZCLADORA ACS DE 2" (02/08/2004)
1 UD × 564.53 (598.4 con costes indirectos) = 598.40
VÁLVULA MEZCLADORA TERMOSTÁTICA PARA ACS, 90ºC, 10JBAR, MARCA SEDICAL, MODELO VMT2"-B, EJECUTADA EN BRONCE EL CUERPO Y EN INOXIDABLE EL OBTURADOR, TARADA DE FÁBRICA, INCLUSO JUNTAS Y AYUDAS DE ALBAÑILERIA. MEDIDA LA UNIDAD INSTALADA.

| Código | Ud | Descripción | Rendimiento | Precio | Importe |
|---|---|---|---|---|---|
| VAL_MEZ_2 | UD | VALVULA MEZCLADORA 2" (material; 25/07/2008) | 1 | 550 | 550.00 |
| TO01900 | h | OF. 1ª FONTANERO | 0.6 | 14.1 | 8.46 |
| ATC00100 | h | CUADRILLA ALBAÑILERIA, FORMADA POR OFICIAL 1ª Y PEON ESP. | 0.05 | 27.52 | 1.38 |
| WW00300 | UD | Material complementario o pzas.e | 6 | 0.54 | 3.24 |
| WW00400 | UD | Pequeño material | 5 | 0.29 | 1.45 |
|  |  | Total |  |  | 564.53 |

**VASO_EX_50** UD VASO DE EXPANSION CERRADO 50L (15/07/2008)
1 UD × 151.94 (161.06 con costes indirectos) = 161.06
VASO DE EXPANSION CERRADO, PARA INSTALACIONES DE AGUA CALIENTE, DE 50L. DE CAPACIDAD, CONSTRUIDO EN CHAPA DE ACERO ELECTROSOLDADA, VALVULA DE SEGURIDAD, MANOMETRO,INCLUSO PEQUEÑO MATERIAL, MONTAJE Y AYUDAS DE ALBAÑILERIA, HOMOLOGADO POR MI., CONSTRUIDO E INSTALADO SEGUN NORMA. MEDIDA LA UNIDAD INSTALADA.

| Código | Ud | Descripción | Rendimiento | Precio | Importe |
|---|---|---|---|---|---|
| ATC00400 | h | CUADRILLA FORMADA POR OFICIAL 1ª INST. Y AYUDANTE ESP. | 1 | 27.65 | 27.65 |
| WW00400 | UD | Pequeño material | 6 | 0.29 | 1.74 |
| ATC00200 | h | CUADRILLA ALBAÑILERIA, FORMADA POR OFICIAL 2ª Y PEON ESP. | 0.4 | 24.38 | 9.75 |
| WW00300 | UD | Material complementario o pzas.e | 20 | 0.54 | 10.80 |
| VASO_80 | u | VASO EXP. 80L (06/08/2004) | 1 | 102 | 102.00 |
|  |  | Total |  |  | 151.94 |

**TUB_AC_4A** M TUBERÍA AC ESTIRADO SIN SOLDADURA, DIN 2440, 4"
30 M × 65.29 (69.21 con costes indirectos) = 2076.30

| Medición | Uds. | Largo | Parcial |
|---|---|---|---|
|  | 2 | 15.00 | 30.000 |
| Total |  |  | 30 |

**TUB_AC_1.5A** M TUBERÍA AC ESTIRADO SIN SOLDADURA, DIN 2440, 1 1/2"
84 M × 25.04 (26.54 con costes indirectos) = 2229.36

| Medición | Uds. | Largo | Parcial |
|---|---|---|---|
|  | 2 | 21.00 | 42.000 |
|  | 2 | 21.00 | 42.000 |
| Total |  |  | 84 |

**TUB_AC_2.5A** M TUBERÍA AC ESTIRADO SIN SOLDADURA, DIN 2440, 2 1/2"
92 M × 33.15 (35.14 con costes indirectos) = 3232.88

| Medición | Uds. | Largo | Parcial |
|---|---|---|---|
|  | 2 | 23.00 | 46.000 |
|  | 2 | 23.00 | 46.000 |
| Total |  |  | 92 |

**TUB_AC_2** M TUBERIA SUPERFICIAL A.NEGRO ESTIRADO DIAM. 2"
20 M × 28.42 (30.13 con costes indirectos) = 602.60
TUBERIA, EN MONTAJE SUPERFICIAL, REALIZADA CON TUBERIA DE ACERO NEGRO ESTIRADA, SIN SOLDADURA, CALIDAD SEGUN UNE 19040, DE 60.3 mm. DIAM. EXT. (2") Y 3.65 mm. DE ESPESOR, UNIONES ROSCADAS, PINTADA CON UNA MANO DE IMPRIMACION CON MINIO DE PLOMO Y DOS MANOS DE ESMALTE SINTETICO;P.P. DE PIEZAS ESPECIALES, PASAMUROS Y ELEMENTOS DE SUJECCION, PEQUEÑO MATERIAL Y AYUDAS DE ALBAÑILERIA; INSTALADA SEGUN NTE/IFF-21 Y NBE-CPI. MEDIDA LA LONGITUD EJECUTADA.

| Código | Ud | Descripción | Rendimiento | Precio | Importe |
|---|---|---|---|---|---|
| IC68400 | m | TUBO ACERO NEGRO SIN SOLD. UNE 19040 60.3X3.65MM.DIA.XESP (material) | 1.01 | 6.66 | 6.73 |
| PI00300 | kg | MINIO DE PLOMO | 0.11 | 4.14 | 0.46 |
| PE00200 | kg | ESMALTE SINTETICO | 0.18 | 5.95 | 1.07 |
| ATC00400 | h | CUADRILLA FORMADA POR OFICIAL 1ª INST. Y AYUDANTE ESP. | 0.5 | 27.65 | 13.83 |
| ATC00100 | h | CUADRILLA ALBAÑILERIA, FORMADA POR OFICIAL 1ª Y PEON ESP. | 0.155 | 27.52 | 4.27 |
| WW00300 | UD | Material complementario o pzas.e | 3 | 0.54 | 1.62 |
| WW00400 | UD | Pequeño material | 1.5 | 0.29 | 0.44 |
|  |  | Total |  |  | 28.42 |

| Medición | Uds. | Largo | Parcial |
|---|---|---|---|
|  | 2 | 10.00 | 20.000 |
| Total |  |  | 20 |

## 4.3 DISTRIBUCIÓN: SISTEMA DE AGUA (06/10/2006)
Importe: 76360.79

**INT_PL_110** u INTERCAMBIADOR PLACAS 43KW
1 u × 1582.49 (1677.44 con costes indirectos) = 1677.44
INTERCAMBIADOR DE PLACAS, MARCA SEDICAL, MODELO UFP-52/15L-C-PN-10, PARA UNA POTENCIA DE 43KW, PRIMARIO 28/33ºC, SECUNDARIO 21/26ºC, FORMADO POR BASTIDOR DE ACERO ESMALTADO CON PLACA MOVIL, PLACA FIJA CONTENIDO CUATRO MANGUITOS ACERO INOXIDABLE PARA CONEXIONES A TUBERIA Y BARRAS GUIAS IGUALMENTE DE ACERO INOXIDABLE, PLACAS DE TITANIO, JUNTAS DE EPDM, INCLUSO P.P. DE LLAVES DE CORTE, TERMÓMETROS, MANÓMETROS, PERNIOS DE APRIETE, CONEXIONES MONTAJE Y AYUDAS DE ALBAÑILERIA, INSTALADO SEGUN NORMA. MEDIDA LA UNIDAD INSTALADA.

| Código | Ud | Descripción | Rendimiento | Precio | Importe |
|---|---|---|---|---|---|
| INT_PL_1100 | u | INTERCAMBIADOR PLACAS 110KW (material) | 1 | 1448.56 | 1448.56 |
| ATC00400 | h | CUADRILLA FORMADA POR OFICIAL 1ª INST. Y AYUDANTE ESP. | 3 | 27.65 | 82.95 |
| WW00300 | UD | Material complementario o pzas.e | 80 | 0.54 | 43.20 |
| WW00400 | UD | Pequeño material | 10 | 0.29 | 2.90 |
| ATC00200 | h | CUADRILLA ALBAÑILERIA, FORMADA POR OFICIAL 2ª Y PEON ESP. | 0.2 | 24.38 | 4.88 |
|  |  | Total |  |  | 1582.49 |

| Medición | Uds. | Parcial |
|---|---|---|
| I3 | 1 | 1.000 |
| Total |  | 1 |

**INT_PL_75** u INTERCAMBIADOR PLACAS 66KW
1 u × 1334.81 (1414.9 con costes indirectos) = 1414.90
INTERCAMBIADOR DE PLACAS, MARCA SEDICAL, MODELO UFP-52/8L-C-PN-10, PARA UNA POTENCIA DE 66KW, PRIMARIO 80/60ºC, SECUNDARIO 23/28ºC, FORMADO POR BASTIDOR DE ACERO ESMALTADO CON PLACA MOVIL, PLACA FIJA CONTENIDO CUATRO MANGUITOS ACERO INOXIDABLE PARA CONEXIONES A TUBERIA Y BARRAS GUIAS IGUALMENTE DE ACERO INOXIDABLE, PLACAS DE TITANIO, JUNTAS DE EPDM, INCLUSO P.P. DE LLAVES DE CORTE, TERMÓMETROS, MANÓMETROS, PERNIOS DE APRIETE, CONEXIONES MONTAJE Y AYUDAS DE ALBAÑILERIA, INSTALADO SEGUN NORMA. MEDIDA LA UNIDAD INSTALADA.

| Código | Ud | Descripción | Rendimiento | Precio | Importe |
|---|---|---|---|---|---|
| INT_PL_750 | u | INTERCAMBIADOR PLACAS 75KW (material) | 1 | 1200.88 | 1200.88 |
| ATC00400 | h | CUADRILLA FORMADA POR OFICIAL 1ª INST. Y AYUDANTE ESP. | 3 | 27.65 | 82.95 |
| WW00300 | UD | Material complementario o pzas.e | 80 | 0.54 | 43.20 |
| WW00400 | UD | Pequeño material | 10 | 0.29 | 2.90 |
| ATC00200 | h | CUADRILLA ALBAÑILERIA, FORMADA POR OFICIAL 2ª Y PEON ESP. | 0.2 | 24.38 | 4.88 |
|  |  | Total |  |  | 1334.81 |

| Medición | Uds. | Parcial |
|---|---|---|
| I4 | 1 | 1.000 |
| Total |  | 1 |

**BOMBA_19_16RS** UD BOMBA CIRCULADORA 19000L/H. Y 16.0 M.C.A. (05/08/2002)
1 UD × 1192.55 (1264.1 con costes indirectos) = 1264.10
BOMBA CIRCULADORA ROTOR SECO MARCA SEDICAL, MODELO SIM50/265,1-2,2K,O SIMILAR, PARA UN CAUDAL DE 19000L/H. Y UNA PRESION DE 16.00 M.C.A., CUERPO DE BOMBA GG20, EJE DE AISI329, CIERRE MECÁNICO DE CARBÓN/CARB. SILICIO, IMPULSOR DE GG20 Y CONEXIONES EMBRIDADAS, INCLUSO P.P. DE TERMÓMETRO, MANÓMETRO DIFERENCIAL, FILTRO, ANTIVIBRADORES, LLAVES DE CORTE, VÁLVULA ANTIRRETORNO, PEQUEÑO MATERIAL, INSTALACIÓN ELÉCTRICA, INSTALACIÓN DE CONTROL MONTAJE Y AYUDAS DE ALBAÑILERIA, INSTALADO SEGUN NORMA. MEDIDA LA UNIDAD INSTALADA.

| Código | Ud | Descripción | Rendimiento | Precio | Importe |
|---|---|---|---|---|---|
| BOMSIM50265 | u | BOMBA CIRCULADORA 19000L/H. Y 16.0 M.C.A. (material) | 1 | 1125.84 | 1125.84 |
| WW00300 | UD | Material complementario o pzas.e | 30 | 0.54 | 16.20 |
| WW00400 | UD | Pequeño material | 25 | 0.29 | 7.25 |
| ATC00400 | h | CUADRILLA FORMADA POR OFICIAL 1ª INST. Y AYUDANTE ESP. | 1.3 | 27.65 | 35.95 |
| ATC00200 | h | CUADRILLA ALBAÑILERIA, FORMADA POR OFICIAL 2ª Y PEON ESP. | 0.3 | 24.38 | 7.31 |
|  |  | Total |  |  | 1192.55 |

| Medición | Uds. | Parcial |
|---|---|---|
| B8 | 1 | 1.000 |
| Total |  | 1 |

**ICF010f** Ud FANCOIL HORIZONTAL SIN ENVOLVENTE, MODELO MAJOR 2 NCH I 430 "CIATESA", SISTEMA DE DOS TUBOS
5 Ud × 586.86 (622.07 con costes indirectos) = 3110.35
SUMINISTRO Y COLOCACIÓN DE FANCOIL HORIZONTAL SIN ENVOLVENTE, MODELO MAJOR 2 NCH I 430 "CIATESA", EQUIPADO CON PLENUM DE IMPULSIÓN SIMPLE, SISTEMA DE DOS TUBOS, POTENCIA FRIGORÍFICA TOTAL NOMINAL DE 3,34 KW (TEMPERATURA HÚMEDA DE ENTRADA DEL AIRE: 19°C; TEMPERATURA DE ENTRADA DEL AGUA: 7°C, SALTO TÉRMICO: 5°C), POTENCIA CALORÍFICA NOMINAL DE 3,53 KW (TEMPERATURA DE ENTRADA DEL AIRE: 20°C; TEMPERATURA DE ENTRADA DEL AGUA: 50°C), DE 3 VELOCIDADES, CAUDAL DE AGUA NOMINAL DE 0,719 M³/H, CAUDAL DE AIRE NOMINAL DE 460 M³/H, PRESIÓN DE AIRE NOMINAL DE 50 PA Y POTENCIA SONORA NOMINAL DE 45 DBA; INCLUSO TRANSPORTE HASTA PIE DE OBRA SOBRE CAMIÓN.
INCLUYE VENTILADOR CENTRÍFUGO, CON TRES VELOCIDADES; CHASIS DE CHAPA GALVANIZADA AISLADA CON AISLAMIENTO TERMO-ACUSTICO; BATERIAS PARA INSTALACIÓN A DOS TUBOS, DE TUBOS DE COBRE Y ALETAS DE ALUMINIO; BANDEJA PARA CONDENSACIONES; FILTRO DE AIRE; CUADRO DE CONTROL MANUAL A DISTANCIA; INCLUSO P.P. DE VÁLVULAS DE DOS VÍAS PI MOTORIZADAS EN DISTRIBUCIÓN, SONDAS, FILTROS, K-FLOW, MARCA TEMPER CLIMA O EQUIVALENTE, PARA SUS CAUDALES Y PRESIONES, LLAVES DE CORTE, CONEXIONES A REDES DE SUMINISTRO DE AGUA Y DESAGUES. INCLUSO AYUDAS ALBAÑILERIA. INSTALADO SEGUN RITE. MEDIDA LA UNIDAD INSTALADA.

| Código | Ud | Descripción | Rendimiento | Precio | Importe |
|---|---|---|---|---|---|
| IC_D_025 | Ud | Fancoil horizontal sin envolvente, modelo Major 2 NCH I 430 "CIATESA", equipado con plenum de impulsión simple, sistema de dos tubos, potencia frigorífica total nominal de 3,34 kW (temperatura húmeda de entrada del aire: 19°C; temperatura de entrada del agua: 7°C, salto térmico: 5°C), potencia calorífica nominal de 3,53 kW (temperatura de entrada del aire: 20°C; temperatura de entrada del agua: 50°C), de 3 velocidades, caudal de agua nominal de 0,719 m³/h, caudal de aire nominal de 460 m³/h, presión de aire nominal de 29 Pa y potencia sonora nominal de 47 dBA; incluso transporte hasta pie de obra sobre camión. (material) | 1 | 404 | 404.00 |
| IC_D_026 | Ud | Válvula de tres vías con bypass (4 vías), modelo VMP469.10-1,6 "HIDROFIVE", con actuador STA71HDF; incluso conexiones y montaje. (material) | 1 | 100 | 100.00 |
| IC_D_023 | Ud | Válvula de esfera de latón niquelado para roscar de 1/2". (material) | 2 | 2.17 | 4.34 |
| TO02000 | h | OF. 1ª INSTALADOR | 2.387 | 14.1 | 33.66 |
| TA00200 | h | AYUDANTE ESPECIALISTA | 2.387 | 13.55 | 32.34 |
| ATC00200 | h | CUADRILLA ALBAÑILERIA, FORMADA POR OFICIAL 2ª Y PEON ESP. | 0.2 | 24.38 | 4.88 |
| WW00300 | UD | Material complementario o pzas.e | 12 | 0.54 | 6.48 |
| WW00400 | UD | Pequeño material | 4 | 0.29 | 1.16 |
|  |  | Total |  |  | 586.86 |

| Medición | Uds. | Parcial |
|---|---|---|
| F-1 | 5 | 5.000 |
| Total |  | 5 |

**ICF010g** Ud FANCOIL HORIZONTAL SIN ENVOLVENTE, MODELO MAJOR 2 NCH I 432 "CIATESA", SISTEMA DE DOS TUBOS
1 Ud × 641.05 (679.51 con costes indirectos) = 679.51
SUMINISTRO Y COLOCACIÓN DE FANCOIL HORIZONTAL SIN ENVOLVENTE, MODELO MAJOR 2 NCH I 432 "CIATESA", EQUIPADO CON PLENUM DE IMPULSIÓN SIMPLE, SISTEMA DE DOS TUBOS, POTENCIA FRIGORÍFICA TOTAL NOMINAL DE 4,93 KW (TEMPERATURA HÚMEDA DE ENTRADA DEL AIRE: 19°C; TEMPERATURA DE ENTRADA DEL AGUA: 7°C, SALTO TÉRMICO: 5°C), POTENCIA CALORÍFICA NOMINAL DE 4,8 KW (TEMPERATURA DE ENTRADA DEL AIRE: 20°C; TEMPERATURA DE ENTRADA DEL AGUA: 50°C), DE 3 VELOCIDADES, CAUDAL DE AGUA NOMINAL DE 1,04 M³/H, CAUDAL DE AIRE NOMINAL DE 640 M³/H, PRESIÓN DE AIRE NOMINAL DE 50 PA Y POTENCIA SONORA NOMINAL DE 45 DBA; INCLUSO TRANSPORTE HASTA PIE DE OBRA SOBRE CAMIÓN.
INCLUYE VENTILADOR CENTRÍFUGO, CON TRES VELOCIDADES; CHASIS DE CHAPA GALVANIZADA AISLADA CON AISLAMIENTO TERMO-ACUSTICO; BATERIAS PARA INSTALACIÓN A DOS TUBOS, DE TUBOS DE COBRE Y ALETAS DE ALUMINIO; BANDEJA PARA CONDENSACIONES; FILTRO DE AIRE; CUADRO DE CONTROL MANUAL A DISTANCIA; INCLUSO P.P. DE VÁLVULAS DE DOS VÍAS PI MOTORIZADAS EN DISTRIBUCIÓN, SONDAS, FILTROS, K-FLOW, MARCA TEMPER CLIMA O EQUIVALENTE, PARA SUS CAUDALES Y PRESIONES, LLAVES DE CORTE, CONEXIONES A REDES DE SUMINISTRO DE AGUA Y DESAGUES. INCLUSO AYUDAS ALBAÑILERIA. INSTALADO SEGUN RITE. MEDIDA LA UNIDAD INSTALADA.

| Código | Ud | Descripción | Rendimiento | Precio | Importe |
|---|---|---|---|---|---|
| IC_D_027 | Ud | Fancoil horizontal sin envolvente, modelo Major 2 NCH I 432 "CIATESA", equipado con plenum de impulsión simple, sistema de dos tubos, potencia frigorífica total nominal de 4,93 kW (temperatura húmeda de entrada del aire: 19°C; temperatura de entrada del agua: 7°C, salto térmico: 5°C), potencia calorífica nominal de 4,8 kW (temperatura de entrada del aire: 20°C; temperatura de entrada del agua: 50°C), de 3 velocidades, caudal de agua nominal de 1,04 m³/h, caudal de aire nominal de 640 m³/h, presión de aire nominal de 37 Pa y potencia sonora nominal de 51 dBA; incluso transporte hasta pie de obra sobre camión. (material) | 1 | 445 | 445.00 |
| IC_D_026 | Ud | Válvula de tres vías con bypass (4 vías), modelo VMP469.10-1,6 "HIDROFIVE", con actuador STA71HDF; incluso conexiones y montaje. | 1 | 100 | 100.00 |
| IC_D_023 | Ud | Válvula de esfera de latón niquelado para roscar de 1/2". | 2 | 2.17 | 4.34 |
| TO02000 | h | OF. 1ª INSTALADOR | 2.864 | 14.1 | 40.38 |
| TA00200 | h | AYUDANTE ESPECIALISTA | 2.864 | 13.55 | 38.81 |
| ATC00200 | h | CUADRILLA ALBAÑILERIA, FORMADA POR OFICIAL 2ª Y PEON ESP. | 0.2 | 24.38 | 4.88 |
| WW00300 | UD | Material complementario o pzas.e | 12 | 0.54 | 6.48 |
| WW00400 | UD | Pequeño material | 4 | 0.29 | 1.16 |
|  |  | Total |  |  | 641.05 |

| Medición | Uds. | Parcial |
|---|---|---|
| F-2 | 1 | 1.000 |
| Total |  | 1 |

**ICF010** Ud FANCOIL HORIZONTAL SIN ENVOLVENTE, MODELO MAJOR 2 NCH I 435 "CIATESA, SISTEMA DE DOS TUBOS
2 Ud × 751.29 (796.37 con costes indirectos) = 1592.74
SUMINISTRO Y COLOCACIÓN DE FANCOIL HORIZONTAL SIN ENVOLVENTE, MODELO MAJOR 2 NCH I 435 "CIATESA", EQUIPADO CON PLENUM DE IMPULSIÓN SIMPLE, SISTEMA DE DOS TUBOS, POTENCIA FRIGORÍFICA TOTAL NOMINAL DE 6,26 KW (TEMPERATURA HÚMEDA DE ENTRADA DEL AIRE: 19°C; TEMPERATURA DE ENTRADA DEL AGUA: 7°C, SALTO TÉRMICO: 5°C), POTENCIA CALORÍFICA NOMINAL DE 6,57 KW (TEMPERATURA DE ENTRADA DEL AIRE: 20°C; TEMPERATURA DE ENTRADA DEL AGUA: 50°C), DE 3 VELOCIDADES, CAUDAL DE AGUA NOMINAL DE 1,28 M³/H, CAUDAL DE AIRE NOMINAL DE 940 M³/H, PRESIÓN DE AIRE NOMINAL DE 50 PA Y POTENCIA SONORA NOMINAL DE 45 DBA; INCLUSO TRANSPORTE HASTA PIE DE OBRA SOBRE CAMIÓN
INCLUYE VENTILADOR CENTRÍFUGO, CON TRES VELOCIDADES; CHASIS DE CHAPA GALVANIZADA AISLADA CON AISLAMIENTO TERMO-ACUSTICO; BATERIAS PARA INSTALACIÓN A DOS TUBOS, DE TUBOS DE COBRE Y ALETAS DE ALUMINIO; BANDEJA PARA CONDENSACIONES; FILTRO DE AIRE; CUADRO DE CONTROL MANUAL A DISTANCIA; INCLUSO P.P. DE VÁLVULAS DE DOS VÍAS PI MOTORIZADAS EN DISTRIBUCIÓN, SONDAS, FILTROS, K-FLOW, MARCA TEMPER CLIMA O EQUIVALENTE, PARA SUS CAUDALES Y PRESIONES, LLAVES DE CORTE, CONEXIONES A REDES DE SUMINISTRO DE AGUA Y DESAGUES. INCLUSO AYUDAS ALBAÑILERIA. INSTALADO SEGUN RITE. MEDIDA LA UNIDAD INSTALADA.

| Código | Ud | Descripción | Rendimiento | Precio | Importe |
|---|---|---|---|---|---|
| IC_D_031 | Ud | Fancoil horizontal sin envolvente, modelo Major 2 NCH I 435 "CIATESA", equipado con plenum de impulsión simple, sistema de dos tubos, potencia frigorífica total nominal de 6,26 kW (temperatura húmeda de entrada del aire: 19°C; temperatura de entrada del agua: 7°C, salto térmico: 5°C), potencia calorífica nominal de 6,57 kW (temperatura de entrada del aire: 20°C; temperatura de entrada del agua: 50°C), de 3 velocidades, caudal de agua nominal de 1,28 m³/h, caudal de aire nominal de 940 m³/h, presión de aire nominal de 38 Pa y potencia sonora nominal de 57 dBA; incluso transporte hasta pie de obra sobre camión. (material) | 1 | 510 | 510.00 |
| IC_D_029 | Ud | Válvula de tres vías con bypass (4 vías), modelo VMP469.15-2,5 "HIDROFIVE", con actuador STA71HDF; incluso conexiones y montaje. (material) | 1 | 115 | 115.00 |
| IC_D_030 | Ud | Válvula de esfera de latón niquelado para roscar de 3/4". (material) | 2 | 3.12 | 6.24 |
| TO02000 | h | OF. 1ª INSTALADOR | 3.889 | 14.1 | 54.83 |
| TA00200 | h | AYUDANTE ESPECIALISTA | 3.889 | 13.55 | 52.70 |
| ATC00200 | h | CUADRILLA ALBAÑILERIA, FORMADA POR OFICIAL 2ª Y PEON ESP. | 0.2 | 24.38 | 4.88 |
| WW00300 | UD | Material complementario o pzas.e | 12 | 0.54 | 6.48 |
| WW00400 | UD | Pequeño material | 4 | 0.29 | 1.16 |
|  |  | Total |  |  | 751.29 |

| Medición | Uds. | Parcial |
|---|---|---|
| F-3 | 2 | 2.000 |
| Total |  | 2 |

**IAAT0002** M2 Bancada para caldera
10.5 M2 × 90.94 (96.4 con costes indirectos) = 1012.20

| Medición | Uds. | Largo | Ancho | Parcial |
|---|---|---|---|---|
|  | 1 | 3.50 | 1.50 | 5.250 |
|  | 1 | 3.50 | 1.50 | 5.250 |
| Total |  |  |  | 10.5 |

**ICCLI2T21** UD UNIDAD DE TRATAMIENTO DE AIRE DE LA SERIE HYDRONIC AX´M CONFORT, MARCA CIATESA. MODELO 45AX´M CONFORT (12/06/2008)
1 UD × 9252.82 (9807.99 con costes indirectos) = 9807.99
UNIDAD DE TRATAMIENTO DE AIRE DE LA SERIE HYDRONIC AX´M CONFORT, MARCA CIATESA. MODELO 45AX´M CONFORT CONSTRUIDA DE ACUERDO A LA NORMA EN-1886 Y CON CERTIFICADO EUROVENT. ESTANQUEIDAD AL AIRE CLASE L1 Ó L2, RESISTENCIA MECÁNICA DE LA CARCASA CLASE D2 Ó D1, TRANSMITANCIA TÉRMICA T2, FACTOR DE PUENTE TÉRMICO TB2, FUGA DE DERIVACIÓN DE FILTROS F9 Y RESISTENCIA AL FUEGO DE LA CARCASA M0.ESTRUCTURA AUTOPORTANTE, PANEL SÁNDWICH DE 50 MM CON AISLAMIENTO DE LANA DE ROCA DE 40 KG/M3. CARA EXTERIOR PINTADA EN COLORES GRIS RAL 7024 Y RAL 9006. TOTALMENTE ACCESIBLE, LO QUE PERMITE UN FÁCIL MANTENIMIENTO, GRACIAS A SUS PUERTAS CORREDERAS. BARRA TÉCNICA EN LA PARTE SUPERIOR DEL EQUIPO DONDE SE UBICAN TODOS LOS ELEMENTOS DE CONEXIONES ELÉCTRICAS E HIDRÁULICAS (MANÓMETROS, PRESOSTATOS, INTERRUPTORES, PASO DE CABLEADO, CONEXIONES HIDRÁULICAS DE LAS BATERÍAS, ETC.), QUE FACILITA LA LECTURA Y MANEJO DE ESTOS ELEMENTOS Y A SU VEZ EL LIBRE ACCESO A LA UNIDAD. INTERIOR DE LA UNIDAD COMPLETAMENTE LISO, GRACIAS A LA CONSTRUCCIÓN CON PAREDES LISAS Y A LA UBICACIÓN DE TODOS LOS ELEMENTOS EN LA BARRA TÉCNICA. CONDICIONES DE CÁLCULO : ALTITUD DE REFERENCIA : 700 M TEMPERATURA DE REFERENCIA : 20 °C RANGO DE VELOCIDAD (IMPULSIÓN / RETORNO) :V2 / V2 LADO ACCESOS Y CONEXIONES IMP./RET. :DERECHA / IZQUIERDA FILTROS : SEMI-SUCIOS CAUDAL DE AIRE DE IMPULSIÓN : 3500 M3/H (0.97 M3/S) CAUDAL DE AIRE DE RETORNO : 3500 M3/H (0.97 M3/S) POTENCIA ESPECÍFICA UNIDAD 2265.216 W / M3/S .; CUADRO DE CONTROL MANUAL INCORPORADO;INCLUSO P.P. DE VAVULA DE DOS VIAS PI MOTORIZADA, SONDAS, K-FLOW PARA SU CAUDAL Y PRESIÓN, LLAVES DE CORTE, CONEXIONES A REDES DE SUMINISTRO DE AGUA Y DESAGUES, BANCADA. INSTALADO SEGUN RITE. MEDIDA LA UNIDAD INSTALADA.

| Código | Ud | Descripción | Rendimiento | Precio | Importe |
|---|---|---|---|---|---|
| CLI_2T_2500 | u | UNIDAD DE TRATAMIENTO DE AIRE DE LA SERIE HYDRONIC AX´M CONFORT, MARCA CIATESA. MODELO 45AX´M CONFORT (material; 12/06/2008) | 1 | 8884 | 8884.00 |
| TO01400 | H | OF. 1ª CALEFACTOR O MECANICO | 1.4 | 14.1 | 19.74 |
| ATC00200 | h | CUADRILLA ALBAÑILERIA, FORMADA POR OFICIAL 2ª Y PEON ESP. | 0.05 | 24.38 | 1.22 |
| WW00300 | UD | Material complementario o pzas.e | 12 | 0.54 | 6.48 |
| WW00400 | UD | Pequeño material | 2 | 0.29 | 0.58 |
| SIR.M.250_1 | Ud | Silenciador SIR.M.250 500x900x1200mm (maquinaria; 06/11/2008) | 1 | 340.8 | 340.80 |
|  |  | Total |  |  | 9252.82 |

| Medición | Uds. | Parcial |
|---|---|---|
| CL1 | 1 | 1.000 |
| Total |  | 1 |

**ICDES2775** u CLIMATIZADORA-DESHUMECTADORA CIATESA, BCP AQUAIR 355 (05/08/2002)
2 u × 17387.21 (18430.44 con costes indirectos) = 36860.88
EQUIPO DE LA SERIE BCP AQUAIR CON DESHUMECTACION MEDIANTE CIRCUITO FRIGORIFICO Y RECUPERACION TOTAL DEL CALOR DE CONDENSACION, MARCA CIATESA. CARROCERIA DE PARED SANDWICH FABRICADO EN CHAPA DE ACERO GALVANIZADA CON PINTURA POLIESTER EN EXTERIOR Y EN INTERIOR Y AISLAMIENTO DE FIBRA DE VIDRIO. CHASIS AUTOPORTANTE Y PANELES DE ACCESO DESMONTABLES. PANELES CON CIERRE CON JUNTA DE GOMA PARA ASEGURAR LA ESTANQUEIDAD. BATERIAS DE FRIO Y CONDENSADORA DE TUBOS DE COBRE Y ALETAS DE ALUMINIO CON PROTECCION DE POLIURETANO. BANDEJA DE RECOGIDA DE CONDENSADOS DE ACERO INOXIDABLE. COMPRESOR HERMETICO SCROLL CON AISLAMIENTO ACUSTICO. INTERCAMBIADOR DE PLACAS DE ACERO ESPECIAL SMO-254 TERMOSOLDADO CON COBRE, PARA RECUPERACION DE CALOR SOBRE EL AGUA DEL VASO DE LA PISCINA. REGULACION ESTANDAR: REGULACION ELECTRONICA CAREL PCOc.
TERMINAL DE USUARIO PGD
TIPO DE REFRIGERANTE: R-407c
TENSION: 400 V- II ph - 50Hz
POTENCIA DE DESHUMECTACION: 74.4 KG/H
CAUDAL DE AIRE EN CIRCUITO INTERIOR: 16000 m3/h
PRESION ESTATICA DISPONIBLE EN CIRCUITO INTERIOR: 15mmca
POTENCIA CALORIFICA RECUPERADA EN CIRCUITO DE AGUA: 43.1 kW
CAUDAL NOMINAL DE AGUA EN CIRCUITO DE RECUPERACION: 7.5 m3/h
PERDIDA DE CARGA EN CIRCUITO DE RECUPERACION: 4.6 mca
DIMENCIONES Y PESO DEL EQUIPO:
LARGO: 2450MM
ANCHO: 1498 MM
ALTO: 1813 MM
PESO: 1175 KG
MEDIDA LA UNIDAD TOTALMENTE INSTALADA

| Código | Ud | Descripción | Rendimiento | Precio | Importe |
|---|---|---|---|---|---|
| TO02100 | H | OFICIAL 1ª | 3.754 | 14.1 | 52.93 |
| WW00400 | UD | Pequeño material | 150 | 0.29 | 43.50 |
| TP00200 | H | PEON ORDINARIO | 7.505 | 13.29 | 99.74 |
| ATC00400 | h | CUADRILLA FORMADA POR OFICIAL 1ª INST. Y AYUDANTE ESP. | 40 | 27.65 | 1106.00 |
| WW00300 | UD | Material complementario o pzas.e | 350 | 0.54 | 189.00 |
| TO01400 | H | OF. 1ª CALEFACTOR O MECANICO | 6.005 | 14.1 | 84.67 |
| TA00200 | h | AYUDANTE ESPECIALISTA | 6.005 | 13.55 | 81.37 |
| CLIMAT_DES_CI | U | CLIMATIZADORA-DESHUMECTADORA BCP AQUAIR 355 (material; 09/06/2009) | 1 | 15730 | 15730.00 |
|  |  | Total |  |  | 17387.21 |

**TUB_AC_1A** ml TUBERÍA AC ESTIRADO SIN SOLDADURA, DIN 2440, 1" (02/08/2004)
42 ml × 20.12 (21.33 con costes indirectos) = 895.86
TUBERÍA DE ACERO ESTIRADO SIN SOLDADURA, DIN 2440, DE 1" DE DIÁMETRO, PINTADA CON DOS MANOS DE PINTURA ANTICORROSIVA, AISLADA CON COQUILLA DE ESPUMA ELASTOMÉRICA DE 25 mm DE ESPESOR Y lambda = 0.037 W/(m*K). INCLUSO P.P. DERIVACIONES, CODOS, CONEXIONES EMBRIDADAS, ELEMENTOS DE SUJECIÓN, ETC. MEDIDA LA LONGITUD INSTALADA.

| Código | Ud | Descripción | Rendimiento | Precio | Importe |
|---|---|---|---|---|---|
| IC66900 | m | TUBO ACERO ESTIRADO DIN 2440 1" (material) | 1 | 2.22 | 2.22 |
| XT082003 | m | COQUILLA ESP.ELAST.CAUCHO/VINILO 0.028W/MºC 25X25MM. (material; 13/06/2008) | 1 | 6.36 | 6.36 |
| PI00300 | kg | MINIO DE PLOMO | 0.13 | 4.14 | 0.54 |
| PE00200 | kg | ESMALTE SINTETICO | 0.23 | 5.95 | 1.37 |
| ATC00400 | h | CUADRILLA FORMADA POR OFICIAL 1ª INST. Y AYUDANTE ESP. | 0.25 | 27.65 | 6.91 |
| ATC00100 | h | CUADRILLA ALBAÑILERIA, FORMADA POR OFICIAL 1ª Y PEON ESP. | 0.05 | 27.52 | 1.38 |
| WW00300 | UD | Material complementario o pzas.e | 2 | 0.54 | 1.08 |
| WW00400 | UD | Pequeño material | 0.9 | 0.29 | 0.26 |
|  |  | Total |  |  | 20.12 |

| Medición | Uds. | Largo | Ancho | Parcial |
|---|---|---|---|---|
|  | 2 | 7.00 | 3.00 | 42.000 |
| Total |  |  |  | 42 |

**TUB_AC_1.25A** ml TUBERÍA AC ESTIRADO SIN SOLDADURA, DIN 2440, 1 1/4" (02/08/2004)
54 ml × 22.84 (24.21 con costes indirectos) = 1307.34
TUBERÍA DE ACERO ESTIRADO SIN SOLDADURA, DIN 2440, DE 11/4" DE DIÁMETRO, PINTADA CON DOS MANOS DE PINTURA ANTICORROSIVA, AISLADA CON COQUILLA DE ESPUMA ELASTOMÉRICA DE 30 mm DE ESPESOR Y lambda = 0.037 W/(m*K). INCLUSO P.P. DERIVACIONES, CODOS, CONEXIONES EMBRIDADAS, ELEMENTOS DE SUJECIÓN Y AYUDAS DE ALBAÑILERIA. MEDIDA LA LONGITUD INSTALADA.

| Código | Ud | Descripción | Rendimiento | Precio | Importe |
|---|---|---|---|---|---|
| IC66908 | m | TUBO ACERO ESTIRADO DIN 2440 1 1/4" (material; 07/07/2005) | 1 | 3.7 | 3.70 |
| XT082004 | m | COQUILLA ESP.ELAST.CAUCHO/VINILO 0.028W/MºC 30X42MM. (material; 13/06/2008) | 1 | 7.57 | 7.57 |
| ATC00400 | h | CUADRILLA FORMADA POR OFICIAL 1ª INST. Y AYUDANTE ESP. | 0.25 | 27.65 | 6.91 |
| ATC00100 | h | CUADRILLA ALBAÑILERIA, FORMADA POR OFICIAL 1ª Y PEON ESP. | 0.05 | 27.52 | 1.38 |
| PI00300 | kg | MINIO DE PLOMO | 0.13 | 4.14 | 0.54 |
| PE00200 | kg | ESMALTE SINTETICO | 0.23 | 5.95 | 1.37 |
| WW00300 | UD | Material complementario o pzas.e | 2 | 0.54 | 1.08 |
| WW00400 | UD | Pequeño material | 1 | 0.29 | 0.29 |
|  |  | Total |  |  | 22.84 |

| Medición | Uds. | Largo | Parcial |
|---|---|---|---|
|  | 2 | 27.00 | 54.000 |
| Total |  |  | 54 |

**TUB_AC_1.5A** M TUBERÍA AC ESTIRADO SIN SOLDADURA, DIN 2440, 1 1/2"
178 M × 25.04 (26.54 con costes indirectos) = 4724.12

| Medición | Uds. | Largo | Parcial |
|---|---|---|---|
|  | 2 | 49.00 | 98.000 |
|  | 2 | 40.00 | 80.000 |
| Total |  |  | 178 |

**TUB_AC_2.5** ml TUBERIA SUPERFICIAL A.NEGRO ESTIRADO DIAM. 2 1/2"
90 ml × 30.58 (32.41 con costes indirectos) = 2916.90
TUBERIA, EN MONTAJE SUPERFICIAL, REALIZADA CON TUBERIA DE ACERO NEGRO ESTIRADA, SIN SOLDADURA, CALIDAD SEGUN UNE 19040, DE 76.1 mm. DIAM. EXT. (2 1/2") Y 3.65 mm. DE ESPESOR, UNIONES SOLDADAS, PINTADA CON UNA MANO DE IMPRIMACION CON MINIO DE PLOMO Y DOS MANOS DE ESMALTE SINTETICO;P.P. DE PIEZAS ESPECIALES, PASAMUROS Y ELEMENTOS DE SUJECCION, PEQUEÑO MATERIAL Y AYUDAS DE ALBAÑILERIA; INSTALADA SEGUN NTE/IFF-21 Y NBE-CPI. MEDIDA LA LONGITUD EJECUTADA.

| Código | Ud | Descripción | Rendimiento | Precio | Importe |
|---|---|---|---|---|---|
| IC68500 | m | TUBO ACERO NEGRO SIN SOLD. UNE 19040 76.1X3.65MM.DIA.XESP (material) | 1.01 | 7.95 | 8.03 |
| PE00200 | kg | ESMALTE SINTETICO | 0.2 | 5.95 | 1.19 |
| PI00300 | kg | MINIO DE PLOMO | 0.12 | 4.14 | 0.50 |
| ATC00400 | h | CUADRILLA FORMADA POR OFICIAL 1ª INST. Y AYUDANTE ESP. | 0.5 | 27.65 | 13.83 |
| ATC00100 | h | CUADRILLA ALBAÑILERIA, FORMADA POR OFICIAL 1ª Y PEON ESP. | 0.155 | 27.52 | 4.27 |
| WW00300 | UD | Material complementario o pzas.e | 3.5 | 0.54 | 1.89 |
| WW00400 | UD | Pequeño material | 3 | 0.29 | 0.87 |
|  |  | Total |  |  | 30.58 |

| Medición | Uds. | Largo | Parcial |
|---|---|---|---|
|  | 2 | 45.00 | 90.000 |
| Total |  |  | 90 |

**TUB_AC_2.5A_AL** ml TUBERÍA AC ESTIRADO SIN SOLDADURA, DIN 2440, 2 1/2" ALUMIN
28 ml × 47.94 (50.82 con costes indirectos) = 1422.96
TUBERÍA DE ACERO ESTIRADO SIN SOLDADURA, DIN 2440, DE 2 1/2" DE DIÁMETRO, PINTADA CON DOS MANOS DE PINTURA ANTICORROSIVA, AISLADA CON COQUILLA DE ESPUMA ELASTOMÉRICA DE 27 mm DE ESPESOR Y lambda = 0.037 W/(m*K),CON PROTECCION EXTERIOR ACABADA EN ALUMINIO. INCLUSO P.P. DERIVACIONES, CODOS, CONEXIONES EMBRIDADAS, ELEMENTOS DE SUJECIÓN, ETC. MEDIDA LA LONGITUD INSTALADA.

| Código | Ud | Descripción | Rendimiento | Precio | Importe |
|---|---|---|---|---|---|
| TUB_AC_2.5 | ml | TUBERIA SUPERFICIAL A.NEGRO ESTIRADO DIAM. 2 1/2" | 1 | 30.58 | 30.58 |
| CC1.1.43D | ML | TERMINACION ALUMINIO PARA TUBERIA DE 2"1/2 AL 0,6 MM (03/08/2007) | 1 | 11.96 | 11.96 |
| WW00300 | UD | Material complementario o pzas.e | 10 | 0.54 | 5.40 |
|  |  | Total |  |  | 47.94 |

| Medición | Uds. | Largo | Ancho | Parcial |
|---|---|---|---|---|
|  | 2 | 2.00 | 7.00 | 28.000 |
| Total |  |  |  | 28 |

**TUB_AC_3A_AL** ml TUBERÍA AC ESTIRADO SIN SOLDADURA, DIN 2440, 3" ALUMIN (02/08/2004)
50 ml × 61.71 (65.41 con costes indirectos) = 3270.50
TUBERÍA DE ACERO ESTIRADO SIN SOLDADURA, DIN 2440, DE 3" DE DIÁMETRO, PINTADA CON DOS MANOS DE PINTURA ANTICORROSIVA, AISLADA CON COQUILLA DE ESPUMA ELASTOMÉRICA DE 27 mm DE ESPESOR Y lambda = 0.037 W/(m*K),CON PROTECCION EXTERIOR ACABADA EN ALUMINIO. INCLUSO P.P. DERIVACIONES, CODOS, CONEXIONES EMBRIDADAS, ELEMENTOS DE SUJECIÓN, ETC. MEDIDA LA LONGITUD INSTALADA.

| Código | Ud | Descripción | Rendimiento | Precio | Importe |
|---|---|---|---|---|---|
| TUB_AC_3A | M | TUBERÍA AC ESTIRADO SIN SOLDADURA, DIN 2440, 3" | 1 | 41.54 | 41.54 |
| CC1.1.43C | ML | TERMINACION ALUMINIO PARA TUBERIA DE 3" AL 0,6 MM (03/08/2007) | 1 | 13.15 | 13.15 |
| WW00300 | UD | Material complementario o pzas.e | 13 | 0.54 | 7.02 |
|  |  | Total |  |  | 61.71 |

| Medición | Uds. | Largo | Parcial |
|---|---|---|---|
|  | 2 | 25.00 | 50.000 |
| Total |  |  | 50 |

**TUB_AC_3A** M TUBERÍA AC ESTIRADO SIN SOLDADURA, DIN 2440, 3"
100 M × 41.54 (44.03 con costes indirectos) = 4403.00

| Medición | Uds. | Largo | Parcial |
|---|---|---|---|
|  | 2 | 50.00 | 100.000 |
| Total |  |  | 100 |

## 4.4 INSTALACIÓN SOLAR (23/12/2009)
Importe: 21241.47

**ISO_PLACA** u UNIDAD DE PLACA SOLAR (20/01/2007)
22 u × 607.63 (644.09 con costes indirectos) = 14169.98
Unidad de placa solar para ACS, de dimensiones 1.970 mm x 970 mm, formada por una parrila de tubos de cobre de 20/22 y 8/10 mm,soldados a la chapa, para una presion maxima de trabajo de 7 bar. Aislamiento con Poilisocianurato expandido con un espesor de 20 mm. Conexion de tuberias de 1´o 22 mm al circuito primario. Con el parametro u0= 0.76 y el a1=0.45. Con un rango de temperaturas de trabajo de -20 ºC a 180ºC y un caudal de 50 a 120 L/h (segun aplicacion).Totalmente instalada sobre soportes
marca ISOFOTON modelo ISONOX II, Roca o similar

| Código | Ud | Descripción | Rendimiento | Precio | Importe |
|---|---|---|---|---|---|
| TO01400 | H | OF. 1ª CALEFACTOR O MECANICO | 1 | 14.1 | 14.10 |
| TA00100 | h | AYUDANTE | 1 | 13.55 | 13.55 |
| P20SC020 | ud | Colector solar panel (material; 20/01/2007) | 1 | 534 | 534.00 |
| P15LA070 | ud | Pequeño material instalación s.solar (material; 20/01/2007) | 1 | 45.98 | 45.98 |
|  |  | Total |  |  | 607.63 |

**K_FLOW_2** u REGULADOR AUTOMÁTICO CAUDAL 2" (21/11/1999)
3 u × 291.7 (309.2 con costes indirectos) = 927.60
REGULADOR AUTOMÁTICO DE CAUDAL PARA COMPENSACIÓN DINÁMICA DE CIRCUITOS HIDRÁULICOS, MARCA SEDICAL, MODELO K-50P, O SIMILAR, COLOCADA SOBRE CANALIZACION, PARA SOLDAR O ROSCAR, INCLUSO PEQUEÑO MATERIAL, CONSTRUIDA SEGÚN NORMA, CAUDAL Y RANGO DE PRESIONES SEGÚN LÍNEA DE MEDICIÓN. MEDIDA LA UNIDAD INSTALADA.

| Código | Ud | Descripción | Rendimiento | Precio | Importe |
|---|---|---|---|---|---|
| K_FLOW_20 | u | REGULADOR AUTOMÁTICO CAUDAL 2" (material; 20/01/2007) | 1 | 290 | 290.00 |
| TO01900 | h | OF. 1ª FONTANERO | 0.1 | 14.1 | 1.41 |
| WW00400 | UD | Pequeño material | 1 | 0.29 | 0.29 |
|  |  | Total |  |  | 291.7 |

**K_FLOW_1** u REGULADOR AUTOMÁTICO CAUDAL 1" (21/11/1999)
2 u × 71.7 (76 con costes indirectos) = 152.00
REGULADOR AUTOMÁTICO DE CAUDAL PARA COMPENSACIÓN DINÁMICA DE CIRCUITOS HIDRÁULICOS, MARCA SEDICAL, MODELO K-25P, O SIMILAR, COLOCADA SOBRE CANALIZACION, PARA SOLDAR O ROSCAR, INCLUSO PEQUEÑO MATERIAL, CONSTRUIDA SEGÚN NORMA, CAUDAL Y RANGO DE PRESIONES SEGÚN LÍNEA DE MEDICIÓN. MEDIDA LA UNIDAD INSTALADA.

| Código | Ud | Descripción | Rendimiento | Precio | Importe |
|---|---|---|---|---|---|
| K_FLOW_10 | u | REGULADOR AUTOMÁTICO CAUDAL 1" (material; 20/01/2007) | 1 | 70 | 70.00 |
| TO01900 | h | OF. 1ª FONTANERO | 0.1 | 14.1 | 1.41 |
| WW00400 | UD | Pequeño material | 1 | 0.29 | 0.29 |
|  |  | Total |  |  | 71.7 |

**PURGADOR_1** UD PURGADOR AUTOMÁTICO
5 UD × 43.78 (46.41 con costes indirectos) = 232.05

**IAAM142** u COMPENSADOR DE DILATACIONES 2 1/2" (20/01/2007)
4 u × 119.51 (126.68 con costes indirectos) = 506.72
Compensador de dilataciones con fuelle de acero inoxidable para soldar, para diametros de tuberia de 2 1/2", guia interior de acero inox., manguitos y bridas de acero al carbono, presion nominal de 16 bar, temperatura maxima de 250ºC, Medida la unidad instalada.

| Código | Ud | Descripción | Rendimiento | Precio | Importe |
|---|---|---|---|---|---|
| T22334141 | M | Compensador de dilataciones 2 1/2" (material; 20/01/2007) | 1 | 100 | 100.00 |
| TO02000 | h | OF. 1ª INSTALADOR | 1 | 14.1 | 14.10 |
| T001 | UD | Material complementario | 1 | 5.41 | 5.41 |
|  |  | Total |  |  | 119.51 |

**IAAM90412** UD VACIADO DE RED DE TUBERIAS
4 UD × 30.3 (32.12 con costes indirectos) = 128.48

**VASO_EX_200** u VASO DE EXPANSION CERRADO 200L (05/08/2002)
2 u × 211.67 (224.37 con costes indirectos) = 448.74
VASO DE EXPANSION CERRADO, PARA INSTALACIONES DE AGUA CALIENTE, DE 200L. DE CAPACIDAD, PARA 6 BAR DE PRESIÓN Y 120ºC, CONSTRUIDO EN CHAPA DE ACERO ELECTROSOLDADA, INCLUSO PEQUEÑO MATERIAL, MONTAJE Y AYUDAS DE ALBAÑILERIA,HOMOLOGADO POR MI., CONSTRUIDO E INSTALADO SEGUN NORMA. MEDIDA LA UNIDAD INSTALADA.

| Código | Ud | Descripción | Rendimiento | Precio | Importe |
|---|---|---|---|---|---|
| VASO_EX_2000 | u | VASO EXPANSION CERRADO 200L (material; 20/01/2007) | 1 | 161.73 | 161.73 |
| ATC00400 | h | CUADRILLA FORMADA POR OFICIAL 1ª INST. Y AYUDANTE ESP. | 1 | 27.65 | 27.65 |
| ATC00200 | h | CUADRILLA ALBAÑILERIA, FORMADA POR OFICIAL 2ª Y PEON ESP. | 0.4 | 24.38 | 9.75 |
| WW00400 | UD | Pequeño material | 6 | 0.29 | 1.74 |
| WW00300 | UD | Material complementario o pzas.e | 20 | 0.54 | 10.80 |
|  |  | Total |  |  | 211.67 |

**TUB_AC_1.5A_AL** ml TUBERÍA AC ESTIRADO SIN SOLDADURA, DIN 2440, 11/2" ALUMIN (02/08/2004)
50 ml × 33.14 (35.13 con costes indirectos) = 1756.50
TUBERÍA DE ACERO ESTIRADO SIN SOLDADURA, DIN 2440, DE 11/2" DE DIÁMETRO, PINTADA CON DOS MANOS DE PINTURA ANTICORROSIVA, AISLADA CON COQUILLA DE ESPUMA ELASTOMÉRICA DE 27 mm DE ESPESOR Y lambda = 0.037 W/(m*K),CON PROTECCION EXTERIOR ACABADA EN ALUMINIO. INCLUSO P.P. DERIVACIONES, CODOS, CONEXIONES EMBRIDADAS, ELEMENTOS DE SUJECIÓN, ETC. MEDIDA LA LONGITUD INSTALADA.

| Código | Ud | Descripción | Rendimiento | Precio | Importe |
|---|---|---|---|---|---|
| TUB_AC_1.5A | M | TUBERÍA AC ESTIRADO SIN SOLDADURA, DIN 2440, 1 1/2" | 1 | 25.04 | 25.04 |
| WW00300 | UD | Material complementario o pzas.e | 15 | 0.54 | 8.10 |
|  |  | Total |  |  | 33.14 |

| Medición | Uds. | Largo | Parcial |
|---|---|---|---|
|  | 2 | 25.00 | 50.000 |
| Total |  |  | 50 |

**TUB_AC_1.5A** M TUBERÍA AC ESTIRADO SIN SOLDADURA, DIN 2440, 1 1/2"
110 M × 25.04 (26.54 con costes indirectos) = 2919.40

| Medición | Uds. | Largo | Parcial |
|---|---|---|---|
|  | 2 | 55.00 | 110.000 |
| Total |  |  | 110 |

## 4.5 DISTRIBUCIÓN: SISTEMA DE AIRE (06/10/2006)
Importe: 70978.32

**COND_FIBRA_MET_25** M2 CONDUCTO FIBRA METAL 25MM
1330 M2 × 24.42 (25.89 con costes indirectos) = 34433.70
Conducto rectangular para distribución de aire, realizado con paneles rígidos de lana de vidrio de alta densidad y 25 mm. de espesor, aglomerada con resinas termoendurecibles, recubierta exteriormente por un complejo de aluminio, malla textil de refuerzo y papel tipo Kraft, e interiormente por una superficie lisa de aluminio y papel Kraft (CLIMAVER PLUS R). Incluso p.p. de perfiles de aluminio extrusionado tipos PERFIVER L y PERFIVER H para fabricación de conductos mediante sistema CLIMAVER METAL o similar , reducciones, derivaciones, puertas de inspección, varilla roscada de 6 mm. de diámetro y ángulo de chapa galvanizada de 25x50x25 mm. para realización de soportes con distancia máximas según UNE100-105, sellado de juntas con cinta de aluminio puro de 50 micras de espesor y 75 mm. de ancho, embocaduras a maquinaria realizada con bridas y material elástico antivibratorio, etc. Medida la superficie instalada.

| Código | Ud | Descripción | Rendimiento | Precio | Importe |
|---|---|---|---|---|---|
| TICFM500 | M | Paneles rígidos de lana de vidrio de alta densidad y 25 mm. de espesor, aglomerada con resinas termoendurecibles, recubierta exteriormente por un complejo de aluminio, malla textil de refuerzo y papel tipo Kraft, e interiormente por una superficie lisa de aluminio y papel Kraft (CLIMAVER PLUS). (material) | 1 | 7.31 | 7.31 |
| TICFM503 | UD | Perfilería tipo Perfiver L y Per (material) | 1 | 6.57 | 6.57 |
| TIEU002 | UD | Material complementario o piezas especiales | 3.626 | 0.48 | 1.74 |
| TO01400 | H | OF. 1ª CALEFACTOR O MECANICO | 0.375 | 14.1 | 5.29 |
| TA00100 | h | AYUDANTE | 0.259 | 13.55 | 3.51 |
|  |  | Total |  |  | 24.42 |

**COND_AC_1.2_EXT_AIS** m2 CONDUCTO RECTANG. AC.GALV.1.2MM,L.MAX.2.0M EXT AIS
270 m2 × 37.55 (39.8 con costes indirectos) = 10746.00
DE CONDUCTO RECTANGULAR PARA DISTRIBUCION DE AIRE, CONSTRUIDO CON CHAPA DE ACERO GALVANIZADO DE 1.20mm. DE ESPESOR, CON DOS CAPAS DE PINTURA, AISLADA INTERIORMENTE, PLEGADA EN LOS EXTREMOS DIAGONALES MATRIZADAS Y REFUERZOS INTERMEDIOS LONGITUDINALES,PARA UNA DIMENSION MAXIMA DEL LADO MAYOR DE LA SECCION DE 2.00 m, UNION DE TRAMOS, A 1.00 m COMO MAXIMO, CON BRIDAS DE ANGULO GALVANIZADO DE 40X40X4 mm. INCLUSO ELEMENTOS PARA SOPORTE, JUNTAS Y CUELGUE Y AYUDAS DE ALBAÑILERIA. MEDIDA LA SUPERFICIE EJECUTADA, LAS CURVAS POR EL RADIO MAYOR Y LAS REDUCCIONES SEGUN LA SECCION MAYOR.

| Código | Ud | Descripción | Rendimiento | Precio | Importe |
|---|---|---|---|---|---|
| TO01600 | h | OF. 1ª CERRAJERO-CHAPISTA | 0.301 | 14.1 | 4.24 |
| WW00400 | UD | Pequeño material | 2 | 0.29 | 0.58 |
| WW00300 | UD | Material complementario o pzas.e | 2.5 | 0.54 | 1.35 |
| ATC00200 | h | CUADRILLA ALBAÑILERIA, FORMADA POR OFICIAL 2ª Y PEON ESP. | 0.1 | 24.38 | 2.44 |
| CA02200 | m | ANGULAR GALV. 40X40X4 MM. (material) | 2 | 2.11 | 4.22 |
| TA00200 | h | AYUDANTE ESPECIALISTA | 0.301 | 13.55 | 4.08 |
| IC26400_2 | m2 | CONDUCTO RECTANGULAR DE CHAPA GALV. 1.20 MM. DE ESPESOR PINT (material) | 1 | 20.64 | 20.64 |
|  |  | Total |  |  | 37.55 |

**COND_AC_0.8_EXT_AIS** m2 CONDUCTO RECTANG. AC.GALV.O.8MM.L.MAX.0.9M EXT AISL
300 m2 × 33.67 (35.69 con costes indirectos) = 10707.00
DE CONDUCTO RECTANGULAR, PARA DISTRIBUCION DE AIRE, CONSTRUIDO CON CHAPA DE ACERO GALVANIZADO DE 0.8mm. DE ESPESOR, CON DOS CAPAS DE PINTURA, AISLADA INTERIORMENTE, PLEGADA EN LOS EXTREMOS, DIAGONALES MATRIZADAS, PARA UNA DIMENSION MAXIMA DEL LADO MAYOR DE LA SECCION DEL 0.90 m UNION DE TRAMOS, A 2.00 m COMO MAXIMO CON BAQUETILLAS REFORZADAS DESLIZANTES GALVANIZADAS, INCLUSO ELEMENTOS PARA SOPORTE Y CUELGUE Y AYUDAS DE ALBAÑILERIA. MEDIDA LA SUPERFICIE DESARROLLADA, LAS CURVAS POR EL RADIO MAYOR Y LAS REDUCCIONES SEGUN LA SECCION MAYOR.

| Código | Ud | Descripción | Rendimiento | Precio | Importe |
|---|---|---|---|---|---|
| WW00300 | UD | Material complementario o pzas.e | 1.2 | 0.54 | 0.65 |
| TO01600 | h | OF. 1ª CERRAJERO-CHAPISTA | 0.337 | 14.1 | 4.75 |
| TA00200 | h | AYUDANTE ESPECIALISTA | 0.337 | 13.55 | 4.57 |
| IC26200_2 | m2 | CONDUCTO RECTANGULAR DE CHAPA GALV. 0.80 MM. DE ESPESOR PINT + AISL (material) | 1 | 21.01 | 21.01 |
| ATC00200 | h | CUADRILLA ALBAÑILERIA, FORMADA POR OFICIAL 2ª Y PEON ESP. | 0.05 | 24.38 | 1.22 |
| WW00400 | UD | Pequeño material | 1 | 0.29 | 0.29 |
| IC03700 | m | BAQUETILLA REFORZADA DESLIZANTE, GALVANIZADA (material) | 0.8 | 1.48 | 1.18 |
|  |  | Total |  |  | 33.67 |

**DIF_TOB_300** UD Difusor esférico o tobera tamaño 300
46 UD × 175.49 (186.02 con costes indirectos) = 8556.92
Difusor esférico o tobera tamaño 300, marca TRADAIR, modelo TLA 300, construidO en aluminio (1050-h-o). lacados en pintura de alta resistencia y secado al horno, color a elegir por la D.F. Incluso compuerta de regulación, remates, puente de montaje y emcocadura a conducto. Medida la unidad instalada.

| Código | Ud | Descripción | Rendimiento | Precio | Importe |
|---|---|---|---|---|---|
| DIR_TOB_300 | UD | Difusor tobera 300 (material) | 1 | 169.62 | 169.62 |
| TIEU001 | UD | Pequeño material | 2 | 0.29 | 0.58 |
| TO01400 | H | OF. 1ª CALEFACTOR O MECANICO | 0.375 | 14.1 | 5.29 |
|  |  | Total |  |  | 175.49 |

**REJ_LIN_1000X400** UD Rejilla lineal 1000x400
10 UD × 95.95 (101.71 con costes indirectos) = 1017.10
Rejilla lineal tamaño 1000x400, marca TRADAIR, modelo LS, construida con perfiles de aluminio extruido y anodizado o lacados en pintura color a elegir por la D.F. Incluso remates, montaje y emcocadura a conducto. Medida la unidad instalada.

| Código | Ud | Descripción | Rendimiento | Precio | Importe |
|---|---|---|---|---|---|
| REJ_LIN_1000X400_0 | UD | REJ_LIN_1000X400 (material) | 1 | 90.07 | 90.07 |
| TIEU001 | UD | Pequeño material | 2 | 0.29 | 0.58 |
| TO01400 | H | OF. 1ª CALEFACTOR O MECANICO | 0.376 | 14.1 | 5.30 |
|  |  | Total |  |  | 95.95 |

**DIF_ROT_400** UD Difusor rotacional TAMAÑO 400
24 UD × 191.5 (202.99 con costes indirectos) = 4871.76
Difusor rotacional Marca Schako o euiqvalente, modelo DQJA-SQ400, para perfil oculto, construido en chapa de acero laminado, placa frontal ranurada, aletas de aluminio internas, plenums de conexión direccionales, pintado en RAL a elegir por la D.F. Incluso compuerta de regulación, remates, puente de montaje y emcocadura a conducto. Medida la unidad instalada.

| Código | Ud | Descripción | Rendimiento | Precio | Importe |
|---|---|---|---|---|---|
| DIR_ROT_400 | UD | Difusor rotacional DQJA-SR 400 (material; 11/06/2008) | 1 | 180.16 | 180.16 |
| TO01400 | H | OF. 1ª CALEFACTOR O MECANICO | 0.5 | 14.1 | 7.05 |
| ATC00200 | h | CUADRILLA ALBAÑILERIA, FORMADA POR OFICIAL 2ª Y PEON ESP. | 0.05 | 24.38 | 1.22 |
| WW00300 | UD | Material complementario o pzas.e | 3 | 0.54 | 1.62 |
| WW00400 | UD | Pequeño material | 5 | 0.29 | 1.45 |
|  |  | Total |  |  | 191.5 |

**IAAT2005** UD Rejilla de impulsión de doble deflexión, de 700 x 100 mm
18 UD × 22.55 (23.9 con costes indirectos) = 430.20
Rejilla de impulsión de doble deflexión, de 700 x 100 mm. de medidas nominales, construida con perfiles de aluminio extruido y anodizado en su color, lacada en RAL 9010. Incluso compuerta de regulación de caudal, embocadura a conductos y marco de montaje. Medida la unidad instalada. marca TRADAIR

| Código | Ud | Descripción | Rendimiento | Precio | Importe |
|---|---|---|---|---|---|
| T0052 | UD | Material complementario y mano de obra (material) | 5 | 4.51 | 22.55 |
|  |  | Total |  |  | 22.55 |

**IAAT202_2_C** UD Rejilla de impulsión lamas curvas, de 200 x 100 mm
3 UD × 15.69 (16.63 con costes indirectos) = 49.89
Rejilla de impulsión con lamas curvas, de 200 x 100 mm. de medidas nominales, construida con perfiles de aluminio extruido y anodizado en su color, lacada en RAL 9010. Incluso compuerta de regulación de caudal, embocadura a conductos y marco de montaje. Medida la unidad instalada. marca TRADAIR

| Código | Ud | Descripción | Rendimiento | Precio | Importe |
|---|---|---|---|---|---|
| T001 | UD | Material complementario | 2.9 | 5.41 | 15.69 |
|  |  | Total |  |  | 15.69 |

**IAAT352_2** UD Rejilla de retorno de lamas horizontales fijas, de 200 x 100 mm.
17 UD × 9.2 (9.75 con costes indirectos) = 165.75
Rejilla de retorno de lamas horizontales fijas, de 200 x 100 mm. de medidas nominales, construida con perfiles de aluminio extruido y anodizado en su color, marca TRADAIR lacada en RAL 9010. Incluso embocadura a conductos y marco de montaje. Medida la unidad instalada.

| Código | Ud | Descripción | Rendimiento | Precio | Importe |
|---|---|---|---|---|---|
| T001 | UD | Material complementario | 1.7 | 5.41 | 9.20 |
|  |  | Total |  |  | 9.2 |

## 5.1 EQUIPOS DE FILTRACIÓN (06/10/2006)
Importe: 62708.19

**IPT0011** UD Equipo de filtración compuesto por 1 filtro vertical 1.800 m (13/06/2008)
3 UD × 5088.35 (5393.65 con costes indirectos) = 16180.95
Equipo de filtración compuesto por 1 filtro vertical de diámetro 1800 mm. de poliester bobinado, y una velocidad de filtración de 20 m3/h m2., construido en poliéster reforzado con fibra de vidrio, batería de válvulas lavado-filtrado-enjuagado, 1 bomba trifasica con una potencia de 3 CV y caudal de 50.000 l/h, 1 manómetro, batería de tubería de PVC para enlace del filtro con el grupo motobomba, 5 válvulas de mariposa, contador y caudalimetro, montaje, colocación, arena para filtro y puesta en marcha, incluso ayudas de albañileria.Medida la unidad totalmente instalada.
marca ASTRAL o EQUIVALENTE

| Código | Ud | Descripción | Rendimiento | Precio | Importe |
|---|---|---|---|---|---|
| PI_FIL_1800 | UD | FILTRO DE DIAMETRO 1800MM CON CONEXION 90" (material; 13/06/2008) | 1 | 3600 | 3600.00 |
| PI_BOMBA3CV | UD | BOMBA DE 1450 r.p.m. 3CV (material; 13/06/2008) | 1 | 1400 | 1400.00 |
| ATC00400 | h | CUADRILLA FORMADA POR OFICIAL 1ª INST. Y AYUDANTE ESP. | 2 | 27.65 | 55.30 |
| ATC00100 | h | CUADRILLA ALBAÑILERIA, FORMADA POR OFICIAL 1ª Y PEON ESP. | 0.1 | 27.52 | 2.75 |
| WW00300 | UD | Material complementario o pzas.e | 40 | 0.54 | 21.60 |
| WW00400 | UD | Pequeño material | 30 | 0.29 | 8.70 |
|  |  | Total |  |  | 5088.35 |

| Medición | Uds. | Parcial |
|---|---|---|
| PISCINA GRANDE | 3 | 3.000 |
| Total |  | 3 |

**IPT0012** UD Equipo de filtración compuesto por 1 filtro vertical 1.400 m (13/06/2008)
2 UD × 3944.35 (4181.01 con costes indirectos) = 8362.02
Equipo de filtración compuesto por 1 filtro vertical de diámetro 1400 mm. de poliester bobinado, y una velocidad de filtración de 20 m3/h m2., construido en poliéster reforzado con fibra de vidrio, batería de válvulas lavado-filtrado-enjuagado, 1 bomba monofasica con una potencia de 2 CV y caudal de 25.000 l/h, 1 manómetro, batería de tubería de PVC para enlace del filtro con el grupo motobomba, 5 válvulas de mariposa, contador y caudalimetro, montaje, colocación, arena para filtro y puesta en marcha, incluso ayudas de albañileria.Medida la unidad totalmente instalada.
marca ASTRAL o EQUIVALENTE

| Código | Ud | Descripción | Rendimiento | Precio | Importe |
|---|---|---|---|---|---|
| PI_FIL_1400 | UD | FILTRO DE DIAMETRO 1400MM CON CONEXION 90" (material; 13/06/2008) | 1 | 2800 | 2800.00 |
| PI_BOMBA2CV | UD | BOMBA DE 1450 r.p.m. 2CV (material; 22/12/2009) | 1 | 1056 | 1056.00 |
| ATC00400 | h | CUADRILLA FORMADA POR OFICIAL 1ª INST. Y AYUDANTE ESP. | 2 | 27.65 | 55.30 |
| ATC00100 | h | CUADRILLA ALBAÑILERIA, FORMADA POR OFICIAL 1ª Y PEON ESP. | 0.1 | 27.52 | 2.75 |
| WW00300 | UD | Material complementario o pzas.e | 40 | 0.54 | 21.60 |
| WW00400 | UD | Pequeño material | 30 | 0.29 | 8.70 |
|  |  | Total |  |  | 3944.35 |

| Medición | Uds. | Parcial |
|---|---|---|
| PISCINA PEQUEÑA | 2 | 2.000 |
| Total |  | 2 |

**PI_BOQ_63** UD BOQUILLA FONDO DE 63MM (16/06/2008)
18 UD × 62.79 (66.56 con costes indirectos) = 1198.08
Boquilla de impulsión de fondo regulable ABS de 63mm de rosca exterior 1 de conexión., incluso montaje,p.p. de tuberías de P.V.C PN-6 de diametros indicados en planos desde la boquilla hasta la depuradora, codos, tes, reducciones, pasatubos, manguitos de unión, piezas especiales, colocación, ayudas y recibido. Medida la unidad terminada

| Código | Ud | Descripción | Rendimiento | Precio | Importe |
|---|---|---|---|---|---|
| PI_BOQ | UD | BOQUILLA DE FONDO 63MM (material; 16/06/2008) | 1 | 20 | 20.00 |
| ATC00400 | h | CUADRILLA FORMADA POR OFICIAL 1ª INST. Y AYUDANTE ESP. | 0.5 | 27.65 | 13.83 |
| ATC00100 | h | CUADRILLA ALBAÑILERIA, FORMADA POR OFICIAL 1ª Y PEON ESP. | 0.05 | 27.52 | 1.38 |
| WW00300 | UD | Material complementario o pzas.e | 50 | 0.54 | 27.00 |
| WW00400 | UD | Pequeño material | 2 | 0.29 | 0.58 |
|  |  | Total |  |  | 62.79 |

| Medición | Uds. | Parcial |
|---|---|---|
| PISCINA GRANDE | 12 | 12.000 |
| PISCINA PEQUEÑA | 6 | 6.000 |
| Total |  | 18 |

**IPT003** UD Sumidero de fondo 110 mm
2 UD × 339.42 (359.79 con costes indirectos) = 719.58
Sumidero de fondo, para piscina de hormigón realizado en poliester y fibra de vidrio de 110 mm de diametro. incluso montaje,p.p. de tuberías de P.V.C PN-6 de diametros indicados en planos desde el sumidero hasta la depuradora, rejilla antitorbellino, codos, tes, reducciones, pasatubos, manguitos de unión, piezas especiales, colocación, ayudas y recibido. Medida la unidad terminada

| Código | Ud | Descripción | Rendimiento | Precio | Importe |
|---|---|---|---|---|---|
| PI_SUMI | UD | SUMIDERO DE FONDO DE 110MM Y REJILLA ANTITORBELLINO (material; 16/06/2008) | 1 | 321 | 321.00 |
| ATC00100 | h | CUADRILLA ALBAÑILERIA, FORMADA POR OFICIAL 1ª Y PEON ESP. | 0.5 | 27.52 | 13.76 |
| ATC00400 | h | CUADRILLA FORMADA POR OFICIAL 1ª INST. Y AYUDANTE ESP. | 0.05 | 27.65 | 1.38 |
| WW00300 | UD | Material complementario o pzas.e | 5 | 0.54 | 2.70 |
| WW00400 | UD | Pequeño material | 2 | 0.29 | 0.58 |
|  |  | Total |  |  | 339.42 |

| Medición | Uds. | Parcial |
|---|---|---|
| PISCINA GRANDE | 2 | 2.000 |
| Total |  | 2 |

**IPT003_75** UD Sumidero de fondo 75 mm (22/12/2009)
2 UD × 318.42 (337.53 con costes indirectos) = 675.06
Sumidero de fondo, para piscina de hormigón realizado en poliester y fibra de vidrio de 75mm de diametro. incluso montaje,p.p. de tuberías de P.V.C PN-6 de diametros indicados en planos desde el sumidero hasta la depuradora, rejilla antitorbellino, codos, tes, reducciones, pasatubos, manguitos de unión, piezas especiales, colocación, ayudas y recibido. Medida la unidad terminada

| Código | Ud | Descripción | Rendimiento | Precio | Importe |
|---|---|---|---|---|---|
| PI_SUMI_75 | UD | SUMIDERO DE FONDO DE 75MM Y REJILLA ANTITORBELLINO (material; 22/12/2009) | 1 | 300 | 300.00 |
| ATC00100 | h | CUADRILLA ALBAÑILERIA, FORMADA POR OFICIAL 1ª Y PEON ESP. | 0.5 | 27.52 | 13.76 |
| ATC00400 | h | CUADRILLA FORMADA POR OFICIAL 1ª INST. Y AYUDANTE ESP. | 0.05 | 27.65 | 1.38 |
| WW00300 | UD | Material complementario o pzas.e | 5 | 0.54 | 2.70 |
| WW00400 | UD | Pequeño material | 2 | 0.29 | 0.58 |
|  |  | Total |  |  | 318.42 |

| Medición | Uds. | Parcial |
|---|---|---|
| PISCINA PEQUEÑA | 2 | 2.000 |
| Total |  | 2 |

**IPT005** UD Toma de limpia fondos. 63mm
6 UD × 59.34 (62.9 con costes indirectos) = 377.40
Toma para limpia fondos de 63 mm de diametro de conexión, incluso montaje,p.p. de tuberías de P.V.C PN-6 de diametros indicados en planos desde la toma de limpia fondos hasta la depuradora, codos, tes, reducciones, pasatubos, manguitos de unión, piezas especiales, colocación, ayudas y recibido. Medida la unidad terminada

| Código | Ud | Descripción | Rendimiento | Precio | Importe |
|---|---|---|---|---|---|
| PI_BOQ_FON | UD | BOQUILLA ASPIRACION (material; 16/06/2008) | 1 | 42 | 42.00 |
| ATC00400 | h | CUADRILLA FORMADA POR OFICIAL 1ª INST. Y AYUDANTE ESP. | 0.05 | 27.65 | 1.38 |
| ATC00100 | h | CUADRILLA ALBAÑILERIA, FORMADA POR OFICIAL 1ª Y PEON ESP. | 0.5 | 27.52 | 13.76 |
| WW00300 | UD | Material complementario o pzas.e | 3 | 0.54 | 1.62 |
| WW00400 | UD | Pequeño material | 2 | 0.29 | 0.58 |
|  |  | Total |  |  | 59.34 |

| Medición | Uds. | Parcial |
|---|---|---|
| PISCINA GRANDE | 4 | 4.000 |
| PISCINA PEQUEÑA | 2 | 2.000 |
| Total |  | 6 |

**U17SD070** m. REJILLA 245 mm. ANCHO
124 m. × 62.47 (66.22 con costes indirectos) = 8211.28
Rejilla para canal de rebosadero tipo 245 L2 de Rosagres, color oscuro o equivalente, con textura antideslizante, en material plástico con un ancho de 245 mm., ensamblada entre sí, con dispositivo de unión articulado y remates de esquina, incluso montaje y colocación. Medida la longitud ejecutada

| Código | Ud | Descripción | Rendimiento | Precio | Importe |
|---|---|---|---|---|---|
| TP00200 | H | PEON ORDINARIO | 0.05 | 13.29 | 0.66 |
| P30IP090 | m. | Rejilla mat. plástico 245 mm. (material) | 1 | 27.8 | 27.80 |
| ATC00400 | h | CUADRILLA FORMADA POR OFICIAL 1ª INST. Y AYUDANTE ESP. | 1 | 27.65 | 27.65 |
| ATC00100 | h | CUADRILLA ALBAÑILERIA, FORMADA POR OFICIAL 1ª Y PEON ESP. | 0.05 | 27.52 | 1.38 |
| WW00300 | UD | Material complementario o pzas.e | 6 | 0.54 | 3.24 |
| WW00400 | UD | Pequeño material | 6 | 0.29 | 1.74 |
|  |  | Total |  |  | 62.47 |

| Medición | Uds. | Largo | Parcial |
|---|---|---|---|
| PISCINA GRANDE | 2 | 26.00 | 52.000 |
|  | 2 | 14.00 | 28.000 |
| PISCINA PEQUEÑA | 2 | 14.00 | 28.000 |
|  | 2 | 8.00 | 16.000 |
| Total |  |  | 124 |

**U17SD110** ud LLENADO AUTO. ARQTA. COMPENSACIÓN
2 ud × 892.03 (945.55 con costes indirectos) = 1891.10
Tubería de PVC de 10 Atms. de presión y varios diámetros, para el llenado de vasos desde la red de abastecimiento. incluso válvulas de esferas y piezas especiales. Contador de agua DN-50, sonda de nivel, válvula de bola, 4 manguitos T.R. macho 63", 1 emisor red, bridas tornillos y juntas, 1 electroválvula de 2", 1 kit de montaje. Montaje, colocación y conexionado. Medida la unidad instalada

| Código | Ud | Descripción | Rendimiento | Precio | Importe |
|---|---|---|---|---|---|
| P30ID022 | ud | Equipo llenado completo (material) | 1 | 435.73 | 435.73 |
| P30ID040 | ud | Bridas, juntas, accesorios (material) | 0.5 | 108.14 | 54.07 |
| P30ID110 | ud | Tub.válv.accesorios eq. 68 m3 (material) | 0.3 | 348.06 | 104.42 |
| ATC00400 | h | CUADRILLA FORMADA POR OFICIAL 1ª INST. Y AYUDANTE ESP. | 7.77 | 27.65 | 214.84 |
| ATC00100 | h | CUADRILLA ALBAÑILERIA, FORMADA POR OFICIAL 1ª Y PEON ESP. | 1 | 27.52 | 27.52 |
| WW00300 | UD | Material complementario o pzas.e | 100 | 0.54 | 54.00 |
| WW00400 | UD | Pequeño material | 5 | 0.29 | 1.45 |
|  |  | Total |  |  | 892.03 |

| Medición | Uds. | Parcial |
|---|---|---|
| PISCINA GRANDE | 1 | 1.000 |
| PISCINA PEQUEÑA | 1 | 1.000 |
| Total |  | 2 |

**U17SD030** ud CONTADOR AGUA DEPURADA VASO 25
1 ud × 1486.17 (1575.34 con costes indirectos) = 1575.34
Contador de paso total para tubería de diámetro 200 mm., con cuerpo de fundición fg25, diafragma de bronce, diseñado para derivar al contador una parte proporcional del flujo, con turbina y mecanismo de engranaje en plástico, material de acoplamiento, bridas, portabridas, juntas de goma, tubería, valvulería, tornillería, montaje, colocación y conexionado. Medida la unidad instalada

| Código | Ud | Descripción | Rendimiento | Precio | Importe |
|---|---|---|---|---|---|
| P30ID030 | ud | Contador dim. 200 mm. (material) | 1 | 1263.85 | 1263.85 |
| P30ID040 | ud | Bridas, juntas, accesorios | 1 | 108.14 | 108.14 |
| ATC00400 | h | CUADRILLA FORMADA POR OFICIAL 1ª INST. Y AYUDANTE ESP. | 4 | 27.65 | 110.60 |
| ATC00100 | h | CUADRILLA ALBAÑILERIA, FORMADA POR OFICIAL 1ª Y PEON ESP. | 0.05 | 27.52 | 1.38 |
| WW00300 | UD | Material complementario o pzas.e | 3 | 0.54 | 1.62 |
| WW00400 | UD | Pequeño material | 2 | 0.29 | 0.58 |
|  |  | Total |  |  | 1486.17 |

| Medición | Uds. | Parcial |
|---|---|---|
| PISCINA GRANDE | 1 | 1.000 |
| Total |  | 1 |

**COLECTORES_PIS** UD COLECTORES PARA SISTEMA CALENTAMIENTO
4 UD × 328.61 (348.33 con costes indirectos) = 1393.32
Instalación de colectores para intercalar sistema de calentamiento de piscinas, formado por colector de impulsión, colector de retorno, by-pass principal de la piscina con válvula para regulación de caudal, by-pass para cada uno de los intercambiadores con válvulas de regulación de caudas. Indluso p.p. de piezas especiales, manómetro, termómetros a entrada y salida de cada colector, medida la unidad terminada.

| Código | Ud | Descripción | Rendimiento | Precio | Importe |
|---|---|---|---|---|---|
| P30ID040 | ud | Bridas, juntas, accesorios | 2 | 108.14 | 216.28 |
| ATC00400 | h | CUADRILLA FORMADA POR OFICIAL 1ª INST. Y AYUDANTE ESP. | 3 | 27.65 | 82.95 |
| ATC00100 | h | CUADRILLA ALBAÑILERIA, FORMADA POR OFICIAL 1ª Y PEON ESP. | 0.05 | 27.52 | 1.38 |
| WW00300 | UD | Material complementario o pzas.e | 25 | 0.54 | 13.50 |
| WW00400 | UD | Pequeño material | 50 | 0.29 | 14.50 |
|  |  | Total |  |  | 328.61 |

| Medición | Uds. | Parcial |
|---|---|---|
| PISCINA GRANDE | 2 | 2.000 |
| PISCINA PEQUÑA | 2 | 2.000 |
| Total |  | 4 |

**U17SD031** ud CONTADOR AGUA DEPURADA VASO 12,50
1 ud × 727.07 (770.69 con costes indirectos) = 770.69
Contador de paso total para tubería de diámetro 125 mm., con cuerpo de fundición fg25, diafragma de bronce, diseñado para derivar al contador una parte proporcional del flujo, con turbina y mecanismo de engranaje en plástico, material de acoplamiento, bridas, portabridas, juntas de goma, tubería, valvulería, tornillería, montaje, colocación y conexionado. Medida la unidad instalada

| Código | Ud | Descripción | Rendimiento | Precio | Importe |
|---|---|---|---|---|---|
| P30ID040 | ud | Bridas, juntas, accesorios | 1 | 108.14 | 108.14 |
| P30ID031 | ud | Contador dim. 100 mm. (material) | 1 | 504.75 | 504.75 |
| ATC00400 | h | CUADRILLA FORMADA POR OFICIAL 1ª INST. Y AYUDANTE ESP. | 4 | 27.65 | 110.60 |
| ATC00100 | h | CUADRILLA ALBAÑILERIA, FORMADA POR OFICIAL 1ª Y PEON ESP. | 0.05 | 27.52 | 1.38 |
| WW00300 | UD | Material complementario o pzas.e | 3 | 0.54 | 1.62 |
| WW00400 | UD | Pequeño material | 2 | 0.29 | 0.58 |
|  |  | Total |  |  | 727.07 |

| Medición | Uds. | Parcial |
|---|---|---|
| PISCINA PEQUEÑA | 1 | 1.000 |
| Total |  | 1 |

**IPT201** UD BOMBA DOSIFICADORA DE CLORO Y PH
2 UD × 5142.21 (5450.74 con costes indirectos) = 10901.48
Panel con regualción digital de PH y cloro formado por 2 bombas dosificadoras de 5 l/h,electrodo combinado de PH-EPMM, sondas amperometricas de medición de cloro libre (de 0 a 10 mg/l.p.p.m), porta sondas en derivación con control de caudal, sensor inductivo de caudal, prefiltro y depósitos de polietileno de capacidad 200 l. para contener solución de hipoclorito sódico, montaje y colocación. Medida la undiad instalada.
marca ASTRAL o equivalente

| Código | Ud | Descripción | Rendimiento | Precio | Importe |
|---|---|---|---|---|---|
| T22719 | UD | Equipo automatico de regulación y control 4 de Astral, incluso incyectores, y bombas Exactus modelo poroporcional. (material; 20/01/2007) | 1 | 4726.86 | 4726.86 |
| T01317 | UD | DEPOSITO DE POLIURETANO CILINDRICO 500 L (material; 20/01/2007) | 2 | 196.96 | 393.92 |
| TO02000 | h | OF. 1ª INSTALADOR | 0.787 | 14.1 | 11.10 |
| WW00300 | UD | Material complementario o pzas.e | 10 | 0.54 | 5.40 |
| WW00400 | UD | Pequeño material | 17 | 0.29 | 4.93 |
|  |  | Total |  |  | 5142.21 |

| Medición | Uds. | Parcial |
|---|---|---|
|  | 1 | 1.000 |
|  | 1 | 1.000 |
| Total |  | 2 |

**PI_D37RL540** UD Tubería de PVC presión de Ø63 mm PN 6 (22/12/2009)
78 UD × 10.98 (11.64 con costes indirectos) = 907.92
Tubería de PVC presión de Ø63 mm., para presión de trabajo de 6 atmósferas, incluso p/p de piezas especiales, cama de arena de 20 cm., rasanteo de la misma, colocación de la tubería, incluso ayudas, soporte y piezas especiales. Medida la longiutd instalada.

| Código | Ud | Descripción | Rendimiento | Precio | Importe |
|---|---|---|---|---|---|
| PI_TUB_63 | ML | Tubería de PVC presión de Ø63 mm (material; 22/12/2009) | 1.01 | 1 | 1.01 |
| ATC00400 | h | CUADRILLA FORMADA POR OFICIAL 1ª INST. Y AYUDANTE ESP. | 0.27 | 27.65 | 7.47 |
| ATC00100 | h | CUADRILLA ALBAÑILERIA, FORMADA POR OFICIAL 1ª Y PEON ESP. | 0.05 | 27.52 | 1.38 |
| WW00300 | UD | Material complementario o pzas.e | 1 | 0.54 | 0.54 |
| WW00400 | UD | Pequeño material | 2 | 0.29 | 0.58 |
|  |  | Total |  |  | 10.98 |

| Medición | Uds. | Largo | Parcial |
|---|---|---|---|
| IMP. PISCINA GRANDE | 4 | 4.00 | 16.000 |
| IMP. PISCINA PEQUEÑA | 3 | 3.00 | 9.000 |
| TOMA LIMPIA FONDOS PISCINA GRANDE | 2 | 15.00 | 30.000 |
| TOMA LIMPIA FONDOS PISCINA PEQUEÑA | 1 | 23.00 | 23.000 |
| Total |  |  | 78 |

**PI_D37RL545** UD Tubería de PVC presión de Ø75 mm PN 6 (22/12/2009)
23 UD × 11.34 (12.02 con costes indirectos) = 276.46
Tubería de PVC presión de Ø75 mm., para presión de trabajo de 6 atmósferas, incluso p/p de piezas especiales, cama de arena de 20 cm., rasanteo de la misma, colocación de la tubería, incluso ayudas, soporte y piezas especiales. Medida la longiutd instalada.

| Código | Ud | Descripción | Rendimiento | Precio | Importe |
|---|---|---|---|---|---|
| PI_TUB_75 | ML | Tubería de PVC presión de Ø75 mm (material; 23/12/2009) | 1.01 | 1.36 | 1.37 |
| ATC00400 | h | CUADRILLA FORMADA POR OFICIAL 1ª INST. Y AYUDANTE ESP. | 0.27 | 27.65 | 7.47 |
| ATC00100 | h | CUADRILLA ALBAÑILERIA, FORMADA POR OFICIAL 1ª Y PEON ESP. | 0.05 | 27.52 | 1.38 |
| WW00300 | UD | Material complementario o pzas.e | 1 | 0.54 | 0.54 |
| WW00400 | UD | Pequeño material | 2 | 0.29 | 0.58 |
|  |  | Total |  |  | 11.34 |

| Medición | Uds. | Largo | Parcial |
|---|---|---|---|
| SUMIDEROS PISCINA PEQUEÑA | 1 | 10.00 | 10.000 |
| IMP. PISCINA PEQUEÑA | 3 | 3.00 | 9.000 |
|  | 1 | 4.00 | 4.000 |
| Total |  |  | 23 |

**PI_D37RL550** UD Tubería de PVC presión de Ø90 mm PN 6 (22/12/2009)
20 UD × 12.21 (12.94 con costes indirectos) = 258.80
Tubería de PVC presión de Ø90 mm., para presión de trabajo de 6 atmósferas, incluso p/p de piezas especiales, cama de arena de 20 cm., rasanteo de la misma, colocación de la tubería, incluso ayudas, soporte y piezas especiales. Medida la longiutd instalada.

| Código | Ud | Descripción | Rendimiento | Precio | Importe |
|---|---|---|---|---|---|
| PI_TUB_90 | ML | Tubería de PVC presión de Ø90 mm (material; 23/12/2009) | 1.01 | 1.4 | 1.41 |
| ATC00400 | h | CUADRILLA FORMADA POR OFICIAL 1ª INST. Y AYUDANTE ESP. | 0.3 | 27.65 | 8.30 |
| ATC00100 | h | CUADRILLA ALBAÑILERIA, FORMADA POR OFICIAL 1ª Y PEON ESP. | 0.05 | 27.52 | 1.38 |
| WW00300 | UD | Material complementario o pzas.e | 1 | 0.54 | 0.54 |
| WW00400 | UD | Pequeño material | 2 | 0.29 | 0.58 |
|  |  | Total |  |  | 12.21 |

| Medición | Uds. | Largo | Parcial |
|---|---|---|---|
| IMP. PISCINA GRANDE | 4 | 4.00 | 16.000 |
| IMP. PISCINA PEQUEÑA | 1 | 4.00 | 4.000 |
| Total |  |  | 20 |

**PI_D37RL555** UD Tubería de PVC presión de Ø110 mm PN 6 (22/12/2009)
76 UD × 16.33 (17.31 con costes indirectos) = 1315.56
Tubería de PVC presión de Ø110 mm., para presión de trabajo de 6 atmósferas, incluso p/p de piezas especiales, cama de arena de 20 cm., rasanteo de la misma, colocación de la tubería, incluso ayudas, soporte y piezas especiales. Medida la longiutd instalada.

| Código | Ud | Descripción | Rendimiento | Precio | Importe |
|---|---|---|---|---|---|
| PI_TUB_110 | ML | Tubería de PVC presión de Ø110mm (material; 23/12/2009) | 1.01 | 2.2 | 2.22 |
| ATC00400 | h | CUADRILLA FORMADA POR OFICIAL 1ª INST. Y AYUDANTE ESP. | 0.42 | 27.65 | 11.61 |
| ATC00100 | h | CUADRILLA ALBAÑILERIA, FORMADA POR OFICIAL 1ª Y PEON ESP. | 0.05 | 27.52 | 1.38 |
| WW00300 | UD | Material complementario o pzas.e | 1 | 0.54 | 0.54 |
| WW00400 | UD | Pequeño material | 2 | 0.29 | 0.58 |
|  |  | Total |  |  | 16.33 |

| Medición | Uds. | Largo | Parcial |
|---|---|---|---|
| IMP. PISCINA GRANDE | 4 | 5.00 | 20.000 |
|  | 1 | 6.00 | 6.000 |
| SUMIDEROS PISCINA GRANDE | 1 | 8.00 | 8.000 |
| TOMA LIMPIAFONDOS PISCINA GRANDE | 1 | 35.00 | 35.000 |
| SUMIDERO PISCINA PEQUEÑA | 1 | 7.00 | 7.000 |
| Total |  |  | 76 |

**PI_D37RL560** UD Tubería de PVC presión de Ø125 mm PN 6 (22/12/2009)
15 UD × 22.02 (23.34 con costes indirectos) = 350.10
Tubería de PVC presión de Ø125 mm., para presión de trabajo de 6 atmósferas, incluso p/p de piezas especiales, cama de arena de 20 cm., rasanteo de la misma, colocación de la tubería, incluso ayudas, soporte y piezas especiales. Medida la longiutd instalada.

| Código | Ud | Descripción | Rendimiento | Precio | Importe |
|---|---|---|---|---|---|
| PI_TUB_125 | ML | Tubería de PVC presión de Ø125 mm (material; 23/12/2009) | 1.01 | 2.9 | 2.93 |
| ATC00400 | h | CUADRILLA FORMADA POR OFICIAL 1ª INST. Y AYUDANTE ESP. | 0.6 | 27.65 | 16.59 |
| ATC00100 | h | CUADRILLA ALBAÑILERIA, FORMADA POR OFICIAL 1ª Y PEON ESP. | 0.05 | 27.52 | 1.38 |
| WW00300 | UD | Material complementario o pzas.e | 1 | 0.54 | 0.54 |
| WW00400 | UD | Pequeño material | 2 | 0.29 | 0.58 |
|  |  | Total |  |  | 22.02 |

| Medición | Uds. | Largo | Parcial |
|---|---|---|---|
| IMP. PISCINA PEQUEÑA | 1 | 15.00 | 15.000 |
| Total |  |  | 15 |

**PI_D37RL565** UD Tubería de PVC presión de Ø140 mm PN 6 (22/12/2009)
70 UD × 31.08 (32.94 con costes indirectos) = 2305.80
Tubería de PVC presión de Ø140 mm., para presión de trabajo de 6 atmósferas, incluso p/p de piezas especiales, cama de arena de 20 cm., rasanteo de la misma, colocación de la tubería, incluso ayudas, soporte y piezas especiales. Medida la longiutd instalada.

| Código | Ud | Descripción | Rendimiento | Precio | Importe |
|---|---|---|---|---|---|
| PI_TUB_140 | ML | Tubería de PVC presión de Ø140 mm (material; 23/12/2009) | 1.01 | 3.65 | 3.69 |
| ATC00400 | h | CUADRILLA FORMADA POR OFICIAL 1ª INST. Y AYUDANTE ESP. | 0.9 | 27.65 | 24.89 |
| ATC00100 | h | CUADRILLA ALBAÑILERIA, FORMADA POR OFICIAL 1ª Y PEON ESP. | 0.05 | 27.52 | 1.38 |
| WW00300 | UD | Material complementario o pzas.e | 1 | 0.54 | 0.54 |
| WW00400 | UD | Pequeño material | 2 | 0.29 | 0.58 |
|  |  | Total |  |  | 31.08 |

| Medición | Uds. | Largo | Parcial |
|---|---|---|---|
| SUMIDERO PISCINA GRANDE | 1 | 35.00 | 35.000 |
| IMP PISCINA GRANDE | 1 | 10.00 | 10.000 |
| REBOSADEROS PISCINA PEQUEÑA | 1 | 20.00 | 20.000 |
|  | 1 | 5.00 | 5.000 |
| Total |  |  | 70 |

**PI_D37RL570** UD Tubería de PVC presión de Ø180mm PN 6 (22/12/2009)
10 UD × 37.97 (40.25 con costes indirectos) = 402.50
Tubería de PVC presión de Ø180 mm., para presión de trabajo de 6 atmósferas, incluso p/p de piezas especiales, cama de arena de 20 cm., rasanteo de la misma, colocación de la tubería, incluso ayudas, soporte y piezas especiales. Medida la longiutd instalada.

| Código | Ud | Descripción | Rendimiento | Precio | Importe |
|---|---|---|---|---|---|
| PI_TUB_180 | ML | Tubería de PVC presión de Ø180 mm (material; 23/12/2009) | 1.01 | 5 | 5.05 |
| ATC00400 | h | CUADRILLA FORMADA POR OFICIAL 1ª INST. Y AYUDANTE ESP. | 1.1 | 27.65 | 30.42 |
| ATC00100 | h | CUADRILLA ALBAÑILERIA, FORMADA POR OFICIAL 1ª Y PEON ESP. | 0.05 | 27.52 | 1.38 |
| WW00300 | UD | Material complementario o pzas.e | 1 | 0.54 | 0.54 |
| WW00400 | UD | Pequeño material | 2 | 0.29 | 0.58 |
|  |  | Total |  |  | 37.97 |

| Medición | Uds. | Largo | Parcial |
|---|---|---|---|
| IMP. PISCINA GRANDE | 1 | 10.00 | 10.000 |
| Total |  |  | 10 |

**PI_D37RL575** UD Tubería de PVC presión de Ø160 mm PN 6 (22/12/2009)
12 UD × 14.72 (15.6 con costes indirectos) = 187.20
Tubería de PVC presión de Ø160 mm., para presión de trabajo de 6 atmósferas, incluso p/p de piezas especiales, cama de arena de 20 cm., rasanteo de la misma, colocación de la tubería, incluso ayudas, soporte y piezas especiales. Medida la longiutd instalada.

| Código | Ud | Descripción | Rendimiento | Precio | Importe |
|---|---|---|---|---|---|
| PI_TUB_160 | ML | Tubería de PVC presión de Ø160mm (material; 23/12/2009) | 1.01 | 4.7 | 4.75 |
| ATC00400 | h | CUADRILLA FORMADA POR OFICIAL 1ª INST. Y AYUDANTE ESP. | 0.27 | 27.65 | 7.47 |
| ATC00100 | h | CUADRILLA ALBAÑILERIA, FORMADA POR OFICIAL 1ª Y PEON ESP. | 0.05 | 27.52 | 1.38 |
| WW00300 | UD | Material complementario o pzas.e | 1 | 0.54 | 0.54 |
| WW00400 | UD | Pequeño material | 2 | 0.29 | 0.58 |
|  |  | Total |  |  | 14.72 |

| Medición | Uds. | Largo | Parcial |
|---|---|---|---|
| REBOSADEROS PISNCINA GRANDE | 4 | 3.00 | 12.000 |
| Total |  |  | 12 |

**PI_D37RL580** UD Tubería de PVC presión de Ø200 mm PN 6 (22/12/2009)
92 UD × 40.93 (43.39 con costes indirectos) = 3991.88
Tubería de PVC presión de Ø200 mm., para presión de trabajo de 6 atmósferas, incluso p/p de piezas especiales, cama de arena de 20 cm., rasanteo de la misma, colocación de la tubería, incluso ayudas, soporte y piezas especiales. Medida la longiutd instalada.

| Código | Ud | Descripción | Rendimiento | Precio | Importe |
|---|---|---|---|---|---|
| PI_TUB_200 | ML | Tubería de PVC presión de Ø200 mm (material; 23/12/2009) | 1.01 | 5.2 | 5.25 |
| ATC00400 | h | CUADRILLA FORMADA POR OFICIAL 1ª INST. Y AYUDANTE ESP. | 1.2 | 27.65 | 33.18 |
| ATC00100 | h | CUADRILLA ALBAÑILERIA, FORMADA POR OFICIAL 1ª Y PEON ESP. | 0.05 | 27.52 | 1.38 |
| WW00300 | UD | Material complementario o pzas.e | 1 | 0.54 | 0.54 |
| WW00400 | UD | Pequeño material | 2 | 0.29 | 0.58 |
|  |  | Total |  |  | 40.93 |

| Medición | Uds. | Largo | Parcial |
|---|---|---|---|
| REBOSADERO PISCINA GRANDE | 2 | 26.00 | 52.000 |
|  | 1 | 15.00 | 15.000 |
| IMP PISCINA GRANDE | 1 | 25.00 | 25.000 |
| Total |  |  | 92 |

**PI_D37RL585** UD Tubería de PVC presión de Ø250 mm PN 6 (23/12/2009)
10.3 UD × 41.74 (44.24 con costes indirectos) = 455.67
Tubería de PVC presión de Ø250 mm., para presión de trabajo de 6 atmósferas, incluso p/p de piezas especiales, cama de arena de 20 cm., rasanteo de la misma, colocación de la tubería, incluso ayudas, soporte y piezas especiales. Medida la longiutd instalada.

| Código | Ud | Descripción | Rendimiento | Precio | Importe |
|---|---|---|---|---|---|
| PI_TUB_250 | ML | Tubería de PVC presión de Ø250 mm (material; 23/12/2009) | 1.01 | 6 | 6.06 |
| ATC00400 | h | CUADRILLA FORMADA POR OFICIAL 1ª INST. Y AYUDANTE ESP. | 1.2 | 27.65 | 33.18 |
| ATC00100 | h | CUADRILLA ALBAÑILERIA, FORMADA POR OFICIAL 1ª Y PEON ESP. | 0.05 | 27.52 | 1.38 |
| WW00300 | UD | Material complementario o pzas.e | 1 | 0.54 | 0.54 |
| WW00400 | UD | Pequeño material | 2 | 0.29 | 0.58 |
|  |  | Total |  |  | 41.74 |

| Medición | Uds. | Largo | Parcial |
|---|---|---|---|
| REBOSADERO PISCINA GRANDE | 1 | 5.00 | 5.000 |
|  | 2 | 2.65 | 5.300 |
| Total |  |  | 10.3 |

## 5.2 EQUIPAMIENTO (06/10/2006)
Importe: 2313.37

**IPT501** UD Ducha de un rociador con lavapies marca Astral o similar
8 UD × 152.32 (161.46 con costes indirectos) = 1291.68
Ducha de un rociador con lavapies marca Astral o equivalente, incluso p.p. de plato de ducha, sumidero para desagüe, tubo de P.V.C. de conexión con la red interior de saneamiento, conexionado a la red de abastecimiento, recibidos de albañilería y ayudas. Medida la unidad totalmente terminada.

| Código | Ud | Descripción | Rendimiento | Precio | Importe |
|---|---|---|---|---|---|
| PI_DUCHA | UD | DUCHA CON ROCIADOR Y LAVAPIES (material; 16/06/2008) | 1 | 125 | 125.00 |
| ATC00400 | h | CUADRILLA FORMADA POR OFICIAL 1ª INST. Y AYUDANTE ESP. | 0.8 | 27.65 | 22.12 |
| ATC00100 | h | CUADRILLA ALBAÑILERIA, FORMADA POR OFICIAL 1ª Y PEON ESP. | 0.05 | 27.52 | 1.38 |
| WW00300 | UD | Material complementario o pzas.e | 6 | 0.54 | 3.24 |
| WW00400 | UD | Pequeño material | 2 | 0.29 | 0.58 |
|  |  | Total |  |  | 152.32 |

**IPT503_B** UD Suministro y colocación de flotadores salvavidas
8 UD × 102.68 (108.84 con costes indirectos) = 870.72
Suministro y colocación de flotador salvavidas de plastico color naranja de 730 mm de diametro exterior. Incluso p.p. de accesorios para fijación en acero inoxidable AISI-304 y pequeño material. Medida la unidad totalmente instalada.

| Código | Ud | Descripción | Rendimiento | Precio | Importe |
|---|---|---|---|---|---|
| T01369 | UD | SALVAVIDAS (material) | 1 | 50 | 50.00 |
| T01370 | UD | SOPORTE SALVAVIDAS (material) | 1 | 35 | 35.00 |
| TO02000 | h | OF. 1ª INSTALADOR | 1 | 14.1 | 14.10 |
| ATC00100 | h | CUADRILLA ALBAÑILERIA, FORMADA POR OFICIAL 1ª Y PEON ESP. | 0.05 | 27.52 | 1.38 |
| WW00300 | UD | Material complementario o pzas.e | 3 | 0.54 | 1.62 |
| WW00400 | UD | Pequeño material | 2 | 0.29 | 0.58 |
|  |  | Total |  |  | 102.68 |

| Medición | Uds. | Parcial |
|---|---|---|
| PISCINA GRANDE | 5 | 5.000 |
| PISCINA PEQUEÑA | 3 | 3.000 |
| Total |  | 8 |

**IPT503_A** UD Suministro y colocación Botiquin.
1 UD × 142.42 (150.97 con costes indirectos) = 150.97
Botiquín formado por armario homologado, con el siguiente material: algodón, gasas esterilizadas, vendas, alcohol, agua oxigenada, solución yodada y algún antihistaminico. Incluso p.p. de accesorios para fijación y pequeño material. Medida la unidad totalmente instalada.

| Código | Ud | Descripción | Rendimiento | Precio | Importe |
|---|---|---|---|---|---|
| HW00100 | UD | BOTIQUIN REGLAMENTARIO DE OBRAM, INSTALADO (material) | 1 | 137.51 | 137.51 |
| ATC00100 | h | CUADRILLA ALBAÑILERIA, FORMADA POR OFICIAL 1ª Y PEON ESP. | 0.05 | 27.52 | 1.38 |
| WW00300 | UD | Material complementario o pzas.e | 6 | 0.54 | 3.24 |
| WW00400 | UD | Pequeño material | 1 | 0.29 | 0.29 |
|  |  | Total |  |  | 142.42 |

## 6.1 EXTINCION (30/06/2008)
Importe: 14253.73

### 6.1.1 EQUIPOS (30/06/2008)
Importe: 7745.98

**IPFEX21113** UD Extintor (polvo polivalente 6Kg) 21A-113B
14 UD × 36.18 (38.35 con costes indirectos) = 536.90
Extintor móvil, de polvo abc,eficacia 21A-113B con 6kg. De capacidad formado por recipiente de acero sin soldadura, presión incorporada, homologado por MI. según Rgto de recipientes a presión, válvula de descarga, de asiento con palanca para interrupción, manómetro, manguera con boquilla de descarga ,equipo de ruedas y asa de varilla de acero para su arrastre, placa de timbre y señalizacion, incluso ayudas de albañileria, instalado segun CTE-SI. Medida la unidad instalada.

| Código | Ud | Descripción | Rendimiento | Precio | Importe |
|---|---|---|---|---|---|
| P23FJ030 | ud | Extintor polvo ABC 6 kg. pr.inc. (material) | 1 | 26.56 | 26.56 |
| WW00441 | Ud | Señalizacion contraincendios (material; 20/05/2005) | 1 | 0.19 | 0.19 |
| TO00900 | h | OF. 1ª MONTADOR (mano de obra) | 0.3 | 14.1 | 4.23 |
| ATC00100 | h | CUADRILLA ALBAÑILERIA, FORMADA POR OFICIAL 1ª Y PEON ESP. | 0.05 | 27.52 | 1.38 |
| WW00300 | UD | Material complementario o pzas.e | 6 | 0.54 | 3.24 |
| WW00400 | UD | Pequeño material | 2 | 0.29 | 0.58 |
|  |  | Total |  |  | 36.18 |

| Medición | Uds. | Parcial |
|---|---|---|
| PLANTA BAJA | 10 | 10.000 |
| PLANTA SOTANO | 4 | 4.000 |
| Total |  | 14 |

**IPF_EX2189CO2** UD Extintor (nieve carbónica CO2 6 kg) 21A-89B
5 UD × 46.55 (49.34 con costes indirectos) = 246.70
Extintor de nieve carbónica CO2 de eficacia 21A 89B de 6 Kg de capacidad, formado por recipiente de chapa de acero electrosoldada, homologado por M.I. según Reglamento de recipientes a presión; válvula de descarga, de asiento con palanca para interrupción; manómetro, herrajes de cuelgue, placa de timbre y de señalización, incluso pequeño material, motaje y ayudas de albañilería, instalado según NBE-CPI y NTE/IPF-38. Medida la unidad instalada.

| Código | Ud | Descripción | Rendimiento | Precio | Importe |
|---|---|---|---|---|---|
| T37020 | Ud | Extintor CO2 -89B 6Kg (material) | 1 | 37.12 | 37.12 |
| TO00900 | h | OF. 1ª MONTADOR | 0.3 | 14.1 | 4.23 |
| ATC00100 | h | CUADRILLA ALBAÑILERIA, FORMADA POR OFICIAL 1ª Y PEON ESP. | 0.05 | 27.52 | 1.38 |
| WW00300 | UD | Material complementario o pzas.e | 6 | 0.54 | 3.24 |
| WW00400 | UD | Pequeño material | 2 | 0.29 | 0.58 |
|  |  | Total |  |  | 46.55 |

| Medición | Uds. | Parcial |
|---|---|---|
| P. SOTANO | 3 | 3.000 |
| P. BAJA | 1 | 1.000 |
| P. CUBIERTA | 1 | 1.000 |
| Total |  | 5 |

**IPF_B126010** UD GRU.PRES. 12m3/h 60 mca 10 CV UNE (25/06/2008)
1 UD × 4183.29 (4434.29 con costes indirectos) = 4434.29
Grupo de presión contra incendios CEPREVEN serie FOC V 12-70 E+J o equivalente para 12 m3/h a 70 m.c.a., compuesto por electrobomba principal de 10 CV, electrobomba jockey de 3 CV, colector de aspiración con válvulas de seccionamiento, colector de impulsión con válvulas de corte y retención, válvula principal de retención y colector de pruebas en impulsión, manómetro y válvula de seguridad, acumulador hidroneumático de 25 l. bancada metálica en conjunto monobloc y cuadro eléctrico de maniobras según normas UNE. Incluso bancada y ayudas de albañileria. Medida la unidad instalada.

| Código | Ud | Descripción | Rendimiento | Precio | Importe |
|---|---|---|---|---|---|
| P23FD0201 | ud | Gru.pres. 12m3/h 70mca 10CV UNE (material; 25/06/2008) | 1 | 4000 | 4000.00 |
| TO01900 | h | OF. 1ª FONTANERO | 7 | 14.1 | 98.70 |
| TA00100 | h | AYUDANTE | 6 | 13.55 | 81.30 |
| ATC00100 | h | CUADRILLA ALBAÑILERIA, FORMADA POR OFICIAL 1ª Y PEON ESP. | 0.05 | 27.52 | 1.38 |
| WW00300 | UD | Material complementario o pzas.e | 3 | 0.54 | 1.62 |
| WW00400 | UD | Pequeño material | 1 | 0.29 | 0.29 |
|  |  | Total |  |  | 4183.29 |

**PA_700** UD Armario metálico, extintor y pulsador
3 UD × 260.8 (276.45 con costes indirectos) = 829.35
Armario metálico pintado con puerta de vidrio y abertura para ventilación con dimensiones suficientes para alojamiento de extintor, pulsador de alarma, no incluido estos. Incluso p.p. de mano de obra y montaje y panelado segun direccion facultativa y ayudas de albañileria. Medida la unidad instalada.
marca STAR marca PARSI o similar

| Código | Ud | Descripción | Rendimiento | Precio | Importe |
|---|---|---|---|---|---|
| IP08005_1 | u | CAJA PARA ALOJAMIENTO DE PULSADOR Y EXTINTOR (material) | 1 | 250 | 250.00 |
| TO00900 | h | OF. 1ª MONTADOR | 0.3 | 14.1 | 4.23 |
| ATC00100 | h | CUADRILLA ALBAÑILERIA, FORMADA POR OFICIAL 1ª Y PEON ESP. | 0.1 | 27.52 | 2.75 |
| WW00300 | UD | Material complementario o pzas.e | 6 | 0.54 | 3.24 |
| WW00400 | UD | Pequeño material | 2 | 0.29 | 0.58 |
|  |  | Total |  |  | 260.8 |

| Medición | Uds. | Parcial |
|---|---|---|
| P BAJA | 3 | 3.000 |
| Total |  | 3 |

**PA_701** UD Armario metálico, extintor
2 UD × 201.14 (213.21 con costes indirectos) = 426.42
Armario metálico pintado con puerta de vidrio y abertura para ventilación con dimensiones suficientes para alojamiento de extintor, no incluido este. Incluso p.p. de mano de obra y montaje y panelado segun direccion facultativa y ayudas de albañileria. Medida la unidad instalada.
Marca STAR marca PARSI o similar

| Código | Ud | Descripción | Rendimiento | Precio | Importe |
|---|---|---|---|---|---|
| IP08005_2 | u | CAJA PARA ALOJAMIENTO DE EXTINTOR (material) | 1 | 190.34 | 190.34 |
| TO00900 | h | OF. 1ª MONTADOR | 0.3 | 14.1 | 4.23 |
| ATC00100 | h | CUADRILLA ALBAÑILERIA, FORMADA POR OFICIAL 1ª Y PEON ESP. | 0.1 | 27.52 | 2.75 |
| WW00300 | UD | Material complementario o pzas.e | 6 | 0.54 | 3.24 |
| WW00400 | UD | Pequeño material | 2 | 0.29 | 0.58 |
|  |  | Total |  |  | 201.14 |

| Medición | Uds. | Parcial |
|---|---|---|
| P. BAJA | 2 | 2.000 |
| Total |  | 2 |

**PF_M_008** Ud BIE 25mm 20m EN ARMARIO METÁLICO (04/05/2009)
4 Ud × 300.08 (318.08 con costes indirectos) = 1272.32
Conjunto STAR marca PARSI o equivalente , compuesto por: BIE puerta metacrilato + módulo de alarma + armario de extintor puerta metacrilato modelo básico. Dimensiones totales del equipo: 650 x 1180 x 195. Descripción: armario de 680 ancho x 650 alto x 195 fondo. Construido en chapa blanca, pintado en pintura poliéster, con rejilla lateral para ventilación, entrada troquelada para toma de agua y taladros en parte inferior para desagüe. Bisagra integral y cerradura ABS abrefácil GISA. Puerta encastrada en metacrilato 440x440 desmontable. Carrete pintado en rojo Ral 3002, de 525 mm, abatible 180º. Colector de poliamida-fibra de vidrio, anticorrosión y muy resistente a la fricción. Manguera semirrígida de 25 mm. y 20 metros de longitud, fabricada según Norma EN 694:2001 y con certificado de producto AENOR. Modelo SATUR - 25. Válvula de asiento con salida a 110º, con roscas de 1". Y con pieza de comprobación para el manómetro. Lanza variomatic de 25 mm, triple efecto (chorro, pulverización cónica y cierre) y rosca hembra de 1". Diámetro equivalente de 10mm. Manómetro con rosca de ¼" GAS. Escala de 0-16 kg/cm2. Módulo para extintor con bisagra integral y cerradura en ABS abrefácil GISA de 650 x 350 x 195 mm. Incluso pequeño material y ayudas de albañilería. Medida la unidad instalada.

| Código | Ud | Descripción | Rendimiento | Precio | Importe |
|---|---|---|---|---|---|
| PF_D_003 | u | CAJA PARA ALOJAMIENTO DE BIE , PULSADOR Y EXTINTOR (material; 04/05/2009) | 1 | 250 | 250.00 |
| TO01900 | h | OF. 1ª FONTANERO | 0.696 | 14.1 | 9.81 |
| TA00100 | h | AYUDANTE | 0.696 | 13.55 | 9.43 |
| ATC00100 | h | CUADRILLA ALBAÑILERIA, FORMADA POR OFICIAL 1ª Y PEON ESP. | 1 | 27.52 | 27.52 |
| WW00400 | UD | Pequeño material | 4 | 0.29 | 1.16 |
| WW00300 | UD | Material complementario o pzas.e | 4 | 0.54 | 2.16 |
|  |  | Total |  |  | 300.08 |

| Medición | Uds. | Parcial |
|---|---|---|
| P. SOTANO | 1 | 1.000 |
| P. BAJA | 3 | 3.000 |
| Total |  | 4 |

### 6.1.2 CANALIZACIONES (30/06/2008)
Importe: 6507.75

**08FAA90003** u ACOMETIDA DE AGUA DE 50 A 80 mm (27/12/2007)
1 u × 1665.76 (1765.71 con costes indirectos) = 1765.71
Acometida de aguas realizada en tubo de polietileno de media o alta densidad, de 50 a 80 mm de diámetro exterior, desde el punto de toma hasta la llave de registro, incluso p.p. de piezas especiales, obras complementarias y ayuda de albañilería; construido según CTE DB HS-4 y normas de la compañía suministradora. Medida la unidad ejecutada.

| Código | Ud | Descripción | Rendimiento | Precio | Importe |
|---|---|---|---|---|---|
| IF91660N | u | ACOMETIDA AGUA DE 50 A 80 mm S/NORMAS (material; 27/12/2007) | 1 | 1580.96 | 1580.96 |
| TO01900 | h | OF. 1ª FONTANERO | 3.5 | 14.1 | 49.35 |
| ATC00100 | h | CUADRILLA ALBAÑILERIA, FORMADA POR OFICIAL 1ª Y PEON ESP. | 1 | 27.52 | 27.52 |
| WW00300 | UD | Material complementario o pzas.e | 12 | 0.54 | 6.48 |
| WW00400 | UD | Pequeño material | 5 | 0.29 | 1.45 |
|  |  | Total |  |  | 1665.76 |

**IF_CONT_IND_40** u CONTADOR INDIVIDUAL DE AGUA, DE 40 mm
1 u × 720.94 (764.2 con costes indirectos) = 764.20
Contador individual de agua, de 40 mm de calibre, incluso llaves de compuerta grifo de comprobación, manguitos, pasamuros y p.p. de pequeño material y conexiones, incluso válvula de retención y ayudas de albañilería; construido según NIA y normas de la compañía suministradora. Medida la unidad instalada.

| Código | Ud | Descripción | Rendimiento | Precio | Importe |
|---|---|---|---|---|---|
| IF07000 | u | CONTADOR INDIVIDUAL 40 mm (material) | 1 | 407.4 | 407.40 |
| IF24300 | u | PUERTA HORNACINA CONTADOR 2,10x0,70 m (material) | 1 | 62.95 | 62.95 |
| IF29900 | u | VALVULA COMPUERTA DIAM. 1 1/2" (36/40 MM) (material) | 2 | 19.6 | 39.20 |
| IF12300 | u | GRIFO COMPROBACIÓN MIRILLA DIÁM. 1 1/2" (material) | 1 | 139.14 | 139.14 |
| TO01900 | h | OF. 1ª FONTANERO | 3 | 14.1 | 42.30 |
| ATC00100 | h | CUADRILLA ALBAÑILERIA, FORMADA POR OFICIAL 1ª Y PEON ESP. | 0.8 | 27.52 | 22.02 |
| WW00300 | UD | Material complementario o pzas.e | 12 | 0.54 | 6.48 |
| WW00400 | UD | Pequeño material | 5 | 0.29 | 1.45 |
|  |  | Total |  |  | 720.94 |

**IPF_10** Ud Sistema de llenado aljibe
1 Ud × 421.29 (446.57 con costes indirectos) = 446.57
Llenado de aljibe formado por: válvula de retención y sistema de regulación de llenado, mediante grifo flotador de laton de 2". y sistema de aliviadero mediante llave de esfera de 1", incluso ayudas de albañileria. Medida la unidad instalada y probada.

| Código | Ud | Descripción | Rendimiento | Precio | Importe |
|---|---|---|---|---|---|
| IF3066045 | u | VALVULA DE ESFERA DIAM. 2" (50/60 MM.) (material) | 1 | 23.87 | 23.87 |
| IP16700 | u | VÁLVULA RETENCIÓN CLAPETA 50 mm FUND. BRONCE ROSCA (material; 09/10/2007) | 1 | 20.84 | 20.84 |
| IF306007 | u | VALVULA DE FLOTADOR DIAM. 2" (50/60 MM.) PRES. MAX. 5 BAR (material; 06/10/2008) | 1 | 178.55 | 178.55 |
| IP15300 | u | VÁLVULA ESFERA, PALANCA 25 mm FUND. BRONCE ROSCA (material; 09/10/2007) | 1 | 9.8 | 9.80 |
| IC68400 | m | TUBO ACERO NEGRO SIN SOLD. UNE 19040 60.3X3.65MM.DIA.XESP | 15 | 6.66 | 99.90 |
| TP00100 | h | PEON ESPECIAL | 1 | 13.42 | 13.42 |
| TO01900 | h | OF. 1ª FONTANERO | 1 | 14.1 | 14.10 |
| ATC00100 | h | CUADRILLA ALBAÑILERIA, FORMADA POR OFICIAL 1ª Y PEON ESP. | 2 | 27.52 | 55.04 |
| WW00300 | UD | Material complementario o pzas.e | 8 | 0.54 | 4.32 |
| WW00400 | UD | Pequeño material | 5 | 0.29 | 1.45 |
|  |  | Total |  |  | 421.29 |

**VAL_ESF_2.5** UD VALVULA DE ESFERA DIAM. 2 1/2" (65/70 MM)
2 UD × 36.01 (38.17 con costes indirectos) = 76.34
DE VALVULA DE ESFERA COLOCADA EN CANALIZACION DE 2 1/2" (65/70 mm) DE DIAMETRO, PARA SOLDAR, INCLUSO PEQUEÑO MATERIAL, CONSTRUIDA SEG+N NTE/IFF. MEDIDA LA UNIDAD INSTALADA.

| Código | Ud | Descripción | Rendimiento | Precio | Importe |
|---|---|---|---|---|---|
| IF30670 | u | VALVULA DE ESFERA DIAM. 2 1/2" (65/70 MM.) (material) | 1 | 26.7 | 26.70 |
| TO01900 | h | OF. 1ª FONTANERO | 0.35 | 14.1 | 4.94 |
| ATC00100 | h | CUADRILLA ALBAÑILERIA, FORMADA POR OFICIAL 1ª Y PEON ESP. | 0.05 | 27.52 | 1.38 |
| WW00400 | UD | Pequeño material | 1 | 0.29 | 0.29 |
| WW00300 | UD | Material complementario o pzas.e | 5 | 0.54 | 2.70 |
|  |  | Total |  |  | 36.01 |

**VAL_RET_2.5** u VALVULA DE RETENCION, DE 63 MM. (2 1/2") (24/10/2005)
2 u × 64.46 (68.33 con costes indirectos) = 136.66
DE VALVULA DE RETENCION, DE 63 mm. (2 1/2") DIAMETRO, DE CLAPETA, CON BRIDAS, DE FUNDICION DE HIERRO CON GUARNICION EN BRONCE PARA PN-10, INCLUSO CONTRABRIDAS, TORNILLOS, JUNTAS PEQUEÑO MATERIAL Y MONTAJE. MEDIDA LA UNIDAD INSTALADA.

| Código | Ud | Descripción | Rendimiento | Precio | Importe |
|---|---|---|---|---|---|
| IP12800N | u | VALV.RETENCION DIAM 63MM. (material) | 1 | 30 | 30.00 |
| TO01900 | h | OF. 1ª FONTANERO | 1 | 14.1 | 14.10 |
| ATC00100 | h | CUADRILLA ALBAÑILERIA, FORMADA POR OFICIAL 1ª Y PEON ESP. | 0.05 | 27.52 | 1.38 |
| WW00300 | UD | Material complementario o pzas.e | 33 | 0.54 | 17.82 |
| WW00400 | UD | Pequeño material | 4 | 0.29 | 1.16 |
|  |  | Total |  |  | 64.46 |

**TUB_AC_1.5** ml TUBERIA SUPERFICIAL A.NEGRO ESTIRADO DIAM. 1 1/2"
62 ml × 18.78 (19.91 con costes indirectos) = 1234.42
TUBERIA, EN MONTAJE SUPERFICIAL, REALIZADA CON TUBERIA DE ACERO NEGRO ESTIRADA, SIN SOLDADURA, CALIDAD SEGUN UNE 19040, DE 42.4 mm. DIAM. EXT. (1 1/2") Y 3.25 mm. DE ESPESOR, UNIONES ROSCADAS, PINTADA CON UNA MANO DE IMPRIMACION CON MINIO DE PLOMO Y DOS MANOS DE ESMALTE SINTETICO;P.P. DE PIEZAS ESPECIALES, PASAMUROS Y ELEMENTOS DE SUJECCION, PEQUEÑO MATERIAL Y AYUDAS DE ALBAÑILERIA; INSTALADA SEGUN NTE/IFF-21 Y NBE-CPI. MEDIDA LA LONGITUD EJECUTADA.

| Código | Ud | Descripción | Rendimiento | Precio | Importe |
|---|---|---|---|---|---|
| IC68200 | m | TUBO ACERO NEGRO SIN SOLD. UNE 19040 42.4X3.25MM.DIA.XESP (material) | 1.01 | 5.41 | 5.46 |
| PI00300 | kg | MINIO DE PLOMO | 0.09 | 4.14 | 0.37 |
| PE00200 | kg | ESMALTE SINTETICO | 0.14 | 5.95 | 0.83 |
| ATC00100 | h | CUADRILLA ALBAÑILERIA, FORMADA POR OFICIAL 1ª Y PEON ESP. | 0.15 | 27.52 | 4.13 |
| ATC00400 | h | CUADRILLA FORMADA POR OFICIAL 1ª INST. Y AYUDANTE ESP. | 0.22 | 27.65 | 6.08 |
| WW00400 | UD | Pequeño material | 1 | 0.29 | 0.29 |
| WW00300 | UD | Material complementario o pzas.e | 3 | 0.54 | 1.62 |
|  |  | Total |  |  | 18.78 |

| Medición | Uds. | Largo | Parcial |
|---|---|---|---|
|  | 1 | 37.00 | 37.000 |
|  | 1 | 8.00 | 8.000 |
|  | 1 | 6.00 | 6.000 |
|  | 1 | 3.00 | 3.000 |
|  | 4 | 2.00 | 8.000 |
| Total |  |  | 62 |

**TUB_AC_2** M TUBERIA SUPERFICIAL A.NEGRO ESTIRADO DIAM. 2"
10 M × 28.42 (30.13 con costes indirectos) = 301.30

**TUB_AC_2.5** ml TUBERIA SUPERFICIAL A.NEGRO ESTIRADO DIAM. 2 1/2"
55 ml × 30.58 (32.41 con costes indirectos) = 1782.55

| Medición | Uds. | Largo | Parcial |
|---|---|---|---|
|  | 1 | 25.00 | 25.000 |
|  | 1 | 30.00 | 30.000 |
| Total |  |  | 55 |

## 6.2 PROTECCION PASIVA (30/06/2008)
Importe: 4617.66

**IPF_SENAL** UD SEÑALIZACIONES VARIAS (20/05/2005)
68 UD × 11.94 (12.66 con costes indirectos) = 860.88
Señalización de "sin salida", "salida de emergencia" o instalaciones, según normas para colocación mural, de material indeleble, totalmente colocado, incluso p,p. de material auxiliar y ayudas de albañileria. Medida la unidad colocada.

| Código | Ud | Descripción | Rendimiento | Precio | Importe |
|---|---|---|---|---|---|
| WW00441 | Ud | Señalizacion contraincendios | 1 | 0.19 | 0.19 |
| TO02000 | h | OF. 1ª INSTALADOR | 0.3 | 14.1 | 4.23 |
| ATC00100 | h | CUADRILLA ALBAÑILERIA, FORMADA POR OFICIAL 1ª Y PEON ESP. | 0.05 | 27.52 | 1.38 |
| WW00300 | UD | Material complementario o pzas.e | 6 | 0.54 | 3.24 |
| WW00400 | UD | Pequeño material | 10 | 0.29 | 2.90 |
|  |  | Total |  |  | 11.94 |

**IPF_P_001** UD SELLADO DE PASO DE INSTALACIONES BANDEJAS Y CABLES.
7 UD × 117.04 (124.06 con costes indirectos) = 868.42
SELLADO DE PASO DE INSTALACIONES BANDEJAS Y CABLES HASTA UNA SUPERFICIE DE PASO DE 0,50X0,50 M. FORMADO POR: PANEL DE ALTA DENSIDAD 145 KG/M3 DE 30 MM DE ESPESOR Y UNA RF 120, Y REVESTIMIENTO RESITENTE AL FUEGO IMPERMEABLE AL AGUA Y AL ACEITE APLICADO SOBRE EL PANEL Y ELEMENTO DE PASO A AMBAS CARAS CON UN ANCHO MÍNIMO DE APLICACIÓN DE 250 MM, DE PROMAT PROMASTOP O SIMILAR DE IGUALES O SUPERIORES CARACTERÍSTICAS SEGÚN DF. INCLUSO P.P. DE PREPARACIÓN DE HUECO DE PASO Y AYUDAS. MEDIDA LA UNIDAD TERMINADA SEGUN RECOMENDACIONES DEL FABRICANTE.

| Código | Ud | Descripción | Rendimiento | Precio | Importe |
|---|---|---|---|---|---|
| TIPF_P_001 | M2 | PANEL DE ALTA DENSIDAD 145 KG/M3 DE 30 MM DE ESPESOR Y UNA RF 120 (material) | 1 | 26.38 | 26.38 |
| TIPF_P_002 | M2 | REVESTIMIENTO RESITENTE AL FUEGO IMPERMEABLE AL AGUA Y AL ACEITE (material) | 2 | 26.37 | 52.74 |
| TO00300 | h | OF. 1ª COLOCADOR | 1 | 14.1 | 14.10 |
| TA00200 | h | AYUDANTE ESPECIALISTA | 1 | 13.55 | 13.55 |
| TO02100 | H | OFICIAL 1ª | 0.1 | 14.1 | 1.41 |
| TP00100 | h | PEON ESPECIAL | 0.1 | 13.42 | 1.34 |
| ATC00100 | h | CUADRILLA ALBAÑILERIA, FORMADA POR OFICIAL 1ª Y PEON ESP. | 0.05 | 27.52 | 1.38 |
| WW00300 | UD | Material complementario o pzas.e | 6 | 0.54 | 3.24 |
| WW00400 | UD | Pequeño material | 10 | 0.29 | 2.90 |
|  |  | Total |  |  | 117.04 |

| Medición | Uds. | Parcial |
|---|---|---|
| CUADRO IE | 4 | 4.000 |
| P.V.I. | 3 | 3.000 |
| Total |  | 7 |

**IPF_COMP_200X200** UD COMPUERTA CORTAFUEGOS 200X200 (25/06/2008)
5 UD × 239.21 (253.56 con costes indirectos) = 1267.80
Compuerta cortafuegos de 200X200mm con una EI-120, para un paso de aire de 3-6 m3/s, con fusible de disparo interior por temperatura, dotada de mecanismos de cierre tipo resorte, puesta en hueco de tabiqueria, incluso ayudas de albañileria. medida la unida totalmente instalada. marca TRADAIR modelo CF6-R EI-120 o equivalente

| Código | Ud | Descripción | Rendimiento | Precio | Importe |
|---|---|---|---|---|---|
| COMPUERTA200X200 | UD | Compuerta cortafuegos 200X200 (material; 25/06/2008) | 1 | 208.52 | 208.52 |
| TO01400 | H | OF. 1ª CALEFACTOR O MECANICO | 1 | 14.1 | 14.10 |
| TA00100 | h | AYUDANTE | 1 | 13.55 | 13.55 |
| ATC00100 | h | CUADRILLA ALBAÑILERIA, FORMADA POR OFICIAL 1ª Y PEON ESP. | 0.05 | 27.52 | 1.38 |
| WW00300 | UD | Material complementario o pzas.e | 2 | 0.54 | 1.08 |
| WW00400 | UD | Pequeño material | 2 | 0.29 | 0.58 |
|  |  | Total |  |  | 239.21 |

**IPF_COMP_400X200** UD COMPUERTA CORTAFUEGOS 400 X200 (25/06/2008)
2 UD × 281.87 (298.78 con costes indirectos) = 597.56
Compuerta cortafuegos de 400 x 200 mm con una EI-120, para un paso de aire de 3-6 m3/s, con fusible de disparo interior por temperatura, dotada de mecanismos de cierre tipo resorte, puesta en hueco de tabiqueria, incluso ayudas de albañileria. medida la unida totalmente instalada. marca TRADAIR modelo CF6-R EI-120 o equivalente

| Código | Ud | Descripción | Rendimiento | Precio | Importe |
|---|---|---|---|---|---|
| COMPUERTA400X200 | UD | Compuerta cortafuegos 400x200 (material; 25/06/2008) | 1 | 251.18 | 251.18 |
| TO01400 | H | OF. 1ª CALEFACTOR O MECANICO | 1 | 14.1 | 14.10 |
| TA00100 | h | AYUDANTE | 1 | 13.55 | 13.55 |
| ATC00100 | h | CUADRILLA ALBAÑILERIA, FORMADA POR OFICIAL 1ª Y PEON ESP. | 0.05 | 27.52 | 1.38 |
| WW00300 | UD | Material complementario o pzas.e | 2 | 0.54 | 1.08 |
| WW00400 | UD | Pequeño material | 2 | 0.29 | 0.58 |
|  |  | Total |  |  | 281.87 |

**IPF_COMP_250X200** UD COMPUERTA CORTAFUEGOS 250X200 (25/06/2008)
4 UD × 241.27 (255.75 con costes indirectos) = 1023.00
Compuerta cortafuegos de 250X200mm con una EI-120, para un paso de aire de 3-6 m3/s, con fusible de disparo interior por temperatura, dotada de mecanismos de cierre tipo resorte, puesta en hueco de tabiqueria, incluso ayudas de albañileria. medida la unida totalmente instalada. marca TRADAIR modelo CF6-R EI-120 o equivalente

| Código | Ud | Descripción | Rendimiento | Precio | Importe |
|---|---|---|---|---|---|
| COMPUERTA250X200 | UD | Compuerta cortafuegos 250X200 (material; 25/06/2008) | 1 | 210.58 | 210.58 |
| TO01400 | H | OF. 1ª CALEFACTOR O MECANICO | 1 | 14.1 | 14.10 |
| TA00100 | h | AYUDANTE | 1 | 13.55 | 13.55 |
| ATC00100 | h | CUADRILLA ALBAÑILERIA, FORMADA POR OFICIAL 1ª Y PEON ESP. | 0.05 | 27.52 | 1.38 |
| WW00300 | UD | Material complementario o pzas.e | 2 | 0.54 | 1.08 |
| WW00400 | UD | Pequeño material | 2 | 0.29 | 0.58 |
|  |  | Total |  |  | 241.27 |

## 6.3 DETECCION (30/06/2008)
Importe: 8613.92

**IPF_CENTRAL** UD CENTRAL CONVENC. 2 ZONAS NFS-2 (23/05/2005)
1 UD × 328.63 (348.35 con costes indirectos) = 348.35
Central de detección de incendios convencional microprocesada, compacta para 2 zonas, equipada con relés de fuego y avería, leds de indicación de fuego-averia por zona, leds de estado del sistema y alarma acústica, teclas de mando e inhibición y llave de acceso. Salida por zona para repetidor. Fuente de alimentación con cargador de baterias incluida. Dos baterías de 12 V. y 6 A/h. Montada en chasis metálico y carcasa de ABS, incluso ayudas de albañileria.Medida la unidad instalada y funcionando.Modelo: NFS2 marca: NOTIFIER o equivalente

| Código | Ud | Descripción | Rendimiento | Precio | Importe |
|---|---|---|---|---|---|
| FS2 | u | CENTRAL CONVENCIONAL 2 ZONAS (material) | 1 | 196 | 196.00 |
| PS1206 | u | BATERIA 12 V. 7 A/H (material) | 2 | 20 | 40.00 |
| ATC00100 | h | CUADRILLA ALBAÑILERIA, FORMADA POR OFICIAL 1ª Y PEON ESP. | 0.05 | 27.52 | 1.38 |
| ATC00400 | h | CUADRILLA FORMADA POR OFICIAL 1ª INST. Y AYUDANTE ESP. | 3 | 27.65 | 82.95 |
| WW00300 | UD | Material complementario o pzas.e | 10 | 0.54 | 5.40 |
| WW00400 | UD | Pequeño material | 10 | 0.29 | 2.90 |
|  |  | Total |  |  | 328.63 |

**IPF_DET_OPTICO** UD DET. CONVENCIONAL OPTICO SD851E
63 UD × 69.09 (73.24 con costes indirectos) = 4614.12
Sensor inteligente de humos para conexión a sistemas convencionales, óptico. Cámara óptica oscura. Fabricado en ABS pirorretardante. Equipado con led de estado de alto brillo. Dispone de prueba remota mediante mando distancia para realizar un test de funcionamiento local.Nivel de sensibilidad ajustable, consulta de nivel de ensuciamiento, asignación de periodos de mantenimiento y asignación de dirección de reconocimiento mediante mando remoto, incluso ayudas de albañileria. Incorpora Base B401 intercambiable con el resto de detectores convencionales. Medida la unidad instalada y funcionando
Modelo SD851E . Marca:NOTIFIER o equivalente

| Código | Ud | Descripción | Rendimiento | Precio | Importe |
|---|---|---|---|---|---|
| IP03100 | u | DETECTOR OPTICO DE HUMO (material; 04/04/2006) | 1 | 35 | 35.00 |
| TO01800 | h | OF. 1ª ELECTRICISTA | 0.3 | 14.1 | 4.23 |
| ATC00100 | h | CUADRILLA ALBAÑILERIA, FORMADA POR OFICIAL 1ª Y PEON ESP. | 0.05 | 27.52 | 1.38 |
| ATC00400 | h | CUADRILLA FORMADA POR OFICIAL 1ª INST. Y AYUDANTE ESP. | 1 | 27.65 | 27.65 |
| WW00300 | UD | Material complementario o pzas.e | 1 | 0.54 | 0.54 |
| WW00400 | UD | Pequeño material | 1 | 0.29 | 0.29 |
|  |  | Total |  |  | 69.09 |

| Medición | Uds. | Parcial |
|---|---|---|
| P. SOTANO | 19 | 19.000 |
| P. BAJA | 44 | 44.000 |
| Total |  | 63 |

**08PID00101** u PULSADOR PARA DISPARO MANUAL DE ALARMA-SUPERFICIE (09/10/2007)
10 u × 19.92 (21.12 con costes indirectos) = 211.20
Pulsador para el disparo manual de alarma, en montaje superficial, compuesto por caja de plástico, color rojo, con marco frontal conteniendo lámina de vidrio con inscripción indeleble, "rompase en caso de incendio", pulsador, piloto de señalización, contactor y bornas, de conexión, incluso montaje y conexiones; instalado según CTE DB SI-4 y RIPCI. Medida la unidad instalada.

| Código | Ud | Descripción | Rendimiento | Precio | Importe |
|---|---|---|---|---|---|
| IP09200 | u | PULSADOR ALARMA MONTAJE SUPERFICIAL (material; 09/10/2007) | 1 | 14.86 | 14.86 |
| TO01800 | h | OF. 1ª ELECTRICISTA | 0.3 | 14.1 | 4.23 |
| WW00300 | UD | Material complementario o pzas.e | 1 | 0.54 | 0.54 |
| WW00400 | UD | Pequeño material | 1 | 0.29 | 0.29 |
|  |  | Total |  |  | 19.92 |

| Medición | Uds. | Parcial |
|---|---|---|
| P. SOTANO | 2 | 2.000 |
| P. BAJA | 8 | 8.000 |
| Total |  | 10 |

**IPF_INSELECT_2X1.5** MI INST. ELECT. TUBO PVC RIGIDO 2 X 1.5mm2
560 MI × 5.44 (5.77 con costes indirectos) = 3231.20
Instalación eléctrica para el sistema de detección de incendios formado por cable trenzado y apantallado de dos conductores de 1,5 mm2 de sección para los equipos inteligentes y cable de cobre de 750 V de dos conductors de 1,5 mm2 de sección para alimentación auxiliar, bajo tubo de PVC rígido, incluso p.p. de cajas de derivación, pequeño material y accesorios y ayudas de albañileria.Medida la longitud ejecutada.

| Código | Ud | Descripción | Rendimiento | Precio | Importe |
|---|---|---|---|---|---|
| IE01900 | m | CABLE COBRE 1X1.5MM2/ 750 V. (material) | 2.02 | 0.14 | 0.28 |
| IE12800 | m | TUBO PVC. RIGIDO DIAM. 29 MM. (material) | 1.01 | 2.04 | 2.06 |
| TO01800 | h | OF. 1ª ELECTRICISTA | 0.1 | 14.1 | 1.41 |
| ATC00100 | h | CUADRILLA ALBAÑILERIA, FORMADA POR OFICIAL 1ª Y PEON ESP. | 0.05 | 27.52 | 1.38 |
| WW00300 | UD | Material complementario o pzas.e | 0.3 | 0.54 | 0.16 |
| WW00400 | UD | Pequeño material | 0.5 | 0.29 | 0.15 |
|  |  | Total |  |  | 5.44 |

| Medición | Uds. | Largo | Parcial |
|---|---|---|---|
| P. SOTANO | 1 | 210.00 | 210.000 |
| P. BAJA | 1 | 350.00 | 350.000 |
| Total |  |  | 560 |

**IPF_SIR_INT_ELECT** UD SIRENA ELECTRONICA ROJA NS3/R
4 UD × 28.44 (30.15 con costes indirectos) = 120.60
Sirena electrónica rectangular color rojo, alimentación de 15 a 33VDC. Consumo 18mA, 3 tonos seleccionables de 93 a 103dB. Incluye base de montaje en superficie, grado de protección ambiental IP66 modelo NBS/B, incluso ayudas de albañileria. Medida la unidad instalada
Modelo NS3/R . Marca:NOTIFIER o equivalente

| Código | Ud | Descripción | Rendimiento | Precio | Importe |
|---|---|---|---|---|---|
| NS3R | u | SIRENA ELECTRONICA ROJA (material) | 1 | 22 | 22.00 |
| TO01800 | h | OF. 1ª ELECTRICISTA | 0.3 | 14.1 | 4.23 |
| ATC00100 | h | CUADRILLA ALBAÑILERIA, FORMADA POR OFICIAL 1ª Y PEON ESP. | 0.05 | 27.52 | 1.38 |
| WW00300 | UD | Material complementario o pzas.e | 1 | 0.54 | 0.54 |
| WW00400 | UD | Pequeño material | 1 | 0.29 | 0.29 |
|  |  | Total |  |  | 28.44 |

| Medición | Uds. | Parcial |
|---|---|---|
| P. SOTANO | 1 | 1.000 |
| P. BAJA | 3 | 3.000 |
| Total |  | 4 |

**IPF_SIR_EXT_ACUSTICA** UD SIRENA EXT OPTIC-ACUSTIC NSR-E24
1 UD × 83.44 (88.45 con costes indirectos) = 88.45
Sirena exterior fabricada en policarbonato de color rojo, con foco intermitente y serigrafía de la palabra FUEGO en color blanco, consumo 350mA a 24VDC, incluso ayudas de albañileria. Medida la unidad instalada.
Modelo NSR-E24 . Marca:NOTIFIER o equivalente

| Código | Ud | Descripción | Rendimiento | Precio | Importe |
|---|---|---|---|---|---|
| NSRE24 | u | SIRENA EXTERIOR OPTICO-ACUSTICA (material) | 1 | 77 | 77.00 |
| TO01800 | h | OF. 1ª ELECTRICISTA | 0.3 | 14.1 | 4.23 |
| ATC00100 | h | CUADRILLA ALBAÑILERIA, FORMADA POR OFICIAL 1ª Y PEON ESP. | 0.05 | 27.52 | 1.38 |
| WW00300 | UD | Material complementario o pzas.e | 1 | 0.54 | 0.54 |
| WW00400 | UD | Pequeño material | 1 | 0.29 | 0.29 |
|  |  | Total |  |  | 83.44 |

## 8.1 INSTRUMENTACION, ELEMENTOS DE CAMPO (23/12/2009)
Importe: 14813.93

**8101** UD SONDA DE TEMPERATRUA DE INMERSIÓN CON VAINA (23/12/2009)
21 UD × 26.24 (27.81 con costes indirectos) = 584.01
SONDA DE TEMPERATURA DE INMERSIÓN, CON VAINA, L inmersión = 100mm, tipo Termistor NTC 1,8 kOhm (a 25ºC). Caja de Poliamida con Protección IP65. Tubo de inmersión en acero inoxidable (diám. 6mm). Incluso vaina de Latón (diám.7-10mm), PN16, con rosca M 1/2". Rango de lectura: -40ºC a 150 ºC.
Marca Schneider/TAC, Modelo STP100-100+V. Ref. Sonda: 5123104000, Ref. Vaina: 9121041000

| Código | Ud | Descripción | Rendimiento | Precio | Importe |
|---|---|---|---|---|---|
| 00357M | UD | MATERIAL CAMPO INSTALADO (material; 23/12/2009) | 3.4 | 7.56 | 25.70 |
| WW00300 | UD | Material complementario o pzas.e | 1 | 0.54 | 0.54 |
|  |  | Total |  |  | 26.24 |

**8102** UD SONDA DE TEMPERATRUA DE INMERSIÓN CON VAINA (23/12/2009)
3 UD × 28.51 (30.22 con costes indirectos) = 90.66
SONDA DE TEMPERATURA DE INMERSIÓN, CON VAINA, L inmersión = 400mm, tipo Termistor NTC 1,8 kOhm (a 25ºC). Caja de Poliamida con Protección IP65. Tubo de inmersión en acero inoxidable (diám. 6mm). Incluso vaina de Latón (diám.7-10mm), PN16, con rosca M 1/2". Rango de lectura: -40ºC a 150 ºC.
Marca Schneider/TAC, Modelo STP100-400+V. Ref. Sonda: 5123114000, Ref. Vaina: 9121046000

| Código | Ud | Descripción | Rendimiento | Precio | Importe |
|---|---|---|---|---|---|
| 00357M | UD | MATERIAL CAMPO INSTALADO | 3.7 | 7.56 | 27.97 |
| WW00300 | UD | Material complementario o pzas.e | 1 | 0.54 | 0.54 |
|  |  | Total |  |  | 28.51 |

**8103** UD SONDA COMBINADA DE TEMPERATURA Y HUMEDAD DE ALTA PRECISIÓN PARA CONDUCTOS ESPECIAL AMBIENTES PISCINAS (23/12/2009)
2 UD × 272.7 (289.06 con costes indirectos) = 578.12
SONDA COMBINADA DE TEMPERATURA Y HUMEDAD DE ALTA PRECISIÓN PARA CONDUCTOS ESPECIAL AMBIENTES PISCINAS. Sensor de temperatura activa 0..10VDC. Tubo de inmersión en Policarbonato, con filtro protector del sensor (en extremo), de bronce. Incluida brida sujeción a conducto. Caja de Policarbonato con Protección IP65. Rangos de lectura: Temperatura -40 a 60ºC, Humedad 0-100%HR. Transmisor para señal de HR 0-10V. (requiere alimentación a 15-35V DC ó 15-29V CA).
Marca Schneider/TAC, Modelo EE21B.

| Código | Ud | Descripción | Rendimiento | Precio | Importe |
|---|---|---|---|---|---|
| 00357M | UD | MATERIAL CAMPO INSTALADO | 36 | 7.56 | 272.16 |
| WW00300 | UD | Material complementario o pzas.e | 1 | 0.54 | 0.54 |
|  |  | Total |  |  | 272.7 |

**8104** UD SONDA COMBINADA DE TEMPERATURA Y HUMEDAD PARA CONDUCTOS (23/12/2009)
6 UD × 197.1 (208.93 con costes indirectos) = 1253.58
SONDA COMBINADA DE TEMPERATURA Y HUMEDAD PARA CONDUCTOS. Sensor de temperatura seleccionable tipo Termistor NTC 1,8 ó 10 kOhm (a 25ºC). Tubo de inmersión en Poliamida, con filtro protector del sensor (en extremo), de bronce. Longitud de inmersión 220mm. Incluso brida sujeción a conducto. Caja de Poliamida con Protección IP65. Rangos de lectura: Temperatura -10 a 60ºC, Humedad 0-95%HR. Transmisor para señal de HR seleccionable 4-20mA (requiere alimentación a 15-28V CC) ó 0-10V (requiere alimentación a
15-35V CC ó 24V CA, alternativamente). Marca Schneider/TAC, Modelo SHD100-T.

| Código | Ud | Descripción | Rendimiento | Precio | Importe |
|---|---|---|---|---|---|
| 00357M | UD | MATERIAL CAMPO INSTALADO | 26 | 7.56 | 196.56 |
| WW00300 | UD | Material complementario o pzas.e | 1 | 0.54 | 0.54 |
|  |  | Total |  |  | 197.1 |

**8105** UD SONDA COMBINADA DE TEMPERATURA Y HUMEDAD PARA CONDUCTOS (23/12/2009)
1 UD × 204.66 (216.94 con costes indirectos) = 216.94
SONDA COMBINADA DE TEMPERATURA Y HUMEDAD EXTERIOR. Sensor de temperatura seleccionable tipo Termistor NTC 1,8 ó 10 kOhm (a 25ºC). Rangos de lectura: Temperatura -10 a 60ºC, Humedad 0-95%HR. Transmisor para señal de HR seleccionable 4-20mA (requiere alimentación a 15-28V CC) ó 0-10V (requiere alimentación a 15-35V CC ó 24V CA, alternativamente). En caja de material plástico tipo Poliamida, con grado de protección eléctrica IP65.
Marca Schneider/TAC, Modelo SHO100-T.

| Código | Ud | Descripción | Rendimiento | Precio | Importe |
|---|---|---|---|---|---|
| 00357M | UD | MATERIAL CAMPO INSTALADO | 27 | 7.56 | 204.12 |
| WW00300 | UD | Material complementario o pzas.e | 1 | 0.54 | 0.54 |
|  |  | Total |  |  | 204.66 |

**8106** UD PRESOSTATO DIFERENCIAL PARA AIRE (23/12/2009)
4 UD × 26.24 (27.81 con costes indirectos) = 111.24
PRESOSTATO DIFERENCIAL PARA AIRE, ajustable de 40 a 600 Pa de presión diferencial entre tomas de presión (de diám. 5mm). Incluye tubos conexión en PVC blando. Máxima presión de operación 50kPa. Con contactos NA/NC a disposición (carga máxima 2A inductivos / 3A resistivos) con una vida útil para más de 1 millón de maniobras. En caja de material plástico (ABS), cubierta de policarbonato y membrana (en contacto con el medio) de silicona. Protección eléctrica tipo IP54. Dimensiones 105mm x 73mm x 63mm.
Marca Schneider/TAC, Modelo SPD900-600.

| Código | Ud | Descripción | Rendimiento | Precio | Importe |
|---|---|---|---|---|---|
| 00357M | UD | MATERIAL CAMPO INSTALADO | 3.4 | 7.56 | 25.70 |
| WW00300 | UD | Material complementario o pzas.e | 1 | 0.54 | 0.54 |
|  |  | Total |  |  | 26.24 |

**8107** UD PRESOSTATO PARA CIRCUITOS DE AGUA (23/12/2009)
7 UD × 67.07 (71.09 con costes indirectos) = 497.63
PRESOSTATO PARA CIRCUITOS DE AGUA ajustable entre 0,6 y 10bar.
Grado de protección IP54. Con contactos unipolares NANC de ruptura brusca. Dimensiones 113x35x75. Conexión rosca G 1/4"
Marca Schneider/Telemecanique, Modelo PS-Water/0-12.

| Código | Ud | Descripción | Rendimiento | Precio | Importe |
|---|---|---|---|---|---|
| 00357M | UD | MATERIAL CAMPO INSTALADO | 8.8 | 7.56 | 66.53 |
| WW00300 | UD | Material complementario o pzas.e | 1 | 0.54 | 0.54 |
|  |  | Total |  |  | 67.07 |

**8108** UD TRANSMISOR DE PRESIÓN DE AGUA (23/12/2009)
3 UD × 174.42 (184.89 con costes indirectos) = 554.67
TRANSMISOR DE PRESIÓN DE AGUA de 0 a 10 bar (conexión roscada inox. M 1/4" ó 1/2"), con salida 0-10V. Incluye 2 metros de cable. Máxima presión de operación: 2 x rango. Requiere alimentación a 24V CA ó 15-36V CC. Caja de conexión en plástico de poliamida y membrana (en contacto con el medio) de inoxidable. Protección IP65. Dimensiones L=95mm y tuerca de apriete de 22mm.
Marca Schneider/TAC, Modelo SPP110-1000.

| Código | Ud | Descripción | Rendimiento | Precio | Importe |
|---|---|---|---|---|---|
| 00357M | UD | MATERIAL CAMPO INSTALADO | 23 | 7.56 | 173.88 |
| WW00300 | UD | Material complementario o pzas.e | 1 | 0.54 | 0.54 |
|  |  | Total |  |  | 174.42 |

**8109** UD ACTUADOR ROTATIVO PARA COMPUERTAS DE AIRE DE 10Nm (aprox. 2 m2 de sección de compuerta) para MANIOBRA ON/OFF ó TRES PUNTOS. (23/12/2009)
12 UD × 575.1 (609.61 con costes indirectos) = 7315.32
ACTUADOR ROTATIVO PARA COMPUERTAS DE AIRE DE 10Nm (aprox. 2 m2 de sección de compuerta) para MANIOBRA ON/OFF ó TRES PUNTOS. Alimentación eléctrica a 230V CA, consumo 2,5W, incorpora cable de 1m / 3x0,75 mm2 para conexión eléctrica. Angulo de rotación máx.: 95º, ajustable mecanicamente con topes. Tiempo de maniobra 150seg. Dirección de rotación seleccionable. Indicación de posición mecánica. Protección clase II, IP54. Máximo nivel sonoro 35 dB(A). Acoplamiento a ejes circulares o cuadrados de 8 a
26,7mm. Permite desembrague para rotación manual. Marca Schneider/TAC, Modelo TAC MD10B-230.

| Código | Ud | Descripción | Rendimiento | Precio | Importe |
|---|---|---|---|---|---|
| 00357M | UD | MATERIAL CAMPO INSTALADO | 76 | 7.56 | 574.56 |
| WW00300 | UD | Material complementario o pzas.e | 1 | 0.54 | 0.54 |
|  |  | Total |  |  | 575.1 |

**8110** UD Unidad de alimentación para dispositivos Link Power Transceiver de la red LON. (23/12/2009)
1 UD × 318.06 (337.14 con costes indirectos) = 337.14
Unidad de alimentación para dispositivos Link Power Transceiver de la red LON.
Corriente de Salida a prueba de cortocircuitos y sobretensiones. Dependiendo del consumo de los dispositivos se pueden alimentar como máximo 64 dispositivos LPT. Tensión de entrada: AC 120/230 V. Montado en carril DIN EN 50 022. 126 mm de ancho. Como máximo pueden montarse 2 fuentes por segmento y deben colocarse una en cada extremo.
Marca: Schneider Electric

| Código | Ud | Descripción | Rendimiento | Precio | Importe |
|---|---|---|---|---|---|
| 00357M | UD | MATERIAL CAMPO INSTALADO | 42 | 7.56 | 317.52 |
| WW00300 | UD | Material complementario o pzas.e | 1 | 0.54 | 0.54 |
|  |  | Total |  |  | 318.06 |

**8111** UD Multisensor de luminosidad y presencia LON LA 21 (23/12/2009)
10 UD × 151.74 (160.84 con costes indirectos) = 1608.40
Multisensor de luminosidad y presencia LON LA 21. Rango de detección circular, 360º con un diámetro de 14m montado a una altura de 2,5m. Unidad LPT, se alimenta del bus y toma 1 LPUL (285mW).
Montaje empotrado y posibilidad de montar en superficie con el Accesorio de Montaje en Superficie Ref.: MTN550619
Marca: Schneider Electric

| Código | Ud | Descripción | Rendimiento | Precio | Importe |
|---|---|---|---|---|---|
| 00357M | UD | MATERIAL CAMPO INSTALADO | 20 | 7.56 | 151.20 |
| WW00300 | UD | Material complementario o pzas.e | 1 | 0.54 | 0.54 |
|  |  | Total |  |  | 151.74 |

**8112** UD Sonda de luminosidad y temperaturas exteriores LON. (23/12/2009)
1 UD × 144.18 (152.83 con costes indirectos) = 152.83

| Código | Ud | Descripción | Rendimiento | Precio | Importe |
|---|---|---|---|---|---|
| 00357M | UD | MATERIAL CAMPO INSTALADO | 19 | 7.56 | 143.64 |
| WW00300 | UD | Material complementario o pzas.e | 1 | 0.54 | 0.54 |
|  |  | Total |  |  | 144.18 |

**8113** UD Módulo de 8 Salidas Digitales para cargas independientes (23/12/2009)
5 UD × 212.22 (224.95 con costes indirectos) = 1124.75
Módulo de 8 Salidas Digitales para cargas independientes. Señal normalemente abierta. Forzado manual y Led Indicador por salida. Unidad FTT, se alimenta a 24 V AC/DC. Detector de caída de tensión. Montaje en Carril DIN EN 50 022. 72 mm de ancho. Posibilidad de definir grupos de actuación entre las salidas.

| Código | Ud | Descripción | Rendimiento | Precio | Importe |
|---|---|---|---|---|---|
| 00357M | UD | MATERIAL CAMPO INSTALADO | 28 | 7.56 | 211.68 |
| WW00300 | UD | Material complementario o pzas.e | 1 | 0.54 | 0.54 |
|  |  | Total |  |  | 212.22 |

**8114** UD INTERRUPTOR DE FLUJO DE AGUA PARA TUBERÍAS con diámetros 1" a 8" (23/12/2009)
5 UD × 39.85 (42.24 con costes indirectos) = 211.20
INTERRUPTOR DE FLUJO DE AGUA PARA TUBERÍAS con diámetros 1" a 8", con máxima presión de trabajo=11bar y temperatura máx. del líquido=120ºC. Cuerpo construido en acero galvanizado, con cubierta de ABS y juego de láminas en latón. Grado de protección: IP65. Dimensiones 113x70x65mm.
Contactos de salida NA/NC para una corriente máxima de 15A a 250V. Unión a injerto en tubería mediante rosca M 1" Gas.
Marca Schneider/SE, Modelo FS Agua.

| Código | Ud | Descripción | Rendimiento | Precio | Importe |
|---|---|---|---|---|---|
| 00357M | UD | MATERIAL CAMPO INSTALADO | 5.2 | 7.56 | 39.31 |
| WW00300 | UD | Material complementario o pzas.e | 1 | 0.54 | 0.54 |
|  |  | Total |  |  | 39.85 |

**8115** UD TERMOSTATO ALTA TEMPERATURA HUMOS CALDERAS (23/12/2009)
2 UD × 83.7 (88.72 con costes indirectos) = 177.44
TERMOSTATO ALTA TEMPERATURA HUMOS CALDERAS ajustable entre 200-240ºC, REARME MANUAL, con indicador de temperatura local (escala: 50-350ºC).
Caja metálica acabada en epoxy, tubo flexible con funda metálica de 1m. Vaina de acero inox. diám. 10mm, long. 195mm, con rácord giratorio de 1/4" (rosca gas). Incorpora piloto indicador del disparo. Permite desconexión del quemador (poder de ruptura 10(2,5)A - 250V CA)
Marca Schneider/SE, Modelo TSHC.

| Código | Ud | Descripción | Rendimiento | Precio | Importe |
|---|---|---|---|---|---|
| 00357M | UD | MATERIAL CAMPO INSTALADO | 11 | 7.56 | 83.16 |
| WW00300 | UD | Material complementario o pzas.e | 1 | 0.54 | 0.54 |
|  |  | Total |  |  | 83.7 |

## 8.2 CONJUNTOS VALVULAS Y ACTUADORES (23/12/2009)
Importe: 16487.84

**8201** UD VÁLVULA DE REGULACIÓN DE 3 VÍAS, MEZCLADORA (23/12/2009)
1 UD × 189.54 (200.91 con costes indirectos) = 200.91
VÁLVULA DE REGULACIÓN DE 3 VÍAS, MEZCLADORA, CON ACTUADOR Forta M400, DN20, Kvs=6.3. VÁLVULA con cuerpo de Bronce, eje y asiento en acero inoxidable, PN16, rosca M 3/4" s/ISO228/1. Característica del flujo A-AB: EQM, con B-AB: complementario. Carrera total=20mm. Coef. fuga A-AB < 0,02% Kvs (0,05% para B-AB). Rangeabilidad (Kv/Kvmin) > 100. Temperatura máx./mín. del fluído = 150ºC/-20ºC. Accesorios de conexión roscada (racorería) deben ser suministrados aparte.
ACTUADOR tipo TAC Forta M400, electromecánico, para el control de válvulas de dos o tres vías, con 400 Nw de empuje. Permite el control a 3 Puntos o modulante 0-10V. Recorrido: 10 a 32mm, ajustable automáticamente. Tiempo de apertura: 60s en modulación / 300 ó 60s (seleccionar) en 3P. Requiere alimentación a 24V CA. Consumo medio: 6 VA (punta máx. de 30VA). Protección IP54. Dispone de salida 2-10V CC como posicionador. Materiales: chasis en aluminio y cubierta de plástico ABS. Nivel sonoro < 32 dB(A). Máxima presión diferencial para el conjunto Válvula / Actuador: 650 kPa.
Marca Schneider/TAC, Modelo V341/20/6.3+M400.

| Código | Ud | Descripción | Rendimiento | Precio | Importe |
|---|---|---|---|---|---|
| 00357M | UD | MATERIAL CAMPO INSTALADO | 25 | 7.56 | 189.00 |
| WW00300 | UD | Material complementario o pzas.e | 1 | 0.54 | 0.54 |
|  |  | Total |  |  | 189.54 |

**8202** UD VÁLVULA DE REGULACIÓN DE 3 VÍAS, MEZCLADORA, (23/12/2009)
13 UD × 189.54 (200.91 con costes indirectos) = 2611.83
VÁLVULA DE REGULACIÓN DE 3 VÍAS, MEZCLADORA, CON ACTUADOR Forta M400, DN25, Kvs=10. VÁLVULA con cuerpo de Bronce, eje y asiento en acero inoxidable, PN16, rosca M 1" s/ISO228/1. Característica del flujo A-AB: EQM, con B-AB: complementario. Carrera total=20mm. Coef. fuga A-AB < 0,02% Kvs (0,05% para B-AB). Rangeabilidad (Kv/Kvmin) > 100. Temperatura máx./mín. del fluído = 150ºC/-20ºC. Accesorios de conexión roscada (racorería) deben ser suministrados aparte.
ACTUADOR tipo TAC Forta M400, electromecánico, para el control de válvulas de dos o tres vías, con 400 Nw de empuje. Permite el control a 3 Puntos o modulante 0-10V. Recorrido: 10 a 32mm, ajustable automáticamente. Tiempo de apertura: 60s en modulación / 300 ó 60s (seleccionar) en 3P. Requiere alimentación a 24V CA. Consumo medio: 6 VA (punta máx. de 30VA). Protección IP54. Dispone de salida 2-10V CC como posicionador. Materiales: chasis en aluminio y cubierta de plástico ABS. Nivel sonoro < 32 dB(A). Máxima presión diferencial para el conjunto Válvula / Actuador: 500 kPa.
Marca Schneider/TAC, Modelo V341/25/10+M400.
Marca Schneider/TAC, Modelo V341/20/6.3+M400.

| Código | Ud | Descripción | Rendimiento | Precio | Importe |
|---|---|---|---|---|---|
| 00357M | UD | MATERIAL CAMPO INSTALADO | 25 | 7.56 | 189.00 |
| WW00300 | UD | Material complementario o pzas.e | 1 | 0.54 | 0.54 |
|  |  | Total |  |  | 189.54 |

**8203** UD VÁLVULA DE REGULACIÓN DE 3 VÍAS, MEZCLADORA, CON ACTUADOR (23/12/2009)
6 UD × 204.66 (216.94 con costes indirectos) = 1301.64
VÁLVULA DE REGULACIÓN DE 3 VÍAS, MEZCLADORA, CON ACTUADOR Forta M400, DN32, Kvs=16. VÁLVULA con cuerpo de Bronce, eje y asiento en acero inoxidable, PN16, rosca M 1+1/4" s/ISO228/1. Característica del flujo A-AB: EQM, con B-AB: complementario. Carrera total=20mm. Coef. fuga A-AB < 0,02% Kvs (0,05% para B-AB). Rangeabilidad (Kv/Kvmin) > 100. Temperatura máx./mín. del fluído = 150ºC/-20ºC. Accesorios de conexión roscada (racorería) deben ser suministrados aparte.
ACTUADOR tipo TAC Forta M400, electromecánico, para el control de válvulas de dos o tres vías, con 400 Nw de empuje. Permite el control a 3 Puntos o modulante 0-10V. Recorrido: 10 a 32mm, ajustable automáticamente. Tiempo de apertura: 60s en modulación / 300 ó 60s (seleccionar) en 3P. Requiere alimentación a 24V CA. Consumo medio: 6 VA (punta máx. de 30VA). Protección IP54. Dispone de salida 2-10V CC como posicionador. Materiales: chasis en aluminio y cubierta de plástico ABS. Nivel sonoro < 32 dB(A). Máxima presión diferencial para el conjunto Válvula / Actuador: 350 kPa.
Marca Schneider/TAC, Modelo V341/32/16+M400.

| Código | Ud | Descripción | Rendimiento | Precio | Importe |
|---|---|---|---|---|---|
| 00357M | UD | MATERIAL CAMPO INSTALADO | 27 | 7.56 | 204.12 |
| WW00300 | UD | Material complementario o pzas.e | 1 | 0.54 | 0.54 |
|  |  | Total |  |  | 204.66 |

**8204** UD VÁLVULA DE REGULACIÓN DE 3 VÍAS, MEZCLADORA, CON ACTUADOR (23/12/2009)
3 UD × 242.46 (257.01 con costes indirectos) = 771.03
VÁLVULA DE REGULACIÓN DE 3 VÍAS, MEZCLADORA, CON ACTUADOR Forta M400, DN50, Kvs=38. VÁLVULA con cuerpo de Bronce, eje y asiento en acero inoxidable, PN16, rosca M 2" s/ISO228/1. Característica del flujo A-AB: EQM, con B-AB: complementario. Carrera total=20mm. Coef. fuga A-AB < 0,02% Kvs (0,05% para B-AB). Rangeabilidad (Kv/Kvmin) > 100. Temperatura máx./mín. del fluído = 150ºC/-20ºC. Accesorios de conexión roscada (racorería) deben ser suministrados aparte.
ACTUADOR tipo TAC Forta M400, electromecánico, para el control de válvulas de dos o tres vías, con 400 Nw de empuje. Permite el control a 3 Puntos o modulante 0-10V. Recorrido: 10 a 32mm, ajustable automáticamente. Tiempo de apertura: 60s en modulación / 300 ó 60s (seleccionar) en 3P. Requiere alimentación a 24V CA. Consumo medio: 6 VA (punta máx. de 30VA). Protección IP54. Dispone de salida 2-10V CC como posicionador. Materiales: chasis en aluminio y cubierta de plástico ABS. Nivel sonoro < 32 dB(A). Máxima presión diferencial para el conjunto Válvula / Actuador : 150 kPa.
Marca Schneider/TAC, Modelo V341/50/38+M400.

| Código | Ud | Descripción | Rendimiento | Precio | Importe |
|---|---|---|---|---|---|
| 00357M | UD | MATERIAL CAMPO INSTALADO | 32 | 7.56 | 241.92 |
| WW00300 | UD | Material complementario o pzas.e | 1 | 0.54 | 0.54 |
|  |  | Total |  |  | 242.46 |

**8205** UD VÁLVULA DE REGULACIÓN DE 3 VÍAS, MEZCLADORA, CON ACTUADOR (23/12/2009)
2 UD × 605.34 (641.66 con costes indirectos) = 1283.32
VÁLVULA DE REGULACIÓN DE 3 VÍAS, MEZCLADORA, CON ACTUADOR Forta M800, DN80, Kvs=100. VÁLVULA con cuerpo de Hierro fundido GG25, eje y asiento en acero inoxidable, PN16, con enlace mediante bridas. Característica del flujo A-AB: EQ, con B-AB: complementario. Carrera total=30mm. Coef. fuga A-AB y B- AB sellado. Rangeabilidad (Kv/Kvmin) > 30. Temperatura máx./mín. del fluído = 130ºC/-10ºC.
ACTUADOR tipo TAC Forta M800, electromecánico, para el control de válvulas de dos o tres vías, con 800 Nw de empuje. Permite el control a 3 Puntos o modulante 0-10V. Recorrido: 10 a 52mm, ajustable automáticamente. Tiempo de apertura: 15s, 20s y 30s para carreras de 20mm, 30mm y 50mm respectivamente
/ 300 ó 60s (seleccionar) en 3P. Requiere alimentación a 24V CA. Consumo medio: 15 VA (punta máx. de
50VA). Protección IP54. Dispone de salida 2-10V CC como posicionador. Materiales: chasis en aluminio y cubierta de plástico ABS. Nivel sonoro < 40 dB(A).
Máxima presión diferencial para el conjunto Válvula / Actuador : 80 kPa. Marca Schneider/TAC, Modelo V321/80/100+M800.

| Código | Ud | Descripción | Rendimiento | Precio | Importe |
|---|---|---|---|---|---|
| 00357M | UD | MATERIAL CAMPO INSTALADO | 80 | 7.56 | 604.80 |
| WW00300 | UD | Material complementario o pzas.e | 1 | 0.54 | 0.54 |
|  |  | Total |  |  | 605.34 |

**8206** UD VÁLVULA DE MARIPOSA TIPO WAFER, (23/12/2009)
20 UD × 189.54 (200.91 con costes indirectos) = 4018.20
VÁLVULA DE MARIPOSA TIPO WAFER, 1 1/4" CON ACTUADOR TODO-NADA Y 2 FINALES DE CARRERA Cuerpo de Fundición, Disco en fundición con recubrimiento Niquel Plateado, Eje Inox (Aisi 416), Anillo en EPDM, coginetes en PTFE y junta tórica en NBR. Tipo Wafer (para instalar entre bridas), PN16, válido para agua hasta 120ºC.
ACTUADOR eléctrico rotativo (90º) tipo EK20, de 20Nm. Actuación Todo-Nada con señal a 220V, con posibilidad de accionamiento manual. Incluye doble final de carrera para confirmación de abierta-cerrada la válvula. Protección eléctrica IP65. Tiempo de apertura o cierre aprox. 7/10 seg.
Máxima presión diferencial permitida en maniobra de apertura-cierre > 8 bar
Marca Schneider/BGC, Modelo BGC/32EK20 (válvula + actuador ensamblado)

| Código | Ud | Descripción | Rendimiento | Precio | Importe |
|---|---|---|---|---|---|
| 00357M | UD | MATERIAL CAMPO INSTALADO | 25 | 7.56 | 189.00 |
| WW00300 | UD | Material complementario o pzas.e | 1 | 0.54 | 0.54 |
|  |  | Total |  |  | 189.54 |

**8207** UD VÁLVULA DE MARIPOSA TIPO WAFER, (23/12/2009)
4 UD × 189.54 (200.91 con costes indirectos) = 803.64
VÁLVULA DE MARIPOSA TIPO WAFER, 1 1/2" CON ACTUADOR TODO-NADA Y 2 FINALES DE CARRERA Cuerpo de Fundición, Disco en fundición con recubrimiento Niquel Plateado, Eje Inox (Aisi 416), Anillo en EPDM, coginetes en PTFE y junta tórica en NBR. Tipo Wafer (para instalar entre bridas), PN16, válido para agua hasta 120ºC.
ACTUADOR eléctrico rotativo (90º) tipo EK20, de 20Nm. Actuación Todo-Nada con señal a 220V, con posibilidad de accionamiento manual. Incluye doble final de carrera para confirmación de abierta-cerrada la válvula. Protección eléctrica IP65. Tiempo de apertura o cierre aprox. 7/10 seg.
Máxima presión diferencial permitida en maniobra de apertura-cierre > 8 bar
Marca Schneider/BGC, Modelo BGC/40EK20 (válvula + actuador ensamblado)

| Código | Ud | Descripción | Rendimiento | Precio | Importe |
|---|---|---|---|---|---|
| 00357M | UD | MATERIAL CAMPO INSTALADO | 25 | 7.56 | 189.00 |
| WW00300 | UD | Material complementario o pzas.e | 1 | 0.54 | 0.54 |
|  |  | Total |  |  | 189.54 |

**8208** UD CONTROLADOR TAC Xenta 121 PARAMETRIZABLE (23/12/2009)
29 UD × 136.62 (144.82 con costes indirectos) = 4199.78
CONTROLADOR TAC Xenta 121 PARAMETRIZABLE
APLICACIÓN: Controlador que podrá ser parametrizado según aplicación particular. Válido para soluciones de climatizador, fan-coil y VAV.
Modos: Confort / Ahorro / Desocupado / OFF + Función bypass temporizado (configurable)
Cumple directrices de interoperabilidad y perfiles LonMark, TP/FT-10 a 78Kbps. Requiere alimentación a 230V CA. Consumo máx: 20 VA. Protección IP30. Fabricado en plástico ABS con dimensiones: 122x126x50mm. Instalación en carril DIN o superficie plana.
3 Entradas digitales (X1, X2 y X3) para contacto libre de tensión. 4 Salidas triac (V1 a V4), máx: 0,8A c/u. 4
Salidas relé (K1, K2, K3 con KC1) y (K4 con KC2), 250V CA, máx. 3A. 1 Salida analógica 1-10 V CC (Y1). 2
Entradas termistor NTC 1.8Kohm (B1, B2). 1 Entrada universal (U1). 1 Entrada analógica (R1) tipo potenciometro lineal 10Kohm.
Permite utilización con los módulos de pared STR. Dispone de conector para TAC Xenta OP. Para realizar la parametrización del equipo se requiere la aplicación ZBUILDER (Ref: 000880350)

| Código | Ud | Descripción | Rendimiento | Precio | Importe |
|---|---|---|---|---|---|
| 00357M | UD | MATERIAL CAMPO INSTALADO | 18 | 7.56 | 136.08 |
| WW00300 | UD | Material complementario o pzas.e | 1 | 0.54 | 0.54 |
|  |  | Total |  |  | 136.62 |

**8209** UD MÓDULO DE PARED STR106 con sonda de TEMPERATURA AMBIENTE (23/12/2009)
29 UD × 23.22 (24.61 con costes indirectos) = 713.69
MÓDULO DE PARED STR106 con sonda de TEMPERATURA AMBIENTE tipo Termistor NTC de 1,8 kOhm (a
25ºC), INDICADOR DE MODO (luminoso), POTENCIÓMETRO DE AJUSTE DE CONSIGNA configurable +/-
1ºC a +/-5ºC respecto al punto medio de consigna del edificio, BOTÓN DE BY-PASS y rueda de AJUSTE MANUAL DE TRES VELOCIDADES DE VENTILADOR (A/0/1/2/3). En caja de material plástico tipo PC/ABS, con grado de protección eléctrica IP20. Dimensiones 84mm x 116mm x 24mm. Rango de lectura: 0 a 50ºC. Marca Schneider/TAC, Modelo STR106.

| Código | Ud | Descripción | Rendimiento | Precio | Importe |
|---|---|---|---|---|---|
| 00357M | UD | MATERIAL CAMPO INSTALADO | 3 | 7.56 | 22.68 |
| WW00300 | UD | Material complementario o pzas.e | 1 | 0.54 | 0.54 |
|  |  | Total |  |  | 23.22 |

**8210** UD VÁLVULA DE ZONA DE 3 VÍAS, MEZCLADORA, CON ACTUADOR MZ18B, DN20, Kvs=4. (23/12/2009)
12 UD × 45.9 (48.65 con costes indirectos) = 583.80
VÁLVULA DE ZONA DE 3 VÍAS, MEZCLADORA, CON ACTUADOR MZ18B, DN20, Kvs=4.
VÁLVULA con cuerpo de Latón, eje y asiento en inox, PN16, rosca M 3/4". Característica del flujo A-AB: EQ%, con B-AB: lineal para bypass. Carrera total= 6,5mm. Coef. fuga A-AB < 0,02% Kvs. Rangeabilidad (Kv/Kvmin)
>50. Temperatura máx./mín. del fluído = 2ºC/120ºC. Accesorios de conexión roscada (racorería) deben ser suministrados aparte.
ACTUADOR tipo TAC MZ18B, electromecánico, para el control de válvulas de dos o tres vías, con 180 Nw de empuje. Proporcional 3P. Recorrido: 6,5mm. Tiempo de apertura: 150s(a 50Hz). Maniobra (apertura/cierre) con
24V CA (3 hilos). Consumo: 0,7 VA. Protección IP43.
Máxima presión diferencial para el conjunto Válvula / Actuador: 100 kPa. Marca Schneider/TAC, Modelo VZ32/20/4+MZ18B.

| Código | Ud | Descripción | Rendimiento | Precio | Importe |
|---|---|---|---|---|---|
| 00357M | UD | MATERIAL CAMPO INSTALADO | 6 | 7.56 | 45.36 |
| WW00300 | UD | Material complementario o pzas.e | 1 | 0.54 | 0.54 |
|  |  | Total |  |  | 45.9 |

## 8.3 HARDWARE Y CUADROS DE CONTROL (23/12/2009)
Importe: 14140.69
H

**8301** UD CONTROLADOR LIBREMENTE PROGRAMABLE Y AMPLIABLE TAC Xenta 301 CON 20E/S (23/12/2009)
1 UD × 378.54 (401.25 con costes indirectos) = 401.25
CONTROLADOR LIBREMENTE PROGRAMABLE Y AMPLIABLE TAC Xenta 301 CON 20E/S
Cumple interoperabilidad y perfiles LonMarkÒ/ TP/FT-10 a 78Kbps. Dimensiones: 180x110x75mm. Requiere alimentación a 24V CA. Consumo medio: 5 VA (punta máx. de 10VA). Protección IP20. Material: plástico ABS. Memoria para programación y datos: máx. 56kB. Memoria para parámetros: máx. 64 kB. Nº de subscripciones: máx. 15 y 30 de entrada y salida respectivamente. 4 Entradas digitales para contacto libre de tensión. 4
Entradas universales que pueden ser utilizadas como Pulsos, ED, ET ó EA (0-10V CC). 4 Entradas tipo termistor 1.8Kohm. 6 Salidas de relé, 250V CA, carga máx. 2A. 2 Salidas analógicas 0-10 V CC. Dispone de conectores para TAC Xenta OP y RS232.
Ampliable con uno ó dos módulos E/S de la serie TAC Xenta 400.
Requiere BASE 180mm (Permite montar/desmontar el controlador sin afectar al conexionado). Marca Schneider/TAC, Modelo TAC Xenta 301

| Código | Ud | Descripción | Rendimiento | Precio | Importe |
|---|---|---|---|---|---|
| 00357M | UD | MATERIAL CAMPO INSTALADO | 50 | 7.56 | 378.00 |
| WW00300 | UD | Material complementario o pzas.e | 1 | 0.54 | 0.54 |
|  |  | Total |  |  | 378.54 |

**8302** UD CONTROLADOR LIBREMENTE PROGRAMABLE Y AMPLIABLE TAC Xenta 302 CON 20E/S (23/12/2009)
2 UD × 378.54 (401.25 con costes indirectos) = 802.50
CONTROLADOR LIBREMENTE PROGRAMABLE Y AMPLIABLE TAC Xenta 302 CON 20E/S
Cumple interoperabilidad y perfiles LonMarkÒ / TP/FT-10 a 78Kbps. Dimensiones: 180x110x75mm. Requiere alimentación a 24V CA. Consumo medio: 5 VA (punta máx. de 10VA). Protección IP20. Materiales: plástico ABS. Memoria para programación y datos: máx. 56kB. Memoria para parámetros: máx. 64 kB. Nº de subscripciones: máx. 15 y 30 de entrada y salida respectivamente. 4 Entradas digitales para contacto libre de tensión. 4 Entradas universales que pueden ser utilizadas como Pulsos, ED, ET ó EA(0-10V CC). 4 Entradas tipo termistor 1.8Kohm. 6 Salidas de relé, 250V CA, carga máx. 2A. 2 Salidas analógicas 0-10 V CC. Dispone de conectores para TAC Xenta OP y RS232.
Ampliable con uno ó dos módulos E/S de la serie TAC Xenta 400.Requiere BASE 180mm (Permite montar/desmontar el controlador sin afectar al conexionado). Marca Schneider/TAC, Modelo TAC Xenta 301

| Código | Ud | Descripción | Rendimiento | Precio | Importe |
|---|---|---|---|---|---|
| 00357M | UD | MATERIAL CAMPO INSTALADO | 50 | 7.56 | 378.00 |
| WW00300 | UD | Material complementario o pzas.e | 1 | 0.54 | 0.54 |
|  |  | Total |  |  | 378.54 |

**8303** UD CONTROLADOR LIBREMENTE PROGRAMABLE Y AMPLIABLE TAC Xenta 401 (23/12/2009)
3 UD × 416.34 (441.32 con costes indirectos) = 1323.96
CONTROLADOR LIBREMENTE PROGRAMABLE Y AMPLIABLE TAC Xenta 401
Cumple interoperabilidad y perfiles LonMarkÒ / TP/FT-10 a 78Kbps. Dimensiones: 90x110x75mm. Requiere alimentación a 24V CA. Consumo: 2 VA. Protección IP20. Material: plástico ABS. Memoria para programación y datos: máx. 234kB. Memoria para parámetros: máx. 234 kB. Nº de subscripciones: 125 entrada, 125 salida. Dispone de conectores para TAC Xenta OP y RS232. Ampliable con hasta diez módulos E/S de la serie TAC Xenta 400.
Requiere BASE 90mm (Permite montar/desmontar el controlador sin afectar al conexionado). Marca Schneider/TAC, Modelo TAC Xenta 401

| Código | Ud | Descripción | Rendimiento | Precio | Importe |
|---|---|---|---|---|---|
| 00357M | UD | MATERIAL CAMPO INSTALADO | 55 | 7.56 | 415.80 |
| WW00300 | UD | Material complementario o pzas.e | 1 | 0.54 | 0.54 |
|  |  | Total |  |  | 416.34 |

**8304** UD CONTROLADOR LIBREMENTE PROGRAMABLE Y AMPLIABLE TAC Xenta 401:C (23/12/2009)
2 UD × 378.54 (401.25 con costes indirectos) = 802.50
CONTROLADOR LIBREMENTE PROGRAMABLE Y AMPLIABLE TAC Xenta 401:C
Cumple interoperabilidad y perfiles LonMark® / TP/FT-10 a 78Kbps. Dimensiones: 90x110x75mm. Requiere alimentación a 24V CA. Consumo: 2 VA. Protección IP20. Material: plástico ABS. Memoria para programación y datos: máx. 234kB. Memoria para parámetros: máx. 234 kB. Nº de subscripciones: 125 entrada, 125 salida. Dispone de conectores para TAC Xenta OP y RS232. Ampliable con hasta QUINCE módulos E/S de la serie TAC Xenta 400.
Requiere BASE 90mm (Permite montar/desmontar el controlador sin afectar al conexionado). Marca Schneider/TAC, Modelo TAC Xenta 401:C

| Código | Ud | Descripción | Rendimiento | Precio | Importe |
|---|---|---|---|---|---|
| 00357M | UD | MATERIAL CAMPO INSTALADO | 50 | 7.56 | 378.00 |
| WW00300 | UD | Material complementario o pzas.e | 1 | 0.54 | 0.54 |
|  |  | Total |  |  | 378.54 |

**8305** UD MÓDULO DE AMPLIACIÓN DE E/S TAC Xenta 411 CON 10ED (23/12/2009)
8 UD × 113.94 (120.78 con costes indirectos) = 966.24
MÓDULO DE AMPLIACIÓN DE E/S TAC Xenta 411 CON 10ED
Dimensiones: 90x110x75mm. Requiere alimentación a 24V CA. Consumo: 2 VA. Protección IP20. Material:
plástico ABS. 10 Entradas digitales (X1 a X10) para contacto libre de tensión.
Requiere BASE 90mm (Permite montar/desmontar el controlador sin afectar al conexionado). Marca Schneider/TAC, Modelo TAC Xenta 411

| Código | Ud | Descripción | Rendimiento | Precio | Importe |
|---|---|---|---|---|---|
| 00357M | UD | MATERIAL CAMPO INSTALADO | 15 | 7.56 | 113.40 |
| WW00300 | UD | Material complementario o pzas.e | 1 | 0.54 | 0.54 |
|  |  | Total |  |  | 113.94 |

**8306** UD MÓDULO DE AMPLIACIÓN DE E/S TAC Xenta 421A CON 4EU Y 5SD. COMUNICANTE (23/12/2009)
26 UD × 151.74 (160.84 con costes indirectos) = 4181.84
MÓDULO DE AMPLIACIÓN DE E/S TAC Xenta 421A CON 4EU Y 5SD. COMUNICANTE
Cumple interoperabilidad y perfiles LonMarkÒ / TP/FT-10 a 78Kbps. Dimensiones: 90x110x75mm. Requiere alimentación a 24V CA. Consumo: 2 VA (punta máx. de 5VA). Protección IP20. Material: plástico ABS. 4
Entradas universales que pueden ser utilizadas como Pulsos, ED, ET (1,8 y/ó 10 kOhm), EA(0-10V CC y/o 4-
20mA). 5 Salidas de relé, 230V CA, carga máx. 2A.
Requiere BASE 90mm (Permite montar/desmontar el controlador sin afectar al conexionado). Marca Schneider/TAC, Modelo TAC Xenta 421A

| Código | Ud | Descripción | Rendimiento | Precio | Importe |
|---|---|---|---|---|---|
| 00357M | UD | MATERIAL CAMPO INSTALADO | 20 | 7.56 | 151.20 |
| WW00300 | UD | Material complementario o pzas.e | 1 | 0.54 | 0.54 |
|  |  | Total |  |  | 151.74 |

**8307** UD MÓDULO DE AMPLIACIÓN DE E/S TAC Xenta 451A CON 8EU Y 2SA (23/12/2009)
3 UD × 212.22 (224.95 con costes indirectos) = 674.85
MÓDULO DE AMPLIACIÓN DE E/S TAC Xenta 451A CON 8EU Y 2SA
Cumple interoperabilidad y perfiles LonMarkÒ / TP/FT-10 a 78Kbps. Dimensiones: 90x110x75mm. Requiere alimentación a 24V CA. Consumo medio: 2 VA (punta máx. de 4VA). Protección IP20. Material: plástico ABS. 8
Entradas universales que pueden ser utilizadas como Pulsos, ED, ET (1,8 y/ó 10 kOhm), EA (0-10V CC y/o 4-
20mA). 3 Salidas analógicas 0-10 V CC.
Requiere BASE 90mm (Permite montar/desmontar el controlador sin afectar al conexionado). Marca Schneider/TAC, Modelo TAC Xenta 451A

| Código | Ud | Descripción | Rendimiento | Precio | Importe |
|---|---|---|---|---|---|
| 00357M | UD | MATERIAL CAMPO INSTALADO | 28 | 7.56 | 211.68 |
| WW00300 | UD | Material complementario o pzas.e | 1 | 0.54 | 0.54 |
|  |  | Total |  |  | 212.22 |

**8308** UD MÓDULO DE AMPLIACIÓN DE E/S TAC Xenta 491 CON 8SA (23/12/2009)
1 UD × 212.22 (224.95 con costes indirectos) = 224.95
MÓDULO DE AMPLIACIÓN DE E/S TAC Xenta 491 CON 8SA
Dimensiones: 90x110x75mm. Requiere alimentación a 24V CA. Consumo medio: 2 VA (punta máx. de 4VA). Protección IP20. Material: plástico ABS. 8 Salidas analógicas 0-10 V CC (Y1 a Y8).
Requiere BASE 90mm (Permite montar/desmontar el controlador sin afectar al conexionado). Marca Schneider/TAC, Modelo TAC Xenta 491

| Código | Ud | Descripción | Rendimiento | Precio | Importe |
|---|---|---|---|---|---|
| 00357M | UD | MATERIAL CAMPO INSTALADO | 28 | 7.56 | 211.68 |
| WW00300 | UD | Material complementario o pzas.e | 1 | 0.54 | 0.54 |
|  |  | Total |  |  | 212.22 |

**8309** UD BASE ELÉCTRICA, CARRIL DIN, ANCHO 180mm (23/12/2009)
3 UD × 30.78 (32.63 con costes indirectos) = 97.89
BASE ELÉCTRICA, CARRIL DIN, ANCHO 180mm
Terminal eléctrica con conectores para controladores TAC Xenta 280/300 y bornas eléctricas para conexionado de los cables de alimentación, comunicación y señales de campo. Se instala sobre Carril DIN. Permite montar/desmontar el controlador sin afectar al conexionado.
Marca Schneider/TAC, Modelo BASE ELÉCTR. 180mm.

| Código | Ud | Descripción | Rendimiento | Precio | Importe |
|---|---|---|---|---|---|
| 00357M | UD | MATERIAL CAMPO INSTALADO | 4 | 7.56 | 30.24 |
| WW00300 | UD | Material complementario o pzas.e | 1 | 0.54 | 0.54 |
|  |  | Total |  |  | 30.78 |

**8310** UD BASE ELÉCTRICA, CARRIL DIN, ANCHO 90mm (23/12/2009)
43 UD × 19.44 (20.61 con costes indirectos) = 886.23
BASE ELÉCTRICA, CARRIL DIN, ANCHO 90mm
Terminal eléctrica con conectores para equipos TAC Xenta 400/500/900 y bornas eléctricas para conexionado de los cables de alimentación, comunicación y señales de campo. Se instala sobre Carril DIN. Permite montar/desmontar el controlador sin afectar al conexionado.
Marca Schneider/TAC, Modelo BASE ELÉCTR. 90mm.

| Código | Ud | Descripción | Rendimiento | Precio | Importe |
|---|---|---|---|---|---|
| 00357M | UD | MATERIAL CAMPO INSTALADO | 2.5 | 7.56 | 18.90 |
| WW00300 | UD | Material complementario o pzas.e | 1 | 0.54 | 0.54 |
|  |  | Total |  |  | 19.44 |

**8311** UD SUMINISTRO DE LOS CUADROS DE CONTROL (23/12/2009)
6 UD × 567.54 (601.59 con costes indirectos) = 3609.54
SUMINISTRO DE LOS CUADROS DE CONTROL detallados en el proyecto, exceptuando aquellos en que se indica "SIN CUADRO DE CONTROL" . Todo ello según especificaciones/estándar de Schneider Electric / Building Automation.
Previstos para albergar dispositivos de control/comunicación detallados en proyecto y accesorios requeridos. Incluyen protecciones eléctricas, toma de corriente, transformadores para alimentación de dispositivos internos y externos al cuadro, fuentes de alimentación en contínua (*), relés (*) para maniobras eléctricas/salidas digitales y bornero extra (*) para cableado de elementos de campo.
Elementos montados y con cableado interno del bus de comunicaciones y de alimentación eléctrica de elementos interiores al cuado; así como a bornas de conexión (*) para cableado exterior.
(*)=sólo cuando así se indica en el detalle del proyecto.
Productos de la Marca Schneider Electric

| Código | Ud | Descripción | Rendimiento | Precio | Importe |
|---|---|---|---|---|---|
| 00357M | UD | MATERIAL CAMPO INSTALADO | 75 | 7.56 | 567.00 |
| WW00300 | UD | Material complementario o pzas.e | 1 | 0.54 | 0.54 |
|  |  | Total |  |  | 567.54 |

**8312** UD SUMINISTRO DE ENVOLVENTE OPAL para protección de controladores Xenta 100 (23/12/2009)
29 UD × 4.32 (4.58 con costes indirectos) = 132.82
SUMINISTRO DE ENVOLVENTE OPAL para protección de controladores Xenta 100
Fabricado en material aislante (autoextinguible), IP 30. Incluye carril DIN y tapa con apertura para visualizar el controlador instalado.
Dimensiones: Alto 160 x Ancho 155 x Prof. 65
Marca Schneider/MG, Modelo OPAL

| Código | Ud | Descripción | Rendimiento | Precio | Importe |
|---|---|---|---|---|---|
| 00357M | UD | MATERIAL CAMPO INSTALADO | 0.5 | 7.56 | 3.78 |
| WW00300 | UD | Material complementario o pzas.e | 1 | 0.54 | 0.54 |
|  |  | Total |  |  | 4.32 |

**8313** UD RELÉ ENCHUFABLE CON BASE CARRIL DIN (23/12/2009)
14 UD × 2.43 (2.58 con costes indirectos) = 36.12
RELÉ ENCHUFABLE CON BASE CARRIL DIN, tensión de control 24V CA, para un máximo consumo de 12A en 220V CA. Incluso Base receptora. Consta de un contacto "NANC" de AgNi. Tensión de conmutación min./máx. 5/250V CA/CC. Poder de corte min./máx. 5mA/3000VA. Consumo medio de mantenimiento 0,75VA /
0,45 W. Dimensiones: Alto 75 x Ancho 15,5mm (prof. 61mm, con estribo 67). Incluso estribo para facilitar la extracción del relé.
Marca Schneider/Telemecanique, Modelo RSB

| Código | Ud | Descripción | Rendimiento | Precio | Importe |
|---|---|---|---|---|---|
| 00357M | UD | MATERIAL CAMPO INSTALADO | 0.25 | 7.56 | 1.89 |
| WW00300 | UD | Material complementario o pzas.e | 1 | 0.54 | 0.54 |
|  |  | Total |  |  | 2.43 |

## 8.4 PUESTO CENTRAL (23/12/2009)
Importe: 9568.3

**8401** UD ORDENADOR PERSONAL (PC) para PUESTO CENTRAL DE CONTROL y SUPERVISIÓN (23/12/2009)
1 UD × 756.54 (801.93 con costes indirectos) = 801.93
ORDENADOR PERSONAL (PC) para PUESTO CENTRAL DE CONTROL y SUPERVISIÓN, con procesador tipo PENTIUM IV, de 2,6 GHz de CPU; 512 Mb de memoria RAM, 80 Gb de disco duro, monitor TFT de 17". Incluye software y licencias de Windows, tarjeta de red y 2 puertos USB. Totalmente puesto en servicio.
Marca / Modelo: Not Def.

| Código | Ud | Descripción | Rendimiento | Precio | Importe |
|---|---|---|---|---|---|
| 00357M | UD | MATERIAL CAMPO INSTALADO | 100 | 7.56 | 756.00 |
| WW00300 | UD | Material complementario o pzas.e | 1 | 0.54 | 0.54 |
|  |  | Total |  |  | 756.54 |

**8402** UD IMPRESORA (23/12/2009)
1 UD × 61.02 (64.68 con costes indirectos) = 64.68
IMPRESORA de inyección de tinta color y blanco/negro. Alta calidad de impresión, para conexión a puerto paralelo del ordenador. Incluye cable USB.
Marca / Modelo: Not Def.

| Código | Ud | Descripción | Rendimiento | Precio | Importe |
|---|---|---|---|---|---|
| 00357M | UD | MATERIAL CAMPO INSTALADO | 8 | 7.56 | 60.48 |
| WW00300 | UD | Material complementario o pzas.e | 1 | 0.54 | 0.54 |
|  |  | Total |  |  | 61.02 |

**8403** UD TARJETA LON-PC (23/12/2009)
1 UD × 302.94 (321.12 con costes indirectos) = 321.12
TARJETA LON-PC tipo PCLTA-21 PCI-card, para conexión de un canal FTT10 de la red LonWorks al PC donde se instale la estación central TAC Vista o a una herramienta de gestión de red. La velocidad de transmisión de datos es de 78kbps.
Marca Schneider/TAC, Modelo PCLTA-21 / FTT-10

| Código | Ud | Descripción | Rendimiento | Precio | Importe |
|---|---|---|---|---|---|
| 00357M | UD | MATERIAL CAMPO INSTALADO | 40 | 7.56 | 302.40 |
| WW00300 | UD | Material complementario o pzas.e | 1 | 0.54 | 0.54 |
|  |  | Total |  |  | 302.94 |

**8404** UD LICENCIAS PARA HABILITACIÓN DE NODOS DE RED CON LONMAKER. (23/12/2009)
80 UD × 4.32 (4.58 con costes indirectos) = 366.40
LICENCIAS PARA HABILITACIÓN DE NODOS DE RED CON LONMAKER.
Créditos para ser usados con el SofWare LonMaker (herramienta de configuración de redes con protocolo abierto LonWorks). Permiten trabajar con redes multiproducto, bajo el estándar LonWorks.
Marca Schneider/Echelon, Modelo LonMaker Credits

| Código | Ud | Descripción | Rendimiento | Precio | Importe |
|---|---|---|---|---|---|
| 00357M | UD | MATERIAL CAMPO INSTALADO | 0.5 | 7.56 | 3.78 |
| WW00300 | UD | Material complementario o pzas.e | 1 | 0.54 | 0.54 |
|  |  | Total |  |  | 4.32 |

**8405** UD CABLEADO CONEXIONADO, INSTALACIÓN Y PROGRAMACIÓN. (23/12/2009)
1 UD × 7560.54 (8014.17 con costes indirectos) = 8014.17
LICENCIAS PARA HABILITACIÓN DE NODOS DE RED CON LONMAKER.
Créditos para ser usados con el SofWare LonMaker (herramienta de configuración de redes con protocolo abierto LonWorks). Permiten trabajar con redes multiproducto, bajo el estándar LonWorks.
Marca Schneider/Echelon, Modelo LonMaker Credits

| Código | Ud | Descripción | Rendimiento | Precio | Importe |
|---|---|---|---|---|---|
| 00357M | UD | MATERIAL CAMPO INSTALADO | 1000 | 7.56 | 7560.00 |
| WW00300 | UD | Material complementario o pzas.e | 1 | 0.54 | 0.54 |
|  |  | Total |  |  | 7560.54 |

## CAP8.1 ELECTRICIDAD (05/10/2006)
Importe: 128019.99

### 1.1 INSTALACIÓN DE ENLACE (véase arriba)

### 1.2 CUADROS, EQUIPOS, CIRCUITOS Y CANALIZACIONES (véase arriba)

### 1.3 LUMINARIAS (véase arriba)

### 1.4 PUNTOS DE LUZ Y CORRIENTE (véase arriba)

### 1.5 RED DE TIERRAS (véase arriba)

### 1.6 INSTALACIÓN MEGAFONÍA (véase arriba)

### 1.7 VARIOS (véase arriba)

### 1.8 OBRA CIVIL EXTERIOR ACOMETIDAS (véase arriba)

## CAP8.2 FONTANERIA (30/06/2008)
Importe: 35635.09

### 2.1 ACOMETIDA (véase arriba)

### 2.2 RED DE AGUA FRIA (véase arriba)

### 2.3 RED DE AGUA CALIENTE (véase arriba)

### 2.4 RED DE FLUXORES (véase arriba)

### 2.5 RED LLENADO PISCINA (véase arriba)

### 2.6 RED DE AGUA PREMEZCLADA (véase arriba)

### 2.7 APARATOS SANITARIOS Y GRIFERIA (véase arriba)

## CAP8.3 SANEAMIENTO (30/06/2008)
Importe: 30806.17

### 3.1 ACOMETIDA (véase arriba)

### 3.2 RED ENTERRADA (véase arriba)

### 3.3 COLECTORES, BAJANTES Y DESAGÚES (véase arriba)

## CAP8.4 CLIMATIZACIÓN Y VENTILACIÓN (05/10/2006)
Importe: 324439.42

### 4.1 SALA DE CALDERAS (véase arriba)

### 4.2 SALA DE DEPOSITOS Y BOMBAS (véase arriba)

### 4.3 DISTRIBUCIÓN: SISTEMA DE AGUA (véase arriba)

### 4.4 INSTALACIÓN SOLAR (véase arriba)

### 4.5 DISTRIBUCIÓN: SISTEMA DE AIRE (véase arriba)

## CAP8.5 PISCINA (05/10/2006)
Importe: 65021.56

### 5.1 EQUIPOS DE FILTRACIÓN (véase arriba)

### 5.2 EQUIPAMIENTO (véase arriba)

## CAP8.6 PROTECCION CONTRA EL FUEGO (30/06/2008)
Importe: 27485.31

### 6.1 EXTINCION (véase arriba)

### 6.2 PROTECCION PASIVA (véase arriba)

### 6.3 DETECCION (véase arriba)

## CAP8.7 CONTROL (23/12/2009)
Importe: 55010.76

### 8.1 INSTRUMENTACION, ELEMENTOS DE CAMPO (véase arriba)

### 8.2 CONJUNTOS VALVULAS Y ACTUADORES (véase arriba)

### 8.3 HARDWARE Y CUADROS DE CONTROL (véase arriba)

### 8.4 PUESTO CENTRAL (véase arriba)

## Precios auxiliares

**ATC00100** h CUADRILLA ALBAÑILERIA, FORMADA POR OFICIAL 1ª Y PEON ESP.
Precio: 27.52
CUADRILLA ALBAÑILERIA, FORMADA POR OFICIAL 1ª Y PEON ESPECIAL.

| Código | Ud | Descripción | Rendimiento | Precio | Importe |
|---|---|---|---|---|---|
| TP00100 | h | PEON ESPECIAL | 1 | 13.42 | 13.42 |
| TO00100 | h | OF. 1ª ALBAÑILERIA (mano de obra) | 1 | 14.1 | 14.10 |
|  |  | Total |  |  | 27.52 |

**ATC00400** h CUADRILLA FORMADA POR OFICIAL 1ª INST. Y AYUDANTE ESP.
Precio: 27.65
CUADRILLA FORMADA POR UN OFICIAL 1ª INSTALADOR Y AYUDANTE ESPECIALISTA.

| Código | Ud | Descripción | Rendimiento | Precio | Importe |
|---|---|---|---|---|---|
| TA00200 | h | AYUDANTE ESPECIALISTA | 1 | 13.55 | 13.55 |
| TO02000 | h | OF. 1ª INSTALADOR | 1 | 14.1 | 14.10 |
|  |  | Total |  |  | 27.65 |

**IEBI0251-01** Ml Circuito monofásico 2x1,5mm²+TTx1,5mm² 750V/corrugado 16mm
Precio: 0.66
Circuito monofásico 2x1,5mm²+TTx1,5mm² con conductores unipolares de cobre con aislamiento P.V.C., no progadores del incendio y con emision de humos y opacidad reducida, 750 V, bajo tubo de PVC corrugado, de 16 mm de diámetro, no propagador de la llama. incluso p.p. de cajas de registro,tendido, conexionado, accesorios para soportaje, piezas especiales, y ayudas de albañilería en apertura cerrado de rozas y trabajos complementarios necesarios para la instalación, medida la longitud ejecutada.

| Código | Ud | Descripción | Rendimiento | Precio | Importe |
|---|---|---|---|---|---|
| T1106 | M | Conductor CU 1,5 mm2 750 V PVC reucida emisión CIH | 3 | 0.13 | 0.39 |
| T2233_16 | M | Tubo corrugado P.V.C. diametro 16 no propagador de la llama. (material; 05/02/2002) | 1 | 0.14 | 0.14 |
| %1 | % | Mano de obra y Piezas especiales (29/01/2002) | 25 % | 0.53 | 0.13 |
|  |  | Total |  |  | 0.66 |

**AGM00500** m3 MORTERO DE CEMENTO CEM II/A-L 32.5 Y ARENA DE RIO (1:6)
Precio: 46.2
MORTERO DE CEMENTO CEM II/A-L 32.5 Y ARENA DE RIO M-4 (1:6).

| Código | Ud | Descripción | Rendimiento | Precio | Importe |
|---|---|---|---|---|---|
| AA00300 | m3 | ARENA GRUESA | 1.102 | 9.6 | 10.58 |
| GC00200 | t | CEMENTO CEM II/A-L 32.5, EN SACOS (material) | 0.258 | 89.3 | 23.04 |
| GW00100 | m3 | AGUA POTABLE (material) | 0.263 | 0.53 | 0.14 |
| TP00100 | h | PEON ESPECIAL | 0.927 | 13.42 | 12.44 |
|  |  | Total |  |  | 46.2 |

**ATC00200** h CUADRILLA ALBAÑILERIA, FORMADA POR OFICIAL 2ª Y PEON ESP.
Precio: 24.38
CUADRILLA ALBAÑILERIA, FORMADA POR OFICIAL 2ª Y PEON ESPECIAL.

| Código | Ud | Descripción | Rendimiento | Precio | Importe |
|---|---|---|---|---|---|
| TP00100 | h | PEON ESPECIAL | 0.9 | 13.42 | 12.08 |
| TO02200 | h | OFICIAL 2ª | 0.9 | 13.67 | 12.30 |
|  |  | Total |  |  | 24.38 |

**ITUM103** UD Arqueta registro tipo M
Precio: 77.67
Arqueta de registro normalizadas tipo M de dimensiones interiores 0,30x0x30 y 0,63 m de profundidad, formada por solera y paredes de hormigon HM-250 de 0.10 m de espesor, incluso excavacion con medios mecanicos, transporte de material sobrante a vertedero, relleno y compactado de zahorra artificial del perimetro exterior, formación de pendiente sobre solera, embocadura de tuberías, piezas especiales, cerco metálico y tapa construida según normas Cía. y detalles. Medida la unidad terminada.

| Código | Ud | Descripción | Rendimiento | Precio | Importe |
|---|---|---|---|---|---|
| U02046 | M3 | Excavación en pozos, en terrenos | 0.12 | 5.84 | 0.70 |
| TIEU303 | UD | Arqueta prefabricada tipo M | 1 | 35.19 | 35.19 |
| TIEU303-1 | UD | Tapa para arqueta de telefonía tipo M | 1 | 25.99 | 25.99 |
| AG00100 | m3 | GRAVA | 0.106 | 8.99 | 0.95 |
| WW00300 | UD | Material complementario o pzas.e | 2 | 0.54 | 1.08 |
| ATC00100 | h | CUADRILLA ALBAÑILERIA, FORMADA POR OFICIAL 1ª Y PEON ESP. | 0.5 | 27.52 | 13.76 |
|  |  | Total |  |  | 77.67 |

**ITEM107** ML Canalización bajo calzada 1PECDP 63
Precio: 6.28
Canalización bajo calzada realizada con un tubo de polietileno corrugado de doble pared de diametro nominal 63 mm. Incluso colocación en zanja, lecho para apoyo de 8 cm de espesor, recubrimiento con hormigón HM/20/B/20/I, y piezas especiales. Medida la longitud de eje a eje de arqueta.

| Código | Ud | Descripción | Rendimiento | Precio | Importe |
|---|---|---|---|---|---|
| T02211_063 | M | Conducto P.E. D.P. Corrugado 63 mm (material) | 1.01 | 1.28 | 1.29 |
| CH04000 | m3 | HORMIGON HM-20/B/20/I, SUMINISTRADO (material) | 0.057 | 61.3 | 3.49 |
| WW00400 | UD | Pequeño material | 1 | 0.29 | 0.29 |
| TP00100 | h | PEON ESPECIAL | 0.09 | 13.42 | 1.21 |
|  |  | Total |  |  | 6.28 |

**08KFR00640** u ARMARIO REGISTRO TERMINACION RED (PAU) ICT 0.50x0.40x0.12 M
Precio: 29.63
DE ARMARIO DE REGISTRO DE TERMINACION DE RED (PAU) EMPOTRADO PARA ICT DE 0.50x0.40x0.12 m, INCLUSO P.P. DE PEQUEÑO MATERIAL Y AYUDAS DE ALBAÑILERIA. CONSTRUIDA SEGUN REGLAMENTO DE ICT.MEDIDA LA UNIDAD EJECUTADA

| Código | Ud | Descripción | Rendimiento | Precio | Importe |
|---|---|---|---|---|---|
| WW00400 | UD | Pequeño material | 1 | 0.29 | 0.29 |
| ATC00100 | h | CUADRILLA ALBAÑILERIA, FORMADA POR OFICIAL 1ª Y PEON ESP. | 0.1 | 27.52 | 2.75 |
| ATC00400 | h | CUADRILLA FORMADA POR OFICIAL 1ª INST. Y AYUDANTE ESP. | 0.02 | 27.65 | 0.55 |
| IV04180 | u | REGISTRO DE PASO EMPOTRADO 50x40x12 cm (material) | 1.01 | 25.75 | 26.01 |
| WW00300 | UD | Material complementario o pzas.e | 0.05 | 0.54 | 0.03 |
|  |  | Total |  |  | 29.63 |

**IEBM805_PP** M Canalización PP corrugado dim 20 mm
Precio: 3.19
Canalización montaje empotrado con tubo PP corrugado, de 20 mm de diámetro, no propagador de llama, incluso p.p. de cajas de registro,tendido, accesorios para soportaje, piezas especiales, y ayudas de albañilería y trabajos complementarios necesarios para la instalación, Medida la longitud ejecutada.

| Código | Ud | Descripción | Rendimiento | Precio | Importe |
|---|---|---|---|---|---|
| TO01800 | h | OF. 1ª ELECTRICISTA | 0.009 | 14.1 | 0.13 |
| WW00300 | UD | Material complementario o pzas.e | 5 | 0.54 | 2.70 |
| WW00400 | UD | Pequeño material | 0.15 | 0.29 | 0.04 |
| T2233_20NM | M | Tubo corrugado PP diametro 20 (material) | 1.01 | 0.18 | 0.18 |
| ATC00100 | h | CUADRILLA ALBAÑILERIA, FORMADA POR OFICIAL 1ª Y PEON ESP. | 0.005 | 27.52 | 0.14 |
|  |  | Total |  |  | 3.19 |

**IEBI0252_01** Ml Circuito monofásico 2x2,5mm²+TTx2,5mm² 750V/corrugado 20mm (29/01/2002)
Precio: 1
Circuito monofásico 2x2,5mm²+TTx2,5mm² con conductores unipolares de cobre con aislamiento P.V.C., no progadores del incendio y con emision de humos y opacidad reducida, 750 V, bajo corrugado de PVC corrugado, de 20 mm de diámetro, no propagador de la llama. Incluso p.p. de cajas de registro,tendido, conexionado, accesorios para soportaje, piezas especiales, y ayudas de albañilería y trabajos complementarios necesarios para la instalación, medida la longitud ejecutada.,

| Código | Ud | Descripción | Rendimiento | Precio | Importe |
|---|---|---|---|---|---|
| T1107 | M | Conductor CU 2,5 mm2 750 V PVC reucida emisión CIH | 3 | 0.22 | 0.66 |
| T2233_16 | M | Tubo corrugado P.V.C. diametro 16 | 1 | 0.14 | 0.14 |
| %1 | % | Mano de obra y Piezas especiales | 25 % | 0.80 | 0.20 |
|  |  | Total |  |  | 1 |

**U02046** M3 Excavación en pozos, en terrenos
Precio: 5.84
Excavación en pozos, en terrenos disgregados, por medios mecánicos, con extracción de tierras a los bordes.

| Código | Ud | Descripción | Rendimiento | Precio | Importe |
|---|---|---|---|---|---|
| ME00400 | h | RETROEXCAVADORA | 0.13 | 33.76 | 4.39 |
| TP00100 | h | PEON ESPECIAL | 0.108 | 13.42 | 1.45 |
|  |  | Total |  |  | 5.84 |

**U02091** M3 Transporte de tierras al vertede
Precio: 2.23
Transporte de tierras al vertedero, con camión basculante y canón de vertedero, a una distancia menor de 10Km, considerando ida y vuelta, y carga.

| Código | Ud | Descripción | Rendimiento | Precio | Importe |
|---|---|---|---|---|---|
| Q043 | H | Camión volquete 6 m3 160 c.v. (maquinaria) | 0.08 | 20.8 | 1.66 |
| Q014 | H | Retro-Pala excavadora media neum. 75 m3. 100 c.v. (maquinaria) | 0.02 | 28.7 | 0.57 |
|  |  | Total |  |  | 2.23 |

**U07SA110** ud ARQUETA ACOM.EN ACERA 40x40x60cm
Precio: 60.46
Arqueta para alojamiento de válvula de corte en acometida de 40x40x60 cm. interior, construida con fábrica de ladrillo macizo tosco de 1/2 pie de espesor, recibido con mortero de cemento, colocado sobre solera de hormigón en masa H-100, enfoscada y bruñida por el interior con mortero de cemento, y con tapa de fundición, terminada y con p.p. de medios auxiliares, sin incluir la excavación, ni el relleno perimetral posterior.

| Código | Ud | Descripción | Rendimiento | Precio | Importe |
|---|---|---|---|---|---|
| TO02100 | H | OFICIAL 1ª | 1.2 | 14.1 | 16.92 |
| TP00200 | H | PEON ORDINARIO | 1.2 | 13.29 | 15.95 |
| P01LT020 | ud | Ladrillo perfora. tosco 25x12x7 (material) | 60 | 0.07 | 4.20 |
| P01MC010 | m3 | Morte. preparado central (M-100) (material) | 0.15 | 45.38 | 6.81 |
| P01MC040 | m3 | Mortero 1/6 de central (M-40) (material) | 0.01 | 42.37 | 0.42 |
| E04SM040 | m2 | SOLERA HORMIG.H-150/20 e=15cm | 0.12 | 9.72 | 1.17 |
| E04CE020 | m2 | ENCOF.MAD.ZAP.Y VIG.RIOS.Y ENCE. | 0.15 | 10.93 | 1.64 |
| P26DW025 | ud | Rgtro.acomet.acera fund.25x25 cm (material) | 1 | 13.35 | 13.35 |
|  |  | Total |  |  | 60.46 |

**U01RZ030B** m3 RELLENO DE ARENA
Precio: 9.48
Relleno de arena, extendido, humectación, nivelación y compactación en capas de 10 cm. de espesor, con un grado de compactación del 95% del proctor modificado. Medida el volumen teórico compactado y nivelado.

| Código | Ud | Descripción | Rendimiento | Precio | Importe |
|---|---|---|---|---|---|
| TO02100 | H | OFICIAL 1ª | 0.02 | 14.1 | 0.28 |
| TP00200 | H | PEON ORDINARIO | 0.1 | 13.29 | 1.33 |
| P01AA031 | t. | Arena de río sin transporte (material) | 1 | 3.73 | 3.73 |
| M07W010 | t. | km transporte áridos (maquinaria) | 40 | 0.07 | 2.80 |
| M08CA110 | h. | Cisterna agua s/camión 10.000 l. (maquinaria) | 0.02 | 24.04 | 0.48 |
| M05RN010 | h. | Retrocargadora neum. 50 CV (maquinaria) | 0.02 | 27.35 | 0.55 |
| M08RL010 | h. | Rodillo v.manual tandem 800 kg. (maquinaria) | 0.1 | 3.07 | 0.31 |
|  |  | Total |  |  | 9.48 |

**VAL_COMP_5** UD VALVULA DE COMPUERTA DE 125 MM.(4")
Precio: 185.88
DE VALVULA DE COMPUERTA,DE 125mm. (4") DIAMETRO, PARA ROSCAR, DE FUNDICION DE BRONCE, INCLUSO PEQUEÑO MATERIAL Y MONTAJE. MEDIDA LA UNIDAD INSTALADA.

| Código | Ud | Descripción | Rendimiento | Precio | Importe |
|---|---|---|---|---|---|
| TO01900 | h | OF. 1ª FONTANERO | 0.327 | 14.1 | 4.61 |
| IP1430114_4 | u | VALVULA COMPUERTA 125 MM. FUND. BRONCE ROSCA (material) | 1 | 180.98 | 180.98 |
| WW00400 | UD | Pequeño material | 1 | 0.29 | 0.29 |
|  |  | Total |  |  | 185.88 |

**U07TP2401** m. COND.POLIET.PE 110 PN 16 atm. D=110mm (30/06/2008)
Precio: 14.11
Tubería de polietileno alta densidad PE 100, de 110 mm. de diámetro nominal y una presión de trabajo de 10 kg./cm2., colocada en zanja sobre cama de arena de 15 cm. de espesor, i/p.p. de elementos de unión y medios auxiliares, sin incluir la excavación ni el relleno posterior de la zanja, colocada s/NTE-IFA-13.

| Código | Ud | Descripción | Rendimiento | Precio | Importe |
|---|---|---|---|---|---|
| TO01900 | h | OF. 1ª FONTANERO | 0.065 | 14.1 | 0.92 |
| TO02200 | h | OFICIAL 2ª | 0.065 | 13.67 | 0.89 |
| M05PN010 | h. | Pala carg.neumát. 85 CV/1,2m3 (maquinaria) | 0.01 | 34.26 | 0.34 |
| P01AA020 | m3 | Arena de río 0/5 mm. (material) | 0.079 | 11 | 0.87 |
| P26WW010 | ud | Pequeño material inst.hidráulic. (material) | 2.7 | 0.63 | 1.70 |
| P26CP2401 | m. | Tubo poliet.PE 100 PN 16 atm. D=110mm (material; 30/06/2008) | 1 | 9.39 | 9.39 |
|  |  | Total |  |  | 14.11 |

**PN20PP20** ML TUBO POLIPROPILENO PN 20 D=20 (03/07/2000)
Precio: 9.49
Tubería de polipropileno (PP) PN 20 polymutan o similar para agua fría y caliente de diámetro exterior 20 mm y espesor 3,4 mm, color amarillo pistacho, según norma UNE 53.380-90 Parte 2, sello de calidad AENOR, i/p.p. codos, manguitos, tes, accesorios reforzados y demás accesorios, totalmente instalada según normativa vigente.

| Código | Ud | Descripción | Rendimiento | Precio | Importe |
|---|---|---|---|---|---|
| 95T0200200000 | ML | TUBO PP PN20 POLYMUTAN 20x3,4 | 1 | 1 | 1.00 |
| 96C0200900000 | UD | CODO 90º PP POLYMUTAN 20 | 0.16 | 0.44 | 0.07 |
| 97RCP02001200 | UD | CODO PLACA REFORZADO 20-1/2" | 0.37 | 4.45 | 1.65 |
| TAISARMIT1610 | M | AISLAMIENTO TERMICO FLEXIBLE RESISTENTE A LA DIFUSIÓN DEL VAPOR DE AGUA Y BJA CONDUCTIVIDAD TERMICA 16/25 ARMAFLEX IT | 1.01 | 0.87 | 0.88 |
| WW00400 | UD | Pequeño material | 2 | 0.29 | 0.58 |
| WW00300 | UD | Material complementario o pzas.e | 4 | 0.54 | 2.16 |
| ATC00100 | h | CUADRILLA ALBAÑILERIA, FORMADA POR OFICIAL 1ª Y PEON ESP. | 0.05 | 27.52 | 1.38 |
| TO02000 | h | OF. 1ª INSTALADOR | 0.075 | 14.1 | 1.06 |
| TP00100 | h | PEON ESPECIAL | 0.053 | 13.42 | 0.71 |
|  |  | Total |  |  | 9.49 |

**TUB_PP20_16_FFA** ML TUBO POLIPROPILENO PN 20 D=16
Precio: 9.52
Tubería de polipropileno (PP) PN 20 polymutan o similar para agua fría y caliente de diámetro exterior 16 mm y espesor 2,7 mm, color amarillo pistacho, según norma UNE 53.380-90 Parte 2, sello de calidad AENOR, aislada con coquilla de espuma elastomeríca de 10 mm de espesor marca Armaflex IT o similar con uniones pegadas con ahesivo Armaflex 520 i/p.p. codos, manguitos, tes, accesorios reforzados y demás accesorios, totalmente instalada según normativa vigente.

| Código | Ud | Descripción | Rendimiento | Precio | Importe |
|---|---|---|---|---|---|
| 95T0160200000 | ML | TUBO PP PN20 POLYMUTAN 16x2,7 | 1 | 0.96 | 0.96 |
| 96C0160900000 | UD | CODO 90º PP POLYMUTAN 16 | 0.33 | 0.43 | 0.14 |
| 97RCP01601200 | UD | CODO PLACA REFORZADO 16-1/2" | 0.37 | 4.45 | 1.65 |
| TAISARMIT1610 | M | AISLAMIENTO TERMICO FLEXIBLE RESISTENTE A LA DIFUSIÓN DEL VAPOR DE AGUA Y BJA CONDUCTIVIDAD TERMICA 16/25 ARMAFLEX IT | 1.01 | 0.87 | 0.88 |
| WW00300 | UD | Material complementario o pzas.e | 4 | 0.54 | 2.16 |
| WW00400 | UD | Pequeño material | 2 | 0.29 | 0.58 |
| ATC00100 | h | CUADRILLA ALBAÑILERIA, FORMADA POR OFICIAL 1ª Y PEON ESP. | 0.05 | 27.52 | 1.38 |
| TO02000 | h | OF. 1ª INSTALADOR | 0.075 | 14.1 | 1.06 |
| TP00100 | h | PEON ESPECIAL | 0.053 | 13.42 | 0.71 |
|  |  | Total |  |  | 9.52 |

**TUB_PP20_25_FFA** ML TUBO POLIPROPILENO PN 20 D=25
Precio: 14.1
Tubería de polipropileno (PP) PN 20 polymutan o similar para agua fría y caliente de diámetro exterior 25 mm y espesor 4,2 mm, color amarillo pistacho, según norma UNE 53.380-90 Parte 2, sello de calidad AENOR, aislada con coquilla de espuma elastomeríca de 20 mm de espesor marca Armaflex IT o similar con uniones pegadas con ahesivo Armaflex 520 i/p.p. codos, manguitos, tes, accesorios reforzados y demás accesorios, totalmente instalada según normativa vigente.

| Código | Ud | Descripción | Rendimiento | Precio | Importe |
|---|---|---|---|---|---|
| 95T0250200000 | ML | TUBO PP PN20 POLYMUTAN 25x4,2 | 1 | 1.66 | 1.66 |
| 96C0250900000 | UD | CODO 90º PP POLYMUTAN 25 | 0.4 | 0.55 | 0.22 |
| 96T0250000000 | UD | TE PP POLYMUTAN 25 | 0.24 | 0.63 | 0.15 |
| 96R0250200000 | UD | REDUCCIÓN PP POLYMUTAN 25-20 | 0.338 | 0.41 | 0.14 |
| 96TR025020025 | UD | TE REDUCIDA POLYMUTAN 25-20-25 | 0.22 | 0.85 | 0.19 |
| TAISARMIT25020 | M | AISLAMIENTO TERMICO FLEXIBLE RESISTENTE A LA DIFUSIÓN DEL VAPOR DE AGUA Y BJA CONDUCTIVIDAD TERMICA 25/20 ARMAFLEX IT (material) | 1.01 | 3.52 | 3.56 |
| WW00300 | UD | Material complementario o pzas.e | 5 | 0.54 | 2.70 |
| WW00400 | UD | Pequeño material | 8 | 0.29 | 2.32 |
| ATC00100 | h | CUADRILLA ALBAÑILERIA, FORMADA POR OFICIAL 1ª Y PEON ESP. | 0.05 | 27.52 | 1.38 |
| TO02000 | h | OF. 1ª INSTALADOR | 0.076 | 14.1 | 1.07 |
| TP00100 | h | PEON ESPECIAL | 0.053 | 13.42 | 0.71 |
|  |  | Total |  |  | 14.1 |

**IS_POZO_90X200** UD POZO DE REGISTRO,DIAM 0.90M.,PROFUND. 2.00M
Precio: 462.35
Pozo de registro de 0.90 m de diámetro y 2.00 m de profundidad media, formado por: solera de hormigón HM-20 de 20 cm. De espesor con canaleta de fondo, fabrica de ladrillo perforado de 1 pie de espesor, enfoscado y bruñido por el interior pates de hierro 30 mm. de diámetro, tapa y cerco de hierro fundido reforzado modelo municipal, incluso excavación, relleno y transporte de tierras sobrantes a vertedero y ayudas de albañileria. Medida la unidad ejecutada.

| Código | Ud | Descripción | Rendimiento | Precio | Importe |
|---|---|---|---|---|---|
| AGM00500 | m3 | MORTERO DE CEMENTO CEM II/A-L 32.5 Y ARENA DE RIO (1:6) | 0.479 | 46.2 | 22.13 |
| CH04120 | m3 | HORMIGON HM-20/P/40/I, SUMINISTRADO (material) | 0.471 | 50.66 | 23.86 |
| FL01300 | mu | LADRILLO PERFORADO, TALADRO PEQUEÑO PARA REVESTIR | 1.003 | 73.21 | 73.43 |
| ME00400 | h | RETROEXCAVADORA | 0.56 | 33.76 | 18.91 |
| MK00100 | h | CAMION BASCULANTE | 0.4 | 24.71 | 9.88 |
| SW00700 | u | TAPA Y CERCO Hº FUNDIDO DIM.60 CM. ROD. MEDIA (material) | 1 | 52.12 | 52.12 |
| TO01900 | h | OF. 1ª FONTANERO | 0.8 | 14.1 | 11.28 |
| TP00200 | H | PEON ORDINARIO | 0.52 | 13.29 | 6.91 |
| UA00700 | u | PATE DE HIERRO DIAM. 30 MM. (material) | 6 | 3.62 | 21.72 |
| ATC00100 | h | CUADRILLA ALBAÑILERIA, FORMADA POR OFICIAL 1ª Y PEON ESP. | 8 | 27.52 | 220.16 |
| WW00300 | UD | Material complementario o pzas.e | 2 | 0.54 | 1.08 |
| WW00400 | UD | Pequeño material | 3 | 0.29 | 0.87 |
|  |  | Total |  |  | 462.35 |

**AGM00200** m3 MORTERO DE CEMENTO CEM II/A-L 32.5 Y ARENA DE RIO (1:3)
Precio: 64.05

| Código | Ud | Descripción | Rendimiento | Precio | Importe |
|---|---|---|---|---|---|
| AA00300 | m3 | ARENA GRUESA | 1.004 | 9.6 | 9.64 |
| GC00200 | t | CEMENTO CEM II/A-L 32.5, EN SACOS | 0.453 | 89.3 | 40.45 |
| GW00100 | m3 | AGUA POTABLE | 0.268 | 0.53 | 0.14 |
| TP00100 | h | PEON ESPECIAL | 1.03 | 13.42 | 13.82 |
|  |  | Total |  |  | 64.05 |

**TUB_CPVC_90** ML TUBO CPVC D=90 (09/12/2004)
Precio: 14.98
Tubería de CPVC para agua fría y caliente de diámetro exterior 90 mm y espesor 6,6 mm, i/p.p. codos, manguitos, tes, accesorios reforzados y demás accesorios, totalmente instalada según normativa vigente.

| Código | Ud | Descripción | Rendimiento | Precio | Importe |
|---|---|---|---|---|---|
| TUB_CPVC_900 | ML | TUBO PVC 90X6,6 (material) | 1 | 13 | 13.00 |
| TO02000 | h | OF. 1ª INSTALADOR | 0.07 | 14.1 | 0.99 |
| TO02000 | h | OF. 1ª INSTALADOR | 0.07 | 14.1 | 0.99 |
|  |  | Total |  |  | 14.98 |

**TUB_CPVC_50** ML TUBO CPVC D=50 (09/12/2004)
Precio: 7.98
Tubería de CPVC para agua fría y caliente de diámetro exterior 50 mm y espesor 3,7 mm, i/p.p. codos, manguitos, tes, accesorios reforzados y demás accesorios, totalmente instalada según normativa vigente.

| Código | Ud | Descripción | Rendimiento | Precio | Importe |
|---|---|---|---|---|---|
| TUB_CPVC_500 | ML | TUBO PVC 50X3,7 (material) | 1 | 6 | 6.00 |
| TO02000 | h | OF. 1ª INSTALADOR | 0.07 | 14.1 | 0.99 |
| TO02000 | h | OF. 1ª INSTALADOR | 0.07 | 14.1 | 0.99 |
|  |  | Total |  |  | 7.98 |

**E09INL020** m2 IMP.LÁMINA PVC VISTA CV-1,2
Precio: 19.76
Membrana impermeabilizante, de color gris, apta para intemperie, formada con una lámina impermeabilizante Rhenofol CV 1,2 mm. de espesor, color gris, fabricada según norma DIN, con armadura de tejidos de hilos sintéticos, fijada mecánicamente al soporte.

| Código | Ud | Descripción | Rendimiento | Precio | Importe |
|---|---|---|---|---|---|
| TO02100 | H | OFICIAL 1ª | 0.18 | 14.1 | 2.54 |
| TA00100 | h | AYUDANTE | 0.18 | 13.55 | 2.44 |
| P06SL060 | m2 | Lám. PVC CV 1,2 mm.g.arm. (material) | 1.125 | 11.62 | 13.07 |
| P06WA020 | kg | Thf (material) | 0.06 | 8.52 | 0.51 |
| P06WA080 | ud | Taco fijación (material) | 5 | 0.09 | 0.45 |
| P01DW090 | ud | Pequeño material (material) | 1.25 | 0.6 | 0.75 |
|  |  | Total |  |  | 19.76 |

**E09ATS050** m2 AIS.FORJ.IND.STYRODUR 3035-CS-40
Precio: 9.29
Aislamiento térmico en forjados de uso industrial, mediante placas rígidas de poliestireno extruido tipo Styrodur 3035-CS de 40 mm. de espesor y p.p. de corte y colocación.

| Código | Ud | Descripción | Rendimiento | Precio | Importe |
|---|---|---|---|---|---|
| TO02100 | H | OFICIAL 1ª | 0.05 | 14.1 | 0.71 |
| TA00100 | h | AYUDANTE | 0.05 | 13.55 | 0.68 |
| P07TX360 | m2 | P.pol.extr.Styrodur 3035-CS-40 (material) | 1.05 | 7.52 | 7.90 |
|  |  | Total |  |  | 9.29 |

**E04SA050** m2 SOLER.H-250/15cm.ARMA.#15x15x10
Precio: 14.96
Solera de hormigón de 15 cm. de espesor, realizada con hormigón H-250 kg/cm2., Tmáx.20 mm., elaborado en obra, i/vertido, colocación y armado con mallazo electrosoldado 15x15x10, p.p. de juntas, aserrado de las mismas y fratasado. Según NTE-RSS.

| Código | Ud | Descripción | Rendimiento | Precio | Importe |
|---|---|---|---|---|---|
| E04SE060 | m3 | HORMIGÓN H-250/20 EN SOLERA | 0.15 | 71.71 | 10.76 |
| P03AM050 | m2 | Malla 15x15x10 -7,461 kg/m2 (material) | 1.25 | 3.36 | 4.20 |
|  |  | Total |  |  | 14.96 |

**E04LE020** m2 ENCOF. MAD. LOSAS CIMENTACIÓN
Precio: 6.2
Encofrado y desencofrado con madera suelta en losas de cimentación, considerando 4 posturas. Según NTE-EME.

| Código | Ud | Descripción | Rendimiento | Precio | Importe |
|---|---|---|---|---|---|
| TO00400 | h | OF. 1ª ENCOFRADOR (mano de obra) | 0.2 | 14.1 | 2.82 |
| TA00200 | h | AYUDANTE ESPECIALISTA | 0.2 | 13.55 | 2.71 |
| P01ES050 | m3 | Madera pino encofrar 26 mm. (material) | 0.005 | 125.01 | 0.63 |
| P03AA020 | kg | Alambre atar 1,30 mm. (material) | 0.008 | 0.86 | 0.01 |
| P01UC030 | kg | Puntas 20x100 (material) | 0.04 | 0.72 | 0.03 |
|  |  | Total |  |  | 6.2 |

**A01RH130** m3 HORMIGÓN H-200 kg/cm2 Tmáx.20 (20/01/2007)
Precio: 46.13
Hormigón de Fck. 200 kg/cm2. con cemento CEM II/A-P 32,5R, arena de río y árido rodado Tmax. 20 mm., con hormigonera de 250 l., para vibrar y consistencia plástica.

| Código | Ud | Descripción | Rendimiento | Precio | Importe |
|---|---|---|---|---|---|
| TP00200 | H | PEON ORDINARIO | 0.938 | 13.29 | 12.47 |
| P01CC020 | t. | Cemento CEM II/A-P 32,5 R sacos (material; 20/01/2007) | 0.4 | 54.36 | 21.74 |
| P01AA030 | t. | Arena de río 0/5 mm. (material; 20/01/2007) | 0.625 | 5.5 | 3.44 |
| P01AG020 | t. | Garbancillo 5/20 mm. (material; 20/01/2007) | 1.25 | 6.17 | 7.71 |
| P01DW050 | m3 | Agua (material; 20/01/2007) | 0.18 | 0.49 | 0.09 |
| M03HH020 | h. | Hormigonera 200 l. gasolina (maquinaria; 20/01/2007) | 0.5 | 1.35 | 0.68 |
|  |  | Total |  |  | 46.13 |

**CC1.1.43D** ML TERMINACION ALUMINIO PARA TUBERIA DE 2"1/2 AL 0,6 MM (03/08/2007)
Precio: 11.96
TERMINACION ALUMINIO PARA TUBERIA DE 2"1/2 AL 0,6 MM, INCLUSO P.P. DE PIEZAS ESPECIALES, FIJACIONES, CODOS, TES, TERMINACIONES, PEQUEÑO MATERIAL Y AYUDAS. MEDIDA LA LONGITUD REALIZADA.

| Código | Ud | Descripción | Rendimiento | Precio | Importe |
|---|---|---|---|---|---|
| T11431IC | ML | TERMINACION ALUMINIO PARA TUBERIA DE 4" AL 0,6 MM (material) | 0.7 | 11.94 | 8.36 |
| WW00300 | UD | Material complementario o pzas.e | 1 | 0.54 | 0.54 |
| WW00400 | UD | Pequeño material | 1 | 0.29 | 0.29 |
| ATC00400 | h | CUADRILLA FORMADA POR OFICIAL 1ª INST. Y AYUDANTE ESP. | 0.1 | 27.65 | 2.77 |
|  |  | Total |  |  | 11.96 |

**CC1.1.43C** ML TERMINACION ALUMINIO PARA TUBERIA DE 3" AL 0,6 MM (03/08/2007)
Precio: 13.15
TERMINACION ALUMINIO PARA TUBERIA DE 3" AL 0,6 MM, INCLUSO P.P. DE PIEZAS ESPECIALES, FIJACIONES, CODOS, TES, TERMINACIONES, PEQUEÑO MATERIAL Y AYUDAS. MEDIDA LA LONGITUD REALIZADA.

| Código | Ud | Descripción | Rendimiento | Precio | Importe |
|---|---|---|---|---|---|
| T11431IC | ML | TERMINACION ALUMINIO PARA TUBERIA DE 4" AL 0,6 MM | 0.8 | 11.94 | 9.55 |
| WW00300 | UD | Material complementario o pzas.e | 1 | 0.54 | 0.54 |
| WW00400 | UD | Pequeño material | 1 | 0.29 | 0.29 |
| ATC00400 | h | CUADRILLA FORMADA POR OFICIAL 1ª INST. Y AYUDANTE ESP. | 0.1 | 27.65 | 2.77 |
|  |  | Total |  |  | 13.15 |

**E04CE020** m2 ENCOF.MAD.ZAP.Y VIG.RIOS.Y ENCE.
Precio: 10.93
Encofrado y desencofrado con madera suelta en zapatas, zanjas, vigas y encepados, considerando 4 posturas. Según NTE-EME.

| Código | Ud | Descripción | Rendimiento | Precio | Importe |
|---|---|---|---|---|---|
| TO00400 | h | OF. 1ª ENCOFRADOR | 0.3 | 14.1 | 4.23 |
| TA00100 | h | AYUDANTE | 0.3 | 13.55 | 4.07 |
| P01ES050 | m3 | Madera pino encofrar 26 mm. | 0.02 | 125.01 | 2.50 |
| P03AA020 | kg | Alambre atar 1,30 mm. | 0.1 | 0.86 | 0.09 |
| P01UC030 | kg | Puntas 20x100 | 0.05 | 0.72 | 0.04 |
|  |  | Total |  |  | 10.93 |

**E04SE040** m3 HORMIGÓN H-150/20 EN SOLERA
Precio: 64.8
Hormigón H-150 kg/cm2. de resistencia característica, Tmáx.20 mm., de central y consistencia plástica, i/vertido, compactado según EHE, p.p. de vibrado regleado y curado en soleras.

| Código | Ud | Descripción | Rendimiento | Precio | Importe |
|---|---|---|---|---|---|
| TO02100 | H | OFICIAL 1ª | 0.6 | 14.1 | 8.46 |
| TP00200 | H | PEON ORDINARIO | 0.6 | 13.29 | 7.97 |
| P01HC070 | m3 | Hormigón H-150/20 central (material) | 1.05 | 46.07 | 48.37 |
|  |  | Total |  |  | 64.8 |

**E04SE060** m3 HORMIGÓN H-250/20 EN SOLERA
Precio: 71.71
Hormigón H-250 kg/cm2. de resistencia característica, Tmáx.20 mm., de central y consistencia plástica, i/vertido, compactado según EHE, p.p. de vibrado regleado y curado en soleras.

| Código | Ud | Descripción | Rendimiento | Precio | Importe |
|---|---|---|---|---|---|
| TO02100 | H | OFICIAL 1ª | 0.6 | 14.1 | 8.46 |
| TP00200 | H | PEON ORDINARIO | 0.6 | 13.29 | 7.97 |
| P01HC150 | m3 | Hormigón H-250/20 central (material) | 1.05 | 52.65 | 55.28 |
|  |  | Total |  |  | 71.71 |

**E04SM040** m2 SOLERA HORMIG.H-150/20 e=15cm
Precio: 9.72
Solera de hormigón de 15 cm. de espesor, realizada con hormigón H-150 kg/cm2., Tmáx.20 mm., elaborado en obra, i/vertido, colocación, p.p. de juntas, aserrado de las mismas y fratasado. Según NTE-RSS.

| Código | Ud | Descripción | Rendimiento | Precio | Importe |
|---|---|---|---|---|---|
| E04SE040 | m3 | HORMIGÓN H-150/20 EN SOLERA | 0.15 | 64.8 | 9.72 |
|  |  | Total |  |  | 9.72 |

## Recursos

**T100220** Ud Caja exterior doble aislam. normalizada CGP-250/400/14 SB
Caja exterior doble aislam.normalizada según UNE 21.305 con bases de cortacircuitos de 250/400/14., autoextinguible y autoventilada, para red trifásica.

**BGW2C66B** U P.P.ACCESORIOS Y ELE.ACAB.B66 100X200 MM G
PARTE PROPORCIONAL DE ACCESORIOS Y ELEMENTOS DE ACABADO PARA BANDEJAS DE PVC-M1 SERIE 66 DE UNEX, DE COLOR GRIS RAL 7030, DE 100X200 MM

**BG2Z66C4** M CUBIERTA BANDEJA 200MM REF.66202
CUBIERTA PARA BANDEJA UNEX SERIE 66, DE PVC-M1, DE COLOR GRIS RAL 7030, DE 200 MM DE ANCHO, REF.66202

**BG2C66B2** M BANDEJA PERF.100X200MM REF.66220
BANDEJA DE PVC-M1 UNEX SERIE 66, DE COLOR GRIS RAL 7030, PERFORADA, DE 100X200 MM, REF.66220

**BGY2C62B** U P.P.SOP.HORIZ.B66 100X200 MM G
PARTE PROPORCIONAL DE ELEMENTOS DE SOPORTE PARA BANDEJAS DE PVC-M1 SERIE 66 DE UNEX, DE COLOR GRIS RAL 7030, DE 100X200 MM, MONTADAS SOBRE SOPORTES HORIZONTALES

**P2234_40** M Protector de sobretensiones de 400v
Tubo roscado, enchufable P.V.C. rígido 40 mm. no propagador de la llama.

**IEBTI32504M** UD Interrutor automatico 250 A C/M
Interruptor aurtomatico 250 A en caja moldeada 3P+N/2

**IEBTI31004M** UD Interrutor automatico 100 A C/M
Interruptor aurtomatico 100 A en caja moldeada 3P+N/2

**IEBTI31604M** UD Interrutor automatico 160 A C/M
Interruptor aurtomatico 160 A en caja moldeada 3P+N/2

**V00001** UD Pequeño material para instalaciones
Pequeño material

**IEBTI31254M** UD Interrutor automatico 125 A C/M
Interruptor aurtomatico 125 A en caja moldeada 3P+N/2

**IEBTI6040M** Ud Guardamotor tripolar hasta 4A regulación de 3,2 a 4 A 2,5 módulos
Guardamotor tripolar hasta 4A regulación de 0,5 a 4 A 2,5 módulos

**T2234_16** M Tubo roscado, enchufable P.V.C rígido. 16 mm
Tubo roscado, enchufable P.V.C. rígido 16 mm. no propagador de la llama.

**T2234_25** M Tubo roscado, enchufable P.V.C rígido. 25 mm
Tubo roscado, enchufable P.V.C. rígido 25 mm. no propagador de la llama.

**T60221145** M Bandeja de rejilla Rejiband 150x60 realizada en varilla de acero electrocincado bicromatado UNE:112-050(Z.B.)
Bandeja de rejilla Rejiband 300x60 realizada en varilla de acero electrocincado bicromatado UNE:112-050(Z.B.).

**T60222100** M Bandeja de rejilla Rejiband 600x100 realizada en varilla de acero electrocincado bicromatado UNE:112-050(Z.B.)
Bandeja de rejilla Rejiband 60x100 realizada en varilla de acero electrocincado bicromatado UNE:112-050(Z.B.).

**IEBTI6150M** Ud Guardamotor tripolar 50 A regulación de 40 a 50A 2,5 módulos
Guardamotor tripolar 50 A regulación de 20 a 50A 2,5 módulos

**T2234_20** M Tubo roscado, enchufable P.V.C rígido. 20 mm
Tubo roscado, enchufable P.V.C. rígido 20 mm. no propagador de la llama.

**T2234_32** M Tubo roscado, enchufable P.V.C rígido. 32 mm
Tubo roscado, enchufable P.V.C. rígido 32 mm. no propagador de la llama.

**IEAT0120M** UD. Luminaria proyector exterior haz ancho 1xHAL500W HA
Luminaria PHILIPS modelo QVF415WB 1xHAL500W HA

**TIEa709M** UD Proyector asimetrico IP- 65 250W
Proyector Philips MVP506 250W

**TIEa757** UD Lampara HPI-T PLUS -250 W
Lampara SON-TP- 250W

**TTCW215_236** UD Luminaria estanca fluorescente 2 x TL-D 36W IC F.P.Corregido
Luminaria Philips modelo TCW 215 2 x TL-D 36W IC F.P.Corregido

**IEL2TC226EM** Ud Luminaria equipo electrónico techo lámpara compacta 2x26W empotrable
Luminaria equipo electrónico techo lámpara compacta 1x26W empotrable

**IELPE70EM** Ud Luminaria emergencia 70 lm empotrar
Luminaria emergencia para empotrar de empotrar estanca, con 70 lm, marca Daisalux modelo hydra, incluso portalámparas,lámpara, equipo, replanteo, montaje, pequeño material y conexionado p.p. de cableado y tubo desde circuito de alimentación, cajas de derivación y ayudas de albañilería. Medida la unidad totalmente montada e instalada según normativa vigente.

**IELPE315EM** Ud Luminaria emergencia 570 lm empotrar
Luminaria emergencia 315 lm empotrar

**IEBT522M** Ud Luminaria Philips modelo QBS-570 1xHAL-50W 12V GO
Luminaria Philips modelo QBS-570 o similar, para empotrar, con lámpara halogena dicroica 50 W/12V., instalada, incluso lampara, transformador CPTC, equipo portante y resto de material necesario para su funcionamiento, p.p. de cajas de derivación y ayudas de albañilería; construido según REBT. Medida la unidad totalmente colocada e instalada.

**T2233_16M** M Tubo corrugado PP diametro 16 no propagador de la llama
Tubo corrugado PP. diametro 16 no propagador de la llama.

**IE01400_A** u PORTAFUSIBLES CON BASE DE CERÁMICA C/PLACA, PARA FUSIBLES CILINDRICOS TAMAÑO 8,5X31,5 MM HASTA 16 A 380V
PORTAFUSIBLES CON BASE DE CERÁMICA, PARA FUSIBLES CILINDRICOS TAMAÑO 8,5X31,5 MM HASTA 16 A 380V

**T2234_20M** M Tubo roscado, enchufable PP rígido. 20 mm
Tubo roscado, enchufable PP. rígido 20 mm.

**T2234_40** M Tubo roscado, enchufable P.V.C rígido. 40 mm
Tubo roscado, enchufable P.V.C. rígido 40 mm. no propagador de la llama.

**T2234_63** M Tubo roscado, enchufable P.V.C rígido. 63 mm
Tubo roscado, enchufable P.V.C. rígido 63 mm. no propagador de la llama.

**BGY2C646** U P.P.SOP.TECHO B66 60X150 MM G
PARTE PROPORCIONAL DE ELEMENTOS DE SOPORTE PARA BANDEJAS DE PVC-M1 SERIE 66 DE UNEX, DE COLOR GRIS RAL 7030, DE 60X150 MM, MONTADAS SOBRE SOPORTES DE TECHO

**BGW2C666** U P.P.ACCESORIOS Y ELE.ACAB.B66 60X150 MM G
PARTE PROPORCIONAL DE ACCESORIOS Y ELEMENTOS DE ACABADO PARA BANDEJAS DE PVC-M1 SERIE 66 DE UNEX, DE COLOR GRIS RAL 7030, DE 60X150 MM

**BG2Z66C3** M CUBIERTA BANDEJA 150MM REF.66152
CUBIERTA PARA BANDEJA UNEX SERIE 66, DE PVC-M1, DE COLOR GRIS RAL 7030, DE 150 MM DE ANCHO, REF.66152

**BG2C6662** M BANDEJA PERF.60X150 MM REF.66150
BANDEJA DE PVC-M1 UNEX SERIE 66, DE COLOR GRIS RAL 7030, PERFORADA, DE 60X150 MM, REF.66150

**T2233_25NM** M Tubo corrugado PP diametro 25
Tubo corrugado Polipropileno diametro 25 no propagador de la llama.

**BG2C6652** M BANDEJA PERF.60X100 MM REF.66100
BANDEJA DE PVC-M1 UNEX SERIE 66, DE COLOR GRIS RAL 7030, PERFORADA, DE 60X100 MM, REF.66100

**BG2Z66C2** M CUBIERTA BANDEJA 100MM REF.66102
CUBIERTA PARA BANDEJA UNEX SERIE 66, DE PVC-M1, DE COLOR GRIS RAL 7030, DE 100 MM DE ANCHO, REF.66102

**TIEU305** UD Arqueta prefabricada A-1 cm
Arqueta prefabricada A-1 905X815X1050 mm embocadura 65x75 cm

**TIEU301** UD Tapa de fundición dim.620x720 mm
Tapa de fundición dim. 620x720 mm modelo CIA Sevillana de electricidad

**TECU146** Ud Pica toma de tierra, diámetro 14.6mm
Pica toma de tierra, diám:14.6mm, long:200mm, i/bridas

**TIEBE035** Ud Soldadura aluminotérmica 35mm²
Soldadura aluminotérmica 35mm2

**TIEU302** UD Arqueta prefabricada 0.60x0.60x0.80 m
Arqueta prefabricada 0.80x0.70x0.90 m de profundidad

**95T0160200000** ML TUBO PP PN20 POLYMUTAN 16x2,7
Tubería de polipropileno (PP) PN 20 polymutan de diámetro exterior 16 mm y espesor 2,7 mm, color amarillo pistacho, según norma UNE 53.380-90 Parte 2, sello de calidad AENOR.

**96C0160900000** UD CODO 90º PP POLYMUTAN 16
Codo 90º de polipropileno polymutan, color amarillo pistacho, diámetro 16 mm

**97RCP01601200** UD CODO PLACA REFORZADO 16-1/2"
Codo placa reforzado en polipropileno y bronce polymutan, color amarillo pistacho, diámetro 16 x 1/2"

**95T0200200000** ML TUBO PP PN20 POLYMUTAN 20x3,4
Tubería de polipropileno (PP) PN 20 polymutan de diámetro exterior 20 mm y espesor 3,4 mm, color amarillo pistacho, según norma UNE 53.380-90 Parte 2, sello de calidad AENOR.

**96C0200900000** UD CODO 90º PP POLYMUTAN 20
Codo 90º de polipropileno polymutan, color amarillo pistacho, diámetro 20 mm

**95T0250200000** ML TUBO PP PN20 POLYMUTAN 25x4,2
Tubería de polipropileno (PP) PN 20 polymutan de diámetro exterior 25 mm y espesor 4,2 mm, color amarillo pistacho, según norma UNE 53.380-90 Parte 2, sello de calidad AENOR.

**96C0250900000** UD CODO 90º PP POLYMUTAN 25
Codo 90º de polipropileno polymutan, color amarillo pistacho, diámetro 25 mm

**96T0250000000** UD TE PP POLYMUTAN 25
Te de polipropileno polymutan, color amarillo pistacho, diámetro 25 mm

**96R0250200000** UD REDUCCIÓN PP POLYMUTAN 25-20
Reducción en polipropileno polymutan, color amarillo pistacho, diámetro 25-20 mm

**96TR025020025** UD TE REDUCIDA POLYMUTAN 25-20-25
Te reduccida de polipropileno polymutan, color amarillo pistacho 25-20-25

**95T0320200000** ML TUBO PP PN20 POLYMUTAN 32x5,4
Tubería de polipropileno (PP) PN 20 polymutan de diámetro exterior 32 mm y espesor 5,4 mm, color amarillo pistacho, según norma UNE 53.380-90 Parte 2, sello de calidad AENOR.

**96C0320900000** UD CODO 90º PP POLYMUTAN 32
Codo 90º de polipropileno polymutan, color amarillo pistacho, diámetro 32 mm

**96M0320000000** UD MANGUITO PP POLYMUTAN 32
Manguito de polipropileno (PP) polymutan D= 32 mm, color amarillo pistacho

**96T0320000000** UD TE PP POLYMUTAN 32
Te de polipropileno polymutan, color amarillo pistacho, diámetro 32 mm

**95T0400200000** ML TUBO PP PN20 POLYMUTAN 40x6,7
Tubería de polipropileno (PP) PN 20 polymutan de diámetro exterior 40 mm y espesor 6,7 mm, color amarillo pistacho, según norma UNE 53.380-90 Parte 2, sello de calidad AENOR.

**96C0400900000** UD CODO 90º PP POLYMUTAN 40
Codo 90º de polipropileno polymutan, color amarillo pistacho, diámetro 40 mm

**96R0400320000** UD REDUCCIÓN PP POLYMUTAN 40-32
Reducción en polipropileno polymutan, color amarillo pistacho, diámetro 40-32 mm

**96TR040025040** UD TE REDUCIDA POLYMUTAN 40-25-40
Te reduccida de polipropileno polymutan, color amarillo pistacho 40-25-40

**96TR040032040** UD TE REDUCIDA POLYMUTAN 40-32-40
Te reduccida de polipropileno polymutan, color amarillo pistacho 40-32-40

**95T0500200000** ML TUBO PP PN20 POLYMUTAN 50x8,4
Tubería de polipropileno (PP) PN 20 polymutan de diámetro exterior 50 mm y espesor 8,4 mm, color amarillo pistacho, según norma UNE 53.380-90 Parte 2, sello de calidad AENOR.

**96C0500900000** UD CODO 90º PP POLYMUTAN 50
Codo 90º de polipropileno polymutan, color amarillo pistacho, diámetro 50 mm

**96R0500320000** UD REDUCCIÓN PP POLYMUTAN 50-32
Reducción en polipropileno polymutan, color amarillo pistacho, diámetro 50-32 mm

**96TR050025050** UD TE REDUCIDA POLYMUTAN 50-25-50
Te reduccida de polipropileno polymutan, color amarillo pistacho 50-25-50

**96TR050040050** UD TE REDUCIDA POLYMUTAN 50-40-50
Te reduccida de polipropileno polymutan, color amarillo pistacho 50-40-50

**95T1100100000** ML TUBO PP PN 10 POLYMUTAN 110x10
Tubería de polipropileno (PP) PN 10 polymutan para agua fría de diámetro exterior 110 mm y espesor 10,0 mm, color amarillo pistacho, según norma UNE 53.380-90 Parte 2, sello de calidad AENOR.

**96M1100000000** UD MANGUITO PP POLYMUTAN 110
Manguito de polipropileno (PP) polymutan D= 110 mm, color amarillo pistacho

**96T1100000000** UD TE PP POLYMUTAN 110
Te de polipropileno polymutan, color amarillo pistacho, diámetro 110 mm

**95T1100200000** ML TUBO PP PN20 POLYMUTAN 110x18,4
Tubería de polipropileno (PP) PN 20 polymutan de diámetro exterior 110 mm y espesor 18,4 mm, color amarillo pistacho, según norma UNE 53.380-90 Parte 2, sello de calidad AENOR.

**VAL_MEZ_1** UD VALVULA MEZCLADORA TERMOSTÁTICA 1"
VALVULA MEZCLADORA TERMOSTÁTICA 1
"

**T001** UD Material complementario
Material y mano de obra

**T22334141** M Compensador de dilataciones 2 1/2"
Tubo corrugado P.V.C. diametro 16 no propagador de la llama.

**TICFM503** UD Perfilería tipo Perfiver L y Per
Perfilería

**T0052** UD Material complementario y mano de obra
Material y mano de obra

**PI_SUMI** UD SUMIDERO DE FONDO DE 110MM Y REJILLA ANTITORBELLINO
SUMIDERO DE FONDO DE 125MM Y REJILLA ANTITORBELLINO

**PI_TUB_110** ML Tubería de PVC presión de Ø110mm
Tubería de PVC presión de Ø110 mm

**PI_TUB_160** ML Tubería de PVC presión de Ø160mm
Tubería de PVC presión de Ø160 mm

**PI_DUCHA** UD DUCHA CON ROCIADOR Y LAVAPIES
DUCHA CON ROCIDOA Y LAVAPIES

**WW00441** Ud Señalizacion contraincendios
Pequeño material

**T37020** Ud Extintor CO2 -89B 6Kg
Extintor CO2 6Kg

**T02211_063** M Conducto P.E. D.P. Corrugado 63 mm
Conducto P.E. D.P. Corrugado exterior liso interior de 63 mm de diametro nominal.

**T2233_20NM** M Tubo corrugado PP diametro 20
Tubo corrugado Polipropileno diametro 20 no propagador de la llama.

**TUB_CPVC_500** ML TUBO PVC 50X3,7
TUBERÍA CPVC 50X3,7

**TUB_CPVC_900** ML TUBO PVC 90X6,6
TUBERÍA CPVC 90X6,6
